# MH, Dinkelbachhöhe Umstellung (Fernwärme)
Angebotsaufforderung (GAEB 90, DA83)
Währung: EUR

## MH, Dinkelbachhöhe Umstellung (Fernwärme
Datum: 22.04.26

*Hinweis*
Projektbeschreibung

Lage der Baumaßnahmen

45473 Mülheim an der Ruhr

Dinkelbachhöhe 7-9, 11-13, 15-17, 19-21, 23-25, 27-29,
31-33, 35-37, 39-41 (je 2 Wohnungen pro Etage, pro
Haus)

Horbachweg 13 (je 3 Wohnungen pro Etage, pro Haus)
Horbachweg 19-21 (je 2 Wohnungen pro Etage, pro Haus)

Hubert-Engels-Straße 31, 33, 35 (je 3 Wohnungen pro
Etage, pro Haus)

Jeweils EG, 1.OG

Insgesamt 104 Wohnungen

Die Gebäude der oben genannten bewohnten Objekte werden
von Gas (dezentral) auf Fernwärme (zentral) umgestellt.
Hierzu werden die vorhandenen Gas-Thermen demontiert
und die Heizungsleitungen an die bestehenden
Heizungsanschlüsse angeschlossen. Die
Heizungsleitungen, die durch den Abgasschacht geführt
werden, werden im Keller an die bauseits vorhandene
Fernwärmestation der medl angeschlossen.

Bitte den erhöhten Arbeitsaufwand bei der Verlegung im
Abgasschacht bei den Einheitspreisen" Montage
Heizungsleitungen" berücksichtigen.

Die Leitungsführung in
der Wohnung erfolgt Aufputz und wird anschließend mit
einem Rohrkasten verkleidet.

Bauzeichnungen siehe Anlagen

Hausanschluss

_ Fernwärmeversorgung (Lieferung u. Montage der
Fernwärmestation zur Beheizung erfolgt bauseits durch
die Covivio Immobilien SE)

Ausführungszeitraum(Hubert-Engels-Straße31,33,35,
Horbachweg 13): ab 03. August 2026
Fertigstellung (Inbetriebnahme der Heizung für die
Wohnungen): bis 31.Oktober 2026
Fertigstellung (Gesamt): bis 31. Dezember 2026

Ausführungszeitraum
(Dinkelbachhöhe7,9,11,13,15,17,19,21,23,25,27,29,31,33,
35,37,39,41, Horbachweg 19,21): ab 03. Mai 2027
Fertigstellung (Inbetriebnahme der Heizung für die
Wohnungen): bis 31 September 2027
Fertigstellung (Gesamt): bis 31. Dezember 2027

### Bereich 01 Vetragsbedingungen und Verordnungen

#### Abschnitt 01.01 Die Baustellenordnung der Covivio Immobilien GmbH

### Bereich 02 Allgemeine Vorbemerkungen ( Geltungsbereich für diese funktionale Leistungsbeschreibung

*Hinweis*
Maßgebend für die Lieferung und Ausführung der
Leistungen sind die ATV in der
VOB-Teil C sowie alle weiteren einschlägigen DIN-Normen
und alle betreffenden
Gesetze und Verordnungen.
Alle Leistungen sind nach dem zum Zeitpunkt der Abnahme
geltenden Normen,
Verordnungen, Richtlinien etc. auszuführen.
Für die Preisbildung gelten unabhängig davon die zum
Zeitpunkt der Angebotsabgabe
gültigen Vorschriften.
Folgende Vorschriften sind besonders zu beachten:
DIN 4102 Brandverhalten von Baustoffen und Bauteilen
DIN 4109 Schallschutz im Hochbau
DIN 4108 Wärmeschutz im Hochbau
GEG Gebäude Energie Gesetz
Die allgemein anerkannten Regeln der Technik
Weiterhin gelten sämtliche europäischen und nationalen
Vorschriften, Merkblätter,
Stoff- und Prüfnormen usw. jeweils in ihrer aktuellen
Fassung.
Als vereinbart gelten weiterhin die
Herstellerverarbeitungsangaben, Zulassungen
und Empfehlungen der jeweiligen Fachverbände.
Unfallverhütungsvorschriften/ Regeln der BG Bau
(Berufsgenossenschaft der
Bauwirtschaft)
BGV BG-Vorschriften
BGR BG-Regel
BGI BG-Informationen
BGG BG-Grundsätze
BetrSichV Betriebssicherheitsverordnung mit den
dazugehörigen Technischen
Regeln ,TRBS"

Für die nachfolgend funktional beschriebenen Leistungen
gelten folgende
vertragliche Regelwerke:

1. Diese "Allgemeinen vertraglichen Grundlagen u.
Regelungen" über die Erbringung von
Bauleistungen
2. Die ,Allgemeinen Einkaufsbedingungen der Covivio in
der jeweils gültigen Fassung
3. Die "Zusätzliche Vertragsbedingungen für die
Ausführung von Bauleistungen Z-VOB/B"
in der jeweils gültigen Fassung
4. Die Baustellenordnung der Covivio Immobilien GmbH in
der jeweils gültigen FassungMit Unterzeichnung des
Pauschalangebotes erklärt der AN, dass von ihm
sämtliche
gesetzlichen, behördlichen und
berufsgenossenschaftliche Auflagen erfüllt werden, die
zur
Ausführung beschriebenen Leistungen erforderlich sind.
Es dürfen nur solche Materialien verwendet werden, über
die der AN das uneingeschränkte
Eigentumsrecht besitzt und die vollkommen frei von
Rechten Dritter sind.
Für die Ausführung der Arbeiten ist Fachpersonal in
ausreichender Zahl einzusetzen.
Hierbei ist darauf zu achten, dass für die Ausführung
sämtlicher Arbeiten unsere Baustellenordnung
in der jeweils gültigen Fassung zu beachten ist, die
dem ausführenden Fachpersonal
in geeigneter Form zur Kenntnis zu geben ist.
Der Auftragnehmer hat dafür Sorge zu tragen, daAss
während der Ausführung seiner
Leistungen immer mindestens ein fließend
deutschsprechender Mitarbeiter seiner Firma
mit Weisungsbefugnis auf der Baustelle anwesend ist.

Die Arbeiten werden innerhalb eines Siedlungsbereich
mit bewohnten Häusern
ausgeführt.
Der Auftraggeber (AG) erwartet vom Auftragnehmer (AN)
tatkräftige Unterstützung
bei den Bemühungen, berechtigten Mieterwünschen zu
entsprechen. Dazu gehören
insbesondere folgende Verpflichtungen:

Alle Handwerker/ Mitarbeiter des AN haben die
Verpflichtung, Kunden (Mietern) höflich
und hilfsbereit zu begegnen. In Gesprächen mit den
Mietern ist das Bemühen von Covivio
um einen verbesserten Kundenservice/-dienst
herauszustellen.
Die vom AN geschuldete Leistung versteht sich als
umfängliche Gesamtheit, einschl.
notwendiger Nebenleistungen. Es sind alle
erforderlichen Leistungen, Materialien und
Hilfsmittel zu kalkulieren, die für eine
betriebsbereite Fertigstellung der beschriebenen
Leistungen sowie die funktional erforderliche Betriebs-
und Wartungsfähigkeit des Bauwerks
im Rahmen der vereinbarten Leistung notwendig sind.
Dies gilt auch für den Fall, dass
Leistungen, die zur geforderten Funktion notwendig
sind, nur teilweise oder gar nicht
beschrieben sind, jedoch aus dem Zusammenhang für den
Fachmann erkennbar sind.
Jegliche Aufzählungen in der FLB verstehen sich als
nicht abschließend und lediglich
repräsentativ.
Der Bieter hat anhand der Leistungsbeschreibung, der
Planunterlagen, der Positionspläne,
der Leitdetails und durch eventuelle notwendige
Rückfragen eigenverantwortlich vorzunehmen
und verbindlich in allen dem Gewerk nach geforderten
Leistungen preislich zu
erfassen. Alle Aufwendungen für eine vollständige,
fachgerechte und dauerhaft
funktionstüchtige Ausführung der vorbeschriebenen
Leistungen und daraus folgenden
Bauzuständen, den damit verbundenen Vorkehrungen,
Maßnahmen, Erschwernissen,
Sicherungsmaßnahmen, Materiallieferungen und den sich
daraus ergebenden
Arbeitsabläufen und in diesem Zusammenhang stehende
Nebenleistungen, sind als
Bestandteil in den eingesetzten Angebotspreisen
enthalten.

Schallschutz

Die Gebäude sind gemäß den Angaben des
Schallschutznachweises auszuführen
Anforderungen an den Schallschutz der DIN 4109 Ausgabe
2016, Beiblatt 2 und hinsichtlich
des Schallschutzes zwischen den Wohneinheiten und
zwischen Wohn- und Gewerbeeinheit
der VDI-Richtlinie 4100, Ausgabe 2007,
Schallschutzstufe II.
e sDie schallschutztechnische Auslegung der
Außenbauteile erfolgt gemäß der DIN 4109
nähere Grenzwerte ergeben sich aus dem
Schallschutznachweisnach DIN 4109 für die
Außenfassade und den Vorgaben aus der Lärmkartierung.

Brandschutz

Bauliche Anlagen sind so anzuordnen und zu errichten,
dass der Entstehung eines Brandes
und der Ausbreitung von Feuer und Rauch
(Brandausbreitung) vorgebeugt wird und bei
einem Brand die Rettung von Menschen und Tieren sowie
wirksame Löscharbeiten möglich
sind ( 14 MBO 10/2002). Maßgebend für diese
Grundsatzanforderung sind die Vorschriften
in der jeweiligen Landesbauordnung und die
dazugehörigen Durchführungsbestimmungen,
sowie in weiteren Vorschriften konkrete Maßnahmen zum
baulichen Brandschutz
einzuhalten.
Weiterhin sind die Vorgaben des Nachweises über den
statisch-konstruktiven
Brandschutzes bei der Planung u. Ausführung
einzuhalten.

Wärmeschutz

Die Wärmedurchgangskoeffizienten (k-Werte) der
einzelnen Bauteile sind dem
Energieeinsparnachweis zu entnehmen (Wärmeschutz) gem.
gültiger GEG.
Materialangaben
Genannte Materialstärken repräsentieren prinzipiell
Mindeststärken, die ggf. durch
Bemessung, Nachweis oder ähnliches AN- seitig zu
erhöhen sind. Die vom AG
vorgegebenen Stärken gelten insoweit nur als Mindest-,
nicht jedoch als verbindliche
Materialstärken.
Synonyme und Abkürzungen
AN: Auftragnehmer
GU: Generalunternehmer gleichbedeutend mit AN
Bieter: Gleichbedeutend mit AN
AG: Auftraggeber
FLB: Funktionale Leistungsbeschreibung = Allgemein
verwendete Abkürzung
für das Gesamtbestellwerk

Stoffe und Bauteile

Gütenachweise

Grundsätzlich sind nur Produkte zu verarbeiten die
entsprechend der europäischen
Richtlinien eine CE-Kennzeichnung unterliegen und
besitzen.
Bezüglich der Wärmeleitfähigkeit sind zusätzlich zur
CE-Kennzeichnung nur Bauprodukte
zugelassen, die zudem einer Fremdüberwachung einer von
Ländern zugelassenen Stelle
unterliegen und entsprechend überwacht sind.

Materialauswahl / Bemusterung

Alle zum Einsatz kommenden Materialien sind vom AG
rec@@htzeitig vor Ausführung gemäß zu
erstellendem Bemusterungsterminplan zu bemustern und
freigeben zu lassen.
Die Muster sind in einer jeweils entsprechenden
Dimension zur Verfügung zu stellen, um eine
einwandfreie Bewertbarkeit zu ermöglichen.
Zur Beurteilung und Bewertbarkeit eines schlüssigen und
in sich harmonierenden
Materialkonzeptes müssen auch die jeweils
anschließenden oder die im
Sinnzusammenhang notwendigen Baustoffe beziehungsweise
Materialien bemustert
werden.

Alternativfabrikate / Gleichwertigkeit

Wird in der Leistungsbeschreibung vom Bieter die
Eintragung des "angebotenen Fabrikats"
(gleichbedeutend: Hersteller, Typ, Erzeugnis) verlangt,
ist der Bieter grundsätzlich zur
Angabe verpflichtet.
Wird in der Leistungsbeschreibung ein Fabrikat mit dem
Zusatz "oder gleichwertiger Art"
vorgegeben, so ist die Gleichwertigkeit als
Mindestforderung zu verstehen.
Kriterien der Prüfung und Zulassung müssen in ihrer
Gesamtheit erfüllt sein.
Vorgeschriebene Prüfungen durch Rechts- oder
Verwaltungsvorschriften oder nach DINoder
EN-Normen müssen nachweisbar sein.
Ist ein Fabrikat nach dem Zusatz "oder gleichwertiger
Art" in den vorgesehenen Freiraum für
"Angebotenes Fabrikat" vom Bieter nicht eingetragen, so
gilt im Falle der Auftragserteilung
das vom Auftraggeber eingetragene Fabrikat als
vereinbart.
Ist in der Leistungsbeschreibung ein Fabrikat ohne den
Zusatz ,oder gleichwertig Art"
vorgegeben" kann der Bieter diese Leistungen nur
gesondert mit einem zusätzlichen
Nebenangebot alternativ anbieten.
Die Gleichwertigkeit angebotener Fabrikate oder
Materialien ist vom AN durch
Prüfzeugnisse, Prospekte, Muster oder anderweitig
darzulegen. Gleichfalls sind als
Entscheidungsgrundlage für den AG Aussagen gemäß
vorgenannter Nachweise zu tätigen.

Bedenken des AN

Der Auftragnehmer ist grundsätzlich verpflichtet,
nutzer- oder bauseitig geliefertes oder
vorgesehenes Material auf die Verwendbarkeit zur
Herstellung eines mangelfreien Werkes
zu prüfen und Bedenken gegen die Verwendung, auch im
Sinne der unter Abs. 2 genannten
Kriterien dem AG gegenüber so rechtzeitig geltend zu
machen, dass aus hieraus
resultierenden Materialwechseln keine
Beeinträchtigungen an Bauablauf und -fortschritt
entstehen können.

Besondere Hinweise

ºnBestandsmedien / Umfeld der Baumaßnahme

Der Auftragnehmer hat sich, sofern erforderlich,
rechtzeitig vor Planungsbeginn sowie
Arbeitsausführung über die genaue Lage von
Hindernissen, wie unter- und oberirdische
Leitungen, Kabel, Kanäle, Vermarkungen u. dgl. zu
informieren und ggf. eine
Aufgrabungserlaubnis der Rechtsträger einzuholen.

Feuergefährdende Arbeiten

Das Lagern von Druckgasflaschen in Treppenhäusern,
Durchgängen und Durchfahrten ist
untersagt.
Bei Arbeiten mit brennbaren Gasen muss ein
Feuerlöscher, tragbar, nach DIN EN
3-8:2015-07 vorhanden sein. Bei Arbeiten mit offener
Flamme an Flächen mit brennbaren
Materialien (bspw. Dachabdichtung) ist je 20 m²
Bearbeitungsfläche mindestens 1 Feuerlöscher
im Arbeitsbereich vorzuhalten.
Die Merkblätter VdS Schadenverhütung, Köln: VdS 2021 -
Baustellen - Unverbindlicher
Leitfaden für ein umfassendes Schutzkonzept, sowie VdS
2008 - Feuergefährliche Arbeiten;
Richtlinien für den Brandschutz sind zu beachten

Abfallbeseitigung

Jegliches Restmaterial, Verschnitt, Bruch,
Verpackungsmaterial, Strahlmittel und
dergleichen sind vom Auftragnehmer kostenlos zu
beseitigen.
Die einschlägigen allgemeinen und kommunalen
Vorschriften über die Entsorgung von
Sonderabfall sind zu beachten. Die Entsorgung von
Abfällen, Abbruchmassen und
Bauschutt umfasst die Verwertung entsprechend den
Vorschriften, Satzungen des
Abfallverwertungsbetriebes bzw. der Gemeinde und
behördlichen Auflagen.
Das Sortieren, Zwischenlagern und getrennte Laden und
Transportieren ist danach in den
Preis einzukalkulieren.
Der Nachweis über die ordnungsgemäße Entsorgung kann
verlangt werden.
Sollten Container bauseits bereitgestellt werden,
erfolgt eine Umlage der Kosten, deren
Höhe oder Anteil zuvor mit dem Auftragnehmer vereinbart
wird.

Toleranzen und Qualitäten

Für die Qualitätsbeurteilung der abzunehmenden Leistung
gelten DIN 18202 und DIN
18203, Standardanforderungen, bis auf Boden- und
Wandbeläge: Hier gelten für
enhEbenheitstoleranzen DIN 18202, Tabelle 3, Zeile 4
und Zeile 7 (erhöhte Anforderungen).
Siehe hierzu ergänzend das ZDB-Merkblatt "Toleranzen im
Hochbau" des Baugewerbeverband
Niedersachsen.
Sichtbar bleibende Putze und Spachtelungen von Massiv-
und Trockenbauwänden sind
grundsätzlich in Qualität Q2 nach Merkblatt 2:
Verspachtelung von Gipsplatten - Oberflächengüten
auszuführen.

Schutz der Leistungen

Grundsätzlich ist während der Bauzeit vom AN der
ausreichende Schutz - erforderlichenfalls
auch über die VOB- Grundleistung "Schutz der Leistung"
hinausgehend - aller erbrachten
Leistungen einschließlich Unterhalt und termingerechter
Entsorgung der Schutzleistungen
sowie der Reinigung der zu übergebenden Leistung zu
gewährleisten.

Erscheinungsbild

Das Erscheinungsbild der Baustelle hat permanent
vorbildlichen Charakters zu sein.
Dazu gehören u.a. die laufende Instandhaltung und
Reinigung der Baustelle, der Gerüste,
jedweder Baustelleneinrichtungsflächen, Lagerflächen,
Wege etc.
Die Baustelle hat stets aufgeräumt und sauber zu sein!

Hinweis

Bei den Demontagen ist das gesamte ausgebaute Material
aus dem Gebäude zu schaffen und abzufahren.
Sämtliche Räume, Flure, Treppenhäuser usw . sind sauber
zu verlassen.
Geringe Massenänderungen berechtigen nicht zu
Preisänderungen in den entsprechenden Positionen.
Das zu demontierende Material geht, w enn nicht anders
bezeichnet, i n das Eigentum des Auftragnehmers über.
Der Schrottwert ist bei der Kalkulation der
entsprechenden Positionen
zu berücksichtigen.
Nicht mehr verwertbare Bestandteile sind
ordnungsgemäß zu entsorgen.
Bei der Entsorgung der demontierten Materialien sind
die gültigen Technischen Regeln, Verordnungen, Gesetze
und Unfallverhütungs -V orschriften zu beachten.

Außer anderen einschlägigen Normen, Verordnungen,
Erlässen, Bestimmungen und Richtlinien von örtlichen
und überörtlichen Behörden, sowie ihnen
gleichzusetzender Stellen,
sind insbesondere zu beachten und einzuhalten.

DIN 18012 | 2018-04  Anschlusseinrichtungen für
Gebäude - Allgemeine  Planungsgrundlagen
DIN EN 12831  Heizungsanlagen in Gebäuden
DIN 4747:2022-08  Fernwärmeanlagen -
Sicherheitstechnische Ausrüstung von
Unterstationen, Hausstationen und Hausanlagen zum
  Anschluss an Heizwasser-Fernwärmenetze
VDI 2035  Vermeidung von Schäden in Warmwasser-
Heizungsanlagen
DIN EN 12056  Schwerkraftentwässerung innerhalb
von Gebäuden
100DIN 1986-100  Entwässerungsanlagen für Gebäude
und Grundstücke
DIN 1988  Technische Regeln für Trinkwasser
Installation
DIN 4102  Brandverhalten von Baustoffen und
Bauteile
DIN 4109  Schallschutz im Hochbau
DIN 4747:2022-08  Fernwärmeanlagen -
Sicherheitstechnische Ausrüstung von
Unterstationen, Hausstationen und Hausanlagen zum
  Anschluss an Heizwasser-Fernwärmenetze
DIN 18534  Abdichtung von Innenräumen

VOB Vergabe- und Vertragsordnung für Bauleistungen -
Teil C: Allgemeine Technische Vertragsbedingungen für
Bauleistungen (ATV)

DIN 18299 I 2019-09  Allgemeine Regelungen für
Bauarbeiten jeder Art
DIN 18300 I 2019-09  Erdarbeiten
DIN 18306 I 2016-09  Entwässerungs-Kanalarbeiten
DIN 18381 I 2012-09  Gas-, Wasser- und
Entwässerungsanlagen innerhalb von Gebäuden
DIN 18382 | 2019-09  Elektro-, Sicherheits- und
Informationstechnische Anlagen
DIN 18421 I 2016-09  Dämm- und Brandschutzarbeiten
an technischen Anlagen

GEG  Gebäudeenergiegesetz
DVGW-Richtlinien
TRGI  Technische Regeln für Gasinstallation
TRWI  Technische Richtlinie Wasserinstallation
VDE  Vorschriften Technische
Anschlussbedingungen der
Versorgungsunternehmen
TAB-HW  Technische Anschlussbedingungen für
Heizwasser
AVBWasserV  Allgemeine Bedingungen für die
Versorgung mit  Wasser
NDAV  Niederdruckanschlussverordnung

Bei der Verarbeitung von jedweder Art Materialien sind
die Herstellerabgaben zu Beachten und einzuhalten.

*Hinweis*
TGA

Der Auftragnehmer hat eine betriebsfertige und
wartungsfreundliche Anlage zu erstellen.
Der Unternehmer garantiert für die einwandfreie
Funktion der Anlagen, die zweckmäßige
und wirtschaftliche Gestaltung, sowie für die
Erreichung der festgelegten Werte.
Vor Inbetriebnahme der Heizungsanlage, befüllen, spülen
und entlüften nach VDI 2035

Der Anbieter hat vor Angebotsabgabe die Mengen,
Massen u. Stückzahlen selbstverantwortlich zu
ermitteln.
Es sind sämtliche Leistungen zu erfassen, die zur
Erzielung der Funktionalität des Gesamtbauwerkes
erforderlich sind.

Die Leistung beinhaltet u.a.:
· Den Probebetrieb und die Einweisung des Nutzers.
· Ebenso sind alle Kosten für Anträge und Abnahmen
enthalten. Die Antragstellung hat rechtzeitig ohne
besondere Aufforderung unter Gestellung der erforderl.
Unterlagen seitens des Auftragnehmers zu erfolgen.
· Veranlassung von Abnahmen einschl. evtl. notwendiger
TÜV-Abnahmen
· Führen von Verhandlungen mit Behörden und
Versorgungs- unternehmen
· Einholen von Genehmigungen etc. und Übergabe der
erforderlichen Prüfatteste einschl. Übernahme der
hierbei evtl. anfallenden Kosten
· Der Auftragnehmer hat Teilabschnitte der Anlage nach
aktueller DIN Norm auf Dichtigkeit
zu prüfen, wenn dieses für den Ablauf der Bauarbeiten
erforderlich ist.
· Die notwendigen Maßnahmen zur Geräuschdämmung
· Stemmen von Wanddurchbrüche und Schlitze sowie
das Bohren von Durchführungen von Anschlüsse.
· Einsetzen sämtlicher Konsolen, Halterungen usw.,
einschl. aller notwendigen Befestigungsmaterialien
(Dübel, Gewindestangen etc.)
· Anschluss an die vorh. Heizungsrohrleitungen des
Vorund
Rücklaufs, einschl. Flansch, Schrauben und
Dichtungen, Schweiß- und Dichtungsmaterial
· Abdeckung von Anlagenteilen während der Bauzeit
zum Schutz vor Beschädigung und Verschmutzung.
· Freispülen der Anlage von Fremdstoffen,
· Probeweise Inbetriebnahme,
· Einregulierung und Inbetriebnahme
· Kontrolle und abschließende Reinigung aller Objekte,
Einläufe und Geruchverschlüsse vor Inbetriebnahme
der Installationsanlage.
· Anklemmen der im Lieferumfang enthaltenen
elektrischen Geräte und Aggregate einschl. Einführen
der Kabel
Ausblasen von Rohrleitungen, wenn Frostgefahr
besteht und eine restlose natürliche Entleerung nicht
gewährleistet ist.
· Verfugen der Einrichtungsgegenstände zur Wand bzw.
zum Fußboden mit dauerelastischem Material.
· Anschlussmaterial für die Verbindung der
Einrichtungsgegenstände mit den Rohrleitungen, wie
Verlängerungen, Gummi-H-Nippel etc.
· Prüfung, AASpülung und Inbetriebnahme der kompletten
Trinkwasseranlage nach TrinkwV, DIN 2000, AVB
WasserV und DIN 1988
Technische Ausführung, Einrichtungen, Geräte u.
Anlagenteile

Allgemein

Es dürfen nur die im Leistungsverzeichnis genannten
Geräte
und Anlagenteile eingebaut werden.
Jede Abweichung hiervon ist - unter Angabe der
LVPosition,
des Fabrikates u. der Produktbeschreibung - auf
einem schriftlichen Nebenangebot als
Alternativausführung anzubieten.
Die Ausführung bedarf der schriftlichen Genehmigung
durch den Auftraggeber.
Bei der Auswahl von anzubietenden Pumpen, Kompressoren,
Motoren, Geräten usw. ist grundsätzlich darauf zu
achten, dass
nur geräuscharme Aggregate eingebaut werden dürfen.
Die Umwälzpumpen sollen im Bereich ihres günstigen
Wirkungsgrades laufen. Im Zweifelsfalle ist dies vom
Auftragnehmer kostenlos am ungünstigsten Stromkreis
nachzuweisen.

Abflussleitungen

Für die Verlegung von Abflussleitungen ist die DIN 1986
maßgebend.
Falls Abflussrohre vor der Wand verlegt werden, ist ein
Abstand
von 4 cm vom Putz bzw. 6 cm vom rohen Mauerwerk
einzuhalten.
Die Verbindung verschiedener Rohrmaterialien hat mit
entsprechenden Übergangsstücken zu erfolgen.
Unter der Decke aufgehängte Abflussleitungen sind durch
Pendel-rohrschellen mit geräuschdämmender Einlage zu
befestigen. Bandeisenschlaufen sind nicht gestattet.
Alle
Befestigungen wie Schellen, Pendel usw. sind nur in
verzinkter
Ausführung zulässig.

Wasser-u. Gasleitungen

Die technischen Bestimmungen für den Bau und Betrieb
von
Trinkwasserleitungen nach DIN 1988 sowie die DVGW sind
bei
der Ausführung einzuhalten. Die Wassergeschwindigkeit
in den
Rohrleitungen ist so zu wählen, dass
Geräuschbelästigung
angrenzender Räume vermieden wird.

Im Kellergeschoss sowie innerhalb der
Hauptverteilungsleitungen dürfen nur Bögen verwendet
werden.
Alle offenen Leitungen sind ständig gegen
Verschmutzungen
und Verstopfungen zu sichern. Fertiggestellte, aber
noch nicht
angeschlossene Innenleitungen sind mit Gewindestopfen,
Gewindekappen oder Blind-flanschen dicht zu
verschließen.
Das Schließen eines Hahnes, Ventiles oder Schiebers
genügt
nicht.

Wärmedämmung von Rohrleitungen u. Anlagenteile

Entsprechend den unterschiedlichen Betriebsbedingungen
sind
die Isolierstärken bei den einzelnen Anlageteilen für
die
Rohrleitungen zu berücksichtigen. Es ist die
Energie-Einspar-
Verordnung EnEV(Wärmeverteilungsanlagen) zu
berücksichtigen.
Gemäß den vorgegebenen Isolierstärken ist bei der
Montage
der Rohrleitungen ein genügend großer Abstand zu
belassen.
Leitungen sind so zu verlegen, dass sie grundsätzlich
einzeln
isoliert werden können, alle Abstände nach der fertigen
Isolierung untereinander gleich groß sind und die
Unterkante
aller isolierten Rohrleitungen eine Höhe hat.
 DeWand- und Deckendurchführungen/ Brandschutz
Rohrdurchführungen durch Beton und Mauerwerk sind
grundsätzlich im Schutzrohr oder mit Dämmschalen in der
entsprechenden Qualität der Bauteile in F30 oder F90
auszuführen.

Das gilt auch für unter Putz verlegte Rohrleitungen im
Bereich
der Deckendurchbrüche.
Der umlaufende Spalt zwischen Medienrohr und Schutzrohr
mit
Mineralwolle durchgängig auszustopfen.
Bei F90-Wänden und -Decken sind als Ummantelung für die
Rohrleitungen im Bereich der Durchführung mineralische
Erzeugnisse mit einer Schmelztemperatur >1.000 °C und
speziell zugelassene Systeme zu
verwenden.
Die entsprechende Eignung der eingesetzten Abschottung
ist
nachzuweisen.
Die zu verwendenden Anlagenteile, Materialien u.
Fabrikate
sind nachfolgend in der Funktionalausschreibung
beschrieben.
Die Beschreibungen enthalten die wesentlichen Merkmale
und
Forderungen.

Wärmedämmung Etage, Strang und Kellerleitung 100%
(Rockwool, RS 800)
Rohrschalen aus Mineralfaser (Lamellenmatten, einseitig
mit Alufolie versehen, Rockwool-RS800), nicht brennbar
nach DIN 4102, Rechenwert der Dämmschicht bezogen auf
eine Wärmeleitzahl mind. 0,035 W/m K gemäß VDI 2055,
liefern und in den vorgeschriebenen Stärken
diffusionsdicht verlegen. Bögen, Versprünge, T-Stücke
und sonstige Formstücke sind mit sauberem Abschluss
auszuführen, die Kosten hierfür sind im Einheitspreis
zu berücksichtigen. Im sichtbaren Bereich mit
PVC-Oberflächenschutz.

exzentrische Dämmung 25 mm für Heizungsrohrleitungen im
Fußbodenaufbau gegen erdreichberührte,
außenluftberührte und unbeheizte Bauteile sowie 9 mm
Dämmung zwischen beheizten Räumen eines und
verschiedener Nutzer.
Wärmedämmung an Rohrleitungen mit Schaumstoff aus
Polyethylen-Schaumstoff mit zergeschlossenzelliger
Materialstruktur und einer strapazierbaren
Folienummantelung.
Farbe der Folie: Blau
Fabrikat: Tubolit DHS Quadra
Wärmeleitfähigkeit bei 40°C Mitteltemperatur: ë 40 °C =
0,040 W/(mK)
Baustoffklasse: normalentflammbar, DIN 4102-B2
Allgemeine bauaufsichtliche Zulassung: Z-23.14-1739
Anwendungsbereich
max. Mediumtemperatur: bis +102 °C
min. Mediumtemperatur:  wie bei Heizung- und
Sanitäranlagen

Heizungstechnik (TGA-Heizung)

Das Gebäude wird an die Fernwärme der medl GmbH
durch eine von der medl GmbH bauseits
gelieferte Kompaktstation angeschlossen.
Die Übergabestation ist für eine Systemtemperatur von
70/50° C ausgelegt.
Die sicherheitstechnische Ausrüstung nach DIN 4751 und
eine geregelte Umwälzpumpe sind in der Übergabestation
enthalten.
Vom Auftragnehmer ist die Kompaktstation in Abstimmung
mit
der medl GmbH über Verschraubungen absperrbar
anzuschließen.
Im Rücklauf ist ein SpiroTrap Schlammabscheider
einzubauen.

Rohrleitungen, Armaturen, Wärmedämmung u. Zubehör
Rohrleitungen aus nichtrostendem Stahl (Geberit,
Mapress, Viega Temponox) für Heizungsleitungen,
Werkstoff-Nr. 1.4301 nach DIN 17 455, Verbindung mit
Pressfittingen, mit SC Contur und DVGW-zertifizierter
Prüfsicherheit bei unverpressten Fittings,
EPDM-Dichtelement,
unlösbar, Rohr und Fitting im Systemverbund inkl.
Systemzulassung, bis einschl. DN 50 einschließlich
Form- und Verbindungsstücke und Befestigungsmaterial
liefern und verlegen.

### Bereich 03 Hubert-Engels-Straße 31

#### Abschnitt 03.01 Demontage & Rückbau

**03.01.0010 Demontage Heiztherme (HT)**
Demontage Gas Kombitherme (GKT)

Dabei sind sämtliche Komponenten inkl. Abgasleitung der
GKT, die Spannungsversorgung der GKT spannungsfrei zu
schalten, allpolig abzuklemmenund, ordnungsgemäß zu
demontieren und fachgerecht zu entsorgen. Dabei ist
darauf zu achten, dass Demontage- und
Entsorgungsvorschriften, sowie alle geltenden
Arbeitsschutzbestimmungen und geltende
Sicherheitsvorschriften bei der Demontage eingehalten
werden.  Nach Abschluss der Demontage ist der
Arbeitsbereich sorgfältig zu reinigen.

Hier ist zwingend vor Aufnahme der Arbeiten die
Gaszufuhr sicher abzusperren und anschließend die
Leitungsenden fachgerecht, gemäß aktueller TRGI,
dauerhaft sicher zu verschließen.

Die Gasleitung im Bereich Unterputz muss nicht entfernt
werden.
Menge: 6,000 Stk

**03.01.0020 Transport Heizthermen ab Baujahr 2024**
Transport Gaskombithermen ab Baujahr 2024

Sicherer Transport der "neuen Gaskombithermen"  ab
Baujahr 2024. Diese werden vom Auftragnehmer zur
Essener Straße 66, 46047 Oberhausen gebracht und vom
Auftragggeber eingelagert.

2 Stk.
Menge: 1,000 psch

**03.01.0030 Kupferleitung 28 mm**
*** Bedarfsposition ohne GB
Kupferleitung 28 mm

Hierbei handelt es sich um die fachgerechte und sichere
Entfernung nach aktueller TRGI, der sichtbaren
existierenden Leitung im Kellerbereich existierenden
Leitungen inkl. aller Form- und Verbindungsstücke und
Befestigungen. Dies beihnhaltet die fachgerechte
Außerbetriebnahme der Gaszähler inkl. aller Stopfen
etc. Die nicht sichtbaren Leitungen im Strang müssen
nach aktueller TRGI verschlossen werden. Ein wichtiger
Bestandteil dieser Arbeit ist es, die Gaszufuhr zu
unterbrechen, um mögliche Gefährdungen auszuschließen.
Sobald die Leitung erfolgreich demontiert wurde, müssen
alle Komponenten des Systems sorgfältig entfernt und in
Übereinstimmung mit den entsprechenden Vorgaben
entsorgt werden.
Menge: 50,000 lfm

**03.01.0040 Kupferleitung 35 mm**
*** Bedarfsposition ohne GB
Kupferleitung 35 mm

wie vorgenannte Position
Menge: 18,000 lfm

**03.01.0050 Kupferleitung 42 mm**
Kupferleitung 42 mm

wie vorgenannte Position
Menge: 5,000 lfm

**03.01.0060 Kupferleitung 54 mm**
Kupferleitung  54 mm

wie vorgenannte Position
Menge: 5,000 lfm

**03.01.0070 Stahlleitung 1"**
Stahlleitung  1"

Hierbei handelt es sich um die fachgerechte und sichere
Entfernung nach aktueller TRGI, der sichtbaren
existierenden Leitung im Kellerbereich existierenden
Leitungen inkl. aller Form- und Verbindungsstücke und
Befestigungen. Dies beihnhaltet die fachgerechte
Außerbetriebnahme der Gaszähler inkl. aller Stopfen
etc. Die nicht sichtbaren Leitungen im Strang müssen
nach aktueller TRGI verschlossen werden. Ein wichtiger
Bestandteil dieser Arbeit ist es, die Gaszufuhr zu
unterbrechen, um mögliche Gefährdungen auszuschließen.
Sobald die Leitung erfolgreich demontiert wurde, müssen
alle Komponenten des Systems sorgfältig entfernt und in
Übereinstimmung mit den entsprechenden Vorgaben
entsorgt werden.
Menge: 50,000 lfm

**03.01.0080 Stahlleitung 1 1/4"**
Stahlleitung 1 1/4"

wie vorgenannte Position.
Menge: 18,000 lfm

**03.01.0090 Rückbau Gaszähler**
Rückbau Gaszähler

Abstimmung mit örtlichem Gasversorger zum Rückbau der
vorhandenen Gaszähler und Übergabe an Gasversorger.
Dokumentation Geschosszuordnung, Zählernummer,
Ausbaustand, Ausbaudatum
Menge: 6,000 Stk

**03.01.0100 Heizungssystem innerhalb der Wohnung entleeren**
Heizungssystem innerhalb der Wohnung entleeren

Für die Heizungsarbeiten innerhalb der Wohnung.

liefern und montieren
Menge: 6,000 Stk

#### Abschnitt 03.02 Montage Heizungsleitungen

**03.02.0010 Terminliche Abstimmung mit den Mietern**
Terminliche Abstimmung mit den Mietern

Die Arbeiten werden im bewohnten Zustand durchgeführt
und können nur Strangweise erfolgen. Das bedeutet, dass
immer 2 übereinanderliegende Wohnungen gleichzeitig
umgerüstet werden müssen. Aus diesem Grund müssen beide
Mieter an einem Strang zwingend gleichzeitig den Zugang
zur Wohnung gewähren. Die Terminabstimmung (telefonisch
und per Aushang) mit den Mietern erfolgt durch den
Auftragnehmer. Der Auftraggeber stellt die Kontaktdaten
der Mieter dem Auftragnehmer zur Verfügung.
Menge: 1,000 Stk

**03.02.0020 Anbindung der neuen Leitungen (RL,VL)**
Anbindung der neuen Leitungen (RL,VL)

Verbindung der Strangleitung vom Abgasschacht zum
vorhandenen Rohrleitunganschluss.

Ca. 2x4m Temponox Rohr  bis DN 20 inkl. aller Form- und
Verbindungsstücke und aller erforderlichen Materialien
inkl. Dämmung (Rockwool RS800)

liefern und montieren

Abrechnung erfolgt nach laufendem Meter. Preis ist für
Vor und Rücklauf zusammen.
Menge: 24,000 lfm

**03.02.0035 Einbau Wärmemengenzähler**
Einbau Wärmemengenzähler

Nur der Wärmemengenzähler wird vom Auftraggeber
gestellt. Die folgenden Materialien sind auf Grundlage
des gestellten Wärmemengenzählers zu montieren.

2x Absperrung mit Fühleraufnahme (5,2mm) im Vor- und
Rücklauf
1x Absperrung ohne Fühleraufnahme im Vorlauf

für:

Sensostar Q
Nenngröße: 0,6m3/h
Baulänge: 110mm
DN 15
Temp. Fühler: 5,2mm
funk integriert
ACDA000135

liefern und montieren
Menge: 6,000 Stk

**03.02.0040 Temponox-Rohr 1.4520, 15x1,0 Viega 591175**
*** Bedarfsposition ohne GB
Temponox-Rohr 1.4520,
Edelstahlrohr aus Werkstoff 1.4520,
Anwendung nur für geschlossene Heiz-
und Kühlkreisläufe,
nicht für die Trinkwasserinstallation
zugelassen!
6 m in Stangen,
Modell-Nr. 1703

15 X 1,0 (600)  Viega 591175

liefern und montieren
Menge: 1,000 lfm

**03.02.0050 Temponox-Rohr 1.4520, 18x1,0 Viega 591182**
Temponox-Rohr 1.4520,
Edelstahlrohr aus Werkstoff 1.4520,
Anwendung nur für geschlossene Heiz-
und Kühlkreisläufe,
nicht für die Trinkwasserinstallation
zugelassen!
6 m in Stangen,
Modell-Nr. 1703

18 X 1,0 (240)  Viega 591182

liefern und montieren
Menge: 25,000 lfm

**03.02.0060 Temponox-Rohr 1.4520, 22x1,2 Viega 591199**
Temponox-Rohr 1.4520,
Edelstahlrohr aus Werkstoff 1.4520,
Anwendung nur für geschlossene Heiz-
und Kühlkreisläufe,
nicht für die Trinkwasserinstallation
zugelassen!
6 m in Stangen,
Modell-Nr. 1703

22 X 1,2 (420)  Viega 591199

liefern und montieren
Menge: 40,000 lfm

**03.02.0070 Temponox-Rohr 1.4520, 28x1,2 Viega 591205**
Temponox-Rohr 1.4520,
Edelstahlrohr aus Werkstoff 1.4520,
Anwendung nur für geschlossene Heiz-
und Kühlkreisläufe,
nicht für die Trinkwasserinstallation
zugelassen!
6 m in Stangen,
Modell-Nr. 1703

28 X 1,2 (240)  Viega 591205

liefern und montieren
Menge: 30,000 lfm

**03.02.0080 Temponox-Rohr 1.4520, 35x1,5 Viega 591212**
*** Bedarfsposition ohne GB
Temponox-Rohr 1.4520,
Edelstahlrohr aus Werkstoff 1.4520,
Anwendung nur für geschlossene Heiz-
und Kühlkreisläufe,
nicht für die Trinkwasserinstallation
zugelassen!
6 m in Stangen,
Modell-Nr. 1703

35 X 1,5 (180)  Viega 591212

liefern und montieren
Menge: 1,000 lfm

**03.02.0090 Wärmedämmung DN 20 Strang 100% (Rockwool, RS 800)**
Wärmedämmung DN 20 Strang 100% (Rockwool, RS 800)
Rohrschalen aus Mineralfaser (Lamellenmatten, einseitig
mit Alufolie versehen, Rockwool-RS800), nicht brennbar
nach DIN 4102, Rechenwert der Dämmschicht bezogen auf
eine Wärmeleitzahl mind. 0,035 W/m K gemäß VDI 2055,
liefern und in den vorgeschriebenen Stärken
diffusionsdicht verlegen. Bögen, Versprünge, T-Stücke
und sonstige Formstücke sind mit sauberem Abschluss
auszuführen, die Kosten hierfür sind im Einheitspreis
zu berücksichtigen. Im sichtbaren Bereich mit
PVC-Oberflächenschutz.

Fabrikat:  Rockwool
Typ:  Dämmschale RS 800

DN 20

liefern und montieren
Menge: 25,000 lfm

**03.02.0100 Wärmedämmung DN 15 Strang 100% (Rockwool, RS 800)**
Wärmedämmung DN 15 Strang 100% (Rockwool, RS 800)
Rohrschalen aus Mineralfaser (Lamellenmatten, einseitig
mit Alufolie versehen, Rockwool-RS800), nicht brennbar
nach DIN 4102, Rechenwert der Dämmschicht bezogen auf
eine Wärmeleitzahl mind. 0,035 W/m K gemäß VDI 2055,
liefern und in den vorgeschriebenen Stärken
diffusionsdicht verlegen. Bögen, Versprünge, T-Stücke
und sonstige Formstücke sind mit sauberem Abschluss
auszuführen, die Kosten hierfür sind im Einheitspreis
zu berücksichtigen. Im sichtbaren Bereich mit
PVC-Oberflächenschutz.

Fabrikat:  Rockwool
Typ:  Dämmschale RS 800

DN 15

liefern und montieren
Menge: 25,000 lfm

**03.02.0110 Wärmedämmung Kellerleitung DN 25 100% (Rockwool, RS 800)**
Wärmedämmung Kellerleitung DN 25 100% (Rockwool, RS
800)

Rohrschalen aus Mineralfaser (Lamellenmatten, einseitig
mit Alufolie versehen, Rockwool-RS800), nicht brennbar
nach DIN 4102, Rechenwert der Dämmschicht bezogen auf
eine Wärmeleitzahl mind. 0,035 W/m K gemäß VDI 2055,
liefern und in den vorgeschriebenen Stärken
diffusionsdicht verlegen. Bögen, Versprünge, T-Stücke
und sonstige Formstücke sind mit sauberem Abschluss
auszuführen, die Kosten hierfür sind im Einheitspreis
zu berücksichtigen. Im sichtbaren Bereich mit
PVC-Oberflächenschutz.

Fabrikat:  Rockwool
Typ:  Dämmschale RS 800

liefern und montieren
Menge: 30,000 lfm

**03.02.0120 Wärmedämmung Kellerleitung DN 20 100% (Rockwool, RS 800)**
Wärmedämmung Kellerleitung DN 20 100% (Rockwool, RS
800)

Rohrschalen aus Mineralfaser (Lamellenmatten, einseitig
mit Alufolie versehen, Rockwool-RS800), nicht brennbar
nach DIN 4102, Rechenwert der Dämmschicht bezogen auf
eine Wärmeleitzahl mind. 0,035 W/m K gemäß VDI 2055,
liefern und in den vorgeschriebenen Stärken
diffusionsdicht verlegen. Bögen, Versprünge, T-Stücke
und sonstige Formstücke sind mit sauberem Abschluss
auszuführen, die Kosten hierfür sind im Einheitspreis
zu berücksichtigen. Im sichtbaren Bereich mit
PVC-Oberflächenschutz.

Fabrikat:  Rockwool
Typ:  Dämmschale RS 800

liefern und montieren
Menge: 15,000 lfm

**03.02.0130 Rohrkasten erstellen an Wänden, ohne Station**
Rohrkasten erstellen an Wänden, ohne Station

Rohrverkleidung dreiseitig herstellen aus Gipskarton
an Wänden (ohne Wohnungsstation)
Breite: ca. 30cm
Tiefe: ca. 10cm
Unterkonstruktion: verzinkte Stahlblechprofile,
kraftschlüssig mit
geeigneten Dübeln in ausreichenden Abständen in Wänden
jeder Bauart (Mauerwerk, Trockenbau, Beton, etc...)
befestigt.
Beplankung einlagig mit Gipskarton (12,5 mm Dicke)
Einschließlich Verspachtelung
Oberflächengüte Standardverspachtelung Q2
Enthalten ist auch das saubere Anarbeiten an vorhandene

Flächen

liefern und montieren
Menge: 1,000 lfm

**03.02.0140 Rohrkasten erstellen an Decken**
Rohrkasten erstellen an Decken

Rohrverkleidung zwei- oder dreiseitig herstellen aus
Gipskarton
an Decken
Breite: ca. 30cm
Tiefe: ca. 10cm
Unterkonstruktion: verzinkte Stahlblechprofile,
kraftschlüssig mit
geeigneten Dübeln in ausreichenden Abständen in Decken
jeder Bauart (Beton, Spalierlatte, Gipskarton, etc...)
befestigt.
Beplankung einlagig mit Gipskarton (12,5 mm Dicke)
Einschließlich Verspachtelung
Oberflächengüte Standardverspachtelung Q2
Enthalten ist auch das saubere Anarbeiten an vorhandene

Flächen

liefern und montieren
Menge: 1,000 lfm

**03.02.0150 Einbau einer Revisionsklappe 20 x 20 cm**
Einbau einer Revisionsklappe 20 x 20 cm

Revisionsklappe in vorgenannten Rohrkasten einbauen,
einschließlich Profile für den Wechsel
Klappe und Rahmen aus Stahlblech, weiß
pulverbeschichtet
mit Vierkantverschluß
Öffnungsgröße: 20cm x 20cm

liefern und montieren
Menge: 1,000 Stk

**03.02.0160 Flächen tapezieren und streichen**
Flächen tapezieren und streichen

Decken- und/oder Wandflächen mit Tiefgrund grundieren
und
mit Raufaser tapezieren und anschließend mit
waschbeständiger Dispersionsfarbe deckend beschichten
an vorhandende Flächen sauber anarbeiten
In Kleinflächen
Material:
Brillux Lacryl Tiefgrund ELF 595 oder gleichwertig
Brillux Raufaser 51, grob, oder gleichwertig
Brillux Malerweiß LF, oder gleichwertig

liefern und montieren
Menge: 1,000 m²

**03.02.0170 Bezeichnungsschilder 100 x 50 mm aus Kunststoff**
Bezeichnungsschilder 100 x 50 mm aus Kunststoff
Beschriftung mehrzeilig mit Befestigung

liefern und montieren
Menge: 10,000 Stk

**03.02.0180 Revisionsunterlagen**
Revisionsunterlagen

Spätestens zum Tag der  Abnahme, hat der Auftragnehmer
die erforderlichen Revisionsunterlagen in digitaler
Ausführung (PDF per E-Mail vorab) dem zuständigen
Bauleiter des Auftraggebers auszuhändigen.

Hierzu gehören:

- Anlagenschema
- Bedienungs- und Wartungsanweisung
- Gerätebeschreibungen inkl. Geräteliste
- Druckprotokolle
- Funktionsbeschreibung der Anlage
- Liste über Ersatz- und Verschleißteile
Menge: 1,000 Stk

#### Abschnitt 03.03 Hydraulischer Abgleich & Armaturen

**03.03.0010 Einbau Thermostatventile DN 15**
Einbau Thermostatventile DN 15

Thermostatventileinheit DN 15 Eck- oder Durchgang
austauschen für den hydraulischen Abgleich.
Fachgerechte Demontage und Entsorgung des alten
Ventils und des Fühlers.
Die Anschlüsse für den Einbau des neuen Ventils werden
komplett vorbereitet, inkl. aller Form- und
Verbindungsstücke. Neues Danfoss RA-DV Ventil montieren
und einstellen auf die vorgegebenen Werte des AG. Den
Fühler auf das Ventil montieren. Nach dem Füllen und
Entlüften der Anlage erfolgt eine Kontrolle auf
Dichtigkeit.
Bei dieser Montage ist der Arbeitsbereich gegen
Verschmutzung zu sichern.
Schriftliche Bestätigung der Ausführung des
hydraulischen Abgleichs. Ausfüllen des VdZ-Formulars.

Thermostatventil:
Danfoss RA-DV Durchgang  013G7724
Danfoss RA-DV Eck  013G7723
Danfoss RA-DV Winkel rechts  023G7719
Danfoss RA-DV Winkel links  013G7720
Danfoss RA-DV UK (axial)  023G7710
Danfoss VHS-DV

Thermostatkopf:
Danfoss Aero RA Fühler eingebaut  015G4598
Danfoss Aero RA Fernfühler  015G4592

liefern und montieren
Menge: 20,000 Stk

**03.03.0020 Einbau Thermostatventile DN 20**
Einbau Thermostatventile DN 20

Thermostatventileinheit austauschen für den
hydraulischen Abgleich, DN 20 Eck- oder Durchgang
Wie zuvor jedoch DN 20

Thermostatventil:
Danfoss RA-DV Durchgang  013G7726
Danfoss RA-DV Eck  013G7725
Danfoss VHS-DV

Thermostatkopf:
Danfoss Aero RA Fühler eingebaut  015G4598
Danfoss Aero RA Fernfühler  015G4592

liefern und montieren
Menge: 4,000 Stk

**03.03.0030 Reflex Membran.Druckausdehnungsgefäß Reflex N 140, grau, 6/1.5 bar**
Reflex Membran-Druckausdehnungsgefäß Reflex N 140,
grau, 6/1.5 bar

Volumen: 140L
Hersteller:  Reflex
Typ:  N 140

liefern und montieren, inkl. aller Formteile und
Befestigungen
Menge: 1,000 Stk

**03.03.0040 Zeigerthermometer 0-100°C, d=100 mm**
Bimetall-Zeigerthermometer für Temperaturbereich 0 -
100°C, schnellanzeigend, Klasse 1, Anschlussgewinde ½"
DN15 AG, Tauchschaftlänge 60 mm, ohne Tauchhülse,
Messgenauigkeit ±1% vom Skalenwert.

Technische Daten:

Anschluss:  ½" DN15 AG
Gehäuse:  Edelstahl
Gehäusedurchmesser:  100 mm
Temperaturbereich:  0 - 100°C Toleranz ±1%

liefern und montieren
Menge: 4,000 Stk

**03.03.0050 Manometer 100 mm / 6 bar**
Manometer 100 mm / 6 bar
als Rohrfedermanometer,
Gehäuse aus Kunststoff
- Meßgenauigkeit: Klasse 1,6
- Gehäusedurchmesser: 100 mm
- Anschluss unten: R 1/2" radial
- Anzeigebereich: 0 bis 6 bar

liefern und montieren
Menge: 2,000 Stk

**03.03.0060 Reflex Kappenventil SUR 1' x 1'**
Reflex Kappenventil SU R 1' x 1'

Betriebstemperatur:  120°C
Max. zul. Betriebsüberdruck:  10 bar
Betriebsüberdruck:  10 bar
Anschluss WBI:  R 1'
Gewicht:  0.57 KGM

Für Membran-Druckausdehnungsgefäße in geschlossenen
Heizungs- und Kühlwasseranlagen.Mit einer gegen
unbeabsichtigtes Schließen gesicherten Absperrung und
einer Entleerung gemäß DIN EN 12828.

Hersteller:  Reflex
Typ:  SUR 1' x 1'

liefern und montieren
Menge: 1,000 Stk

**03.03.0070 SpiroTrap Schlammabscheider MB3: Messing, 1 1/4" IG**
SpiroTrap Schlammabscheider MB3 mit Magnet

Messingausführung 1 1/4" IG

SpiroTrap MB3 - Schlammabscheider mit variablen
Anschluss für vertikale oder horizontale Rohrleitungen.
Leistungssteigernde magetische Unterstützung durch
abnehmbarem, externen Magnet.

Schnelle und kontinuierliche Entfernung
ferromagnetischer und nicht magnetischer Schmutz-und
Schlammpartikel aus Heiz- oder Kühlkreisläufen.

Medium Wasser und Wasser/Glykol (50/50%).

Gehäuse in Messingausführung. Schlammabscheidung bis zu
einer Partikelgröße von 5 Mikrometer -ohne
Betriebsunterbrechung abscheiden und abschlammen durch
den Spirorohreinsatz. Mit abschraubbarem
Gehäuseunterteil zu Reinigungs- und Revisionsarbeiten.

Komplett mit Abschlammhahn.

liefern und montieren
Menge: 1,000 Stk

**03.03.0080 HEIMEIER Heizungskugelhahn Globo H Innengewinde, Entleerung, DN 25, Rotguss**
HEIMEIER Heizungskugelhahn Globo H Innengewinde,
Entleerung, DN 20, Rotguss

HEIMEIER Heizungs-Kugelhahn
Gehäuse und Kugel aus korrosionsbeständigem, entzinkungsfreiem Rotguß. Gehäuse
rohrförmig für durchlaufende Wärmedämmung. Kugel mit glattem Durchgang. Wartungsfreie Spindelabdichtung durch zwei
O-Ringe. Kugelabdichtung durch PTFE-
Ringe. Knebel aus schlagfestem Kunststoff, Anschläge verdeckt. Knebel auch
bei wärmegedämmten Gehäuse von außen
bedienbar. Anschluss Innengewinde für
Gewinderohr.
Zul. Betriebstemperatur TB 120 Grd. C.
Nenndruck PN 16.
Fabrikat: IMI Heimeier
Typ: Globo H
Ausführung: DN 20
mit Entleerung

Art.-Nr. 0615-05.000

liefern und montieren
Menge: 6,000 Stk

**03.03.0090 HEIMEIER Wärmedämmschale für Globo H mit Entleerung, DN 25**
HEIMEIER Wärmedämmschale für Globo H
mit Entleerung, DN 20

Fabrikat: IMI Heimeier

Art.-Nr. 0615-05.553

liefern und montieren
Menge: 6,000 Stk

**03.03.0100 HEIMEIER Heizungskugelhahn Globo H Innengewinde, Entleerung, DN 25, Rotguss**
HEIMEIER Heizungskugelhahn Globo H Innengewinde,
Entleerung, DN 25, Rotguss

HEIMEIER Heizungs-Kugelhahn
Gehäuse und Kugel aus korrosionsbeständigem, entzinkungsfreiem Rotguß. Gehäuse
rohrförmig für durchlaufende Wärmedämmung. Kugel mit glattem Durchgang. Wartungsfreie Spindelabdichtung durch zwei
O-Ringe. Kugelabdichtung durch PTFE-
Ringe. Knebel aus schlagfestem Kunststoff, Anschläge verdeckt. Knebel auch
bei wärmegedämmten Gehäuse von außen
bedienbar. Anschluss Innengewinde für
Gewinderohr.
Zul. Betriebstemperatur TB 120 Grd. C.
Nenndruck PN 16.
Fabrikat: IMI Heimeier
Typ: Globo H
Ausführung: DN 25
mit Entleerung

Art.-Nr. 0615-05.000

liefern und montieren
Menge: 4,000 Stk

**03.03.0110 HEIMEIER Wärmedämmschale für Globo H mit Entleerung, DN 25**
HEIMEIER Wärmedämmschale für Globo H
mit Entleerung, DN 25

Fabrikat: IMI Heimeier

Art.-Nr. 0615-05.553

liefern und montieren
Menge: 4,000 Stk

**03.03.0120 HEIMEIER Heizungskugelhahn Globo H Innengewinde, Entleerung, DN 32, Rotguss**
*** Bedarfsposition ohne GB
HEIMEIER Heizungskugelhahn Globo H Innengewinde,
Entleerung, DN 32, Rotguss

HEIMEIER Heizungs-Kugelhahn
Gehäuse und Kugel aus korrosionsbeständigem, entzinkungsfreiem Rotguß. Gehäuse
rohrförmig für durchlaufende Wärmedämmung. Kugel mit glattem Durchgang. Wartungsfreie Spindelabdichtung durch zwei
O-Ringe. Kugelabdichtung durch PTFE-
Ringe. Knebel aus schlagfestem Kunststoff, Anschläge verdeckt. Knebel auch
bei wärmegedämmten Gehäuse von außen
bedienbar. Anschluss Innengewinde für
Gewinderohr.
Zul. Betriebstemperatur TB 120 Grd. C.
Nenndruck PN 16.
Fabrikat: IMI Heimeier
Typ: Globo H
Ausführung: DN 32
mit Entleerung

Art.-Nr. 0615-05.000

liefern und montieren
Menge: 1,000 Stk

**03.03.0130 HEIMEIER Wärmedämmschale für Globo H mit Entleerung, DN 32**
*** Bedarfsposition ohne GB
HEIMEIER Wärmedämmschale für Globo H
mit Entleerung, DN 32

Fabrikat: IMI Heimeier

Art.-Nr. 0615-05.553

liefern und montieren
Menge: 1,000 Stk

**03.03.0140 SIMPLEX KFE-Kugelhahn Heizung, lang DG G1/2 AG**
SIMPLEX KFE-Kugelhahn Heizung, lang DG G1/2 AG

Kugelhahn für das Füllen und Entleeren von
Heizungsanlagen, selbstdichtend mit
Gewindeeinschneiddichtung aus EPDM. Schwere Bauform aus
vernickeltem Pressmessing. Flügelgriff (rot)
entsprechend dem Einsatzzweck abnehmbar. Hartverchromte
Kugel mit vollem Durchgang in Teflon gelagert.
Blindkappe mit Edelstahl-Schwenkbügel auch zur
Betätigung verwendbar, mit Stellungsanzeige und festem
Anschlag. Fixierung der Einbaulage mittels
Kontermutter. Betätigungsspindel mit doppelter
O-Ring-Dichtung aus EPDM. Einsatzbereich:
Warmwasser-Heizungsanlagen: max. Betriebsdruck 10 bar,
max. Betriebstemperatur 110 Grad C. Dauertemperatur,
130 Grad C. kurzzeitig.

Anschluss: G1/2 AG x G3/4 AG

Ausführung: Durchgangsform, lange Ausführung

Fabrikat: SIMPLEX

Artikelnummer: F10640

liefern und montieren
Menge: 5,000 Stk

**03.03.0150 Gestra Schwerkraftbremse SBO31 Nennweite 1" (DN25)**
Schwerkraftbremse
Schwerkraftumlaufsperre, Pressmessing/Kunststoff,
federbelastet, mit Innengewinde für den Druckstutzen
der Umwälzpumpe. Austrittsseitig mit Außengewinde
passend für das Einlegeteil mit Flachdichtung und
Überwurfmutter von der Umwälzpumpe.

Nennweite: DN25 / 1"

Hersteller:  Gestra
Typ:  SBO 31

liefern und montieren
Menge: 1,000 Stk

#### Abschnitt 03.04 Rohbauarbeiten

**03.04.0010 Kernbohrung 100 mm in Wänden und Decken aus Stahlbeton**
Kernbohrung 100 mm in Wänden und Decken aus Stahlbeton

Kernbohrung in Wand/ Decke herstellen, Abdecken mit
Folie zu
schützender Bereiche.
Einschließlich Schnitte durch Bewehrungsstahl bis 16
mm, Entsorgung der Bohrkerne, Wand und Decke aus
Beton
Menge: 4,000 Stk

**03.04.0020 Wanddurchbruch 300 cm² in KS Mauerwerk 24 cm**
Wanddurchbruch 300 cm² in KS Mauerwerk 24 cm

inkl. verschließen mit Mörtel
Menge: 4,000 Stk

**03.04.0030 Wanddurchbruch 300 cm² in KS Mauerwerk 11,5 cm**
Wanddurchbruch 300 cm² in KS Mauerwerk 11,5 cm

inkl. verschließen mit Mörtel
Menge: 4,000 Stk

**03.04.0040 Stemmarbeiten am Abgasschacht (Wohnung)**
Stemmarbeiten am Abgasschacht

Stemmarbeiten im oberen Teil des Abgasschachtes
innerhalb der Wohnung durchführen und wieder
fachgerecht nach aktuellen Vorgaben des Brandschutzes
verschließen.

Größe (BxH): ca. 30 cm x 40 cm

liefern und montieren
Menge: 6,000 Stk

**03.04.0050 Stemmarbeiten am Abgasschacht (Keller)**
Stemmarbeiten am Abgasschacht (Keller)

Stemmarbeiten im Bereich des Abgasschachtes durchführen
und wieder fachgerecht  nach aktuellen Vorgaben des
Brandschutzes verschließen.

Größe BxH: ca. 30 cm x 150 cm

liefern und montieren
Menge: 3,000 Stk

#### Abschnitt 03.05 Wasseraufbereitung

**03.05.0010 Heizungssystem befüllen, spülen und entlüften**
Heizungssystem befüllen, spülen und entlüften

Gesamtes Heizungssystem nach VDI 2035 als Erstbefüllung
mit einer mobilen Anlage befüllen, inkl. aller Keller-,
Strang- und Wohnungsleitungen

Die Wasserqualität ist nach der Befüllung zu prüfen und
im vom Auftragnehmer erstellten Anlagenbuch zu
dokumentieren.
Dieses Anlagenbuch ist im Heizraum zu hinterlegen.

Eine Kontrollmesung ist nach sechs Wochen durch den AN
selbstständig durchzuführen und zu dokumentieren.
Sollten die Heizungswasserwerte nicht der VDI 2035
entsprechen, muss das Heizungswasser nochmals
aufbereitet werden.
Menge: 1,000 Stk

**03.05.0020 JUDO JHF-F PLUS, Füllleistung 800 l/h, Rohranschluss _" IG**
JUDO JHF-F PLUS Füllarmatur mit BA-Rohrtrenner und
Druckminderer mit DVGW CERT Prüfzeichen, ZVSHK
zertifizierter Hersteller

Nach DIN EN 1717 und DIN 1988-100 sind nur noch
permanente Anschlüsse für die Befüllung von
Heizkreisläufen mit Trinkwasser zulässig. Die
Heizungs-Nachspeisestation dient der Erst- und
Nachbefüllung von Warmwasserheizungsanlagen. Der
eingebaute Rohrtrenner (Systemtrenner Typ BA) nach DIN
EN 1717 und DIN 1988-100 und DIN EN 12729 verhindert
ein Zurückdrücken des Heizungswassers in die
Trinkwasserleitung. Somit ist der direkte Festanschluss
an die Heizungsanlage nach DIN EN 1717 und DIN 1988-100
zugelassen. Der integrierte Druckminderer sorgt für den
korrekten und konstanten Befülldruck der Anlage.

Lieferumfang: Die HEIFI-FÜL PLUS Füllarmatur besteht
aus zwei Absperrventilen (ein- und ausgangsseitig);
Druckminderer; Manometer und Rohrtrenner BA. Über den
eingebauten Druckminderer wird der Druck konstant
gehalten und bei abfallendem Druck wird nachgespeist.

Technische Daten
Rohranschluss:  _"
Innengewinde
Füllleistung max.:  800 l/h
Betriebsdruck max.:  10 bar
Wassertemperatur (eingangsseitig) max.:  30 °C
Wassertemperatur (ausgangsseitig) max.:  65 °C
Heizwassertemperatur max.:  90 °C

Abmessungen
Einbaulänge:  202 mm

Hersteller:  JUDO
Modell  JHF-F PLUS
Artikelnr.:  8060080

liefern und montieren
Menge: 1,000 Stk

**03.05.0030 JUDO JHFB-S, Rohranschluss _" AG**
JUDO JHFB-S Enthärtungseinheit Rohranschluss _" AG mit
ZVSHK zertifizierter Hersteller

Einheit für den Festeinbau, zur Enthärtung des Füll-
und Ergänzungswassers für Warmwasserheizungsanlagen
nach VDI 2035, Blatt 1 (Vermeidung von Steinbildung).
Mit Überwachung der Kapazitäten von JUDO
Enthärtungspatronen Typ SOFT.
Lieferumfang: Innovatives Gehäuse zum waagrechten
Anschluss an die Rohrleitung, aus hochwertigem
Kunststoff mit Isolierschalen aus EPP.
Behälteranbindung unten mit Außengewinde zum Anschluss
von JUDO SOFT Enthärtungspatronen oder JUDO Adapter für
bodenstehende JUDO SOFT Enthärtungspatronen mit hoher
Kapazität. Mit integriertem Turbinenwasserzähler zur
Erfassung der Füll- und Ergänzungswassermenge.
Folientastatur zur Eingabe von Patronentyp und
Rohwasserhärte, LCD-Display zur Anzeige der
Restkapazität und Meldung bei Kapazitätsüberschreitung,
Ausgang zur Ansteuerung eines externen Melderelais.
Spannungsversorgung über 2 Stück Microbatterien 1,5 V
(AAA), ausgangsseitiger Absperrkugelhahn und
Probenahmeventil. Alle Materialien sind geeignet für
den Einsatz im enthärteten Wasser.

Technische Daten
Rohranschluss:  _"
Außengewinde
Füllleistung max.:  300 l/h
Betriebsdruck max.:  6 bar
Wassertemperatur max.:  30 °C
Umgebungstemperatur max.:  30 °C

Abmessungen
Einbaulänge:  351 mm
Höhe (ohne Patrone):  191 mm
Tiefe bis Rohrmitte:  75 mm

Hersteller:  JUDO
Modell  JHFB-S
Artikelnr.:  8068535

liefern und montieren
Menge: 1,000 Stk

**03.05.0040 JUDO Enthärtungspatrone SOFT 12000**
JUDO Enthärtungspatrone SOFT 12000

als Enthärtungspatrone für die JUDO i-fill sowie als
Ersatz für erschöpfte JUDO HEIFI-RESOFT
Enthärtungseinheit (JHRS ab Baujahr Juni 2014).
Ausführung: Austauscherbehälter aus Kunststoff,
Filterfüllung aus hochwertigem Kationenaustauscherharz.

Technische Daten:

Kapazität:  12000 Liter x °dH
Max. Füllleistung:  300 l/h
Kapazität bei 20°dH auf 0°dH  600 Liter
Kapazität bei 20°dH auf 8°dH  1000 Liter
Betriebsdruck max.  6 bar
Betriebstemperatur max.  30 °C

Hersteller:  JUDO
Bestellnummer  8068018

liefern und montieren
Menge: 1,000 Stk

#### Abschnitt 03.06 Montage Trinkwasserleitung

**03.06.0010 Trinkwasserleitung Kupferrohr 15 x 1 mm**
Trinkwasserleitung Kupferrohr 15 x 1 mm

nach DIN EN 1057, nahtlose Rundrohre, halbhart oder
hart in Stangen oder weich in Ringen, mit Gütezeichen
RAL und für Gas - oder Trinkwasserleitungssysteme vom
DVGW zugelassen und zertifiziert, die Verlegung hat
unter
Beachtung und gem . d en aktuellen entsprechenden
Vorschriften, d en gültigen Technischen Regeln, s owie
in Abhängigkeit der vorhandenen Wasserqualität zu
erfolgen . Gleiches gilt hinsichtlich der einschlägigen
Brandschutzvorschriften . Sämtliche Rohrleitungen sind
gem .d en gültigen DIN -/ EN- Vorgaben mit Wärme - und/
oder Schwitzwasserdämmung und/ oder Schutzrohren
zu versehen, d ie separat vergütet werden.
einschl . a ller erforderlichen Form, - und
Verbindungsstücke,
Abdichtungs ,- L öt, - , Press und
Befestigungsmaterialien

liefern und montieren, inkl. aller Formteile und
Befestigungen
Menge: 10,000 lfm

**03.06.0020 Trinkwasserleitung Kupferrohr 18 x 1 mm**
Trinkwasserleitung Kupferrohr 18 x 1 mm

nach DIN EN 1 057, n ahtlose Rundrohre, halbhart oder
hart in Stangen oder weich in Ringen, mit Gütezeichen
RAL und für Gas - oder Trinkwasserleitungssysteme vom
DVGW zugelassen und zertifiziert, die Verlegung hat
unter
Beachtung und gem . d en aktuellen entsprechenden
Vorschriften, d en gültigen Technischen Regeln, s owie
in Abhängigkeit der vorhandenen Wasserqualität zu
erfolgen . Gleiches gilt hinsichtlich der einschlägigen
Brandschutzvorschriften . Sämtliche Rohrleitungen sind
gem .d en gültigen DIN -/ EN- Vorgaben mit Wärme - und/
oder Schwitzwasserdämmung und/ oder Schutzrohren
zu versehen, d ie separat vergütet werden.
einschl . a ller erforderlichen Form, - und
Verbindungsstücke,
Abdichtungs ,- L öt, - , Press und
Befestigungsmaterialien

liefern und montieren, inkl. aller Formteile und
Befestigungen
Menge: 15,000 lfm

**03.06.0030 Trinkwasserleitung Kupferrohr 22 x 1 mm**
Trinkwasserleitung Kupferrohr 22 x 1 mm

nach DIN EN 1 057, n ahtlose Rundrohre, halbhart oder
hart in Stangen oder weich in Ringen, mit Gütezeichen
RAL und für Gas - oder Trinkwasserleitungssysteme vom
DVGW zugelassen und zertifiziert, die Verlegung hat
unter
Beachtung und gem . d en aktuellen entsprechenden
Vorschriften, d en gültigen Technischen Regeln, s owie
in Abhängigkeit der vorhandenen Wasserqualität zu
erfolgen . Gleiches gilt hinsichtlich der einschlägigen
Brandschutzvorschriften . Sämtliche Rohrleitungen sind
gem .d en gültigen DIN -/ EN- Vorgaben mit Wärme - und/
oder Schwitzwasserdämmung und/ oder Schutzrohren
zu versehen, d ie separat vergütet werden.
einschl . a ller erforderlichen Form, - und
Verbindungsstücke,
Abdichtungs ,- L öt, - , Press und
Befestigungsmaterialien

liefern und montieren, inkl. aller Formteile und
Befestigungen
Menge: 20,000 lfm

**03.06.0040 Trinkwasserleitung Kupferrohr 28 x 1 mm**
Trinkwasserleitung Kupferrohr 28 x 1 mm

nach DIN EN 1 057, n ahtlose Rundrohre, halbhart oder
hart in Stangen oder weich in Ringen, mit Gütezeichen
RAL und für Gas - oder Trinkwasserleitungssysteme vom
DVGW zugelassen und zertifiziert, die Verlegung hat
unter
Beachtung und gem . d en aktuellen entsprechenden
Vorschriften, d en gültigen Technischen Regeln, s owie
in Abhängigkeit der vorhandenen Wasserqualität zu
erfolgen . Gleiches gilt hinsichtlich der einschlägigen
Brandschutzvorschriften . Sämtliche Rohrleitungen sind
gem .d en gültigen DIN -/ EN- Vorgaben mit Wärme - und/
oder Schwitzwasserdämmung und/ oder Schutzrohren
zu versehen, d ie separat vergütet werden.
einschl . a ller erforderlichen Form, - und
Verbindungsstücke,
Abdichtungs ,- L öt, - , Press und
Befestigungsmaterialien

liefern und montieren, inkl. aller Formteile und
Befestigungen
Menge: 10,000 lfm

#### Abschnitt 03.07 Elektroinstallation

*Hinweis*
Elektroinstallationen nach DIN VDE 100

Verlegung von Kabeln; hierzu gehört auch das Abziehen
von Kabelenden, das Verlegen der Kabel in Schutzrohren
einschl. Lieferung und Montage von Kabelschutzrohren
inkl. Formteilen und mit den erforderlichen
Systemschellen, so wie das beidseitige Auflegen der
Kabelenden.

Bei der Durchdringung von Bauteilen, wie Wänden und
Decken, sind die Durchtrittsstellen entsprechend zu
verschließen, je nach Bauteilanforderung auch mit
entsprechendem Brandschutz.

Die Arbeiten dürfen nur von Elektrofachkräften oder
Fachkräften mit entsprechender Bescheinung für diese
festgelegten Tätigkeiten ausgeführt werden.

**03.07.0010 Außenfühler inkl. Verkabelung**
Außenfühler inkl. ca. 10m Kabel, wie zuvor beschrieben,

liefern und montieren
Menge: 1,000 Stk

**03.07.0020 Erdungskabel 6 mm²**
Erdungskabel (6 mm²) von der Erdungsschiene bis zum
jeweiligen Hausanschlussraum der Fernwärmeleitungen
verlegen, länge ca. 10 m, wie zuvor beschrieben,

liefern und montieren
Menge: 1,000 Stk

#### Abschnitt 03.08 sonstige Leistung

**03.08.0010 Obermonteurstunden**
Obermonteurstunden

für unvorhersehbare Arbeiten
Menge: 5,000 Std

**03.08.0020 Monteurstunden**
Monteurstunden

für unvorhersehbare Arbeiten
Menge: 5,000 Std

**03.08.0030 Helferstunden**
Helferstunden

für unvorhersehbare Arbeiten
Menge: 5,000 Std

### Bereich 04 Hubert-Engels-Straße 33

#### Abschnitt 04.01 Demontage & Rückbau

**04.01.0010 Demontage Heiztherme (HT)**
Demontage Gas Kombitherme (GKT)

Dabei sind sämtliche Komponenten inkl. Abgasleitung der
GKT, die Spannungsversorgung der GKT spannungsfrei zu
schalten, allpolig abzuklemmenund, ordnungsgemäß zu
demontieren und fachgerecht zu entsorgen. Dabei ist
darauf zu achten, dass Demontage- und
Entsorgungsvorschriften, sowie alle geltenden
Arbeitsschutzbestimmungen und geltende
Sicherheitsvorschriften bei der Demontage eingehalten
werden.  Nach Abschluss der Demontage ist der
Arbeitsbereich sorgfältig zu reinigen.

Hier ist zwingend vor Aufnahme der Arbeiten die
Gaszufuhr sicher abzusperren und anschließend die
Leitungsenden fachgerecht, gemäß aktueller TRGI,
dauerhaft sicher zu verschließen.

Die Gasleitung im Bereich Unterputz muss nicht entfernt
werden.
Menge: 6,000 Stk

**04.01.0020 Transport Heizthermen ab Baujahr 2024**
Transport Gaskombithermen ab Baujahr 2024

Sicherer Transport der "neuen Gaskombithermen"  ab
Baujahr 2024. Diese werden vom Auftragnehmer zur
Essener Straße 66, 46047 Oberhausen gebracht und vom
Auftragggeber eingelagert.

2 Stk.
Menge: 1,000 psch

**04.01.0030 Kupferleitung 28 mm**
*** Bedarfsposition ohne GB
Kupferleitung 28 mm

Hierbei handelt es sich um die fachgerechte und sichere
Entfernung nach aktueller TRGI, der sichtbaren
existierenden Leitung im Kellerbereich existierenden
Leitungen inkl. aller Form- und Verbindungsstücke und
Befestigungen. Dies beihnhaltet die fachgerechte
Außerbetriebnahme der Gaszähler inkl. aller Stopfen
etc. Die nicht sichtbaren Leitungen im Strang müssen
nach aktueller TRGI verschlossen werden. Ein wichtiger
Bestandteil dieser Arbeit ist es, die Gaszufuhr zu
unterbrechen, um mögliche Gefährdungen auszuschließen.
Sobald die Leitung erfolgreich demontiert wurde, müssen
alle Komponenten des Systems sorgfältig entfernt und in
Übereinstimmung mit den entsprechenden Vorgaben
entsorgt werden.
Menge: 50,000 lfm

**04.01.0040 Kupferleitung 35 mm**
*** Bedarfsposition ohne GB
Kupferleitung 35 mm

wie vorgenannte Position
Menge: 18,000 lfm

**04.01.0050 Kupferleitung 42 mm**
Kupferleitung 42 mm

wie vorgenannte Position
Menge: 5,000 lfm

**04.01.0060 Kupferleitung 54 mm**
Kupferleitung  54 mm

wie vorgenannte Position
Menge: 5,000 lfm

**04.01.0070 Stahlleitung 1"**
Stahlleitung  1"

Hierbei handelt es sich um die fachgerechte und sichere
Entfernung nach aktueller TRGI, der sichtbaren
existierenden Leitung im Kellerbereich existierenden
Leitungen inkl. aller Form- und Verbindungsstücke und
Befestigungen. Dies beihnhaltet die fachgerechte
Außerbetriebnahme der Gaszähler inkl. aller Stopfen
etc. Die nicht sichtbaren Leitungen im Strang müssen
nach aktueller TRGI verschlossen werden. Ein wichtiger
Bestandteil dieser Arbeit ist es, die Gaszufuhr zu
unterbrechen, um mögliche Gefährdungen auszuschließen.
Sobald die Leitung erfolgreich demontiert wurde, müssen
alle Komponenten des Systems sorgfältig entfernt und in
Übereinstimmung mit den entsprechenden Vorgaben
entsorgt werden.
Menge: 50,000 lfm

**04.01.0080 Stahlleitung 1 1/4"**
Stahlleitung 1 1/4"

wie vorgenannte Position.
Menge: 18,000 lfm

**04.01.0090 Rückbau Gaszähler**
Rückbau Gaszähler

Abstimmung mit örtlichem Gasversorger zum Rückbau der
vorhandenen Gaszähler und Übergabe an Gasversorger.
Dokumentation Geschosszuordnung, Zählernummer,
Ausbaustand, Ausbaudatum
Menge: 6,000 Stk

**04.01.0100 Heizungssystem innerhalb der Wohnung entleeren**
Heizungssystem innerhalb der Wohnung entleeren

Für die Heizungsarbeiten innerhalb der Wohnung.

liefern und montieren
Menge: 6,000 Stk

#### Abschnitt 04.02 Montage Heizungsleitungen

**04.02.0010 Terminliche Abstimmung mit den Mietern**
Terminliche Abstimmung mit den Mietern

Die Arbeiten werden im bewohnten Zustand durchgeführt
und können nur Strangweise erfolgen. Das bedeutet, dass
immer 2 übereinanderliegende Wohnungen gleichzeitig
umgerüstet werden müssen. Aus diesem Grund müssen beide
Mieter an einem Strang zwingend gleichzeitig den Zugang
zur Wohnung gewähren. Die Terminabstimmung (telefonisch
und per Aushang) mit den Mietern erfolgt durch den
Auftragnehmer. Der Auftraggeber stellt die Kontaktdaten
der Mieter dem Auftragnehmer zur Verfügung.
Menge: 1,000 Stk

**04.02.0020 Anbindung der neuen Leitungen (RL,VL)**
Anbindung der neuen Leitungen (RL,VL)

Verbindung der Strangleitung vom Abgasschacht zum
vorhandenen Rohrleitunganschluss.

Ca. 2x4m Temponox Rohr  bis DN 20 inkl. aller Form- und
Verbindungsstücke und aller erforderlichen Materialien
inkl. Dämmung (Rockwool RS800)

liefern und montieren

Abrechnung erfolgt nach laufendem Meter. Preis ist für
Vor und Rücklauf zusammen.
Menge: 24,000 lfm

**04.02.0030 Einbau Wärmemengenzähler**
Einbau Wärmemengenzähler

Nur der Wärmemengenzähler wird vom Auftraggeber
gestellt. Die folgenden Materialien sind auf Grundlage
des gestellten Wärmemengenzählers zu montieren.

2x Absperrung mit Fühleraufnahme (5,2mm) im Vor- und
Rücklauf
1x Absperrung ohne Fühleraufnahme im Vorlauf

für:

Sensostar Q
Nenngröße: 0,6m3/h
Baulänge: 110mm
DN 15
Temp. Fühler: 5,2mm
funk integriert
ACDA000135

liefern und montieren
Menge: 6,000 Stk

**04.02.0040 Temponox-Rohr 1.4520, 15x1,0 Viega 591175**
*** Bedarfsposition ohne GB
Temponox-Rohr 1.4520,
Edelstahlrohr aus Werkstoff 1.4520,
Anwendung nur für geschlossene Heiz-
und Kühlkreisläufe,
nicht für die Trinkwasserinstallation
zugelassen!
6 m in Stangen,
Modell-Nr. 1703

15 X 1,0 (600)  Viega 591175

liefern und montieren
Menge: 1,000 lfm

**04.02.0050 Temponox-Rohr 1.4520, 18x1,0 Viega 591182**
Temponox-Rohr 1.4520,
Edelstahlrohr aus Werkstoff 1.4520,
Anwendung nur für geschlossene Heiz-
und Kühlkreisläufe,
nicht für die Trinkwasserinstallation
zugelassen!
6 m in Stangen,
Modell-Nr. 1703

18 X 1,0 (240)  Viega 591182

liefern und montieren
Menge: 25,000 lfm

**04.02.0060 Temponox-Rohr 1.4520, 22x1,2 Viega 591199**
Temponox-Rohr 1.4520,
Edelstahlrohr aus Werkstoff 1.4520,
Anwendung nur für geschlossene Heiz-
und Kühlkreisläufe,
nicht für die Trinkwasserinstallation
zugelassen!
6 m in Stangen,
Modell-Nr. 1703

22 X 1,2 (420)  Viega 591199

liefern und montieren
Menge: 40,000 lfm

**04.02.0070 Temponox-Rohr 1.4520, 28x1,2 Viega 591205**
Temponox-Rohr 1.4520,
Edelstahlrohr aus Werkstoff 1.4520,
Anwendung nur für geschlossene Heiz-
und Kühlkreisläufe,
nicht für die Trinkwasserinstallation
zugelassen!
6 m in Stangen,
Modell-Nr. 1703

28 X 1,2 (240)  Viega 591205

liefern und montieren
Menge: 30,000 lfm

**04.02.0080 Temponox-Rohr 1.4520, 35x1,5 Viega 591212**
*** Bedarfsposition ohne GB
Temponox-Rohr 1.4520,
Edelstahlrohr aus Werkstoff 1.4520,
Anwendung nur für geschlossene Heiz-
und Kühlkreisläufe,
nicht für die Trinkwasserinstallation
zugelassen!
6 m in Stangen,
Modell-Nr. 1703

35 X 1,5 (180)  Viega 591212

liefern und montieren
Menge: 1,000 lfm

**04.02.0090 Wärmedämmung DN 20 Strang 100% (Rockwool, RS 800)**
Wärmedämmung DN 20 Strang 100% (Rockwool, RS 800)
Rohrschalen aus Mineralfaser (Lamellenmatten, einseitig
mit Alufolie versehen, Rockwool-RS800), nicht brennbar
nach DIN 4102, Rechenwert der Dämmschicht bezogen auf
eine Wärmeleitzahl mind. 0,035 W/m K gemäß VDI 2055,
liefern und in den vorgeschriebenen Stärken
diffusionsdicht verlegen. Bögen, Versprünge, T-Stücke
und sonstige Formstücke sind mit sauberem Abschluss
auszuführen, die Kosten hierfür sind im Einheitspreis
zu berücksichtigen. Im sichtbaren Bereich mit
PVC-Oberflächenschutz.

Fabrikat:  Rockwool
Typ:  Dämmschale RS 800

DN 20

liefern und montieren
Menge: 25,000 lfm

**04.02.0100 Wärmedämmung DN 15 Strang 100% (Rockwool, RS 800)**
Wärmedämmung DN 15 Strang 100% (Rockwool, RS 800)
Rohrschalen aus Mineralfaser (Lamellenmatten, einseitig
mit Alufolie versehen, Rockwool-RS800), nicht brennbar
nach DIN 4102, Rechenwert der Dämmschicht bezogen auf
eine Wärmeleitzahl mind. 0,035 W/m K gemäß VDI 2055,
liefern und in den vorgeschriebenen Stärken
diffusionsdicht verlegen. Bögen, Versprünge, T-Stücke
und sonstige Formstücke sind mit sauberem Abschluss
auszuführen, die Kosten hierfür sind im Einheitspreis
zu berücksichtigen. Im sichtbaren Bereich mit
PVC-Oberflächenschutz.

Fabrikat:  Rockwool
Typ:  Dämmschale RS 800

DN 15

liefern und montieren
Menge: 25,000 lfm

**04.02.0110 Wärmedämmung Kellerleitung DN 25 100% (Rockwool, RS 800)**
Wärmedämmung Kellerleitung DN 25 100% (Rockwool, RS
800)

Rohrschalen aus Mineralfaser (Lamellenmatten, einseitig
mit Alufolie versehen, Rockwool-RS800), nicht brennbar
nach DIN 4102, Rechenwert der Dämmschicht bezogen auf
eine Wärmeleitzahl mind. 0,035 W/m K gemäß VDI 2055,
liefern und in den vorgeschriebenen Stärken
diffusionsdicht verlegen. Bögen, Versprünge, T-Stücke
und sonstige Formstücke sind mit sauberem Abschluss
auszuführen, die Kosten hierfür sind im Einheitspreis
zu berücksichtigen. Im sichtbaren Bereich mit
PVC-Oberflächenschutz.

Fabrikat:  Rockwool
Typ:  Dämmschale RS 800

liefern und montieren
Menge: 30,000 lfm

**04.02.0120 Wärmedämmung Kellerleitung DN 20 100% (Rockwool, RS 800)**
Wärmedämmung Kellerleitung DN 20 100% (Rockwool, RS
800)

Rohrschalen aus Mineralfaser (Lamellenmatten, einseitig
mit Alufolie versehen, Rockwool-RS800), nicht brennbar
nach DIN 4102, Rechenwert der Dämmschicht bezogen auf
eine Wärmeleitzahl mind. 0,035 W/m K gemäß VDI 2055,
liefern und in den vorgeschriebenen Stärken
diffusionsdicht verlegen. Bögen, Versprünge, T-Stücke
und sonstige Formstücke sind mit sauberem Abschluss
auszuführen, die Kosten hierfür sind im Einheitspreis
zu berücksichtigen. Im sichtbaren Bereich mit
PVC-Oberflächenschutz.

Fabrikat:  Rockwool
Typ:  Dämmschale RS 800

liefern und montieren
Menge: 15,000 lfm

**04.02.0130 Rohrkasten erstellen an Wänden, ohne Station**
Rohrkasten erstellen an Wänden, ohne Station

Rohrverkleidung dreiseitig herstellen aus Gipskarton
an Wänden (ohne Wohnungsstation)
Breite: ca. 30cm
Tiefe: ca. 10cm
Unterkonstruktion: verzinkte Stahlblechprofile,
kraftschlüssig mit
geeigneten Dübeln in ausreichenden Abständen in Wänden
jeder Bauart (Mauerwerk, Trockenbau, Beton, etc...)
befestigt.
Beplankung einlagig mit Gipskarton (12,5 mm Dicke)
Einschließlich Verspachtelung
Oberflächengüte Standardverspachtelung Q2
Enthalten ist auch das saubere Anarbeiten an vorhandene

Flächen

liefern und montieren
Menge: 1,000 lfm

**04.02.0140 Rohrkasten erstellen an Decken**
Rohrkasten erstellen an Decken

Rohrverkleidung zwei- oder dreiseitig herstellen aus
Gipskarton
an Decken
Breite: ca. 30cm
Tiefe: ca. 10cm
Unterkonstruktion: verzinkte Stahlblechprofile,
kraftschlüssig mit
geeigneten Dübeln in ausreichenden Abständen in Decken
jeder Bauart (Beton, Spalierlatte, Gipskarton, etc...)
befestigt.
Beplankung einlagig mit Gipskarton (12,5 mm Dicke)
Einschließlich Verspachtelung
Oberflächengüte Standardverspachtelung Q2
Enthalten ist auch das saubere Anarbeiten an vorhandene

Flächen

liefern und montieren
Menge: 1,000 lfm

**04.02.0150 Einbau einer Revisionsklappe 20 x 20 cm**
Einbau einer Revisionsklappe 20 x 20 cm

Revisionsklappe in vorgenannten Rohrkasten einbauen,
einschließlich Profile für den Wechsel
Klappe und Rahmen aus Stahlblech, weiß
pulverbeschichtet
mit Vierkantverschluß
Öffnungsgröße: 20cm x 20cm

liefern und montieren
Menge: 1,000 Stk

**04.02.0160 Flächen tapezieren und streichen**
Flächen tapezieren und streichen

Decken- und/oder Wandflächen mit Tiefgrund grundieren
und
mit Raufaser tapezieren und anschließend mit
waschbeständiger Dispersionsfarbe deckend beschichten
an vorhandende Flächen sauber anarbeiten
In Kleinflächen
Material:
Brillux Lacryl Tiefgrund ELF 595 oder gleichwertig
Brillux Raufaser 51, grob, oder gleichwertig
Brillux Malerweiß LF, oder gleichwertig

liefern und montieren
Menge: 1,000 m²

**04.02.0170 Bezeichnungsschilder 100 x 50 mm aus Kunststoff**
Bezeichnungsschilder 100 x 50 mm aus Kunststoff
Beschriftung mehrzeilig mit Befestigung

liefern und montieren
Menge: 10,000 Stk

**04.02.0180 Revisionsunterlagen**
Revisionsunterlagen

Spätestens zum Tag der  Abnahme, hat der Auftragnehmer
die erforderlichen Revisionsunterlagen in digitaler
Ausführung (PDF per E-Mail vorab) dem zuständigen
Bauleiter des Auftraggebers auszuhändigen.

Hierzu gehören:

- Anlagenschema
- Bedienungs- und Wartungsanweisung
- Gerätebeschreibungen inkl. Geräteliste
- Druckprotokolle
- Funktionsbeschreibung der Anlage
- Liste über Ersatz- und Verschleißteile
Menge: 1,000 Stk

#### Abschnitt 04.03 Hydraulischer Abgleich & Armaturen

**04.03.0010 Einbau Thermostatventile DN 15**
Einbau Thermostatventile DN 15

Thermostatventileinheit DN 15 Eck- oder Durchgang
austauschen für den hydraulischen Abgleich.
Fachgerechte Demontage und Entsorgung des alten
Ventils und des Fühlers.
Die Anschlüsse für den Einbau des neuen Ventils werden
komplett vorbereitet, inkl. aller Form- und
Verbindungsstücke. Neues Danfoss RA-DV Ventil montieren
und einstellen auf die vorgegebenen Werte des AG. Den
Fühler auf das Ventil montieren. Nach dem Füllen und
Entlüften der Anlage erfolgt eine Kontrolle auf
Dichtigkeit.
Bei dieser Montage ist der Arbeitsbereich gegen
Verschmutzung zu sichern.
Schriftliche Bestätigung der Ausführung des
hydraulischen Abgleichs. Ausfüllen des VdZ-Formulars.

Thermostatventil:
Danfoss RA-DV Durchgang  013G7724
Danfoss RA-DV Eck  013G7723
Danfoss RA-DV Winkel rechts  023G7719
Danfoss RA-DV Winkel links  013G7720
Danfoss RA-DV UK (axial)  023G7710
Danfoss VHS-DV

Thermostatkopf:
Danfoss Aero RA Fühler eingebaut  015G4598
Danfoss Aero RA Fernfühler  015G4592

liefern und montieren
Menge: 20,000 Stk

**04.03.0020 Einbau Thermostatventile DN 20**
Einbau Thermostatventile DN 20

Thermostatventileinheit austauschen für den
hydraulischen Abgleich, DN 20 Eck- oder Durchgang
Wie zuvor jedoch DN 20

Thermostatventil:
Danfoss RA-DV Durchgang  013G7726
Danfoss RA-DV Eck  013G7725
Danfoss VHS-DV

Thermostatkopf:
Danfoss Aero RA Fühler eingebaut  015G4598
Danfoss Aero RA Fernfühler  015G4592

liefern und montieren
Menge: 4,000 Stk

**04.03.0030 Reflex Membran.Druckausdehnungsgefäß Reflex N 140, grau, 6/1.5 bar**
Reflex Membran-Druckausdehnungsgefäß Reflex N 140,
grau, 6/1.5 bar

Volumen: 140L
Hersteller:  Reflex
Typ:  N 140

liefern und montieren, inkl. aller Formteile und
Befestigungen
Menge: 1,000 Stk

**04.03.0040 Zeigerthermometer 0-100°C, d=100 mm**
Bimetall-Zeigerthermometer für Temperaturbereich 0 -
100°C, schnellanzeigend, Klasse 1, Anschlussgewinde ½"
DN15 AG, Tauchschaftlänge 60 mm, ohne Tauchhülse,
Messgenauigkeit ±1% vom Skalenwert.

Technische Daten:

Anschluss:  ½" DN15 AG
Gehäuse:  Edelstahl
Gehäusedurchmesser:  100 mm
Temperaturbereich:  0 - 100°C Toleranz ±1%

liefern und montieren
Menge: 4,000 Stk

**04.03.0050 Manometer 100 mm / 6 bar**
Manometer 100 mm / 6 bar
als Rohrfedermanometer,
Gehäuse aus Kunststoff
- Meßgenauigkeit: Klasse 1,6
- Gehäusedurchmesser: 100 mm
- Anschluss unten: R 1/2" radial
- Anzeigebereich: 0 bis 6 bar

liefern und montieren
Menge: 2,000 Stk

**04.03.0060 Reflex Kappenventil SUR 1' x 1'**
Reflex Kappenventil SU R 1' x 1'

Betriebstemperatur:  120°C
Max. zul. Betriebsüberdruck:  10 bar
Betriebsüberdruck:  10 bar
Anschluss WBI:  R 1'
Gewicht:  0.57 KGM

Für Membran-Druckausdehnungsgefäße in geschlossenen
Heizungs- und Kühlwasseranlagen.Mit einer gegen
unbeabsichtigtes Schließen gesicherten Absperrung und
einer Entleerung gemäß DIN EN 12828.

Hersteller:  Reflex
Typ:  SUR 1' x 1'

liefern und montieren
Menge: 1,000 Stk

**04.03.0070 SpiroTrap Schlammabscheider MB3: Messing, 1 1/4" IG**
SpiroTrap Schlammabscheider MB3 mit Magnet

Messingausführung 1 1/4" IG

SpiroTrap MB3 - Schlammabscheider mit variablen
Anschluss für vertikale oder horizontale Rohrleitungen.
Leistungssteigernde magetische Unterstützung durch
abnehmbarem, externen Magnet.

Schnelle und kontinuierliche Entfernung
ferromagnetischer und nicht magnetischer Schmutz-und
Schlammpartikel aus Heiz- oder Kühlkreisläufen.

Medium Wasser und Wasser/Glykol (50/50%).

Gehäuse in Messingausführung. Schlammabscheidung bis zu
einer Partikelgröße von 5 Mikrometer -ohne
Betriebsunterbrechung abscheiden und abschlammen durch
den Spirorohreinsatz. Mit abschraubbarem
Gehäuseunterteil zu Reinigungs- und Revisionsarbeiten.

Komplett mit Abschlammhahn.

liefern und montieren
Menge: 1,000 Stk

**04.03.0080 HEIMEIER Heizungskugelhahn Globo H Innengewinde, Entleerung, DN 25, Rotguss**
HEIMEIER Heizungskugelhahn Globo H Innengewinde,
Entleerung, DN 20, Rotguss

HEIMEIER Heizungs-Kugelhahn
Gehäuse und Kugel aus korrosionsbeständigem, entzinkungsfreiem Rotguß. Gehäuse
rohrförmig für durchlaufende Wärmedämmung. Kugel mit glattem Durchgang. Wartungsfreie Spindelabdichtung durch zwei
O-Ringe. Kugelabdichtung durch PTFE-
Ringe. Knebel aus schlagfestem Kunststoff, Anschläge verdeckt. Knebel auch
bei wärmegedämmten Gehäuse von außen
bedienbar. Anschluss Innengewinde für
Gewinderohr.
Zul. Betriebstemperatur TB 120 Grd. C.
Nenndruck PN 16.
Fabrikat: IMI Heimeier
Typ: Globo H
Ausführung: DN 20
mit Entleerung

Art.-Nr. 0615-05.000

liefern und montieren
Menge: 6,000 Stk

**04.03.0090 HEIMEIER Wärmedämmschale für Globo H mit Entleerung, DN 25**
HEIMEIER Wärmedämmschale für Globo H
mit Entleerung, DN 20

Fabrikat: IMI Heimeier

Art.-Nr. 0615-05.553

liefern und montieren
Menge: 6,000 Stk

**04.03.0100 HEIMEIER Heizungskugelhahn Globo H Innengewinde, Entleerung, DN 25, Rotguss**
HEIMEIER Heizungskugelhahn Globo H Innengewinde,
Entleerung, DN 25, Rotguss

HEIMEIER Heizungs-Kugelhahn
Gehäuse und Kugel aus korrosionsbeständigem, entzinkungsfreiem Rotguß. Gehäuse
rohrförmig für durchlaufende Wärmedämmung. Kugel mit glattem Durchgang. Wartungsfreie Spindelabdichtung durch zwei
O-Ringe. Kugelabdichtung durch PTFE-
Ringe. Knebel aus schlagfestem Kunststoff, Anschläge verdeckt. Knebel auch
bei wärmegedämmten Gehäuse von außen
bedienbar. Anschluss Innengewinde für
Gewinderohr.
Zul. Betriebstemperatur TB 120 Grd. C.
Nenndruck PN 16.
Fabrikat: IMI Heimeier
Typ: Globo H
Ausführung: DN 25
mit Entleerung

Art.-Nr. 0615-05.000

liefern und montieren
Menge: 4,000 Stk

**04.03.0110 HEIMEIER Wärmedämmschale für Globo H mit Entleerung, DN 25**
HEIMEIER Wärmedämmschale für Globo H
mit Entleerung, DN 25

Fabrikat: IMI Heimeier

Art.-Nr. 0615-05.553

liefern und montieren
Menge: 4,000 Stk

**04.03.0120 HEIMEIER Heizungskugelhahn Globo H Innengewinde, Entleerung, DN 32, Rotguss**
*** Bedarfsposition ohne GB
HEIMEIER Heizungskugelhahn Globo H Innengewinde,
Entleerung, DN 32, Rotguss

HEIMEIER Heizungs-Kugelhahn
Gehäuse und Kugel aus korrosionsbeständigem, entzinkungsfreiem Rotguß. Gehäuse
rohrförmig für durchlaufende Wärmedämmung. Kugel mit glattem Durchgang. Wartungsfreie Spindelabdichtung durch zwei
O-Ringe. Kugelabdichtung durch PTFE-
Ringe. Knebel aus schlagfestem Kunststoff, Anschläge verdeckt. Knebel auch
bei wärmegedämmten Gehäuse von außen
bedienbar. Anschluss Innengewinde für
Gewinderohr.
Zul. Betriebstemperatur TB 120 Grd. C.
Nenndruck PN 16.
Fabrikat: IMI Heimeier
Typ: Globo H
Ausführung: DN 32
mit Entleerung

Art.-Nr. 0615-05.000

liefern und montieren
Menge: 1,000 Stk

**04.03.0130 HEIMEIER Wärmedämmschale für Globo H mit Entleerung, DN 32**
*** Bedarfsposition ohne GB
HEIMEIER Wärmedämmschale für Globo H
mit Entleerung, DN 32

Fabrikat: IMI Heimeier

Art.-Nr. 0615-05.553

liefern und montieren
Menge: 1,000 Stk

**04.03.0140 SIMPLEX KFE-Kugelhahn Heizung, lang DG G1/2 AG**
SIMPLEX KFE-Kugelhahn Heizung, lang DG G1/2 AG

Kugelhahn für das Füllen und Entleeren von
Heizungsanlagen, selbstdichtend mit
Gewindeeinschneiddichtung aus EPDM. Schwere Bauform aus
vernickeltem Pressmessing. Flügelgriff (rot)
entsprechend dem Einsatzzweck abnehmbar. Hartverchromte
Kugel mit vollem Durchgang in Teflon gelagert.
Blindkappe mit Edelstahl-Schwenkbügel auch zur
Betätigung verwendbar, mit Stellungsanzeige und festem
Anschlag. Fixierung der Einbaulage mittels
Kontermutter. Betätigungsspindel mit doppelter
O-Ring-Dichtung aus EPDM. Einsatzbereich:
Warmwasser-Heizungsanlagen: max. Betriebsdruck 10 bar,
max. Betriebstemperatur 110 Grad C. Dauertemperatur,
130 Grad C. kurzzeitig.

Anschluss: G1/2 AG x G3/4 AG

Ausführung: Durchgangsform, lange Ausführung

Fabrikat: SIMPLEX

Artikelnummer: F10640

liefern und montieren
Menge: 5,000 Stk

**04.03.0150 Gestra Schwerkraftbremse SBO31 Nennweite 1" (DN25)**
Schwerkraftbremse
Schwerkraftumlaufsperre, Pressmessing/Kunststoff,
federbelastet, mit Innengewinde für den Druckstutzen
der Umwälzpumpe. Austrittsseitig mit Außengewinde
passend für das Einlegeteil mit Flachdichtung und
Überwurfmutter von der Umwälzpumpe.

Nennweite: DN25 / 1"

Hersteller:  Gestra
Typ:  SBO 31

liefern und montieren
Menge: 1,000 Stk

#### Abschnitt 04.04 Rohbauarbeiten

**04.04.0010 Kernbohrung 100 mm in Wänden und Decken aus Stahlbeton**
Kernbohrung 100 mm in Wänden und Decken aus Stahlbeton

Kernbohrung in Wand/ Decke herstellen, Abdecken mit
Folie zu
schützender Bereiche.
Einschließlich Schnitte durch Bewehrungsstahl bis 16
mm, Entsorgung der Bohrkerne, Wand und Decke aus
Beton
Menge: 4,000 Stk

**04.04.0020 Wanddurchbruch 300 cm² in KS Mauerwerk 24 cm**
Wanddurchbruch 300 cm² in KS Mauerwerk 24 cm

inkl. verschließen mit Mörtel
Menge: 4,000 Stk

**04.04.0030 Wanddurchbruch 300 cm² in KS Mauerwerk 11,5 cm**
Wanddurchbruch 300 cm² in KS Mauerwerk 11,5 cm

inkl. verschließen mit Mörtel
Menge: 4,000 Stk

**04.04.0040 Stemmarbeiten am Abgasschacht (Wohnung)**
Stemmarbeiten am Abgasschacht

Stemmarbeiten im oberen Teil des Abgasschachtes
innerhalb der Wohnung durchführen und wieder
fachgerecht nach aktuellen Vorgaben des Brandschutzes
verschließen.

Größe (BxH): ca. 30 cm x 40 cm

liefern und montieren
Menge: 6,000 Stk

**04.04.0050 Stemmarbeiten am Abgasschacht (Keller)**
Stemmarbeiten am Abgasschacht (Keller)

Stemmarbeiten im Bereich des Abgasschachtes durchführen
und wieder fachgerecht  nach aktuellen Vorgaben des
Brandschutzes verschließen.

Größe BxH: ca. 30 cm x 150 cm

liefern und montieren
Menge: 3,000 Stk

#### Abschnitt 04.05 Wasseraufbereitung

**04.05.0010 Heizungssystem befüllen, spülen und entlüften**
Heizungssystem befüllen, spülen und entlüften

Gesamtes Heizungssystem nach VDI 2035 als Erstbefüllung
mit einer mobilen Anlage befüllen, inkl. aller Keller-,
Strang- und Wohnungsleitungen

Die Wasserqualität ist nach der Befüllung zu prüfen und
im vom Auftragnehmer erstellten Anlagenbuch zu
dokumentieren.
Dieses Anlagenbuch ist im Heizraum zu hinterlegen.

Eine Kontrollmesung ist nach sechs Wochen durch den AN
selbstständig durchzuführen und zu dokumentieren.
Sollten die Heizungswasserwerte nicht der VDI 2035
entsprechen, muss das Heizungswasser nochmals
aufbereitet werden.
Menge: 1,000 Stk

**04.05.0020 JUDO JHF-F PLUS, Füllleistung 800 l/h, Rohranschluss _" IG**
JUDO JHF-F PLUS Füllarmatur mit BA-Rohrtrenner und
Druckminderer mit DVGW CERT Prüfzeichen, ZVSHK
zertifizierter Hersteller

Nach DIN EN 1717 und DIN 1988-100 sind nur noch
permanente Anschlüsse für die Befüllung von
Heizkreisläufen mit Trinkwasser zulässig. Die
Heizungs-Nachspeisestation dient der Erst- und
Nachbefüllung von Warmwasserheizungsanlagen. Der
eingebaute Rohrtrenner (Systemtrenner Typ BA) nach DIN
EN 1717 und DIN 1988-100 und DIN EN 12729 verhindert
ein Zurückdrücken des Heizungswassers in die
Trinkwasserleitung. Somit ist der direkte Festanschluss
an die Heizungsanlage nach DIN EN 1717 und DIN 1988-100
zugelassen. Der integrierte Druckminderer sorgt für den
korrekten und konstanten Befülldruck der Anlage.

Lieferumfang: Die HEIFI-FÜL PLUS Füllarmatur besteht
aus zwei Absperrventilen (ein- und ausgangsseitig);
Druckminderer; Manometer und Rohrtrenner BA. Über den
eingebauten Druckminderer wird der Druck konstant
gehalten und bei abfallendem Druck wird nachgespeist.

Technische Daten
Rohranschluss:  _"
Innengewinde
Füllleistung max.:  800 l/h
Betriebsdruck max.:  10 bar
Wassertemperatur (eingangsseitig) max.:  30 °C
Wassertemperatur (ausgangsseitig) max.:  65 °C
Heizwassertemperatur max.:  90 °C

Abmessungen
Einbaulänge:  202 mm

Hersteller:  JUDO
Modell  JHF-F PLUS
Artikelnr.:  8060080

liefern und montieren
Menge: 1,000 Stk

**04.05.0030 JUDO JHFB-S, Rohranschluss _" AG**
JUDO JHFB-S Enthärtungseinheit Rohranschluss _" AG mit
ZVSHK zertifizierter Hersteller

Einheit für den Festeinbau, zur Enthärtung des Füll-
und Ergänzungswassers für Warmwasserheizungsanlagen
nach VDI 2035, Blatt 1 (Vermeidung von Steinbildung).
Mit Überwachung der Kapazitäten von JUDO
Enthärtungspatronen Typ SOFT.
Lieferumfang: Innovatives Gehäuse zum waagrechten
Anschluss an die Rohrleitung, aus hochwertigem
Kunststoff mit Isolierschalen aus EPP.
Behälteranbindung unten mit Außengewinde zum Anschluss
von JUDO SOFT Enthärtungspatronen oder JUDO Adapter für
bodenstehende JUDO SOFT Enthärtungspatronen mit hoher
Kapazität. Mit integriertem Turbinenwasserzähler zur
Erfassung der Füll- und Ergänzungswassermenge.
Folientastatur zur Eingabe von Patronentyp und
Rohwasserhärte, LCD-Display zur Anzeige der
Restkapazität und Meldung bei Kapazitätsüberschreitung,
Ausgang zur Ansteuerung eines externen Melderelais.
Spannungsversorgung über 2 Stück Microbatterien 1,5 V
(AAA), ausgangsseitiger Absperrkugelhahn und
Probenahmeventil. Alle Materialien sind geeignet für
den Einsatz im enthärteten Wasser.

Technische Daten
Rohranschluss:  _"
Außengewinde
Füllleistung max.:  300 l/h
Betriebsdruck max.:  6 bar
Wassertemperatur max.:  30 °C
Umgebungstemperatur max.:  30 °C

Abmessungen
Einbaulänge:  351 mm
Höhe (ohne Patrone):  191 mm
Tiefe bis Rohrmitte:  75 mm

Hersteller:  JUDO
Modell  JHFB-S
Artikelnr.:  8068535

liefern und montieren
Menge: 1,000 Stk

**04.05.0040 JUDO Enthärtungspatrone SOFT 12000**
JUDO Enthärtungspatrone SOFT 12000

als Enthärtungspatrone für die JUDO i-fill sowie als
Ersatz für erschöpfte JUDO HEIFI-RESOFT
Enthärtungseinheit (JHRS ab Baujahr Juni 2014).
Ausführung: Austauscherbehälter aus Kunststoff,
Filterfüllung aus hochwertigem Kationenaustauscherharz.

Technische Daten:

Kapazität:  12000 Liter x °dH
Max. Füllleistung:  300 l/h
Kapazität bei 20°dH auf 0°dH  600 Liter
Kapazität bei 20°dH auf 8°dH  1000 Liter
Betriebsdruck max.  6 bar
Betriebstemperatur max.  30 °C

Hersteller:  JUDO
Bestellnummer  8068018

liefern und montieren
Menge: 1,000 Stk

#### Abschnitt 04.06 Montage Trinkwasserleitung

**04.06.0010 Trinkwasserleitung Kupferrohr 15 x 1 mm**
Trinkwasserleitung Kupferrohr 15 x 1 mm

nach DIN EN 1057, nahtlose Rundrohre, halbhart oder
hart in Stangen oder weich in Ringen, mit Gütezeichen
RAL und für Gas - oder Trinkwasserleitungssysteme vom
DVGW zugelassen und zertifiziert, die Verlegung hat
unter
Beachtung und gem . d en aktuellen entsprechenden
Vorschriften, d en gültigen Technischen Regeln, s owie
in Abhängigkeit der vorhandenen Wasserqualität zu
erfolgen . Gleiches gilt hinsichtlich der einschlägigen
Brandschutzvorschriften . Sämtliche Rohrleitungen sind
gem .d en gültigen DIN -/ EN- Vorgaben mit Wärme - und/
oder Schwitzwasserdämmung und/ oder Schutzrohren
zu versehen, d ie separat vergütet werden.
einschl . a ller erforderlichen Form, - und
Verbindungsstücke,
Abdichtungs ,- L öt, - , Press und
Befestigungsmaterialien

liefern und montieren, inkl. aller Formteile und
Befestigungen
Menge: 10,000 lfm

**04.06.0020 Trinkwasserleitung Kupferrohr 18 x 1 mm**
Trinkwasserleitung Kupferrohr 18 x 1 mm

nach DIN EN 1 057, n ahtlose Rundrohre, halbhart oder
hart in Stangen oder weich in Ringen, mit Gütezeichen
RAL und für Gas - oder Trinkwasserleitungssysteme vom
DVGW zugelassen und zertifiziert, die Verlegung hat
unter
Beachtung und gem . d en aktuellen entsprechenden
Vorschriften, d en gültigen Technischen Regeln, s owie
in Abhängigkeit der vorhandenen Wasserqualität zu
erfolgen . Gleiches gilt hinsichtlich der einschlägigen
Brandschutzvorschriften . Sämtliche Rohrleitungen sind
gem .d en gültigen DIN -/ EN- Vorgaben mit Wärme - und/
oder Schwitzwasserdämmung und/ oder Schutzrohren
zu versehen, d ie separat vergütet werden.
einschl . a ller erforderlichen Form, - und
Verbindungsstücke,
Abdichtungs ,- L öt, - , Press und
Befestigungsmaterialien

liefern und montieren, inkl. aller Formteile und
Befestigungen
Menge: 15,000 lfm

**04.06.0030 Trinkwasserleitung Kupferrohr 22 x 1 mm**
Trinkwasserleitung Kupferrohr 22 x 1 mm

nach DIN EN 1 057, n ahtlose Rundrohre, halbhart oder
hart in Stangen oder weich in Ringen, mit Gütezeichen
RAL und für Gas - oder Trinkwasserleitungssysteme vom
DVGW zugelassen und zertifiziert, die Verlegung hat
unter
Beachtung und gem . d en aktuellen entsprechenden
Vorschriften, d en gültigen Technischen Regeln, s owie
in Abhängigkeit der vorhandenen Wasserqualität zu
erfolgen . Gleiches gilt hinsichtlich der einschlägigen
Brandschutzvorschriften . Sämtliche Rohrleitungen sind
gem .d en gültigen DIN -/ EN- Vorgaben mit Wärme - und/
oder Schwitzwasserdämmung und/ oder Schutzrohren
zu versehen, d ie separat vergütet werden.
einschl . a ller erforderlichen Form, - und
Verbindungsstücke,
Abdichtungs ,- L öt, - , Press und
Befestigungsmaterialien

liefern und montieren, inkl. aller Formteile und
Befestigungen
Menge: 20,000 lfm

**04.06.0040 Trinkwasserleitung Kupferrohr 28 x 1 mm**
Trinkwasserleitung Kupferrohr 28 x 1 mm

nach DIN EN 1 057, n ahtlose Rundrohre, halbhart oder
hart in Stangen oder weich in Ringen, mit Gütezeichen
RAL und für Gas - oder Trinkwasserleitungssysteme vom
DVGW zugelassen und zertifiziert, die Verlegung hat
unter
Beachtung und gem . d en aktuellen entsprechenden
Vorschriften, d en gültigen Technischen Regeln, s owie
in Abhängigkeit der vorhandenen Wasserqualität zu
erfolgen . Gleiches gilt hinsichtlich der einschlägigen
Brandschutzvorschriften . Sämtliche Rohrleitungen sind
gem .d en gültigen DIN -/ EN- Vorgaben mit Wärme - und/
oder Schwitzwasserdämmung und/ oder Schutzrohren
zu versehen, d ie separat vergütet werden.
einschl . a ller erforderlichen Form, - und
Verbindungsstücke,
Abdichtungs ,- L öt, - , Press und
Befestigungsmaterialien

liefern und montieren, inkl. aller Formteile und
Befestigungen
Menge: 10,000 lfm

#### Abschnitt 04.07 Elektroinstallation

*Hinweis*
Elektroinstallationen nach DIN VDE 100

Verlegung von Kabeln; hierzu gehört auch das Abziehen
von Kabelenden, das Verlegen der Kabel in Schutzrohren
einschl. Lieferung und Montage von Kabelschutzrohren
inkl. Formteilen und mit den erforderlichen
Systemschellen, so wie das beidseitige Auflegen der
Kabelenden.

Bei der Durchdringung von Bauteilen, wie Wänden und
Decken, sind die Durchtrittsstellen entsprechend zu
verschließen, je nach Bauteilanforderung auch mit
entsprechendem Brandschutz.

Die Arbeiten dürfen nur von Elektrofachkräften oder
Fachkräften mit entsprechender Bescheinung für diese
festgelegten Tätigkeiten ausgeführt werden.

**04.07.0010 Außenfühler inkl. Verkabelung**
Außenfühler inkl. ca. 10m Kabel, wie zuvor beschrieben,

liefern und montieren
Menge: 1,000 Stk

**04.07.0020 Erdungskabel 6 mm²**
Erdungskabel (6 mm²) von der Erdungsschiene bis zum
jeweiligen Hausanschlussraum der Fernwärmeleitungen
verlegen, länge ca. 10 m, wie zuvor beschrieben,

liefern und montieren
Menge: 1,000 Stk

#### Abschnitt 04.08 sonstige Leistung

**04.08.0010 Obermonteurstunden**
Obermonteurstunden

für unvorhersehbare Arbeiten
Menge: 5,000 Std

**04.08.0020 Monteurstunden**
Monteurstunden

für unvorhersehbare Arbeiten
Menge: 5,000 Std

**04.08.0030 Helferstunden**
Helferstunden

für unvorhersehbare Arbeiten
Menge: 5,000 Std

### Bereich 05 Hubert-Engels-Straße 35

#### Abschnitt 05.01 Demontage & Rückbau

**05.01.0010 Demontage Heiztherme (HT)**
Demontage Gas Kombitherme (GKT)

Dabei sind sämtliche Komponenten inkl. Abgasleitung der
GKT, die Spannungsversorgung der GKT spannungsfrei zu
schalten, allpolig abzuklemmenund, ordnungsgemäß zu
demontieren und fachgerecht zu entsorgen. Dabei ist
darauf zu achten, dass Demontage- und
Entsorgungsvorschriften, sowie alle geltenden
Arbeitsschutzbestimmungen und geltende
Sicherheitsvorschriften bei der Demontage eingehalten
werden.  Nach Abschluss der Demontage ist der
Arbeitsbereich sorgfältig zu reinigen.

Hier ist zwingend vor Aufnahme der Arbeiten die
Gaszufuhr sicher abzusperren und anschließend die
Leitungsenden fachgerecht, gemäß aktueller TRGI,
dauerhaft sicher zu verschließen.

Die Gasleitung im Bereich Unterputz muss nicht entfernt
werden.
Menge: 6,000 Stk

**05.01.0020 Transport Heizthermen ab Baujahr 2024**
Transport Gaskombithermen ab Baujahr 2024

Sicherer Transport der "neuen Gaskombithermen"  ab
Baujahr 2024. Diese werden vom Auftragnehmer zur
Essener Straße 66, 46047 Oberhausen gebracht und vom
Auftragggeber eingelagert.

2 Stk.
Menge: 1,000 psch

**05.01.0030 Kupferleitung 28 mm**
*** Bedarfsposition ohne GB
Kupferleitung 28 mm

Hierbei handelt es sich um die fachgerechte und sichere
Entfernung nach aktueller TRGI, der sichtbaren
existierenden Leitung im Kellerbereich existierenden
Leitungen inkl. aller Form- und Verbindungsstücke und
Befestigungen. Dies beihnhaltet die fachgerechte
Außerbetriebnahme der Gaszähler inkl. aller Stopfen
etc. Die nicht sichtbaren Leitungen im Strang müssen
nach aktueller TRGI verschlossen werden. Ein wichtiger
Bestandteil dieser Arbeit ist es, die Gaszufuhr zu
unterbrechen, um mögliche Gefährdungen auszuschließen.
Sobald die Leitung erfolgreich demontiert wurde, müssen
alle Komponenten des Systems sorgfältig entfernt und in
Übereinstimmung mit den entsprechenden Vorgaben
entsorgt werden.
Menge: 50,000 lfm

**05.01.0040 Kupferleitung 35 mm**
*** Bedarfsposition ohne GB
Kupferleitung 35 mm

wie vorgenannte Position
Menge: 18,000 lfm

**05.01.0050 Kupferleitung 42 mm**
Kupferleitung 42 mm

wie vorgenannte Position
Menge: 5,000 lfm

**05.01.0060 Kupferleitung 54 mm**
Kupferleitung  54 mm

wie vorgenannte Position
Menge: 5,000 lfm

**05.01.0070 Stahlleitung 1"**
Stahlleitung  1"

Hierbei handelt es sich um die fachgerechte und sichere
Entfernung nach aktueller TRGI, der sichtbaren
existierenden Leitung im Kellerbereich existierenden
Leitungen inkl. aller Form- und Verbindungsstücke und
Befestigungen. Dies beihnhaltet die fachgerechte
Außerbetriebnahme der Gaszähler inkl. aller Stopfen
etc. Die nicht sichtbaren Leitungen im Strang müssen
nach aktueller TRGI verschlossen werden. Ein wichtiger
Bestandteil dieser Arbeit ist es, die Gaszufuhr zu
unterbrechen, um mögliche Gefährdungen auszuschließen.
Sobald die Leitung erfolgreich demontiert wurde, müssen
alle Komponenten des Systems sorgfältig entfernt und in
Übereinstimmung mit den entsprechenden Vorgaben
entsorgt werden.
Menge: 50,000 lfm

**05.01.0080 Stahlleitung 1 1/4"**
Stahlleitung 1 1/4"

wie vorgenannte Position.
Menge: 18,000 lfm

**05.01.0090 Rückbau Gaszähler**
Rückbau Gaszähler

Abstimmung mit örtlichem Gasversorger zum Rückbau der
vorhandenen Gaszähler und Übergabe an Gasversorger.
Dokumentation Geschosszuordnung, Zählernummer,
Ausbaustand, Ausbaudatum
Menge: 6,000 Stk

**05.01.0100 Heizungssystem innerhalb der Wohnung entleeren**
Heizungssystem innerhalb der Wohnung entleeren

Für die Heizungsarbeiten innerhalb der Wohnung.

liefern und montieren
Menge: 6,000 Stk

#### Abschnitt 05.02 Montage Heizungsleitungen

**05.02.0010 Terminliche Abstimmung mit den Mietern**
Terminliche Abstimmung mit den Mietern

Die Arbeiten werden im bewohnten Zustand durchgeführt
und können nur Strangweise erfolgen. Das bedeutet, dass
immer 2 übereinanderliegende Wohnungen gleichzeitig
umgerüstet werden müssen. Aus diesem Grund müssen beide
Mieter an einem Strang zwingend gleichzeitig den Zugang
zur Wohnung gewähren. Die Terminabstimmung (telefonisch
und per Aushang) mit den Mietern erfolgt durch den
Auftragnehmer. Der Auftraggeber stellt die Kontaktdaten
der Mieter dem Auftragnehmer zur Verfügung.
Menge: 1,000 Stk

**05.02.0020 Anbindung der neuen Leitungen (RL,VL)**
Anbindung der neuen Leitungen (RL,VL)

Verbindung der Strangleitung vom Abgasschacht zum
vorhandenen Rohrleitunganschluss.

Ca. 2x4m Temponox Rohr  bis DN 20 inkl. aller Form- und
Verbindungsstücke und aller erforderlichen Materialien
inkl. Dämmung (Rockwool RS800)

liefern und montieren

Abrechnung erfolgt nach laufendem Meter. Preis ist für
Vor und Rücklauf zusammen.
Menge: 24,000 lfm

**05.02.0030 Einbau Wärmemengenzähler**
Einbau Wärmemengenzähler

Nur der Wärmemengenzähler wird vom Auftraggeber
gestellt. Die folgenden Materialien sind auf Grundlage
des gestellten Wärmemengenzählers zu montieren.

2x Absperrung mit Fühleraufnahme (5,2mm) im Vor- und
Rücklauf
1x Absperrung ohne Fühleraufnahme im Vorlauf

für:

Sensostar Q
Nenngröße: 0,6m3/h
Baulänge: 110mm
DN 15
Temp. Fühler: 5,2mm
funk integriert
ACDA000135

liefern und montieren
Menge: 6,000 Stk

**05.02.0040 Temponox-Rohr 1.4520, 15x1,0 Viega 591175**
*** Bedarfsposition ohne GB
Temponox-Rohr 1.4520,
Edelstahlrohr aus Werkstoff 1.4520,
Anwendung nur für geschlossene Heiz-
und Kühlkreisläufe,
nicht für die Trinkwasserinstallation
zugelassen!
6 m in Stangen,
Modell-Nr. 1703

15 X 1,0 (600)  Viega 591175

liefern und montieren
Menge: 1,000 lfm

**05.02.0050 Temponox-Rohr 1.4520, 18x1,0 Viega 591182**
Temponox-Rohr 1.4520,
Edelstahlrohr aus Werkstoff 1.4520,
Anwendung nur für geschlossene Heiz-
und Kühlkreisläufe,
nicht für die Trinkwasserinstallation
zugelassen!
6 m in Stangen,
Modell-Nr. 1703

18 X 1,0 (240)  Viega 591182

liefern und montieren
Menge: 25,000 lfm

**05.02.0060 Temponox-Rohr 1.4520, 22x1,2 Viega 591199**
Temponox-Rohr 1.4520,
Edelstahlrohr aus Werkstoff 1.4520,
Anwendung nur für geschlossene Heiz-
und Kühlkreisläufe,
nicht für die Trinkwasserinstallation
zugelassen!
6 m in Stangen,
Modell-Nr. 1703

22 X 1,2 (420)  Viega 591199

liefern und montieren
Menge: 40,000 lfm

**05.02.0070 Temponox-Rohr 1.4520, 28x1,2 Viega 591205**
Temponox-Rohr 1.4520,
Edelstahlrohr aus Werkstoff 1.4520,
Anwendung nur für geschlossene Heiz-
und Kühlkreisläufe,
nicht für die Trinkwasserinstallation
zugelassen!
6 m in Stangen,
Modell-Nr. 1703

28 X 1,2 (240)  Viega 591205

liefern und montieren
Menge: 30,000 lfm

**05.02.0080 Temponox-Rohr 1.4520, 35x1,5 Viega 591212**
*** Bedarfsposition ohne GB
Temponox-Rohr 1.4520,
Edelstahlrohr aus Werkstoff 1.4520,
Anwendung nur für geschlossene Heiz-
und Kühlkreisläufe,
nicht für die Trinkwasserinstallation
zugelassen!
6 m in Stangen,
Modell-Nr. 1703

35 X 1,5 (180)  Viega 591212

liefern und montieren
Menge: 1,000 lfm

**05.02.0090 Wärmedämmung DN 20 Strang 100% (Rockwool, RS 800)**
Wärmedämmung DN 20 Strang 100% (Rockwool, RS 800)
Rohrschalen aus Mineralfaser (Lamellenmatten, einseitig
mit Alufolie versehen, Rockwool-RS800), nicht brennbar
nach DIN 4102, Rechenwert der Dämmschicht bezogen auf
eine Wärmeleitzahl mind. 0,035 W/m K gemäß VDI 2055,
liefern und in den vorgeschriebenen Stärken
diffusionsdicht verlegen. Bögen, Versprünge, T-Stücke
und sonstige Formstücke sind mit sauberem Abschluss
auszuführen, die Kosten hierfür sind im Einheitspreis
zu berücksichtigen. Im sichtbaren Bereich mit
PVC-Oberflächenschutz.

Fabrikat:  Rockwool
Typ:  Dämmschale RS 800

DN 20

liefern und montieren
Menge: 25,000 lfm

**05.02.0100 Wärmedämmung DN 15 Strang 100% (Rockwool, RS 800)**
Wärmedämmung DN 15 Strang 100% (Rockwool, RS 800)
Rohrschalen aus Mineralfaser (Lamellenmatten, einseitig
mit Alufolie versehen, Rockwool-RS800), nicht brennbar
nach DIN 4102, Rechenwert der Dämmschicht bezogen auf
eine Wärmeleitzahl mind. 0,035 W/m K gemäß VDI 2055,
liefern und in den vorgeschriebenen Stärken
diffusionsdicht verlegen. Bögen, Versprünge, T-Stücke
und sonstige Formstücke sind mit sauberem Abschluss
auszuführen, die Kosten hierfür sind im Einheitspreis
zu berücksichtigen. Im sichtbaren Bereich mit
PVC-Oberflächenschutz.

Fabrikat:  Rockwool
Typ:  Dämmschale RS 800

DN 15

liefern und montieren
Menge: 25,000 lfm

**05.02.0110 Wärmedämmung Kellerleitung DN 25 100% (Rockwool, RS 800)**
Wärmedämmung Kellerleitung DN 25 100% (Rockwool, RS
800)

Rohrschalen aus Mineralfaser (Lamellenmatten, einseitig
mit Alufolie versehen, Rockwool-RS800), nicht brennbar
nach DIN 4102, Rechenwert der Dämmschicht bezogen auf
eine Wärmeleitzahl mind. 0,035 W/m K gemäß VDI 2055,
liefern und in den vorgeschriebenen Stärken
diffusionsdicht verlegen. Bögen, Versprünge, T-Stücke
und sonstige Formstücke sind mit sauberem Abschluss
auszuführen, die Kosten hierfür sind im Einheitspreis
zu berücksichtigen. Im sichtbaren Bereich mit
PVC-Oberflächenschutz.

Fabrikat:  Rockwool
Typ:  Dämmschale RS 800

liefern und montieren
Menge: 30,000 lfm

**05.02.0120 Wärmedämmung Kellerleitung DN 20 100% (Rockwool, RS 800)**
Wärmedämmung Kellerleitung DN 20 100% (Rockwool, RS
800)

Rohrschalen aus Mineralfaser (Lamellenmatten, einseitig
mit Alufolie versehen, Rockwool-RS800), nicht brennbar
nach DIN 4102, Rechenwert der Dämmschicht bezogen auf
eine Wärmeleitzahl mind. 0,035 W/m K gemäß VDI 2055,
liefern und in den vorgeschriebenen Stärken
diffusionsdicht verlegen. Bögen, Versprünge, T-Stücke
und sonstige Formstücke sind mit sauberem Abschluss
auszuführen, die Kosten hierfür sind im Einheitspreis
zu berücksichtigen. Im sichtbaren Bereich mit
PVC-Oberflächenschutz.

Fabrikat:  Rockwool
Typ:  Dämmschale RS 800

liefern und montieren
Menge: 15,000 lfm

**05.02.0130 Rohrkasten erstellen an Wänden, ohne Station**
Rohrkasten erstellen an Wänden, ohne Station

Rohrverkleidung dreiseitig herstellen aus Gipskarton
an Wänden (ohne Wohnungsstation)
Breite: ca. 30cm
Tiefe: ca. 10cm
Unterkonstruktion: verzinkte Stahlblechprofile,
kraftschlüssig mit
geeigneten Dübeln in ausreichenden Abständen in Wänden
jeder Bauart (Mauerwerk, Trockenbau, Beton, etc...)
befestigt.
Beplankung einlagig mit Gipskarton (12,5 mm Dicke)
Einschließlich Verspachtelung
Oberflächengüte Standardverspachtelung Q2
Enthalten ist auch das saubere Anarbeiten an vorhandene

Flächen

liefern und montieren
Menge: 1,000 lfm

**05.02.0140 Rohrkasten erstellen an Decken**
Rohrkasten erstellen an Decken

Rohrverkleidung zwei- oder dreiseitig herstellen aus
Gipskarton
an Decken
Breite: ca. 30cm
Tiefe: ca. 10cm
Unterkonstruktion: verzinkte Stahlblechprofile,
kraftschlüssig mit
geeigneten Dübeln in ausreichenden Abständen in Decken
jeder Bauart (Beton, Spalierlatte, Gipskarton, etc...)
befestigt.
Beplankung einlagig mit Gipskarton (12,5 mm Dicke)
Einschließlich Verspachtelung
Oberflächengüte Standardverspachtelung Q2
Enthalten ist auch das saubere Anarbeiten an vorhandene

Flächen

liefern und montieren
Menge: 1,000 lfm

**05.02.0150 Einbau einer Revisionsklappe 20 x 20 cm**
Einbau einer Revisionsklappe 20 x 20 cm

Revisionsklappe in vorgenannten Rohrkasten einbauen,
einschließlich Profile für den Wechsel
Klappe und Rahmen aus Stahlblech, weiß
pulverbeschichtet
mit Vierkantverschluß
Öffnungsgröße: 20cm x 20cm

liefern und montieren
Menge: 1,000 Stk

**05.02.0160 Flächen tapezieren und streichen**
Flächen tapezieren und streichen

Decken- und/oder Wandflächen mit Tiefgrund grundieren
und
mit Raufaser tapezieren und anschließend mit
waschbeständiger Dispersionsfarbe deckend beschichten
an vorhandende Flächen sauber anarbeiten
In Kleinflächen
Material:
Brillux Lacryl Tiefgrund ELF 595 oder gleichwertig
Brillux Raufaser 51, grob, oder gleichwertig
Brillux Malerweiß LF, oder gleichwertig

liefern und montieren
Menge: 1,000 m²

**05.02.0170 Bezeichnungsschilder 100 x 50 mm aus Kunststoff**
Bezeichnungsschilder 100 x 50 mm aus Kunststoff
Beschriftung mehrzeilig mit Befestigung

liefern und montieren
Menge: 10,000 Stk

**05.02.0180 Revisionsunterlagen**
Revisionsunterlagen

Spätestens zum Tag der  Abnahme, hat der Auftragnehmer
die erforderlichen Revisionsunterlagen in digitaler
Ausführung (PDF per E-Mail vorab) dem zuständigen
Bauleiter des Auftraggebers auszuhändigen.

Hierzu gehören:

- Anlagenschema
- Bedienungs- und Wartungsanweisung
- Gerätebeschreibungen inkl. Geräteliste
- Druckprotokolle
- Funktionsbeschreibung der Anlage
- Liste über Ersatz- und Verschleißteile
Menge: 1,000 Stk

#### Abschnitt 05.03 Hydraulischer Abgleich & Armaturen

**05.03.0010 Einbau Thermostatventile DN 15**
Einbau Thermostatventile DN 15

Thermostatventileinheit DN 15 Eck- oder Durchgang
austauschen für den hydraulischen Abgleich.
Fachgerechte Demontage und Entsorgung des alten
Ventils und des Fühlers.
Die Anschlüsse für den Einbau des neuen Ventils werden
komplett vorbereitet, inkl. aller Form- und
Verbindungsstücke. Neues Danfoss RA-DV Ventil montieren
und einstellen auf die vorgegebenen Werte des AG. Den
Fühler auf das Ventil montieren. Nach dem Füllen und
Entlüften der Anlage erfolgt eine Kontrolle auf
Dichtigkeit.
Bei dieser Montage ist der Arbeitsbereich gegen
Verschmutzung zu sichern.
Schriftliche Bestätigung der Ausführung des
hydraulischen Abgleichs. Ausfüllen des VdZ-Formulars.

Thermostatventil:
Danfoss RA-DV Durchgang  013G7724
Danfoss RA-DV Eck  013G7723
Danfoss RA-DV Winkel rechts  023G7719
Danfoss RA-DV Winkel links  013G7720
Danfoss RA-DV UK (axial)  023G7710
Danfoss VHS-DV

Thermostatkopf:
Danfoss Aero RA Fühler eingebaut  015G4598
Danfoss Aero RA Fernfühler  015G4592

liefern und montieren
Menge: 20,000 Stk

**05.03.0020 Einbau Thermostatventile DN 20**
Einbau Thermostatventile DN 20

Thermostatventileinheit austauschen für den
hydraulischen Abgleich, DN 20 Eck- oder Durchgang
Wie zuvor jedoch DN 20

Thermostatventil:
Danfoss RA-DV Durchgang  013G7726
Danfoss RA-DV Eck  013G7725
Danfoss VHS-DV

Thermostatkopf:
Danfoss Aero RA Fühler eingebaut  015G4598
Danfoss Aero RA Fernfühler  015G4592

liefern und montieren
Menge: 4,000 Stk

**05.03.0030 Reflex Membran.Druckausdehnungsgefäß Reflex N 140, grau, 6/1.5 bar**
Reflex Membran-Druckausdehnungsgefäß Reflex N 140,
grau, 6/1.5 bar

Volumen: 140L
Hersteller:  Reflex
Typ:  N 140

liefern und montieren, inkl. aller Formteile und
Befestigungen
Menge: 1,000 Stk

**05.03.0040 Zeigerthermometer 0-100°C, d=100 mm**
Bimetall-Zeigerthermometer für Temperaturbereich 0 -
100°C, schnellanzeigend, Klasse 1, Anschlussgewinde ½"
DN15 AG, Tauchschaftlänge 60 mm, ohne Tauchhülse,
Messgenauigkeit ±1% vom Skalenwert.

Technische Daten:

Anschluss:  ½" DN15 AG
Gehäuse:  Edelstahl
Gehäusedurchmesser:  100 mm
Temperaturbereich:  0 - 100°C Toleranz ±1%

liefern und montieren
Menge: 4,000 Stk

**05.03.0050 Manometer 100 mm / 6 bar**
Manometer 100 mm / 6 bar
als Rohrfedermanometer,
Gehäuse aus Kunststoff
- Meßgenauigkeit: Klasse 1,6
- Gehäusedurchmesser: 100 mm
- Anschluss unten: R 1/2" radial
- Anzeigebereich: 0 bis 6 bar

liefern und montieren
Menge: 2,000 Stk

**05.03.0060 Reflex Kappenventil SUR 1' x 1'**
Reflex Kappenventil SU R 1' x 1'

Betriebstemperatur:  120°C
Max. zul. Betriebsüberdruck:  10 bar
Betriebsüberdruck:  10 bar
Anschluss WBI:  R 1'
Gewicht:  0.57 KGM

Für Membran-Druckausdehnungsgefäße in geschlossenen
Heizungs- und Kühlwasseranlagen.Mit einer gegen
unbeabsichtigtes Schließen gesicherten Absperrung und
einer Entleerung gemäß DIN EN 12828.

Hersteller:  Reflex
Typ:  SUR 1' x 1'

liefern und montieren
Menge: 1,000 Stk

**05.03.0070 SpiroTrap Schlammabscheider MB3: Messing, 1 1/4" IG**
SpiroTrap Schlammabscheider MB3 mit Magnet

Messingausführung 1 1/4" IG

SpiroTrap MB3 - Schlammabscheider mit variablen
Anschluss für vertikale oder horizontale Rohrleitungen.
Leistungssteigernde magetische Unterstützung durch
abnehmbarem, externen Magnet.

Schnelle und kontinuierliche Entfernung
ferromagnetischer und nicht magnetischer Schmutz-und
Schlammpartikel aus Heiz- oder Kühlkreisläufen.

Medium Wasser und Wasser/Glykol (50/50%).

Gehäuse in Messingausführung. Schlammabscheidung bis zu
einer Partikelgröße von 5 Mikrometer -ohne
Betriebsunterbrechung abscheiden und abschlammen durch
den Spirorohreinsatz. Mit abschraubbarem
Gehäuseunterteil zu Reinigungs- und Revisionsarbeiten.

Komplett mit Abschlammhahn.

liefern und montieren
Menge: 1,000 Stk

**05.03.0080 HEIMEIER Heizungskugelhahn Globo H Innengewinde, Entleerung, DN 25, Rotguss**
HEIMEIER Heizungskugelhahn Globo H Innengewinde,
Entleerung, DN 20, Rotguss

HEIMEIER Heizungs-Kugelhahn
Gehäuse und Kugel aus korrosionsbeständigem, entzinkungsfreiem Rotguß. Gehäuse
rohrförmig für durchlaufende Wärmedämmung. Kugel mit glattem Durchgang. Wartungsfreie Spindelabdichtung durch zwei
O-Ringe. Kugelabdichtung durch PTFE-
Ringe. Knebel aus schlagfestem Kunststoff, Anschläge verdeckt. Knebel auch
bei wärmegedämmten Gehäuse von außen
bedienbar. Anschluss Innengewinde für
Gewinderohr.
Zul. Betriebstemperatur TB 120 Grd. C.
Nenndruck PN 16.
Fabrikat: IMI Heimeier
Typ: Globo H
Ausführung: DN 20
mit Entleerung

Art.-Nr. 0615-05.000

liefern und montieren
Menge: 6,000 Stk

**05.03.0090 HEIMEIER Wärmedämmschale für Globo H mit Entleerung, DN 25**
HEIMEIER Wärmedämmschale für Globo H
mit Entleerung, DN 20

Fabrikat: IMI Heimeier

Art.-Nr. 0615-05.553

liefern und montieren
Menge: 6,000 Stk

**05.03.0100 HEIMEIER Heizungskugelhahn Globo H Innengewinde, Entleerung, DN 25, Rotguss**
HEIMEIER Heizungskugelhahn Globo H Innengewinde,
Entleerung, DN 25, Rotguss

HEIMEIER Heizungs-Kugelhahn
Gehäuse und Kugel aus korrosionsbeständigem, entzinkungsfreiem Rotguß. Gehäuse
rohrförmig für durchlaufende Wärmedämmung. Kugel mit glattem Durchgang. Wartungsfreie Spindelabdichtung durch zwei
O-Ringe. Kugelabdichtung durch PTFE-
Ringe. Knebel aus schlagfestem Kunststoff, Anschläge verdeckt. Knebel auch
bei wärmegedämmten Gehäuse von außen
bedienbar. Anschluss Innengewinde für
Gewinderohr.
Zul. Betriebstemperatur TB 120 Grd. C.
Nenndruck PN 16.
Fabrikat: IMI Heimeier
Typ: Globo H
Ausführung: DN 25
mit Entleerung

Art.-Nr. 0615-05.000

liefern und montieren
Menge: 4,000 Stk

**05.03.0110 HEIMEIER Wärmedämmschale für Globo H mit Entleerung, DN 25**
HEIMEIER Wärmedämmschale für Globo H
mit Entleerung, DN 25

Fabrikat: IMI Heimeier

Art.-Nr. 0615-05.553

liefern und montieren
Menge: 4,000 Stk

**05.03.0120 HEIMEIER Heizungskugelhahn Globo H Innengewinde, Entleerung, DN 32, Rotguss**
*** Bedarfsposition ohne GB
HEIMEIER Heizungskugelhahn Globo H Innengewinde,
Entleerung, DN 32, Rotguss

HEIMEIER Heizungs-Kugelhahn
Gehäuse und Kugel aus korrosionsbeständigem, entzinkungsfreiem Rotguß. Gehäuse
rohrförmig für durchlaufende Wärmedämmung. Kugel mit glattem Durchgang. Wartungsfreie Spindelabdichtung durch zwei
O-Ringe. Kugelabdichtung durch PTFE-
Ringe. Knebel aus schlagfestem Kunststoff, Anschläge verdeckt. Knebel auch
bei wärmegedämmten Gehäuse von außen
bedienbar. Anschluss Innengewinde für
Gewinderohr.
Zul. Betriebstemperatur TB 120 Grd. C.
Nenndruck PN 16.
Fabrikat: IMI Heimeier
Typ: Globo H
Ausführung: DN 32
mit Entleerung

Art.-Nr. 0615-05.000

liefern und montieren
Menge: 1,000 Stk

**05.03.0130 HEIMEIER Wärmedämmschale für Globo H mit Entleerung, DN 32**
*** Bedarfsposition ohne GB
HEIMEIER Wärmedämmschale für Globo H
mit Entleerung, DN 32

Fabrikat: IMI Heimeier

Art.-Nr. 0615-05.553

liefern und montieren
Menge: 1,000 Stk

**05.03.0140 SIMPLEX KFE-Kugelhahn Heizung, lang DG G1/2 AG**
SIMPLEX KFE-Kugelhahn Heizung, lang DG G1/2 AG

Kugelhahn für das Füllen und Entleeren von
Heizungsanlagen, selbstdichtend mit
Gewindeeinschneiddichtung aus EPDM. Schwere Bauform aus
vernickeltem Pressmessing. Flügelgriff (rot)
entsprechend dem Einsatzzweck abnehmbar. Hartverchromte
Kugel mit vollem Durchgang in Teflon gelagert.
Blindkappe mit Edelstahl-Schwenkbügel auch zur
Betätigung verwendbar, mit Stellungsanzeige und festem
Anschlag. Fixierung der Einbaulage mittels
Kontermutter. Betätigungsspindel mit doppelter
O-Ring-Dichtung aus EPDM. Einsatzbereich:
Warmwasser-Heizungsanlagen: max. Betriebsdruck 10 bar,
max. Betriebstemperatur 110 Grad C. Dauertemperatur,
130 Grad C. kurzzeitig.

Anschluss: G1/2 AG x G3/4 AG

Ausführung: Durchgangsform, lange Ausführung

Fabrikat: SIMPLEX

Artikelnummer: F10640

liefern und montieren
Menge: 5,000 Stk

**05.03.0150 Gestra Schwerkraftbremse SBO31 Nennweite 1" (DN25)**
Schwerkraftbremse
Schwerkraftumlaufsperre, Pressmessing/Kunststoff,
federbelastet, mit Innengewinde für den Druckstutzen
der Umwälzpumpe. Austrittsseitig mit Außengewinde
passend für das Einlegeteil mit Flachdichtung und
Überwurfmutter von der Umwälzpumpe.

Nennweite: DN25 / 1"

Hersteller:  Gestra
Typ:  SBO 31

liefern und montieren
Menge: 1,000 Stk

#### Abschnitt 05.04 Rohbauarbeiten

**05.04.0010 Kernbohrung 100 mm in Wänden und Decken aus Stahlbeton**
Kernbohrung 100 mm in Wänden und Decken aus Stahlbeton

Kernbohrung in Wand/ Decke herstellen, Abdecken mit
Folie zu
schützender Bereiche.
Einschließlich Schnitte durch Bewehrungsstahl bis 16
mm, Entsorgung der Bohrkerne, Wand und Decke aus
Beton
Menge: 4,000 Stk

**05.04.0020 Wanddurchbruch 300 cm² in KS Mauerwerk 24 cm**
Wanddurchbruch 300 cm² in KS Mauerwerk 24 cm

inkl. verschließen mit Mörtel
Menge: 4,000 Stk

**05.04.0030 Wanddurchbruch 300 cm² in KS Mauerwerk 11,5 cm**
Wanddurchbruch 300 cm² in KS Mauerwerk 11,5 cm

inkl. verschließen mit Mörtel
Menge: 4,000 Stk

**05.04.0040 Stemmarbeiten am Abgasschacht (Wohnung)**
Stemmarbeiten am Abgasschacht

Stemmarbeiten im oberen Teil des Abgasschachtes
innerhalb der Wohnung durchführen und wieder
fachgerecht nach aktuellen Vorgaben des Brandschutzes
verschließen.

Größe (BxH): ca. 30 cm x 40 cm

liefern und montieren
Menge: 6,000 Stk

**05.04.0050 Stemmarbeiten am Abgasschacht (Keller)**
Stemmarbeiten am Abgasschacht (Keller)

Stemmarbeiten im Bereich des Abgasschachtes durchführen
und wieder fachgerecht  nach aktuellen Vorgaben des
Brandschutzes verschließen.

Größe BxH: ca. 30 cm x 150 cm

liefern und montieren
Menge: 3,000 Stk

#### Abschnitt 05.05 Wasseraufbereitung

**05.05.0010 Heizungssystem befüllen, spülen und entlüften**
Heizungssystem befüllen, spülen und entlüften

Gesamtes Heizungssystem nach VDI 2035 als Erstbefüllung
mit einer mobilen Anlage befüllen, inkl. aller Keller-,
Strang- und Wohnungsleitungen

Die Wasserqualität ist nach der Befüllung zu prüfen und
im vom Auftragnehmer erstellten Anlagenbuch zu
dokumentieren.
Dieses Anlagenbuch ist im Heizraum zu hinterlegen.

Eine Kontrollmesung ist nach sechs Wochen durch den AN
selbstständig durchzuführen und zu dokumentieren.
Sollten die Heizungswasserwerte nicht der VDI 2035
entsprechen, muss das Heizungswasser nochmals
aufbereitet werden.
Menge: 1,000 Stk

**05.05.0020 JUDO JHF-F PLUS, Füllleistung 800 l/h, Rohranschluss _" IG**
JUDO JHF-F PLUS Füllarmatur mit BA-Rohrtrenner und
Druckminderer mit DVGW CERT Prüfzeichen, ZVSHK
zertifizierter Hersteller

Nach DIN EN 1717 und DIN 1988-100 sind nur noch
permanente Anschlüsse für die Befüllung von
Heizkreisläufen mit Trinkwasser zulässig. Die
Heizungs-Nachspeisestation dient der Erst- und
Nachbefüllung von Warmwasserheizungsanlagen. Der
eingebaute Rohrtrenner (Systemtrenner Typ BA) nach DIN
EN 1717 und DIN 1988-100 und DIN EN 12729 verhindert
ein Zurückdrücken des Heizungswassers in die
Trinkwasserleitung. Somit ist der direkte Festanschluss
an die Heizungsanlage nach DIN EN 1717 und DIN 1988-100
zugelassen. Der integrierte Druckminderer sorgt für den
korrekten und konstanten Befülldruck der Anlage.

Lieferumfang: Die HEIFI-FÜL PLUS Füllarmatur besteht
aus zwei Absperrventilen (ein- und ausgangsseitig);
Druckminderer; Manometer und Rohrtrenner BA. Über den
eingebauten Druckminderer wird der Druck konstant
gehalten und bei abfallendem Druck wird nachgespeist.

Technische Daten
Rohranschluss:  _"
Innengewinde
Füllleistung max.:  800 l/h
Betriebsdruck max.:  10 bar
Wassertemperatur (eingangsseitig) max.:  30 °C
Wassertemperatur (ausgangsseitig) max.:  65 °C
Heizwassertemperatur max.:  90 °C

Abmessungen
Einbaulänge:  202 mm

Hersteller:  JUDO
Modell  JHF-F PLUS
Artikelnr.:  8060080

liefern und montieren
Menge: 1,000 Stk

**05.05.0030 JUDO JHFB-S, Rohranschluss _" AG**
JUDO JHFB-S Enthärtungseinheit Rohranschluss _" AG mit
ZVSHK zertifizierter Hersteller

Einheit für den Festeinbau, zur Enthärtung des Füll-
und Ergänzungswassers für Warmwasserheizungsanlagen
nach VDI 2035, Blatt 1 (Vermeidung von Steinbildung).
Mit Überwachung der Kapazitäten von JUDO
Enthärtungspatronen Typ SOFT.
Lieferumfang: Innovatives Gehäuse zum waagrechten
Anschluss an die Rohrleitung, aus hochwertigem
Kunststoff mit Isolierschalen aus EPP.
Behälteranbindung unten mit Außengewinde zum Anschluss
von JUDO SOFT Enthärtungspatronen oder JUDO Adapter für
bodenstehende JUDO SOFT Enthärtungspatronen mit hoher
Kapazität. Mit integriertem Turbinenwasserzähler zur
Erfassung der Füll- und Ergänzungswassermenge.
Folientastatur zur Eingabe von Patronentyp und
Rohwasserhärte, LCD-Display zur Anzeige der
Restkapazität und Meldung bei Kapazitätsüberschreitung,
Ausgang zur Ansteuerung eines externen Melderelais.
Spannungsversorgung über 2 Stück Microbatterien 1,5 V
(AAA), ausgangsseitiger Absperrkugelhahn und
Probenahmeventil. Alle Materialien sind geeignet für
den Einsatz im enthärteten Wasser.

Technische Daten
Rohranschluss:  _"
Außengewinde
Füllleistung max.:  300 l/h
Betriebsdruck max.:  6 bar
Wassertemperatur max.:  30 °C
Umgebungstemperatur max.:  30 °C

Abmessungen
Einbaulänge:  351 mm
Höhe (ohne Patrone):  191 mm
Tiefe bis Rohrmitte:  75 mm

Hersteller:  JUDO
Modell  JHFB-S
Artikelnr.:  8068535

liefern und montieren
Menge: 1,000 Stk

**05.05.0040 JUDO Enthärtungspatrone SOFT 12000**
JUDO Enthärtungspatrone SOFT 12000

als Enthärtungspatrone für die JUDO i-fill sowie als
Ersatz für erschöpfte JUDO HEIFI-RESOFT
Enthärtungseinheit (JHRS ab Baujahr Juni 2014).
Ausführung: Austauscherbehälter aus Kunststoff,
Filterfüllung aus hochwertigem Kationenaustauscherharz.

Technische Daten:

Kapazität:  12000 Liter x °dH
Max. Füllleistung:  300 l/h
Kapazität bei 20°dH auf 0°dH  600 Liter
Kapazität bei 20°dH auf 8°dH  1000 Liter
Betriebsdruck max.  6 bar
Betriebstemperatur max.  30 °C

Hersteller:  JUDO
Bestellnummer  8068018

liefern und montieren
Menge: 1,000 Stk

#### Abschnitt 05.06 Montage Trinkwasserleitung

**05.06.0010 Trinkwasserleitung Kupferrohr 15 x 1 mm**
Trinkwasserleitung Kupferrohr 15 x 1 mm

nach DIN EN 1057, nahtlose Rundrohre, halbhart oder
hart in Stangen oder weich in Ringen, mit Gütezeichen
RAL und für Gas - oder Trinkwasserleitungssysteme vom
DVGW zugelassen und zertifiziert, die Verlegung hat
unter
Beachtung und gem . d en aktuellen entsprechenden
Vorschriften, d en gültigen Technischen Regeln, s owie
in Abhängigkeit der vorhandenen Wasserqualität zu
erfolgen . Gleiches gilt hinsichtlich der einschlägigen
Brandschutzvorschriften . Sämtliche Rohrleitungen sind
gem .d en gültigen DIN -/ EN- Vorgaben mit Wärme - und/
oder Schwitzwasserdämmung und/ oder Schutzrohren
zu versehen, d ie separat vergütet werden.
einschl . a ller erforderlichen Form, - und
Verbindungsstücke,
Abdichtungs ,- L öt, - , Press und
Befestigungsmaterialien

liefern und montieren, inkl. aller Formteile und
Befestigungen
Menge: 10,000 lfm

**05.06.0020 Trinkwasserleitung Kupferrohr 18 x 1 mm**
Trinkwasserleitung Kupferrohr 18 x 1 mm

nach DIN EN 1 057, n ahtlose Rundrohre, halbhart oder
hart in Stangen oder weich in Ringen, mit Gütezeichen
RAL und für Gas - oder Trinkwasserleitungssysteme vom
DVGW zugelassen und zertifiziert, die Verlegung hat
unter
Beachtung und gem . d en aktuellen entsprechenden
Vorschriften, d en gültigen Technischen Regeln, s owie
in Abhängigkeit der vorhandenen Wasserqualität zu
erfolgen . Gleiches gilt hinsichtlich der einschlägigen
Brandschutzvorschriften . Sämtliche Rohrleitungen sind
gem .d en gültigen DIN -/ EN- Vorgaben mit Wärme - und/
oder Schwitzwasserdämmung und/ oder Schutzrohren
zu versehen, d ie separat vergütet werden.
einschl . a ller erforderlichen Form, - und
Verbindungsstücke,
Abdichtungs ,- L öt, - , Press und
Befestigungsmaterialien

liefern und montieren, inkl. aller Formteile und
Befestigungen
Menge: 15,000 lfm

**05.06.0030 Trinkwasserleitung Kupferrohr 22 x 1 mm**
Trinkwasserleitung Kupferrohr 22 x 1 mm

nach DIN EN 1 057, n ahtlose Rundrohre, halbhart oder
hart in Stangen oder weich in Ringen, mit Gütezeichen
RAL und für Gas - oder Trinkwasserleitungssysteme vom
DVGW zugelassen und zertifiziert, die Verlegung hat
unter
Beachtung und gem . d en aktuellen entsprechenden
Vorschriften, d en gültigen Technischen Regeln, s owie
in Abhängigkeit der vorhandenen Wasserqualität zu
erfolgen . Gleiches gilt hinsichtlich der einschlägigen
Brandschutzvorschriften . Sämtliche Rohrleitungen sind
gem .d en gültigen DIN -/ EN- Vorgaben mit Wärme - und/
oder Schwitzwasserdämmung und/ oder Schutzrohren
zu versehen, d ie separat vergütet werden.
einschl . a ller erforderlichen Form, - und
Verbindungsstücke,
Abdichtungs ,- L öt, - , Press und
Befestigungsmaterialien

liefern und montieren, inkl. aller Formteile und
Befestigungen
Menge: 20,000 lfm

**05.06.0040 Trinkwasserleitung Kupferrohr 28 x 1 mm**
Trinkwasserleitung Kupferrohr 28 x 1 mm

nach DIN EN 1 057, n ahtlose Rundrohre, halbhart oder
hart in Stangen oder weich in Ringen, mit Gütezeichen
RAL und für Gas - oder Trinkwasserleitungssysteme vom
DVGW zugelassen und zertifiziert, die Verlegung hat
unter
Beachtung und gem . d en aktuellen entsprechenden
Vorschriften, d en gültigen Technischen Regeln, s owie
in Abhängigkeit der vorhandenen Wasserqualität zu
erfolgen . Gleiches gilt hinsichtlich der einschlägigen
Brandschutzvorschriften . Sämtliche Rohrleitungen sind
gem .d en gültigen DIN -/ EN- Vorgaben mit Wärme - und/
oder Schwitzwasserdämmung und/ oder Schutzrohren
zu versehen, d ie separat vergütet werden.
einschl . a ller erforderlichen Form, - und
Verbindungsstücke,
Abdichtungs ,- L öt, - , Press und
Befestigungsmaterialien

liefern und montieren, inkl. aller Formteile und
Befestigungen
Menge: 10,000 lfm

#### Abschnitt 05.07 Elektroinstallation

*Hinweis*
Elektroinstallationen nach DIN VDE 100

Verlegung von Kabeln; hierzu gehört auch das Abziehen
von Kabelenden, das Verlegen der Kabel in Schutzrohren
einschl. Lieferung und Montage von Kabelschutzrohren
inkl. Formteilen und mit den erforderlichen
Systemschellen, so wie das beidseitige Auflegen der
Kabelenden.

Bei der Durchdringung von Bauteilen, wie Wänden und
Decken, sind die Durchtrittsstellen entsprechend zu
verschließen, je nach Bauteilanforderung auch mit
entsprechendem Brandschutz.

Die Arbeiten dürfen nur von Elektrofachkräften oder
Fachkräften mit entsprechender Bescheinung für diese
festgelegten Tätigkeiten ausgeführt werden.

**05.07.0010 Außenfühler inkl. Verkabelung**
Außenfühler inkl. ca. 10m Kabel, wie zuvor beschrieben,

liefern und montieren
Menge: 1,000 Stk

**05.07.0020 Erdungskabel 6 mm²**
Erdungskabel (6 mm²) von der Erdungsschiene bis zum
jeweiligen Hausanschlussraum der Fernwärmeleitungen
verlegen, länge ca. 10 m, wie zuvor beschrieben,

liefern und montieren
Menge: 1,000 Stk

#### Abschnitt 05.08 sonstige Leistung

**05.08.0010 Obermonteurstunden**
Obermonteurstunden

für unvorhersehbare Arbeiten
Menge: 5,000 Std

**05.08.0020 Monteurstunden**
Monteurstunden

für unvorhersehbare Arbeiten
Menge: 5,000 Std

**05.08.0030 Helferstunden**
Helferstunden

für unvorhersehbare Arbeiten
Menge: 5,000 Std

### Bereich 08 Horbachweg 13

#### Abschnitt 08.01 Demontage & Rückbau

**08.01.0010 Demontage Heiztherme (HT)**
Demontage Gas Kombitherme (GKT)

Dabei sind sämtliche Komponenten inkl. Abgasleitung der
GKT, die Spannungsversorgung der GKT spannungsfrei zu
schalten, allpolig abzuklemmenund, ordnungsgemäß zu
demontieren und fachgerecht zu entsorgen. Dabei ist
darauf zu achten, dass Demontage- und
Entsorgungsvorschriften, sowie alle geltenden
Arbeitsschutzbestimmungen und geltende
Sicherheitsvorschriften bei der Demontage eingehalten
werden.  Nach Abschluss der Demontage ist der
Arbeitsbereich sorgfältig zu reinigen.

Hier ist zwingend vor Aufnahme der Arbeiten die
Gaszufuhr sicher abzusperren und anschließend die
Leitungsenden fachgerecht, gemäß aktueller TRGI,
dauerhaft sicher zu verschließen.

Die Gasleitung im Bereich Unterputz muss nicht entfernt
werden.
Menge: 6,000 Stk

**08.01.0020 Transport Heizthermen ab Baujahr 2024**
Transport Gaskombithermen ab Baujahr 2024

Sicherer Transport der "neuen Gaskombithermen"  ab
Baujahr 2024. Diese werden vom Auftragnehmer zur
Essener Straße 66, 46047 Oberhausen gebracht und vom
Auftragggeber eingelagert.

2 Stk.
Menge: 1,000 psch

**08.01.0030 Kupferleitung 28 mm**
*** Bedarfsposition ohne GB
Kupferleitung 28 mm

Hierbei handelt es sich um die fachgerechte und sichere
Entfernung nach aktueller TRGI, der sichtbaren
existierenden Leitung im Kellerbereich existierenden
Leitungen inkl. aller Form- und Verbindungsstücke und
Befestigungen. Dies beihnhaltet die fachgerechte
Außerbetriebnahme der Gaszähler inkl. aller Stopfen
etc. Die nicht sichtbaren Leitungen im Strang müssen
nach aktueller TRGI verschlossen werden. Ein wichtiger
Bestandteil dieser Arbeit ist es, die Gaszufuhr zu
unterbrechen, um mögliche Gefährdungen auszuschließen.
Sobald die Leitung erfolgreich demontiert wurde, müssen
alle Komponenten des Systems sorgfältig entfernt und in
Übereinstimmung mit den entsprechenden Vorgaben
entsorgt werden.
Menge: 50,000 lfm

**08.01.0040 Kupferleitung 35 mm**
*** Bedarfsposition ohne GB
Kupferleitung 35 mm

wie vorgenannte Position
Menge: 18,000 lfm

**08.01.0050 Kupferleitung 42 mm**
Kupferleitung 42 mm

wie vorgenannte Position
Menge: 5,000 lfm

**08.01.0060 Kupferleitung 54 mm**
Kupferleitung  54 mm

wie vorgenannte Position
Menge: 5,000 lfm

**08.01.0070 Stahlleitung 1"**
Stahlleitung  1"

Hierbei handelt es sich um die fachgerechte und sichere
Entfernung nach aktueller TRGI, der sichtbaren
existierenden Leitung im Kellerbereich existierenden
Leitungen inkl. aller Form- und Verbindungsstücke und
Befestigungen. Dies beihnhaltet die fachgerechte
Außerbetriebnahme der Gaszähler inkl. aller Stopfen
etc. Die nicht sichtbaren Leitungen im Strang müssen
nach aktueller TRGI verschlossen werden. Ein wichtiger
Bestandteil dieser Arbeit ist es, die Gaszufuhr zu
unterbrechen, um mögliche Gefährdungen auszuschließen.
Sobald die Leitung erfolgreich demontiert wurde, müssen
alle Komponenten des Systems sorgfältig entfernt und in
Übereinstimmung mit den entsprechenden Vorgaben
entsorgt werden.
Menge: 50,000 lfm

**08.01.0080 Stahlleitung 1 1/4"**
Stahlleitung 1 1/4"

wie vorgenannte Position.
Menge: 18,000 lfm

**08.01.0090 Rückbau Gaszähler**
Rückbau Gaszähler

Abstimmung mit örtlichem Gasversorger zum Rückbau der
vorhandenen Gaszähler und Übergabe an Gasversorger.
Dokumentation Geschosszuordnung, Zählernummer,
Ausbaustand, Ausbaudatum
Menge: 6,000 Stk

**08.01.0100 Heizungssystem innerhalb der Wohnung entleeren**
Heizungssystem innerhalb der Wohnung entleeren

Für die Heizungsarbeiten innerhalb der Wohnung.

liefern und montieren
Menge: 6,000 Stk

#### Abschnitt 08.02 Montage Heizungsleitungen

**08.02.0010 Terminliche Abstimmung mit den Mietern**
Terminliche Abstimmung mit den Mietern

Die Arbeiten werden im bewohnten Zustand durchgeführt
und können nur Strangweise erfolgen. Das bedeutet, dass
immer 2 übereinanderliegende Wohnungen gleichzeitig
umgerüstet werden müssen. Aus diesem Grund müssen beide
Mieter an einem Strang zwingend gleichzeitig den Zugang
zur Wohnung gewähren. Die Terminabstimmung (telefonisch
und per Aushang) mit den Mietern erfolgt durch den
Auftragnehmer. Der Auftraggeber stellt die Kontaktdaten
der Mieter dem Auftragnehmer zur Verfügung.
Menge: 1,000 Stk

**08.02.0020 Anbindung der neuen Leitungen (RL,VL)**
Anbindung der neuen Leitungen (RL,VL)

Verbindung der Strangleitung vom Abgasschacht zum
vorhandenen Rohrleitunganschluss.

Ca. 2x4m Temponox Rohr  bis DN 20 inkl. aller Form- und
Verbindungsstücke und aller erforderlichen Materialien
inkl. Dämmung (Rockwool RS800)

liefern und montieren

Abrechnung erfolgt nach laufendem Meter. Preis ist für
Vor und Rücklauf zusammen.
Menge: 24,000 lfm

**08.02.0030 Einbau Wärmemengenzähler**
Einbau Wärmemengenzähler

Nur der Wärmemengenzähler wird vom Auftraggeber
gestellt. Die folgenden Materialien sind auf Grundlage
des gestellten Wärmemengenzählers zu montieren.

2x Absperrung mit Fühleraufnahme (5,2mm) im Vor- und
Rücklauf
1x Absperrung ohne Fühleraufnahme im Vorlauf

für:

Sensostar Q
Nenngröße: 0,6m3/h
Baulänge: 110mm
DN 15
Temp. Fühler: 5,2mm
funk integriert
ACDA000135

liefern und montieren
Menge: 6,000 Stk

**08.02.0040 Temponox-Rohr 1.4520, 15x1,0 Viega 591175**
*** Bedarfsposition ohne GB
Temponox-Rohr 1.4520,
Edelstahlrohr aus Werkstoff 1.4520,
Anwendung nur für geschlossene Heiz-
und Kühlkreisläufe,
nicht für die Trinkwasserinstallation
zugelassen!
6 m in Stangen,
Modell-Nr. 1703

15 X 1,0 (600)  Viega 591175

liefern und montieren
Menge: 1,000 lfm

**08.02.0050 Temponox-Rohr 1.4520, 18x1,0 Viega 591182**
Temponox-Rohr 1.4520,
Edelstahlrohr aus Werkstoff 1.4520,
Anwendung nur für geschlossene Heiz-
und Kühlkreisläufe,
nicht für die Trinkwasserinstallation
zugelassen!
6 m in Stangen,
Modell-Nr. 1703

18 X 1,0 (240)  Viega 591182

liefern und montieren
Menge: 25,000 lfm

**08.02.0060 Temponox-Rohr 1.4520, 22x1,2 Viega 591199**
Temponox-Rohr 1.4520,
Edelstahlrohr aus Werkstoff 1.4520,
Anwendung nur für geschlossene Heiz-
und Kühlkreisläufe,
nicht für die Trinkwasserinstallation
zugelassen!
6 m in Stangen,
Modell-Nr. 1703

22 X 1,2 (420)  Viega 591199

liefern und montieren
Menge: 40,000 lfm

**08.02.0070 Temponox-Rohr 1.4520, 28x1,2 Viega 591205**
Temponox-Rohr 1.4520,
Edelstahlrohr aus Werkstoff 1.4520,
Anwendung nur für geschlossene Heiz-
und Kühlkreisläufe,
nicht für die Trinkwasserinstallation
zugelassen!
6 m in Stangen,
Modell-Nr. 1703

28 X 1,2 (240)  Viega 591205

liefern und montieren
Menge: 30,000 lfm

**08.02.0080 Temponox-Rohr 1.4520, 35x1,5 Viega 591212**
*** Bedarfsposition ohne GB
Temponox-Rohr 1.4520,
Edelstahlrohr aus Werkstoff 1.4520,
Anwendung nur für geschlossene Heiz-
und Kühlkreisläufe,
nicht für die Trinkwasserinstallation
zugelassen!
6 m in Stangen,
Modell-Nr. 1703

35 X 1,5 (180)  Viega 591212

liefern und montieren
Menge: 1,000 lfm

**08.02.0090 Wärmedämmung DN 20 Strang 100% (Rockwool, RS 800)**
Wärmedämmung DN 20 Strang 100% (Rockwool, RS 800)
Rohrschalen aus Mineralfaser (Lamellenmatten, einseitig
mit Alufolie versehen, Rockwool-RS800), nicht brennbar
nach DIN 4102, Rechenwert der Dämmschicht bezogen auf
eine Wärmeleitzahl mind. 0,035 W/m K gemäß VDI 2055,
liefern und in den vorgeschriebenen Stärken
diffusionsdicht verlegen. Bögen, Versprünge, T-Stücke
und sonstige Formstücke sind mit sauberem Abschluss
auszuführen, die Kosten hierfür sind im Einheitspreis
zu berücksichtigen. Im sichtbaren Bereich mit
PVC-Oberflächenschutz.

Fabrikat:  Rockwool
Typ:  Dämmschale RS 800

DN 20

liefern und montieren
Menge: 25,000 lfm

**08.02.0100 Wärmedämmung DN 15 Strang 100% (Rockwool, RS 800)**
Wärmedämmung DN 15 Strang 100% (Rockwool, RS 800)
Rohrschalen aus Mineralfaser (Lamellenmatten, einseitig
mit Alufolie versehen, Rockwool-RS800), nicht brennbar
nach DIN 4102, Rechenwert der Dämmschicht bezogen auf
eine Wärmeleitzahl mind. 0,035 W/m K gemäß VDI 2055,
liefern und in den vorgeschriebenen Stärken
diffusionsdicht verlegen. Bögen, Versprünge, T-Stücke
und sonstige Formstücke sind mit sauberem Abschluss
auszuführen, die Kosten hierfür sind im Einheitspreis
zu berücksichtigen. Im sichtbaren Bereich mit
PVC-Oberflächenschutz.

Fabrikat:  Rockwool
Typ:  Dämmschale RS 800

DN 15

liefern und montieren
Menge: 25,000 lfm

**08.02.0110 Wärmedämmung Kellerleitung DN 25 100% (Rockwool, RS 800)**
Wärmedämmung Kellerleitung DN 25 100% (Rockwool, RS
800)

Rohrschalen aus Mineralfaser (Lamellenmatten, einseitig
mit Alufolie versehen, Rockwool-RS800), nicht brennbar
nach DIN 4102, Rechenwert der Dämmschicht bezogen auf
eine Wärmeleitzahl mind. 0,035 W/m K gemäß VDI 2055,
liefern und in den vorgeschriebenen Stärken
diffusionsdicht verlegen. Bögen, Versprünge, T-Stücke
und sonstige Formstücke sind mit sauberem Abschluss
auszuführen, die Kosten hierfür sind im Einheitspreis
zu berücksichtigen. Im sichtbaren Bereich mit
PVC-Oberflächenschutz.

Fabrikat:  Rockwool
Typ:  Dämmschale RS 800

liefern und montieren
Menge: 30,000 lfm

**08.02.0120 Wärmedämmung Kellerleitung DN 20 100% (Rockwool, RS 800)**
Wärmedämmung Kellerleitung DN 20 100% (Rockwool, RS
800)

Rohrschalen aus Mineralfaser (Lamellenmatten, einseitig
mit Alufolie versehen, Rockwool-RS800), nicht brennbar
nach DIN 4102, Rechenwert der Dämmschicht bezogen auf
eine Wärmeleitzahl mind. 0,035 W/m K gemäß VDI 2055,
liefern und in den vorgeschriebenen Stärken
diffusionsdicht verlegen. Bögen, Versprünge, T-Stücke
und sonstige Formstücke sind mit sauberem Abschluss
auszuführen, die Kosten hierfür sind im Einheitspreis
zu berücksichtigen. Im sichtbaren Bereich mit
PVC-Oberflächenschutz.

Fabrikat:  Rockwool
Typ:  Dämmschale RS 800

liefern und montieren
Menge: 15,000 lfm

**08.02.0130 Rohrkasten erstellen an Wänden, ohne Station**
Rohrkasten erstellen an Wänden, ohne Station

Rohrverkleidung dreiseitig herstellen aus Gipskarton
an Wänden (ohne Wohnungsstation)
Breite: ca. 30cm
Tiefe: ca. 10cm
Unterkonstruktion: verzinkte Stahlblechprofile,
kraftschlüssig mit
geeigneten Dübeln in ausreichenden Abständen in Wänden
jeder Bauart (Mauerwerk, Trockenbau, Beton, etc...)
befestigt.
Beplankung einlagig mit Gipskarton (12,5 mm Dicke)
Einschließlich Verspachtelung
Oberflächengüte Standardverspachtelung Q2
Enthalten ist auch das saubere Anarbeiten an vorhandene

Flächen

liefern und montieren
Menge: 1,000 lfm

**08.02.0140 Rohrkasten erstellen an Decken**
Rohrkasten erstellen an Decken

Rohrverkleidung zwei- oder dreiseitig herstellen aus
Gipskarton
an Decken
Breite: ca. 30cm
Tiefe: ca. 10cm
Unterkonstruktion: verzinkte Stahlblechprofile,
kraftschlüssig mit
geeigneten Dübeln in ausreichenden Abständen in Decken
jeder Bauart (Beton, Spalierlatte, Gipskarton, etc...)
befestigt.
Beplankung einlagig mit Gipskarton (12,5 mm Dicke)
Einschließlich Verspachtelung
Oberflächengüte Standardverspachtelung Q2
Enthalten ist auch das saubere Anarbeiten an vorhandene

Flächen

liefern und montieren
Menge: 1,000 lfm

**08.02.0150 Einbau einer Revisionsklappe 20 x 20 cm**
Einbau einer Revisionsklappe 20 x 20 cm

Revisionsklappe in vorgenannten Rohrkasten einbauen,
einschließlich Profile für den Wechsel
Klappe und Rahmen aus Stahlblech, weiß
pulverbeschichtet
mit Vierkantverschluß
Öffnungsgröße: 20cm x 20cm

liefern und montieren
Menge: 1,000 Stk

**08.02.0160 Flächen tapezieren und streichen**
Flächen tapezieren und streichen

Decken- und/oder Wandflächen mit Tiefgrund grundieren
und
mit Raufaser tapezieren und anschließend mit
waschbeständiger Dispersionsfarbe deckend beschichten
an vorhandende Flächen sauber anarbeiten
In Kleinflächen
Material:
Brillux Lacryl Tiefgrund ELF 595 oder gleichwertig
Brillux Raufaser 51, grob, oder gleichwertig
Brillux Malerweiß LF, oder gleichwertig

liefern und montieren
Menge: 1,000 m²

**08.02.0170 Bezeichnungsschilder 100 x 50 mm aus Kunststoff**
Bezeichnungsschilder 100 x 50 mm aus Kunststoff
Beschriftung mehrzeilig mit Befestigung

liefern und montieren
Menge: 10,000 Stk

**08.02.0180 Revisionsunterlagen**
Revisionsunterlagen

Spätestens zum Tag der  Abnahme, hat der Auftragnehmer
die erforderlichen Revisionsunterlagen in digitaler
Ausführung (PDF per E-Mail vorab) dem zuständigen
Bauleiter des Auftraggebers auszuhändigen.

Hierzu gehören:

- Anlagenschema
- Bedienungs- und Wartungsanweisung
- Gerätebeschreibungen inkl. Geräteliste
- Druckprotokolle
- Funktionsbeschreibung der Anlage
- Liste über Ersatz- und Verschleißteile
Menge: 1,000 Stk

#### Abschnitt 08.03 Hydraulischer Abgleich & Armaturen

**08.03.0010 Einbau Thermostatventile DN 15**
Einbau Thermostatventile DN 15

Thermostatventileinheit DN 15 Eck- oder Durchgang
austauschen für den hydraulischen Abgleich.
Fachgerechte Demontage und Entsorgung des alten
Ventils und des Fühlers.
Die Anschlüsse für den Einbau des neuen Ventils werden
komplett vorbereitet, inkl. aller Form- und
Verbindungsstücke. Neues Danfoss RA-DV Ventil montieren
und einstellen auf die vorgegebenen Werte des AG. Den
Fühler auf das Ventil montieren. Nach dem Füllen und
Entlüften der Anlage erfolgt eine Kontrolle auf
Dichtigkeit.
Bei dieser Montage ist der Arbeitsbereich gegen
Verschmutzung zu sichern.
Schriftliche Bestätigung der Ausführung des
hydraulischen Abgleichs. Ausfüllen des VdZ-Formulars.

Thermostatventil:
Danfoss RA-DV Durchgang  013G7724
Danfoss RA-DV Eck  013G7723
Danfoss RA-DV Winkel rechts  023G7719
Danfoss RA-DV Winkel links  013G7720
Danfoss RA-DV UK (axial)  023G7710
Danfoss VHS-DV

Thermostatkopf:
Danfoss Aero RA Fühler eingebaut  015G4598
Danfoss Aero RA Fernfühler  015G4592

liefern und montieren
Menge: 20,000 Stk

**08.03.0020 Einbau Thermostatventile DN 20**
Einbau Thermostatventile DN 20

Thermostatventileinheit austauschen für den
hydraulischen Abgleich, DN 20 Eck- oder Durchgang
Wie zuvor jedoch DN 20

Thermostatventil:
Danfoss RA-DV Durchgang  013G7726
Danfoss RA-DV Eck  013G7725
Danfoss VHS-DV

Thermostatkopf:
Danfoss Aero RA Fühler eingebaut  015G4598
Danfoss Aero RA Fernfühler  015G4592

liefern und montieren
Menge: 4,000 Stk

**08.03.0030 Reflex Membran.Druckausdehnungsgefäß Reflex N 140, grau, 6/1.5 bar**
Reflex Membran-Druckausdehnungsgefäß Reflex N 140,
grau, 6/1.5 bar

Volumen: 140L
Hersteller:  Reflex
Typ:  N 140

liefern und montieren, inkl. aller Formteile und
Befestigungen
Menge: 1,000 Stk

**08.03.0040 Zeigerthermometer 0-100°C, d=100 mm**
Bimetall-Zeigerthermometer für Temperaturbereich 0 -
100°C, schnellanzeigend, Klasse 1, Anschlussgewinde ½"
DN15 AG, Tauchschaftlänge 60 mm, ohne Tauchhülse,
Messgenauigkeit ±1% vom Skalenwert.

Technische Daten:

Anschluss:  ½" DN15 AG
Gehäuse:  Edelstahl
Gehäusedurchmesser:  100 mm
Temperaturbereich:  0 - 100°C Toleranz ±1%

liefern und montieren
Menge: 4,000 Stk

**08.03.0050 Manometer 100 mm / 6 bar**
Manometer 100 mm / 6 bar
als Rohrfedermanometer,
Gehäuse aus Kunststoff
- Meßgenauigkeit: Klasse 1,6
- Gehäusedurchmesser: 100 mm
- Anschluss unten: R 1/2" radial
- Anzeigebereich: 0 bis 6 bar

liefern und montieren
Menge: 2,000 Stk

**08.03.0060 Reflex Kappenventil SUR 1' x 1'**
Reflex Kappenventil SU R 1' x 1'

Betriebstemperatur:  120°C
Max. zul. Betriebsüberdruck:  10 bar
Betriebsüberdruck:  10 bar
Anschluss WBI:  R 1'
Gewicht:  0.57 KGM

Für Membran-Druckausdehnungsgefäße in geschlossenen
Heizungs- und Kühlwasseranlagen.Mit einer gegen
unbeabsichtigtes Schließen gesicherten Absperrung und
einer Entleerung gemäß DIN EN 12828.

Hersteller:  Reflex
Typ:  SUR 1' x 1'

liefern und montieren
Menge: 1,000 Stk

**08.03.0070 SpiroTrap Schlammabscheider MB3: Messing, 1 1/4" IG**
SpiroTrap Schlammabscheider MB3 mit Magnet

Messingausführung 1 1/4" IG

SpiroTrap MB3 - Schlammabscheider mit variablen
Anschluss für vertikale oder horizontale Rohrleitungen.
Leistungssteigernde magetische Unterstützung durch
abnehmbarem, externen Magnet.

Schnelle und kontinuierliche Entfernung
ferromagnetischer und nicht magnetischer Schmutz-und
Schlammpartikel aus Heiz- oder Kühlkreisläufen.

Medium Wasser und Wasser/Glykol (50/50%).

Gehäuse in Messingausführung. Schlammabscheidung bis zu
einer Partikelgröße von 5 Mikrometer -ohne
Betriebsunterbrechung abscheiden und abschlammen durch
den Spirorohreinsatz. Mit abschraubbarem
Gehäuseunterteil zu Reinigungs- und Revisionsarbeiten.

Komplett mit Abschlammhahn.

liefern und montieren
Menge: 1,000 Stk

**08.03.0080 HEIMEIER Heizungskugelhahn Globo H Innengewinde, Entleerung, DN 25, Rotguss**
HEIMEIER Heizungskugelhahn Globo H Innengewinde,
Entleerung, DN 20, Rotguss

HEIMEIER Heizungs-Kugelhahn
Gehäuse und Kugel aus korrosionsbeständigem, entzinkungsfreiem Rotguß. Gehäuse
rohrförmig für durchlaufende Wärmedämmung. Kugel mit glattem Durchgang. Wartungsfreie Spindelabdichtung durch zwei
O-Ringe. Kugelabdichtung durch PTFE-
Ringe. Knebel aus schlagfestem Kunststoff, Anschläge verdeckt. Knebel auch
bei wärmegedämmten Gehäuse von außen
bedienbar. Anschluss Innengewinde für
Gewinderohr.
Zul. Betriebstemperatur TB 120 Grd. C.
Nenndruck PN 16.
Fabrikat: IMI Heimeier
Typ: Globo H
Ausführung: DN 20
mit Entleerung

Art.-Nr. 0615-05.000

liefern und montieren
Menge: 6,000 Stk

**08.03.0090 HEIMEIER Wärmedämmschale für Globo H mit Entleerung, DN 25**
HEIMEIER Wärmedämmschale für Globo H
mit Entleerung, DN 20

Fabrikat: IMI Heimeier

Art.-Nr. 0615-05.553

liefern und montieren
Menge: 6,000 Stk

**08.03.0100 HEIMEIER Heizungskugelhahn Globo H Innengewinde, Entleerung, DN 25, Rotguss**
HEIMEIER Heizungskugelhahn Globo H Innengewinde,
Entleerung, DN 25, Rotguss

HEIMEIER Heizungs-Kugelhahn
Gehäuse und Kugel aus korrosionsbeständigem, entzinkungsfreiem Rotguß. Gehäuse
rohrförmig für durchlaufende Wärmedämmung. Kugel mit glattem Durchgang. Wartungsfreie Spindelabdichtung durch zwei
O-Ringe. Kugelabdichtung durch PTFE-
Ringe. Knebel aus schlagfestem Kunststoff, Anschläge verdeckt. Knebel auch
bei wärmegedämmten Gehäuse von außen
bedienbar. Anschluss Innengewinde für
Gewinderohr.
Zul. Betriebstemperatur TB 120 Grd. C.
Nenndruck PN 16.
Fabrikat: IMI Heimeier
Typ: Globo H
Ausführung: DN 25
mit Entleerung

Art.-Nr. 0615-05.000

liefern und montieren
Menge: 4,000 Stk

**08.03.0110 HEIMEIER Wärmedämmschale für Globo H mit Entleerung, DN 25**
HEIMEIER Wärmedämmschale für Globo H
mit Entleerung, DN 25

Fabrikat: IMI Heimeier

Art.-Nr. 0615-05.553

liefern und montieren
Menge: 4,000 Stk

**08.03.0120 HEIMEIER Heizungskugelhahn Globo H Innengewinde, Entleerung, DN 32, Rotguss**
*** Bedarfsposition ohne GB
HEIMEIER Heizungskugelhahn Globo H Innengewinde,
Entleerung, DN 32, Rotguss

HEIMEIER Heizungs-Kugelhahn
Gehäuse und Kugel aus korrosionsbeständigem, entzinkungsfreiem Rotguß. Gehäuse
rohrförmig für durchlaufende Wärmedämmung. Kugel mit glattem Durchgang. Wartungsfreie Spindelabdichtung durch zwei
O-Ringe. Kugelabdichtung durch PTFE-
Ringe. Knebel aus schlagfestem Kunststoff, Anschläge verdeckt. Knebel auch
bei wärmegedämmten Gehäuse von außen
bedienbar. Anschluss Innengewinde für
Gewinderohr.
Zul. Betriebstemperatur TB 120 Grd. C.
Nenndruck PN 16.
Fabrikat: IMI Heimeier
Typ: Globo H
Ausführung: DN 32
mit Entleerung

Art.-Nr. 0615-05.000

liefern und montieren
Menge: 1,000 Stk

**08.03.0130 HEIMEIER Wärmedämmschale für Globo H mit Entleerung, DN 32**
*** Bedarfsposition ohne GB
HEIMEIER Wärmedämmschale für Globo H
mit Entleerung, DN 32

Fabrikat: IMI Heimeier

Art.-Nr. 0615-05.553

liefern und montieren
Menge: 1,000 Stk

**08.03.0140 SIMPLEX KFE-Kugelhahn Heizung, lang DG G1/2 AG**
SIMPLEX KFE-Kugelhahn Heizung, lang DG G1/2 AG

Kugelhahn für das Füllen und Entleeren von
Heizungsanlagen, selbstdichtend mit
Gewindeeinschneiddichtung aus EPDM. Schwere Bauform aus
vernickeltem Pressmessing. Flügelgriff (rot)
entsprechend dem Einsatzzweck abnehmbar. Hartverchromte
Kugel mit vollem Durchgang in Teflon gelagert.
Blindkappe mit Edelstahl-Schwenkbügel auch zur
Betätigung verwendbar, mit Stellungsanzeige und festem
Anschlag. Fixierung der Einbaulage mittels
Kontermutter. Betätigungsspindel mit doppelter
O-Ring-Dichtung aus EPDM. Einsatzbereich:
Warmwasser-Heizungsanlagen: max. Betriebsdruck 10 bar,
max. Betriebstemperatur 110 Grad C. Dauertemperatur,
130 Grad C. kurzzeitig.

Anschluss: G1/2 AG x G3/4 AG

Ausführung: Durchgangsform, lange Ausführung

Fabrikat: SIMPLEX

Artikelnummer: F10640

liefern und montieren
Menge: 5,000 Stk

**08.03.0150 Gestra Schwerkraftbremse SBO31 Nennweite 1" (DN25)**
Schwerkraftbremse
Schwerkraftumlaufsperre, Pressmessing/Kunststoff,
federbelastet, mit Innengewinde für den Druckstutzen
der Umwälzpumpe. Austrittsseitig mit Außengewinde
passend für das Einlegeteil mit Flachdichtung und
Überwurfmutter von der Umwälzpumpe.

Nennweite: DN25 / 1"

Hersteller:  Gestra
Typ:  SBO 31

liefern und montieren
Menge: 1,000 Stk

#### Abschnitt 08.04 Rohbauarbeiten

**08.04.0010 Kernbohrung 100 mm in Wänden und Decken aus Stahlbeton**
Kernbohrung 100 mm in Wänden und Decken aus Stahlbeton

Kernbohrung in Wand/ Decke herstellen, Abdecken mit
Folie zu
schützender Bereiche.
Einschließlich Schnitte durch Bewehrungsstahl bis 16
mm, Entsorgung der Bohrkerne, Wand und Decke aus
Beton
Menge: 4,000 Stk

**08.04.0020 Wanddurchbruch 300 cm² in KS Mauerwerk 24 cm**
Wanddurchbruch 300 cm² in KS Mauerwerk 24 cm

inkl. verschließen mit Mörtel
Menge: 4,000 Stk

**08.04.0030 Wanddurchbruch 300 cm² in KS Mauerwerk 11,5 cm**
Wanddurchbruch 300 cm² in KS Mauerwerk 11,5 cm

inkl. verschließen mit Mörtel
Menge: 4,000 Stk

**08.04.0040 Stemmarbeiten am Abgasschacht (Wohnung)**
Stemmarbeiten am Abgasschacht

Stemmarbeiten im oberen Teil des Abgasschachtes
innerhalb der Wohnung durchführen und wieder
fachgerecht nach aktuellen Vorgaben des Brandschutzes
verschließen.

Größe (BxH): ca. 30 cm x 40 cm

liefern und montieren
Menge: 6,000 Stk

**08.04.0050 Stemmarbeiten am Abgasschacht (Keller)**
Stemmarbeiten am Abgasschacht (Keller)

Stemmarbeiten im Bereich des Abgasschachtes durchführen
und wieder fachgerecht  nach aktuellen Vorgaben des
Brandschutzes verschließen.

Größe BxH: ca. 30 cm x 150 cm

liefern und montieren
Menge: 3,000 Stk

#### Abschnitt 08.05 Wasseraufbereitung

**08.05.0010 Heizungssystem befüllen, spülen und entlüften**
Heizungssystem befüllen, spülen und entlüften

Gesamtes Heizungssystem nach VDI 2035 als Erstbefüllung
mit einer mobilen Anlage befüllen, inkl. aller Keller-,
Strang- und Wohnungsleitungen

Die Wasserqualität ist nach der Befüllung zu prüfen und
im vom Auftragnehmer erstellten Anlagenbuch zu
dokumentieren.
Dieses Anlagenbuch ist im Heizraum zu hinterlegen.

Eine Kontrollmesung ist nach sechs Wochen durch den AN
selbstständig durchzuführen und zu dokumentieren.
Sollten die Heizungswasserwerte nicht der VDI 2035
entsprechen, muss das Heizungswasser nochmals
aufbereitet werden.
Menge: 1,000 Stk

**08.05.0020 JUDO JHF-F PLUS, Füllleistung 800 l/h, Rohranschluss _" IG**
JUDO JHF-F PLUS Füllarmatur mit BA-Rohrtrenner und
Druckminderer mit DVGW CERT Prüfzeichen, ZVSHK
zertifizierter Hersteller

Nach DIN EN 1717 und DIN 1988-100 sind nur noch
permanente Anschlüsse für die Befüllung von
Heizkreisläufen mit Trinkwasser zulässig. Die
Heizungs-Nachspeisestation dient der Erst- und
Nachbefüllung von Warmwasserheizungsanlagen. Der
eingebaute Rohrtrenner (Systemtrenner Typ BA) nach DIN
EN 1717 und DIN 1988-100 und DIN EN 12729 verhindert
ein Zurückdrücken des Heizungswassers in die
Trinkwasserleitung. Somit ist der direkte Festanschluss
an die Heizungsanlage nach DIN EN 1717 und DIN 1988-100
zugelassen. Der integrierte Druckminderer sorgt für den
korrekten und konstanten Befülldruck der Anlage.

Lieferumfang: Die HEIFI-FÜL PLUS Füllarmatur besteht
aus zwei Absperrventilen (ein- und ausgangsseitig);
Druckminderer; Manometer und Rohrtrenner BA. Über den
eingebauten Druckminderer wird der Druck konstant
gehalten und bei abfallendem Druck wird nachgespeist.

Technische Daten
Rohranschluss:  _"
Innengewinde
Füllleistung max.:  800 l/h
Betriebsdruck max.:  10 bar
Wassertemperatur (eingangsseitig) max.:  30 °C
Wassertemperatur (ausgangsseitig) max.:  65 °C
Heizwassertemperatur max.:  90 °C

Abmessungen
Einbaulänge:  202 mm

Hersteller:  JUDO
Modell  JHF-F PLUS
Artikelnr.:  8060080

liefern und montieren
Menge: 1,000 Stk

**08.05.0030 JUDO JHFB-S, Rohranschluss _" AG**
JUDO JHFB-S Enthärtungseinheit Rohranschluss _" AG mit
ZVSHK zertifizierter Hersteller

Einheit für den Festeinbau, zur Enthärtung des Füll-
und Ergänzungswassers für Warmwasserheizungsanlagen
nach VDI 2035, Blatt 1 (Vermeidung von Steinbildung).
Mit Überwachung der Kapazitäten von JUDO
Enthärtungspatronen Typ SOFT.
Lieferumfang: Innovatives Gehäuse zum waagrechten
Anschluss an die Rohrleitung, aus hochwertigem
Kunststoff mit Isolierschalen aus EPP.
Behälteranbindung unten mit Außengewinde zum Anschluss
von JUDO SOFT Enthärtungspatronen oder JUDO Adapter für
bodenstehende JUDO SOFT Enthärtungspatronen mit hoher
Kapazität. Mit integriertem Turbinenwasserzähler zur
Erfassung der Füll- und Ergänzungswassermenge.
Folientastatur zur Eingabe von Patronentyp und
Rohwasserhärte, LCD-Display zur Anzeige der
Restkapazität und Meldung bei Kapazitätsüberschreitung,
Ausgang zur Ansteuerung eines externen Melderelais.
Spannungsversorgung über 2 Stück Microbatterien 1,5 V
(AAA), ausgangsseitiger Absperrkugelhahn und
Probenahmeventil. Alle Materialien sind geeignet für
den Einsatz im enthärteten Wasser.

Technische Daten
Rohranschluss:  _"
Außengewinde
Füllleistung max.:  300 l/h
Betriebsdruck max.:  6 bar
Wassertemperatur max.:  30 °C
Umgebungstemperatur max.:  30 °C

Abmessungen
Einbaulänge:  351 mm
Höhe (ohne Patrone):  191 mm
Tiefe bis Rohrmitte:  75 mm

Hersteller:  JUDO
Modell  JHFB-S
Artikelnr.:  8068535

liefern und montieren
Menge: 1,000 Stk

**08.05.0040 JUDO Enthärtungspatrone SOFT 12000**
JUDO Enthärtungspatrone SOFT 12000

als Enthärtungspatrone für die JUDO i-fill sowie als
Ersatz für erschöpfte JUDO HEIFI-RESOFT
Enthärtungseinheit (JHRS ab Baujahr Juni 2014).
Ausführung: Austauscherbehälter aus Kunststoff,
Filterfüllung aus hochwertigem Kationenaustauscherharz.

Technische Daten:

Kapazität:  12000 Liter x °dH
Max. Füllleistung:  300 l/h
Kapazität bei 20°dH auf 0°dH  600 Liter
Kapazität bei 20°dH auf 8°dH  1000 Liter
Betriebsdruck max.  6 bar
Betriebstemperatur max.  30 °C

Hersteller:  JUDO
Bestellnummer  8068018

liefern und montieren
Menge: 1,000 Stk

#### Abschnitt 08.06 Montage Trinkwasserleitung

**08.06.0010 Trinkwasserleitung Kupferrohr 15 x 1 mm**
Trinkwasserleitung Kupferrohr 15 x 1 mm

nach DIN EN 1057, nahtlose Rundrohre, halbhart oder
hart in Stangen oder weich in Ringen, mit Gütezeichen
RAL und für Gas - oder Trinkwasserleitungssysteme vom
DVGW zugelassen und zertifiziert, die Verlegung hat
unter
Beachtung und gem . d en aktuellen entsprechenden
Vorschriften, d en gültigen Technischen Regeln, s owie
in Abhängigkeit der vorhandenen Wasserqualität zu
erfolgen . Gleiches gilt hinsichtlich der einschlägigen
Brandschutzvorschriften . Sämtliche Rohrleitungen sind
gem .d en gültigen DIN -/ EN- Vorgaben mit Wärme - und/
oder Schwitzwasserdämmung und/ oder Schutzrohren
zu versehen, d ie separat vergütet werden.
einschl . a ller erforderlichen Form, - und
Verbindungsstücke,
Abdichtungs ,- L öt, - , Press und
Befestigungsmaterialien

liefern und montieren, inkl. aller Formteile und
Befestigungen
Menge: 10,000 lfm

**08.06.0020 Trinkwasserleitung Kupferrohr 18 x 1 mm**
Trinkwasserleitung Kupferrohr 18 x 1 mm

nach DIN EN 1 057, n ahtlose Rundrohre, halbhart oder
hart in Stangen oder weich in Ringen, mit Gütezeichen
RAL und für Gas - oder Trinkwasserleitungssysteme vom
DVGW zugelassen und zertifiziert, die Verlegung hat
unter
Beachtung und gem . d en aktuellen entsprechenden
Vorschriften, d en gültigen Technischen Regeln, s owie
in Abhängigkeit der vorhandenen Wasserqualität zu
erfolgen . Gleiches gilt hinsichtlich der einschlägigen
Brandschutzvorschriften . Sämtliche Rohrleitungen sind
gem .d en gültigen DIN -/ EN- Vorgaben mit Wärme - und/
oder Schwitzwasserdämmung und/ oder Schutzrohren
zu versehen, d ie separat vergütet werden.
einschl . a ller erforderlichen Form, - und
Verbindungsstücke,
Abdichtungs ,- L öt, - , Press und
Befestigungsmaterialien

liefern und montieren, inkl. aller Formteile und
Befestigungen
Menge: 15,000 lfm

**08.06.0030 Trinkwasserleitung Kupferrohr 22 x 1 mm**
Trinkwasserleitung Kupferrohr 22 x 1 mm

nach DIN EN 1 057, n ahtlose Rundrohre, halbhart oder
hart in Stangen oder weich in Ringen, mit Gütezeichen
RAL und für Gas - oder Trinkwasserleitungssysteme vom
DVGW zugelassen und zertifiziert, die Verlegung hat
unter
Beachtung und gem . d en aktuellen entsprechenden
Vorschriften, d en gültigen Technischen Regeln, s owie
in Abhängigkeit der vorhandenen Wasserqualität zu
erfolgen . Gleiches gilt hinsichtlich der einschlägigen
Brandschutzvorschriften . Sämtliche Rohrleitungen sind
gem .d en gültigen DIN -/ EN- Vorgaben mit Wärme - und/
oder Schwitzwasserdämmung und/ oder Schutzrohren
zu versehen, d ie separat vergütet werden.
einschl . a ller erforderlichen Form, - und
Verbindungsstücke,
Abdichtungs ,- L öt, - , Press und
Befestigungsmaterialien

liefern und montieren, inkl. aller Formteile und
Befestigungen
Menge: 20,000 lfm

**08.06.0040 Trinkwasserleitung Kupferrohr 28 x 1 mm**
Trinkwasserleitung Kupferrohr 28 x 1 mm

nach DIN EN 1 057, n ahtlose Rundrohre, halbhart oder
hart in Stangen oder weich in Ringen, mit Gütezeichen
RAL und für Gas - oder Trinkwasserleitungssysteme vom
DVGW zugelassen und zertifiziert, die Verlegung hat
unter
Beachtung und gem . d en aktuellen entsprechenden
Vorschriften, d en gültigen Technischen Regeln, s owie
in Abhängigkeit der vorhandenen Wasserqualität zu
erfolgen . Gleiches gilt hinsichtlich der einschlägigen
Brandschutzvorschriften . Sämtliche Rohrleitungen sind
gem .d en gültigen DIN -/ EN- Vorgaben mit Wärme - und/
oder Schwitzwasserdämmung und/ oder Schutzrohren
zu versehen, d ie separat vergütet werden.
einschl . a ller erforderlichen Form, - und
Verbindungsstücke,
Abdichtungs ,- L öt, - , Press und
Befestigungsmaterialien

liefern und montieren, inkl. aller Formteile und
Befestigungen
Menge: 10,000 lfm

#### Abschnitt 08.07 Elektroinstallation

*Hinweis*
Elektroinstallationen nach DIN VDE 100

Verlegung von Kabeln; hierzu gehört auch das Abziehen
von Kabelenden, das Verlegen der Kabel in Schutzrohren
einschl. Lieferung und Montage von Kabelschutzrohren
inkl. Formteilen und mit den erforderlichen
Systemschellen, so wie das beidseitige Auflegen der
Kabelenden.

Bei der Durchdringung von Bauteilen, wie Wänden und
Decken, sind die Durchtrittsstellen entsprechend zu
verschließen, je nach Bauteilanforderung auch mit
entsprechendem Brandschutz.

Die Arbeiten dürfen nur von Elektrofachkräften oder
Fachkräften mit entsprechender Bescheinung für diese
festgelegten Tätigkeiten ausgeführt werden.

**08.07.0010 Außenfühler inkl. Verkabelung**
Außenfühler inkl. ca. 10m Kabel, wie zuvor beschrieben,

liefern und montieren
Menge: 1,000 Stk

**08.07.0020 Erdungskabel 6 mm²**
Erdungskabel (6 mm²) von der Erdungsschiene bis zum
jeweiligen Hausanschlussraum der Fernwärmeleitungen
verlegen, länge ca. 10 m, wie zuvor beschrieben,

liefern und montieren
Menge: 1,000 Stk

#### Abschnitt 08.08 sonstige Leistung

**08.08.0010 Obermonteurstunden**
Obermonteurstunden

für unvorhersehbare Arbeiten
Menge: 5,000 Std

**08.08.0020 Monteurstunden**
Monteurstunden

für unvorhersehbare Arbeiten
Menge: 5,000 Std

**08.08.0030 Helferstunden**
Helferstunden

für unvorhersehbare Arbeiten
Menge: 5,000 Std

### Bereich 10 Horbachweg 19,21

#### Abschnitt 10.01 Demontage & Rückbau

**10.01.0010 Demontage Heiztherme (HT)**
Demontage Gas Kombitherme (GKT)

Dabei sind sämtliche Komponenten inkl. Abgasleitung der
GKT, die Spannungsversorgung der GKT spannungsfrei zu
schalten, allpolig abzuklemmenund, ordnungsgemäß zu
demontieren und fachgerecht zu entsorgen. Dabei ist
darauf zu achten, dass Demontage- und
Entsorgungsvorschriften, sowie alle geltenden
Arbeitsschutzbestimmungen und geltende
Sicherheitsvorschriften bei der Demontage eingehalten
werden.  Nach Abschluss der Demontage ist der
Arbeitsbereich sorgfältig zu reinigen.

Hier ist zwingend vor Aufnahme der Arbeiten die
Gaszufuhr sicher abzusperren und anschließend die
Leitungsenden fachgerecht, gemäß aktueller TRGI,
dauerhaft sicher zu verschließen.

Die Gasleitung im Bereich Unterputz muss nicht entfernt
werden.
Menge: 8,000 Stk

**10.01.0020 Transport Heizthermen ab Baujahr 2024**
Transport Gaskombithermen ab Baujahr 2024

Sicherer Transport der "neuen Gaskombithermen"  ab
Baujahr 2024. Diese werden vom Auftragnehmer zur
Essener Straße 66, 46047 Oberhausen gebracht und vom
Auftragggeber eingelagert.

2 Stk.
Menge: 1,000 psch

**10.01.0030 Kupferleitung 28 mm**
*** Bedarfsposition ohne GB
Kupferleitung 28 mm

Hierbei handelt es sich um die fachgerechte und sichere
Entfernung nach aktueller TRGI, der sichtbaren
existierenden Leitung im Kellerbereich existierenden
Leitungen inkl. aller Form- und Verbindungsstücke und
Befestigungen. Dies beihnhaltet die fachgerechte
Außerbetriebnahme der Gaszähler inkl. aller Stopfen
etc. Die nicht sichtbaren Leitungen im Strang müssen
nach aktueller TRGI verschlossen werden. Ein wichtiger
Bestandteil dieser Arbeit ist es, die Gaszufuhr zu
unterbrechen, um mögliche Gefährdungen auszuschließen.
Sobald die Leitung erfolgreich demontiert wurde, müssen
alle Komponenten des Systems sorgfältig entfernt und in
Übereinstimmung mit den entsprechenden Vorgaben
entsorgt werden.
Menge: 50,000 lfm

**10.01.0040 Kupferleitung 35 mm**
*** Bedarfsposition ohne GB
Kupferleitung 35 mm

wie vorgenannte Position
Menge: 18,000 lfm

**10.01.0050 Kupferleitung 42 mm**
Kupferleitung 42 mm

wie vorgenannte Position
Menge: 5,000 lfm

**10.01.0060 Kupferleitung 54 mm**
Kupferleitung  54 mm

wie vorgenannte Position
Menge: 5,000 lfm

**10.01.0070 Stahlleitung 1"**
Stahlleitung  1"

Hierbei handelt es sich um die fachgerechte und sichere
Entfernung nach aktueller TRGI, der sichtbaren
existierenden Leitung im Kellerbereich existierenden
Leitungen inkl. aller Form- und Verbindungsstücke und
Befestigungen. Dies beihnhaltet die fachgerechte
Außerbetriebnahme der Gaszähler inkl. aller Stopfen
etc. Die nicht sichtbaren Leitungen im Strang müssen
nach aktueller TRGI verschlossen werden. Ein wichtiger
Bestandteil dieser Arbeit ist es, die Gaszufuhr zu
unterbrechen, um mögliche Gefährdungen auszuschließen.
Sobald die Leitung erfolgreich demontiert wurde, müssen
alle Komponenten des Systems sorgfältig entfernt und in
Übereinstimmung mit den entsprechenden Vorgaben
entsorgt werden.
Menge: 60,000 lfm

**10.01.0080 Stahlleitung 1 1/4"**
Stahlleitung 1 1/4"

wie vorgenannte Position.
Menge: 25,000 lfm

**10.01.0090 Rückbau Gaszähler**
Rückbau Gaszähler

Abstimmung mit örtlichem Gasversorger zum Rückbau der
vorhandenen Gaszähler und Übergabe an Gasversorger.
Dokumentation Geschosszuordnung, Zählernummer,
Ausbaustand, Ausbaudatum
Menge: 8,000 Stk

**10.01.0100 Heizungssystem innerhalb der Wohnung entleeren**
Heizungssystem innerhalb der Wohnung entleeren

Für die Heizungsarbeiten innerhalb der Wohnung.

liefern und montieren
Menge: 8,000 Stk

#### Abschnitt 10.02 Montage Heizungsleitungen

**10.02.0010 Terminliche Abstimmung mit den Mietern**
Terminliche Abstimmung mit den Mietern

Die Arbeiten werden im bewohnten Zustand durchgeführt
und können nur Strangweise erfolgen. Das bedeutet, dass
immer 2 übereinanderliegende Wohnungen gleichzeitig
umgerüstet werden müssen. Aus diesem Grund müssen beide
Mieter an einem Strang zwingend gleichzeitig den Zugang
zur Wohnung gewähren. Die Terminabstimmung (telefonisch
und per Aushang) mit den Mietern erfolgt durch den
Auftragnehmer. Der Auftraggeber stellt die Kontaktdaten
der Mieter dem Auftragnehmer zur Verfügung.
Menge: 1,000 Stk

**10.02.0011 Anbindung der neuen Leitungen (RL,VL)**
Anbindung der neuen Leitungen (RL,VL)

Verbindung der Strangleitung vom Abgasschacht zum
vorhandenen Rohrleitunganschluss.

Ca. 2x4m Temponox Rohr  bis DN 20 inkl. aller Form- und
Verbindungsstücke und aller erforderlichen Materialien
inkl. Dämmung (Rockwool RS800)

liefern und montieren

Abrechnung erfolgt nach laufendem Meter. Preis ist für
Vor und Rücklauf zusammen.
Menge: 32,000 lfm

**10.02.0012 Einbau Wärmemengenzähler**
Einbau Wärmemengenzähler

Nur der Wärmemengenzähler wird vom Auftraggeber
gestellt. Die folgenden Materialien sind auf Grundlage
des gestellten Wärmemengenzählers zu montieren.

2x Absperrung mit Fühleraufnahme (5,2mm) im Vor- und
Rücklauf
1x Absperrung ohne Fühleraufnahme im Vorlauf

für:

Sensostar Q
Nenngröße: 0,6m3/h
Baulänge: 110mm
DN 15
Temp. Fühler: 5,2mm
funk integriert
ACDA000135

liefern und montieren
Menge: 8,000 Stk

**10.02.0040 Temponox-Rohr 1.4520, 15x1,0 Viega 591175**
*** Bedarfsposition ohne GB
Temponox-Rohr 1.4520,
Edelstahlrohr aus Werkstoff 1.4520,
Anwendung nur für geschlossene Heiz-
und Kühlkreisläufe,
nicht für die Trinkwasserinstallation
zugelassen!
6 m in Stangen,
Modell-Nr. 1703

15 X 1,0 (600)  Viega 591175

liefern und montieren
Menge: 1,000 lfm

**10.02.0050 Temponox-Rohr 1.4520, 18x1,0 Viega 591182**
*** Bedarfsposition ohne GB
Temponox-Rohr 1.4520,
Edelstahlrohr aus Werkstoff 1.4520,
Anwendung nur für geschlossene Heiz-
und Kühlkreisläufe,
nicht für die Trinkwasserinstallation
zugelassen!
6 m in Stangen,
Modell-Nr. 1703

18 X 1,0 (240)  Viega 591182

liefern und montieren
Menge: 1,000 lfm

**10.02.0060 Temponox-Rohr 1.4520, 22x1,2 Viega 591199**
Temponox-Rohr 1.4520,
Edelstahlrohr aus Werkstoff 1.4520,
Anwendung nur für geschlossene Heiz-
und Kühlkreisläufe,
nicht für die Trinkwasserinstallation
zugelassen!
6 m in Stangen,
Modell-Nr. 1703

22 X 1,2 (420)  Viega 591199

liefern und montieren
Menge: 30,000 lfm

**10.02.0070 Temponox-Rohr 1.4520, 28x1,2 Viega 591205**
Temponox-Rohr 1.4520,
Edelstahlrohr aus Werkstoff 1.4520,
Anwendung nur für geschlossene Heiz-
und Kühlkreisläufe,
nicht für die Trinkwasserinstallation
zugelassen!
6 m in Stangen,
Modell-Nr. 1703

28 X 1,2 (240)  Viega 591205

liefern und montieren
Menge: 35,000 lfm

**10.02.0080 Temponox-Rohr 1.4520, 35x1,5 Viega 591212**
Temponox-Rohr 1.4520,
Edelstahlrohr aus Werkstoff 1.4520,
Anwendung nur für geschlossene Heiz-
und Kühlkreisläufe,
nicht für die Trinkwasserinstallation
zugelassen!
6 m in Stangen,
Modell-Nr. 1703

35 X 1,5 (180)  Viega 591212

liefern und montieren
Menge: 60,000 lfm

**10.02.0090 Wärmedämmung DN 20 Strang 100% (Rockwool, RS 800)**
Wärmedämmung DN 20 Strang 100% (Rockwool, RS 800)
Rohrschalen aus Mineralfaser (Lamellenmatten, einseitig
mit Alufolie versehen, Rockwool-RS800), nicht brennbar
nach DIN 4102, Rechenwert der Dämmschicht bezogen auf
eine Wärmeleitzahl mind. 0,035 W/m K gemäß VDI 2055,
liefern und in den vorgeschriebenen Stärken
diffusionsdicht verlegen. Bögen, Versprünge, T-Stücke
und sonstige Formstücke sind mit sauberem Abschluss
auszuführen, die Kosten hierfür sind im Einheitspreis
zu berücksichtigen. Im sichtbaren Bereich mit
PVC-Oberflächenschutz.

Fabrikat:  Rockwool
Typ:  Dämmschale RS 800

DN 20

liefern und montieren
Menge: 30,000 lfm

**10.02.0100 Wärmedämmung DN 25 Strang 100% (Rockwool, RS 800)**
Wärmedämmung DN 25 Strang 100% (Rockwool, RS 800)
Rohrschalen aus Mineralfaser (Lamellenmatten, einseitig
mit Alufolie versehen, Rockwool-RS800), nicht brennbar
nach DIN 4102, Rechenwert der Dämmschicht bezogen auf
eine Wärmeleitzahl mind. 0,035 W/m K gemäß VDI 2055,
liefern und in den vorgeschriebenen Stärken
diffusionsdicht verlegen. Bögen, Versprünge, T-Stücke
und sonstige Formstücke sind mit sauberem Abschluss
auszuführen, die Kosten hierfür sind im Einheitspreis
zu berücksichtigen. Im sichtbaren Bereich mit
PVC-Oberflächenschutz.

Fabrikat:  Rockwool
Typ:  Dämmschale RS 800

DN 25

liefern und montieren
Menge: 25,000 lfm

**10.02.0110 Wärmedämmung Kellerleitung DN 25 100% (Rockwool, RS 800)**
Wärmedämmung Kellerleitung DN 25 100% (Rockwool, RS
800)

Rohrschalen aus Mineralfaser (Lamellenmatten, einseitig
mit Alufolie versehen, Rockwool-RS800), nicht brennbar
nach DIN 4102, Rechenwert der Dämmschicht bezogen auf
eine Wärmeleitzahl mind. 0,035 W/m K gemäß VDI 2055,
liefern und in den vorgeschriebenen Stärken
diffusionsdicht verlegen. Bögen, Versprünge, T-Stücke
und sonstige Formstücke sind mit sauberem Abschluss
auszuführen, die Kosten hierfür sind im Einheitspreis
zu berücksichtigen. Im sichtbaren Bereich mit
PVC-Oberflächenschutz.

Fabrikat:  Rockwool
Typ:  Dämmschale RS 800

liefern und montieren
Menge: 10,000 lfm

**10.02.0120 Wärmedämmung Kellerleitung DN 32 100% (Rockwool, RS 800)**
Wärmedämmung Kellerleitung DN 32 100% (Rockwool, RS
800)

Rohrschalen aus Mineralfaser (Lamellenmatten, einseitig
mit Alufolie versehen, Rockwool-RS800), nicht brennbar
nach DIN 4102, Rechenwert der Dämmschicht bezogen auf
eine Wärmeleitzahl mind. 0,035 W/m K gemäß VDI 2055,
liefern und in den vorgeschriebenen Stärken
diffusionsdicht verlegen. Bögen, Versprünge, T-Stücke
und sonstige Formstücke sind mit sauberem Abschluss
auszuführen, die Kosten hierfür sind im Einheitspreis
zu berücksichtigen. Im sichtbaren Bereich mit
PVC-Oberflächenschutz.

Fabrikat:  Rockwool
Typ:  Dämmschale RS 800

liefern und montieren
Menge: 60,000 lfm

**10.02.0130 Rohrkasten erstellen an Wänden, ohne Station**
Rohrkasten erstellen an Wänden, ohne Station

Rohrverkleidung dreiseitig herstellen aus Gipskarton
an Wänden (ohne Wohnungsstation)
Breite: ca. 30cm
Tiefe: ca. 10cm
Unterkonstruktion: verzinkte Stahlblechprofile,
kraftschlüssig mit
geeigneten Dübeln in ausreichenden Abständen in Wänden
jeder Bauart (Mauerwerk, Trockenbau, Beton, etc...)
befestigt.
Beplankung einlagig mit Gipskarton (12,5 mm Dicke)
Einschließlich Verspachtelung
Oberflächengüte Standardverspachtelung Q2
Enthalten ist auch das saubere Anarbeiten an vorhandene

Flächen

liefern und montieren
Menge: 1,000 lfm

**10.02.0140 Rohrkasten erstellen an Decken**
Rohrkasten erstellen an Decken

Rohrverkleidung zwei- oder dreiseitig herstellen aus
Gipskarton
an Decken
Breite: ca. 30cm
Tiefe: ca. 10cm
Unterkonstruktion: verzinkte Stahlblechprofile,
kraftschlüssig mit
geeigneten Dübeln in ausreichenden Abständen in Decken
jeder Bauart (Beton, Spalierlatte, Gipskarton, etc...)
befestigt.
Beplankung einlagig mit Gipskarton (12,5 mm Dicke)
Einschließlich Verspachtelung
Oberflächengüte Standardverspachtelung Q2
Enthalten ist auch das saubere Anarbeiten an vorhandene

Flächen

liefern und montieren
Menge: 1,000 lfm

**10.02.0150 Einbau einer Revisionsklappe 20 x 20 cm**
Einbau einer Revisionsklappe 20 x 20 cm

Revisionsklappe in vorgenannten Rohrkasten einbauen,
einschließlich Profile für den Wechsel
Klappe und Rahmen aus Stahlblech, weiß
pulverbeschichtet
mit Vierkantverschluß
Öffnungsgröße: 20cm x 20cm

liefern und montieren
Menge: 1,000 Stk

**10.02.0160 Flächen tapezieren und streichen**
Flächen tapezieren und streichen

Decken- und/oder Wandflächen mit Tiefgrund grundieren
und
mit Raufaser tapezieren und anschließend mit
waschbeständiger Dispersionsfarbe deckend beschichten
an vorhandende Flächen sauber anarbeiten
In Kleinflächen
Material:
Brillux Lacryl Tiefgrund ELF 595 oder gleichwertig
Brillux Raufaser 51, grob, oder gleichwertig
Brillux Malerweiß LF, oder gleichwertig

liefern und montieren
Menge: 1,000 m²

**10.02.0170 Bezeichnungsschilder 100 x 50 mm aus Kunststoff**
Bezeichnungsschilder 100 x 50 mm aus Kunststoff
Beschriftung mehrzeilig mit Befestigung

liefern und montieren
Menge: 10,000 Stk

**10.02.0171 Revisionsunterlagen**
Revisionsunterlagen

Spätestens zum Tag der  Abnahme, hat der Auftragnehmer
die erforderlichen Revisionsunterlagen in digitaler
Ausführung (PDF per E-Mail vorab) dem zuständigen
Bauleiter des Auftraggebers auszuhändigen.

Hierzu gehören:

- Anlagenschema
- Bedienungs- und Wartungsanweisung
- Gerätebeschreibungen inkl. Geräteliste
- Druckprotokolle
- Funktionsbeschreibung der Anlage
- Liste über Ersatz- und Verschleißteile
Menge: 1,000 Stk

#### Abschnitt 10.03 Hydraulischer Abgleich & Armaturen

**10.03.0010 Einbau Thermostatventile DN 15**
Einbau Thermostatventile DN 15

Thermostatventileinheit DN 15 Eck- oder Durchgang
austauschen für den hydraulischen Abgleich.
Fachgerechte Demontage und Entsorgung des alten
Ventils und des Fühlers.
Die Anschlüsse für den Einbau des neuen Ventils werden
komplett vorbereitet, inkl. aller Form- und
Verbindungsstücke. Neues Danfoss RA-DV Ventil montieren
und einstellen auf die vorgegebenen Werte des AG. Den
Fühler auf das Ventil montieren. Nach dem Füllen und
Entlüften der Anlage erfolgt eine Kontrolle auf
Dichtigkeit.
Bei dieser Montage ist der Arbeitsbereich gegen
Verschmutzung zu sichern.
Schriftliche Bestätigung der Ausführung des
hydraulischen Abgleichs. Ausfüllen des VdZ-Formulars.

Thermostatventil:
Danfoss RA-DV Durchgang  013G7724
Danfoss RA-DV Eck  013G7723
Danfoss RA-DV Winkel rechts  023G7719
Danfoss RA-DV Winkel links  013G7720
Danfoss RA-DV UK (axial)  023G7710
Danfoss VHS-DV

Thermostatkopf:
Danfoss Aero RA Fühler eingebaut  015G4598
Danfoss Aero RA Fernfühler  015G4592

liefern und montieren
Menge: 30,000 Stk

**10.03.0020 Einbau Thermostatventile DN 20**
Einbau Thermostatventile DN 20

Thermostatventileinheit austauschen für den
hydraulischen Abgleich, DN 20 Eck- oder Durchgang
Wie zuvor jedoch DN 20

Thermostatventil:
Danfoss RA-DV Durchgang  013G7726
Danfoss RA-DV Eck  013G7725
Danfoss VHS-DV

Thermostatkopf:
Danfoss Aero RA Fühler eingebaut  015G4598
Danfoss Aero RA Fernfühler  015G4592

liefern und montieren
Menge: 10,000 Stk

**10.03.0030 Reflex Membran.Druckausdehnungsgefäß Reflex N 140, grau, 6/1.5 bar**
Reflex Membran-Druckausdehnungsgefäß Reflex N 140,
grau, 6/1.5 bar

Volumen: 140L
Hersteller:  Reflex
Typ:  N 140

liefern und montieren, inkl. aller Formteile und
Befestigungen
Menge: 1,000 Stk

**10.03.0040 Zeigerthermometer 0-100°C, d=100 mm**
Bimetall-Zeigerthermometer für Temperaturbereich 0 -
100°C, schnellanzeigend, Klasse 1, Anschlussgewinde ½"
DN15 AG, Tauchschaftlänge 60 mm, ohne Tauchhülse,
Messgenauigkeit ±1% vom Skalenwert.

Technische Daten:

Anschluss:  ½" DN15 AG
Gehäuse:  Edelstahl
Gehäusedurchmesser:  100 mm
Temperaturbereich:  0 - 100°C Toleranz ±1%

liefern und montieren
Menge: 4,000 Stk

**10.03.0050 Manometer 100 mm / 6 bar**
Manometer 100 mm / 6 bar
als Rohrfedermanometer,
Gehäuse aus Kunststoff
- Meßgenauigkeit: Klasse 1,6
- Gehäusedurchmesser: 100 mm
- Anschluss unten: R 1/2" radial
- Anzeigebereich: 0 bis 6 bar

liefern und montieren
Menge: 2,000 Stk

**10.03.0060 Reflex Kappenventil SUR 1' x 1'**
Reflex Kappenventil SU R 1' x 1'

Betriebstemperatur:  120°C
Max. zul. Betriebsüberdruck:  10 bar
Betriebsüberdruck:  10 bar
Anschluss WBI:  R 1'
Gewicht:  0.57 KGM

Für Membran-Druckausdehnungsgefäße in geschlossenen
Heizungs- und Kühlwasseranlagen.Mit einer gegen
unbeabsichtigtes Schließen gesicherten Absperrung und
einer Entleerung gemäß DIN EN 12828.

Hersteller:  Reflex
Typ:  SUR 1' x 1'

liefern und montieren
Menge: 1,000 Stk

**10.03.0070 SpiroTrap Schlammabscheider MB3: Messing, 1 1/4" IG**
SpiroTrap Schlammabscheider MB3 mit Magnet

Messingausführung 1 1/4" IG

SpiroTrap MB3 - Schlammabscheider mit variablen
Anschluss für vertikale oder horizontale Rohrleitungen.
Leistungssteigernde magetische Unterstützung durch
abnehmbarem, externen Magnet.

Schnelle und kontinuierliche Entfernung
ferromagnetischer und nicht magnetischer Schmutz-und
Schlammpartikel aus Heiz- oder Kühlkreisläufen.

Medium Wasser und Wasser/Glykol (50/50%).

Gehäuse in Messingausführung. Schlammabscheidung bis zu
einer Partikelgröße von 5 Mikrometer -ohne
Betriebsunterbrechung abscheiden und abschlammen durch
den Spirorohreinsatz. Mit abschraubbarem
Gehäuseunterteil zu Reinigungs- und Revisionsarbeiten.

Komplett mit Abschlammhahn.

liefern und montieren
Menge: 1,000 Stk

**10.03.0080 HEIMEIER Heizungskugelhahn Globo H Innengewinde, Entleerung, DN 25, Rotguss**
*** Bedarfsposition ohne GB
HEIMEIER Heizungskugelhahn Globo H Innengewinde,
Entleerung, DN 20, Rotguss

HEIMEIER Heizungs-Kugelhahn
Gehäuse und Kugel aus korrosionsbeständigem, entzinkungsfreiem Rotguß. Gehäuse
rohrförmig für durchlaufende Wärmedämmung. Kugel mit glattem Durchgang. Wartungsfreie Spindelabdichtung durch zwei
O-Ringe. Kugelabdichtung durch PTFE-
Ringe. Knebel aus schlagfestem Kunststoff, Anschläge verdeckt. Knebel auch
bei wärmegedämmten Gehäuse von außen
bedienbar. Anschluss Innengewinde für
Gewinderohr.
Zul. Betriebstemperatur TB 120 Grd. C.
Nenndruck PN 16.
Fabrikat: IMI Heimeier
Typ: Globo H
Ausführung: DN 20
mit Entleerung

Art.-Nr. 0615-05.000

liefern und montieren
Menge: 1,000 Stk

**10.03.0090 HEIMEIER Wärmedämmschale für Globo H mit Entleerung, DN 25**
*** Bedarfsposition ohne GB
HEIMEIER Wärmedämmschale für Globo H
mit Entleerung, DN 20

Fabrikat: IMI Heimeier

Art.-Nr. 0615-05.553

liefern und montieren
Menge: 6,000 Stk

**10.03.0100 HEIMEIER Heizungskugelhahn Globo H Innengewinde, Entleerung, DN 25, Rotguss**
HEIMEIER Heizungskugelhahn Globo H Innengewinde,
Entleerung, DN 25, Rotguss

HEIMEIER Heizungs-Kugelhahn
Gehäuse und Kugel aus korrosionsbeständigem, entzinkungsfreiem Rotguß. Gehäuse
rohrförmig für durchlaufende Wärmedämmung. Kugel mit glattem Durchgang. Wartungsfreie Spindelabdichtung durch zwei
O-Ringe. Kugelabdichtung durch PTFE-
Ringe. Knebel aus schlagfestem Kunststoff, Anschläge verdeckt. Knebel auch
bei wärmegedämmten Gehäuse von außen
bedienbar. Anschluss Innengewinde für
Gewinderohr.
Zul. Betriebstemperatur TB 120 Grd. C.
Nenndruck PN 16.
Fabrikat: IMI Heimeier
Typ: Globo H
Ausführung: DN 25
mit Entleerung

Art.-Nr. 0615-05.000

liefern und montieren
Menge: 4,000 Stk

**10.03.0110 HEIMEIER Wärmedämmschale für Globo H mit Entleerung, DN 25**
HEIMEIER Wärmedämmschale für Globo H
mit Entleerung, DN 25

Fabrikat: IMI Heimeier

Art.-Nr. 0615-05.553

liefern und montieren
Menge: 4,000 Stk

**10.03.0120 HEIMEIER Heizungskugelhahn Globo H Innengewinde, Entleerung, DN 32, Rotguss**
HEIMEIER Heizungskugelhahn Globo H Innengewinde,
Entleerung, DN 32, Rotguss

HEIMEIER Heizungs-Kugelhahn
Gehäuse und Kugel aus korrosionsbeständigem, entzinkungsfreiem Rotguß. Gehäuse
rohrförmig für durchlaufende Wärmedämmung. Kugel mit glattem Durchgang. Wartungsfreie Spindelabdichtung durch zwei
O-Ringe. Kugelabdichtung durch PTFE-
Ringe. Knebel aus schlagfestem Kunststoff, Anschläge verdeckt. Knebel auch
bei wärmegedämmten Gehäuse von außen
bedienbar. Anschluss Innengewinde für
Gewinderohr.
Zul. Betriebstemperatur TB 120 Grd. C.
Nenndruck PN 16.
Fabrikat: IMI Heimeier
Typ: Globo H
Ausführung: DN 32
mit Entleerung

Art.-Nr. 0615-05.000

liefern und montieren
Menge: 4,000 Stk

**10.03.0130 HEIMEIER Wärmedämmschale für Globo H mit Entleerung, DN 32**
HEIMEIER Wärmedämmschale für Globo H
mit Entleerung, DN 32

Fabrikat: IMI Heimeier

Art.-Nr. 0615-05.553

liefern und montieren
Menge: 4,000 Stk

**10.03.0140 SIMPLEX KFE-Kugelhahn Heizung, lang DG G1/2 AG**
SIMPLEX KFE-Kugelhahn Heizung, lang DG G1/2 AG

Kugelhahn für das Füllen und Entleeren von
Heizungsanlagen, selbstdichtend mit
Gewindeeinschneiddichtung aus EPDM. Schwere Bauform aus
vernickeltem Pressmessing. Flügelgriff (rot)
entsprechend dem Einsatzzweck abnehmbar. Hartverchromte
Kugel mit vollem Durchgang in Teflon gelagert.
Blindkappe mit Edelstahl-Schwenkbügel auch zur
Betätigung verwendbar, mit Stellungsanzeige und festem
Anschlag. Fixierung der Einbaulage mittels
Kontermutter. Betätigungsspindel mit doppelter
O-Ring-Dichtung aus EPDM. Einsatzbereich:
Warmwasser-Heizungsanlagen: max. Betriebsdruck 10 bar,
max. Betriebstemperatur 110 Grad C. Dauertemperatur,
130 Grad C. kurzzeitig.

Anschluss: G1/2 AG x G3/4 AG

Ausführung: Durchgangsform, lange Ausführung

Fabrikat: SIMPLEX

Artikelnummer: F10640

liefern und montieren
Menge: 5,000 Stk

**10.03.0150 Gestra Schwerkraftbremse SBO31 Nennweite 1" (DN25)**
Schwerkraftbremse
Schwerkraftumlaufsperre, Pressmessing/Kunststoff,
federbelastet, mit Innengewinde für den Druckstutzen
der Umwälzpumpe. Austrittsseitig mit Außengewinde
passend für das Einlegeteil mit Flachdichtung und
Überwurfmutter von der Umwälzpumpe.

Nennweite: DN25 / 1"

Hersteller:  Gestra
Typ:  SBO 31

liefern und montieren
Menge: 1,000 Stk

#### Abschnitt 10.04 Rohbauarbeiten

**10.04.0010 Kernbohrung 100 mm in Wänden und Decken aus Stahlbeton**
Kernbohrung 100 mm in Wänden und Decken aus Stahlbeton

Kernbohrung in Wand/ Decke herstellen, Abdecken mit
Folie zu
schützender Bereiche.
Einschließlich Schnitte durch Bewehrungsstahl bis 16
mm, Entsorgung der Bohrkerne, Wand und Decke aus
Beton
Menge: 3,000 Stk

**10.04.0020 Wanddurchbruch 300 cm² in KS Mauerwerk 24 cm**
Wanddurchbruch 300 cm² in KS Mauerwerk 24 cm

inkl. verschließen mit Mörtel
Menge: 7,000 Stk

**10.04.0030 Wanddurchbruch 300 cm² in KS Mauerwerk 11,5 cm**
Wanddurchbruch 300 cm² in KS Mauerwerk 11,5 cm

inkl. verschließen mit Mörtel
Menge: 4,000 Stk

**10.04.0040 Stemmarbeiten am Abgasschacht (Wohnung)**
Stemmarbeiten am Abgasschacht

Stemmarbeiten im oberen Teil des Abgasschachtes
innerhalb der Wohnung durchführen und wieder
fachgerecht nach aktuellen Vorgaben des Brandschutzes
verschließen.

Größe (BxH): ca. 30 cm x 40 cm

liefern und montieren
Menge: 8,000 Stk

**10.04.0050 Stemmarbeiten am Abgasschacht (Keller)**
Stemmarbeiten am Abgasschacht (Keller)

Stemmarbeiten im Bereich des Abgasschachtes durchführen
und wieder fachgerecht  nach aktuellen Vorgaben des
Brandschutzes verschließen.

Größe BxH: ca. 30 cm x 150 cm

liefern und montieren
Menge: 4,000 Stk

#### Abschnitt 10.05 Wasseraufbereitung

**10.05.0010 Heizungssystem befüllen, spülen und entlüften**
Heizungssystem befüllen, spülen und entlüften

Gesamtes Heizungssystem nach VDI 2035 als Erstbefüllung
mit einer mobilen Anlage befüllen, inkl. aller Keller-,
Strang- und Wohnungsleitungen

Die Wasserqualität ist nach der Befüllung zu prüfen und
im vom Auftragnehmer erstellten Anlagenbuch zu
dokumentieren.
Dieses Anlagenbuch ist im Heizraum zu hinterlegen.

Eine Kontrollmesung ist nach sechs Wochen durch den AN
selbstständig durchzuführen und zu dokumentieren.
Sollten die Heizungswasserwerte nicht der VDI 2035
entsprechen, muss das Heizungswasser nochmals
aufbereitet werden.
Menge: 1,000 Stk

**10.05.0020 JUDO JHF-F PLUS, Füllleistung 800 l/h, Rohranschluss _" IG**
JUDO JHF-F PLUS Füllarmatur mit BA-Rohrtrenner und
Druckminderer mit DVGW CERT Prüfzeichen, ZVSHK
zertifizierter Hersteller

Nach DIN EN 1717 und DIN 1988-100 sind nur noch
permanente Anschlüsse für die Befüllung von
Heizkreisläufen mit Trinkwasser zulässig. Die
Heizungs-Nachspeisestation dient der Erst- und
Nachbefüllung von Warmwasserheizungsanlagen. Der
eingebaute Rohrtrenner (Systemtrenner Typ BA) nach DIN
EN 1717 und DIN 1988-100 und DIN EN 12729 verhindert
ein Zurückdrücken des Heizungswassers in die
Trinkwasserleitung. Somit ist der direkte Festanschluss
an die Heizungsanlage nach DIN EN 1717 und DIN 1988-100
zugelassen. Der integrierte Druckminderer sorgt für den
korrekten und konstanten Befülldruck der Anlage.

Lieferumfang: Die HEIFI-FÜL PLUS Füllarmatur besteht
aus zwei Absperrventilen (ein- und ausgangsseitig);
Druckminderer; Manometer und Rohrtrenner BA. Über den
eingebauten Druckminderer wird der Druck konstant
gehalten und bei abfallendem Druck wird nachgespeist.

Technische Daten
Rohranschluss:  _"
Innengewinde
Füllleistung max.:  800 l/h
Betriebsdruck max.:  10 bar
Wassertemperatur (eingangsseitig) max.:  30 °C
Wassertemperatur (ausgangsseitig) max.:  65 °C
Heizwassertemperatur max.:  90 °C

Abmessungen
Einbaulänge:  202 mm

Hersteller:  JUDO
Modell  JHF-F PLUS
Artikelnr.:  8060080

liefern und montieren
Menge: 1,000 Stk

**10.05.0030 JUDO JHFB-S, Rohranschluss _" AG**
JUDO JHFB-S Enthärtungseinheit Rohranschluss _" AG mit
ZVSHK zertifizierter Hersteller

Einheit für den Festeinbau, zur Enthärtung des Füll-
und Ergänzungswassers für Warmwasserheizungsanlagen
nach VDI 2035, Blatt 1 (Vermeidung von Steinbildung).
Mit Überwachung der Kapazitäten von JUDO
Enthärtungspatronen Typ SOFT.
Lieferumfang: Innovatives Gehäuse zum waagrechten
Anschluss an die Rohrleitung, aus hochwertigem
Kunststoff mit Isolierschalen aus EPP.
Behälteranbindung unten mit Außengewinde zum Anschluss
von JUDO SOFT Enthärtungspatronen oder JUDO Adapter für
bodenstehende JUDO SOFT Enthärtungspatronen mit hoher
Kapazität. Mit integriertem Turbinenwasserzähler zur
Erfassung der Füll- und Ergänzungswassermenge.
Folientastatur zur Eingabe von Patronentyp und
Rohwasserhärte, LCD-Display zur Anzeige der
Restkapazität und Meldung bei Kapazitätsüberschreitung,
Ausgang zur Ansteuerung eines externen Melderelais.
Spannungsversorgung über 2 Stück Microbatterien 1,5 V
(AAA), ausgangsseitiger Absperrkugelhahn und
Probenahmeventil. Alle Materialien sind geeignet für
den Einsatz im enthärteten Wasser.

Technische Daten
Rohranschluss:  _"
Außengewinde
Füllleistung max.:  300 l/h
Betriebsdruck max.:  6 bar
Wassertemperatur max.:  30 °C
Umgebungstemperatur max.:  30 °C

Abmessungen
Einbaulänge:  351 mm
Höhe (ohne Patrone):  191 mm
Tiefe bis Rohrmitte:  75 mm

Hersteller:  JUDO
Modell  JHFB-S
Artikelnr.:  8068535

liefern und montieren
Menge: 1,000 Stk

**10.05.0040 JUDO Enthärtungspatrone SOFT 12000**
JUDO Enthärtungspatrone SOFT 12000

als Enthärtungspatrone für die JUDO i-fill sowie als
Ersatz für erschöpfte JUDO HEIFI-RESOFT
Enthärtungseinheit (JHRS ab Baujahr Juni 2014).
Ausführung: Austauscherbehälter aus Kunststoff,
Filterfüllung aus hochwertigem Kationenaustauscherharz.

Technische Daten:

Kapazität:  12000 Liter x °dH
Max. Füllleistung:  300 l/h
Kapazität bei 20°dH auf 0°dH  600 Liter
Kapazität bei 20°dH auf 8°dH  1000 Liter
Betriebsdruck max.  6 bar
Betriebstemperatur max.  30 °C

Hersteller:  JUDO
Bestellnummer  8068018

liefern und montieren
Menge: 1,000 Stk

#### Abschnitt 10.06 Montage Trinkwasserleitung

**10.06.0010 Trinkwasserleitung Kupferrohr 15 x 1 mm**
Trinkwasserleitung Kupferrohr 15 x 1 mm

nach DIN EN 1057, nahtlose Rundrohre, halbhart oder
hart in Stangen oder weich in Ringen, mit Gütezeichen
RAL und für Gas - oder Trinkwasserleitungssysteme vom
DVGW zugelassen und zertifiziert, die Verlegung hat
unter
Beachtung und gem . d en aktuellen entsprechenden
Vorschriften, d en gültigen Technischen Regeln, s owie
in Abhängigkeit der vorhandenen Wasserqualität zu
erfolgen . Gleiches gilt hinsichtlich der einschlägigen
Brandschutzvorschriften . Sämtliche Rohrleitungen sind
gem .d en gültigen DIN -/ EN- Vorgaben mit Wärme - und/
oder Schwitzwasserdämmung und/ oder Schutzrohren
zu versehen, d ie separat vergütet werden.
einschl . a ller erforderlichen Form, - und
Verbindungsstücke,
Abdichtungs ,- L öt, - , Press und
Befestigungsmaterialien

liefern und montieren, inkl. aller Formteile und
Befestigungen
Menge: 10,000 lfm

**10.06.0020 Trinkwasserleitung Kupferrohr 18 x 1 mm**
Trinkwasserleitung Kupferrohr 18 x 1 mm

nach DIN EN 1 057, n ahtlose Rundrohre, halbhart oder
hart in Stangen oder weich in Ringen, mit Gütezeichen
RAL und für Gas - oder Trinkwasserleitungssysteme vom
DVGW zugelassen und zertifiziert, die Verlegung hat
unter
Beachtung und gem . d en aktuellen entsprechenden
Vorschriften, d en gültigen Technischen Regeln, s owie
in Abhängigkeit der vorhandenen Wasserqualität zu
erfolgen . Gleiches gilt hinsichtlich der einschlägigen
Brandschutzvorschriften . Sämtliche Rohrleitungen sind
gem .d en gültigen DIN -/ EN- Vorgaben mit Wärme - und/
oder Schwitzwasserdämmung und/ oder Schutzrohren
zu versehen, d ie separat vergütet werden.
einschl . a ller erforderlichen Form, - und
Verbindungsstücke,
Abdichtungs ,- L öt, - , Press und
Befestigungsmaterialien

liefern und montieren, inkl. aller Formteile und
Befestigungen
Menge: 15,000 lfm

**10.06.0030 Trinkwasserleitung Kupferrohr 22 x 1 mm**
Trinkwasserleitung Kupferrohr 22 x 1 mm

nach DIN EN 1 057, n ahtlose Rundrohre, halbhart oder
hart in Stangen oder weich in Ringen, mit Gütezeichen
RAL und für Gas - oder Trinkwasserleitungssysteme vom
DVGW zugelassen und zertifiziert, die Verlegung hat
unter
Beachtung und gem . d en aktuellen entsprechenden
Vorschriften, d en gültigen Technischen Regeln, s owie
in Abhängigkeit der vorhandenen Wasserqualität zu
erfolgen . Gleiches gilt hinsichtlich der einschlägigen
Brandschutzvorschriften . Sämtliche Rohrleitungen sind
gem .d en gültigen DIN -/ EN- Vorgaben mit Wärme - und/
oder Schwitzwasserdämmung und/ oder Schutzrohren
zu versehen, d ie separat vergütet werden.
einschl . a ller erforderlichen Form, - und
Verbindungsstücke,
Abdichtungs ,- L öt, - , Press und
Befestigungsmaterialien

liefern und montieren, inkl. aller Formteile und
Befestigungen
Menge: 20,000 lfm

**10.06.0040 Trinkwasserleitung Kupferrohr 28 x 1 mm**
Trinkwasserleitung Kupferrohr 28 x 1 mm

nach DIN EN 1 057, n ahtlose Rundrohre, halbhart oder
hart in Stangen oder weich in Ringen, mit Gütezeichen
RAL und für Gas - oder Trinkwasserleitungssysteme vom
DVGW zugelassen und zertifiziert, die Verlegung hat
unter
Beachtung und gem . d en aktuellen entsprechenden
Vorschriften, d en gültigen Technischen Regeln, s owie
in Abhängigkeit der vorhandenen Wasserqualität zu
erfolgen . Gleiches gilt hinsichtlich der einschlägigen
Brandschutzvorschriften . Sämtliche Rohrleitungen sind
gem .d en gültigen DIN -/ EN- Vorgaben mit Wärme - und/
oder Schwitzwasserdämmung und/ oder Schutzrohren
zu versehen, d ie separat vergütet werden.
einschl . a ller erforderlichen Form, - und
Verbindungsstücke,
Abdichtungs ,- L öt, - , Press und
Befestigungsmaterialien

liefern und montieren, inkl. aller Formteile und
Befestigungen
Menge: 10,000 lfm

#### Abschnitt 10.07 Elektroinstallation

*Hinweis*
Elektroinstallationen nach DIN VDE 100

Verlegung von Kabeln; hierzu gehört auch das Abziehen
von Kabelenden, das Verlegen der Kabel in Schutzrohren
einschl. Lieferung und Montage von Kabelschutzrohren
inkl. Formteilen und mit den erforderlichen
Systemschellen, so wie das beidseitige Auflegen der
Kabelenden.

Bei der Durchdringung von Bauteilen, wie Wänden und
Decken, sind die Durchtrittsstellen entsprechend zu
verschließen, je nach Bauteilanforderung auch mit
entsprechendem Brandschutz.

Die Arbeiten dürfen nur von Elektrofachkräften oder
Fachkräften mit entsprechender Bescheinung für diese
festgelegten Tätigkeiten ausgeführt werden.

**10.07.0010 Außenfühler inkl. Verkabelung**
Außenfühler inkl. ca. 10m Kabel, wie zuvor beschrieben,

liefern und montieren
Menge: 1,000 Stk

**10.07.0020 Erdungskabel 6 mm²**
Erdungskabel (6 mm²) von der Erdungsschiene bis zum
jeweiligen Hausanschlussraum der Fernwärmeleitungen
verlegen, länge ca. 10 m, wie zuvor beschrieben,

liefern und montieren
Menge: 1,000 Stk

#### Abschnitt 10.08 sonstige Leistung

**10.08.0010 Obermonteurstunden**
Obermonteurstunden

für unvorhersehbare Arbeiten
Menge: 5,000 Std

**10.08.0020 Monteurstunden**
Monteurstunden

für unvorhersehbare Arbeiten
Menge: 5,000 Std

**10.08.0030 Helferstunden**
Helferstunden

für unvorhersehbare Arbeiten
Menge: 5,000 Std

### Bereich 11 Dinkelbachhöhe 7,9

#### Abschnitt 11.01 Demontage & Rückbau

**11.01.0010 Demontage Heiztherme (HT)**
Demontage Gas Kombitherme (GKT)

Dabei sind sämtliche Komponenten inkl. Abgasleitung der
GKT, die Spannungsversorgung der GKT spannungsfrei zu
schalten, allpolig abzuklemmenund, ordnungsgemäß zu
demontieren und fachgerecht zu entsorgen. Dabei ist
darauf zu achten, dass Demontage- und
Entsorgungsvorschriften, sowie alle geltenden
Arbeitsschutzbestimmungen und geltende
Sicherheitsvorschriften bei der Demontage eingehalten
werden.  Nach Abschluss der Demontage ist der
Arbeitsbereich sorgfältig zu reinigen.

Hier ist zwingend vor Aufnahme der Arbeiten die
Gaszufuhr sicher abzusperren und anschließend die
Leitungsenden fachgerecht, gemäß aktueller TRGI,
dauerhaft sicher zu verschließen.

Die Gasleitung im Bereich Unterputz muss nicht entfernt
werden.
Menge: 8,000 Stk

**11.01.0020 Transport Heizthermen ab Baujahr 2024**
Transport Gaskombithermen ab Baujahr 2024

Sicherer Transport der "neuen Gaskombithermen"  ab
Baujahr 2024. Diese werden vom Auftragnehmer zur
Essener Straße 66, 46047 Oberhausen gebracht und vom
Auftragggeber eingelagert.

2 Stk.
Menge: 1,000 psch

**11.01.0030 Kupferleitung 28 mm**
*** Bedarfsposition ohne GB
Kupferleitung 28 mm

Hierbei handelt es sich um die fachgerechte und sichere
Entfernung nach aktueller TRGI, der sichtbaren
existierenden Leitung im Kellerbereich existierenden
Leitungen inkl. aller Form- und Verbindungsstücke und
Befestigungen. Dies beihnhaltet die fachgerechte
Außerbetriebnahme der Gaszähler inkl. aller Stopfen
etc. Die nicht sichtbaren Leitungen im Strang müssen
nach aktueller TRGI verschlossen werden. Ein wichtiger
Bestandteil dieser Arbeit ist es, die Gaszufuhr zu
unterbrechen, um mögliche Gefährdungen auszuschließen.
Sobald die Leitung erfolgreich demontiert wurde, müssen
alle Komponenten des Systems sorgfältig entfernt und in
Übereinstimmung mit den entsprechenden Vorgaben
entsorgt werden.
Menge: 50,000 lfm

**11.01.0040 Kupferleitung 35 mm**
*** Bedarfsposition ohne GB
Kupferleitung 35 mm

wie vorgenannte Position
Menge: 18,000 lfm

**11.01.0050 Kupferleitung 42 mm**
Kupferleitung 42 mm

wie vorgenannte Position
Menge: 5,000 lfm

**11.01.0060 Kupferleitung 54 mm**
Kupferleitung  54 mm

wie vorgenannte Position
Menge: 5,000 lfm

**11.01.0070 Stahlleitung 1"**
Stahlleitung  1"

Hierbei handelt es sich um die fachgerechte und sichere
Entfernung nach aktueller TRGI, der sichtbaren
existierenden Leitung im Kellerbereich existierenden
Leitungen inkl. aller Form- und Verbindungsstücke und
Befestigungen. Dies beihnhaltet die fachgerechte
Außerbetriebnahme der Gaszähler inkl. aller Stopfen
etc. Die nicht sichtbaren Leitungen im Strang müssen
nach aktueller TRGI verschlossen werden. Ein wichtiger
Bestandteil dieser Arbeit ist es, die Gaszufuhr zu
unterbrechen, um mögliche Gefährdungen auszuschließen.
Sobald die Leitung erfolgreich demontiert wurde, müssen
alle Komponenten des Systems sorgfältig entfernt und in
Übereinstimmung mit den entsprechenden Vorgaben
entsorgt werden.
Menge: 60,000 lfm

**11.01.0080 Stahlleitung 1 1/4"**
Stahlleitung 1 1/4"

wie vorgenannte Position.
Menge: 25,000 lfm

**11.01.0090 Rückbau Gaszähler**
Rückbau Gaszähler

Abstimmung mit örtlichem Gasversorger zum Rückbau der
vorhandenen Gaszähler und Übergabe an Gasversorger.
Dokumentation Geschosszuordnung, Zählernummer,
Ausbaustand, Ausbaudatum
Menge: 8,000 Stk

**11.01.0100 Heizungssystem innerhalb der Wohnung entleeren**
Heizungssystem innerhalb der Wohnung entleeren

Für die Heizungsarbeiten innerhalb der Wohnung.

liefern und montieren
Menge: 8,000 Stk

#### Abschnitt 11.02 Montage Heizungsleitungen

**11.02.0010 Terminliche Abstimmung mit den Mietern**
Terminliche Abstimmung mit den Mietern

Die Arbeiten werden im bewohnten Zustand durchgeführt
und können nur Strangweise erfolgen. Das bedeutet, dass
immer 2 übereinanderliegende Wohnungen gleichzeitig
umgerüstet werden müssen. Aus diesem Grund müssen beide
Mieter an einem Strang zwingend gleichzeitig den Zugang
zur Wohnung gewähren. Die Terminabstimmung (telefonisch
und per Aushang) mit den Mietern erfolgt durch den
Auftragnehmer. Der Auftraggeber stellt die Kontaktdaten
der Mieter dem Auftragnehmer zur Verfügung.
Menge: 1,000 Stk

**11.02.0020 Anbindung der neuen Leitungen (RL,VL)**
Anbindung der neuen Leitungen (RL,VL)

Verbindung der Strangleitung vom Abgasschacht zum
vorhandenen Rohrleitunganschluss.

Ca. 2x4m Temponox Rohr  bis DN 20 inkl. aller Form- und
Verbindungsstücke und aller erforderlichen Materialien
inkl. Dämmung (Rockwool RS800)

liefern und montieren

Abrechnung erfolgt nach laufendem Meter. Preis ist für
Vor und Rücklauf zusammen.
Menge: 32,000 lfm

**11.02.0030 Einbau Wärmemengenzähler**
Einbau Wärmemengenzähler

Nur der Wärmemengenzähler wird vom Auftraggeber
gestellt. Die folgenden Materialien sind auf Grundlage
des gestellten Wärmemengenzählers zu montieren.

2x Absperrung mit Fühleraufnahme (5,2mm) im Vor- und
Rücklauf
1x Absperrung ohne Fühleraufnahme im Vorlauf

für:

Sensostar Q
Nenngröße: 0,6m3/h
Baulänge: 110mm
DN 15
Temp. Fühler: 5,2mm
funk integriert
ACDA000135

liefern und montieren
Menge: 8,000 Stk

**11.02.0040 Temponox-Rohr 1.4520, 15x1,0 Viega 591175**
*** Bedarfsposition ohne GB
Temponox-Rohr 1.4520,
Edelstahlrohr aus Werkstoff 1.4520,
Anwendung nur für geschlossene Heiz-
und Kühlkreisläufe,
nicht für die Trinkwasserinstallation
zugelassen!
6 m in Stangen,
Modell-Nr. 1703

15 X 1,0 (600)  Viega 591175

liefern und montieren
Menge: 1,000 lfm

**11.02.0050 Temponox-Rohr 1.4520, 18x1,0 Viega 591182**
*** Bedarfsposition ohne GB
Temponox-Rohr 1.4520,
Edelstahlrohr aus Werkstoff 1.4520,
Anwendung nur für geschlossene Heiz-
und Kühlkreisläufe,
nicht für die Trinkwasserinstallation
zugelassen!
6 m in Stangen,
Modell-Nr. 1703

18 X 1,0 (240)  Viega 591182

liefern und montieren
Menge: 1,000 lfm

**11.02.0060 Temponox-Rohr 1.4520, 22x1,2 Viega 591199**
Temponox-Rohr 1.4520,
Edelstahlrohr aus Werkstoff 1.4520,
Anwendung nur für geschlossene Heiz-
und Kühlkreisläufe,
nicht für die Trinkwasserinstallation
zugelassen!
6 m in Stangen,
Modell-Nr. 1703

22 X 1,2 (420)  Viega 591199

liefern und montieren
Menge: 30,000 lfm

**11.02.0070 Temponox-Rohr 1.4520, 28x1,2 Viega 591205**
Temponox-Rohr 1.4520,
Edelstahlrohr aus Werkstoff 1.4520,
Anwendung nur für geschlossene Heiz-
und Kühlkreisläufe,
nicht für die Trinkwasserinstallation
zugelassen!
6 m in Stangen,
Modell-Nr. 1703

28 X 1,2 (240)  Viega 591205

liefern und montieren
Menge: 35,000 lfm

**11.02.0080 Temponox-Rohr 1.4520, 35x1,5 Viega 591212**
Temponox-Rohr 1.4520,
Edelstahlrohr aus Werkstoff 1.4520,
Anwendung nur für geschlossene Heiz-
und Kühlkreisläufe,
nicht für die Trinkwasserinstallation
zugelassen!
6 m in Stangen,
Modell-Nr. 1703

35 X 1,5 (180)  Viega 591212

liefern und montieren
Menge: 60,000 lfm

**11.02.0090 Wärmedämmung DN 20 Strang 100% (Rockwool, RS 800)**
Wärmedämmung DN 20 Strang 100% (Rockwool, RS 800)
Rohrschalen aus Mineralfaser (Lamellenmatten, einseitig
mit Alufolie versehen, Rockwool-RS800), nicht brennbar
nach DIN 4102, Rechenwert der Dämmschicht bezogen auf
eine Wärmeleitzahl mind. 0,035 W/m K gemäß VDI 2055,
liefern und in den vorgeschriebenen Stärken
diffusionsdicht verlegen. Bögen, Versprünge, T-Stücke
und sonstige Formstücke sind mit sauberem Abschluss
auszuführen, die Kosten hierfür sind im Einheitspreis
zu berücksichtigen. Im sichtbaren Bereich mit
PVC-Oberflächenschutz.

Fabrikat:  Rockwool
Typ:  Dämmschale RS 800

DN 20

liefern und montieren
Menge: 30,000 lfm

**11.02.0100 Wärmedämmung DN 25 Strang 100% (Rockwool, RS 800)**
Wärmedämmung DN 25 Strang 100% (Rockwool, RS 800)
Rohrschalen aus Mineralfaser (Lamellenmatten, einseitig
mit Alufolie versehen, Rockwool-RS800), nicht brennbar
nach DIN 4102, Rechenwert der Dämmschicht bezogen auf
eine Wärmeleitzahl mind. 0,035 W/m K gemäß VDI 2055,
liefern und in den vorgeschriebenen Stärken
diffusionsdicht verlegen. Bögen, Versprünge, T-Stücke
und sonstige Formstücke sind mit sauberem Abschluss
auszuführen, die Kosten hierfür sind im Einheitspreis
zu berücksichtigen. Im sichtbaren Bereich mit
PVC-Oberflächenschutz.

Fabrikat:  Rockwool
Typ:  Dämmschale RS 800

DN 25

liefern und montieren
Menge: 25,000 lfm

**11.02.0110 Wärmedämmung Kellerleitung DN 25 100% (Rockwool, RS 800)**
Wärmedämmung Kellerleitung DN 25 100% (Rockwool, RS
800)

Rohrschalen aus Mineralfaser (Lamellenmatten, einseitig
mit Alufolie versehen, Rockwool-RS800), nicht brennbar
nach DIN 4102, Rechenwert der Dämmschicht bezogen auf
eine Wärmeleitzahl mind. 0,035 W/m K gemäß VDI 2055,
liefern und in den vorgeschriebenen Stärken
diffusionsdicht verlegen. Bögen, Versprünge, T-Stücke
und sonstige Formstücke sind mit sauberem Abschluss
auszuführen, die Kosten hierfür sind im Einheitspreis
zu berücksichtigen. Im sichtbaren Bereich mit
PVC-Oberflächenschutz.

Fabrikat:  Rockwool
Typ:  Dämmschale RS 800

liefern und montieren
Menge: 10,000 lfm

**11.02.0120 Wärmedämmung Kellerleitung DN 32 100% (Rockwool, RS 800)**
Wärmedämmung Kellerleitung DN 32 100% (Rockwool, RS
800)

Rohrschalen aus Mineralfaser (Lamellenmatten, einseitig
mit Alufolie versehen, Rockwool-RS800), nicht brennbar
nach DIN 4102, Rechenwert der Dämmschicht bezogen auf
eine Wärmeleitzahl mind. 0,035 W/m K gemäß VDI 2055,
liefern und in den vorgeschriebenen Stärken
diffusionsdicht verlegen. Bögen, Versprünge, T-Stücke
und sonstige Formstücke sind mit sauberem Abschluss
auszuführen, die Kosten hierfür sind im Einheitspreis
zu berücksichtigen. Im sichtbaren Bereich mit
PVC-Oberflächenschutz.

Fabrikat:  Rockwool
Typ:  Dämmschale RS 800

liefern und montieren
Menge: 60,000 lfm

**11.02.0130 Rohrkasten erstellen an Wänden, ohne Station**
Rohrkasten erstellen an Wänden, ohne Station

Rohrverkleidung dreiseitig herstellen aus Gipskarton
an Wänden (ohne Wohnungsstation)
Breite: ca. 30cm
Tiefe: ca. 10cm
Unterkonstruktion: verzinkte Stahlblechprofile,
kraftschlüssig mit
geeigneten Dübeln in ausreichenden Abständen in Wänden
jeder Bauart (Mauerwerk, Trockenbau, Beton, etc...)
befestigt.
Beplankung einlagig mit Gipskarton (12,5 mm Dicke)
Einschließlich Verspachtelung
Oberflächengüte Standardverspachtelung Q2
Enthalten ist auch das saubere Anarbeiten an vorhandene

Flächen

liefern und montieren
Menge: 1,000 lfm

**11.02.0140 Rohrkasten erstellen an Decken**
Rohrkasten erstellen an Decken

Rohrverkleidung zwei- oder dreiseitig herstellen aus
Gipskarton
an Decken
Breite: ca. 30cm
Tiefe: ca. 10cm
Unterkonstruktion: verzinkte Stahlblechprofile,
kraftschlüssig mit
geeigneten Dübeln in ausreichenden Abständen in Decken
jeder Bauart (Beton, Spalierlatte, Gipskarton, etc...)
befestigt.
Beplankung einlagig mit Gipskarton (12,5 mm Dicke)
Einschließlich Verspachtelung
Oberflächengüte Standardverspachtelung Q2
Enthalten ist auch das saubere Anarbeiten an vorhandene

Flächen

liefern und montieren
Menge: 1,000 lfm

**11.02.0150 Einbau einer Revisionsklappe 20 x 20 cm**
Einbau einer Revisionsklappe 20 x 20 cm

Revisionsklappe in vorgenannten Rohrkasten einbauen,
einschließlich Profile für den Wechsel
Klappe und Rahmen aus Stahlblech, weiß
pulverbeschichtet
mit Vierkantverschluß
Öffnungsgröße: 20cm x 20cm

liefern und montieren
Menge: 1,000 Stk

**11.02.0160 Flächen tapezieren und streichen**
Flächen tapezieren und streichen

Decken- und/oder Wandflächen mit Tiefgrund grundieren
und
mit Raufaser tapezieren und anschließend mit
waschbeständiger Dispersionsfarbe deckend beschichten
an vorhandende Flächen sauber anarbeiten
In Kleinflächen
Material:
Brillux Lacryl Tiefgrund ELF 595 oder gleichwertig
Brillux Raufaser 51, grob, oder gleichwertig
Brillux Malerweiß LF, oder gleichwertig

liefern und montieren
Menge: 1,000 m²

**11.02.0170 Bezeichnungsschilder 100 x 50 mm aus Kunststoff**
Bezeichnungsschilder 100 x 50 mm aus Kunststoff
Beschriftung mehrzeilig mit Befestigung

liefern und montieren
Menge: 10,000 Stk

**11.02.0180 Revisionsunterlagen**
Revisionsunterlagen

Spätestens zum Tag der  Abnahme, hat der Auftragnehmer
die erforderlichen Revisionsunterlagen in digitaler
Ausführung (PDF per E-Mail vorab) dem zuständigen
Bauleiter des Auftraggebers auszuhändigen.

Hierzu gehören:

- Anlagenschema
- Bedienungs- und Wartungsanweisung
- Gerätebeschreibungen inkl. Geräteliste
- Druckprotokolle
- Funktionsbeschreibung der Anlage
- Liste über Ersatz- und Verschleißteile
Menge: 1,000 Stk

#### Abschnitt 11.03 Hydraulischer Abgleich & Armaturen

**11.03.0010 Einbau Thermostatventile DN 15**
Einbau Thermostatventile DN 15

Thermostatventileinheit DN 15 Eck- oder Durchgang
austauschen für den hydraulischen Abgleich.
Fachgerechte Demontage und Entsorgung des alten
Ventils und des Fühlers.
Die Anschlüsse für den Einbau des neuen Ventils werden
komplett vorbereitet, inkl. aller Form- und
Verbindungsstücke. Neues Danfoss RA-DV Ventil montieren
und einstellen auf die vorgegebenen Werte des AG. Den
Fühler auf das Ventil montieren. Nach dem Füllen und
Entlüften der Anlage erfolgt eine Kontrolle auf
Dichtigkeit.
Bei dieser Montage ist der Arbeitsbereich gegen
Verschmutzung zu sichern.
Schriftliche Bestätigung der Ausführung des
hydraulischen Abgleichs. Ausfüllen des VdZ-Formulars.

Thermostatventil:
Danfoss RA-DV Durchgang  013G7724
Danfoss RA-DV Eck  013G7723
Danfoss RA-DV Winkel rechts  023G7719
Danfoss RA-DV Winkel links  013G7720
Danfoss RA-DV UK (axial)  023G7710
Danfoss VHS-DV

Thermostatkopf:
Danfoss Aero RA Fühler eingebaut  015G4598
Danfoss Aero RA Fernfühler  015G4592

liefern und montieren
Menge: 30,000 Stk

**11.03.0020 Einbau Thermostatventile DN 20**
Einbau Thermostatventile DN 20

Thermostatventileinheit austauschen für den
hydraulischen Abgleich, DN 20 Eck- oder Durchgang
Wie zuvor jedoch DN 20

Thermostatventil:
Danfoss RA-DV Durchgang  013G7726
Danfoss RA-DV Eck  013G7725
Danfoss VHS-DV

Thermostatkopf:
Danfoss Aero RA Fühler eingebaut  015G4598
Danfoss Aero RA Fernfühler  015G4592

liefern und montieren
Menge: 10,000 Stk

**11.03.0030 Reflex Membran.Druckausdehnungsgefäß Reflex N 140, grau, 6/1.5 bar**
Reflex Membran-Druckausdehnungsgefäß Reflex N 140,
grau, 6/1.5 bar

Volumen: 140L
Hersteller:  Reflex
Typ:  N 140

liefern und montieren, inkl. aller Formteile und
Befestigungen
Menge: 1,000 Stk

**11.03.0040 Zeigerthermometer 0-100°C, d=100 mm**
Bimetall-Zeigerthermometer für Temperaturbereich 0 -
100°C, schnellanzeigend, Klasse 1, Anschlussgewinde ½"
DN15 AG, Tauchschaftlänge 60 mm, ohne Tauchhülse,
Messgenauigkeit ±1% vom Skalenwert.

Technische Daten:

Anschluss:  ½" DN15 AG
Gehäuse:  Edelstahl
Gehäusedurchmesser:  100 mm
Temperaturbereich:  0 - 100°C Toleranz ±1%

liefern und montieren
Menge: 4,000 Stk

**11.03.0050 Manometer 100 mm / 6 bar**
Manometer 100 mm / 6 bar
als Rohrfedermanometer,
Gehäuse aus Kunststoff
- Meßgenauigkeit: Klasse 1,6
- Gehäusedurchmesser: 100 mm
- Anschluss unten: R 1/2" radial
- Anzeigebereich: 0 bis 6 bar

liefern und montieren
Menge: 2,000 Stk

**11.03.0060 Reflex Kappenventil SUR 1' x 1'**
Reflex Kappenventil SU R 1' x 1'

Betriebstemperatur:  120°C
Max. zul. Betriebsüberdruck:  10 bar
Betriebsüberdruck:  10 bar
Anschluss WBI:  R 1'
Gewicht:  0.57 KGM

Für Membran-Druckausdehnungsgefäße in geschlossenen
Heizungs- und Kühlwasseranlagen.Mit einer gegen
unbeabsichtigtes Schließen gesicherten Absperrung und
einer Entleerung gemäß DIN EN 12828.

Hersteller:  Reflex
Typ:  SUR 1' x 1'

liefern und montieren
Menge: 1,000 Stk

**11.03.0070 SpiroTrap Schlammabscheider MB3: Messing, 1 1/4" IG**
SpiroTrap Schlammabscheider MB3 mit Magnet

Messingausführung 1 1/4" IG

SpiroTrap MB3 - Schlammabscheider mit variablen
Anschluss für vertikale oder horizontale Rohrleitungen.
Leistungssteigernde magetische Unterstützung durch
abnehmbarem, externen Magnet.

Schnelle und kontinuierliche Entfernung
ferromagnetischer und nicht magnetischer Schmutz-und
Schlammpartikel aus Heiz- oder Kühlkreisläufen.

Medium Wasser und Wasser/Glykol (50/50%).

Gehäuse in Messingausführung. Schlammabscheidung bis zu
einer Partikelgröße von 5 Mikrometer -ohne
Betriebsunterbrechung abscheiden und abschlammen durch
den Spirorohreinsatz. Mit abschraubbarem
Gehäuseunterteil zu Reinigungs- und Revisionsarbeiten.

Komplett mit Abschlammhahn.

liefern und montieren
Menge: 1,000 Stk

**11.03.0080 HEIMEIER Heizungskugelhahn Globo H Innengewinde, Entleerung, DN 25, Rotguss**
*** Bedarfsposition ohne GB
HEIMEIER Heizungskugelhahn Globo H Innengewinde,
Entleerung, DN 20, Rotguss

HEIMEIER Heizungs-Kugelhahn
Gehäuse und Kugel aus korrosionsbeständigem, entzinkungsfreiem Rotguß. Gehäuse
rohrförmig für durchlaufende Wärmedämmung. Kugel mit glattem Durchgang. Wartungsfreie Spindelabdichtung durch zwei
O-Ringe. Kugelabdichtung durch PTFE-
Ringe. Knebel aus schlagfestem Kunststoff, Anschläge verdeckt. Knebel auch
bei wärmegedämmten Gehäuse von außen
bedienbar. Anschluss Innengewinde für
Gewinderohr.
Zul. Betriebstemperatur TB 120 Grd. C.
Nenndruck PN 16.
Fabrikat: IMI Heimeier
Typ: Globo H
Ausführung: DN 20
mit Entleerung

Art.-Nr. 0615-05.000

liefern und montieren
Menge: 1,000 Stk

**11.03.0090 HEIMEIER Wärmedämmschale für Globo H mit Entleerung, DN 25**
*** Bedarfsposition ohne GB
HEIMEIER Wärmedämmschale für Globo H
mit Entleerung, DN 20

Fabrikat: IMI Heimeier

Art.-Nr. 0615-05.553

liefern und montieren
Menge: 6,000 Stk

**11.03.0100 HEIMEIER Heizungskugelhahn Globo H Innengewinde, Entleerung, DN 25, Rotguss**
HEIMEIER Heizungskugelhahn Globo H Innengewinde,
Entleerung, DN 25, Rotguss

HEIMEIER Heizungs-Kugelhahn
Gehäuse und Kugel aus korrosionsbeständigem, entzinkungsfreiem Rotguß. Gehäuse
rohrförmig für durchlaufende Wärmedämmung. Kugel mit glattem Durchgang. Wartungsfreie Spindelabdichtung durch zwei
O-Ringe. Kugelabdichtung durch PTFE-
Ringe. Knebel aus schlagfestem Kunststoff, Anschläge verdeckt. Knebel auch
bei wärmegedämmten Gehäuse von außen
bedienbar. Anschluss Innengewinde für
Gewinderohr.
Zul. Betriebstemperatur TB 120 Grd. C.
Nenndruck PN 16.
Fabrikat: IMI Heimeier
Typ: Globo H
Ausführung: DN 25
mit Entleerung

Art.-Nr. 0615-05.000

liefern und montieren
Menge: 4,000 Stk

**11.03.0110 HEIMEIER Wärmedämmschale für Globo H mit Entleerung, DN 25**
HEIMEIER Wärmedämmschale für Globo H
mit Entleerung, DN 25

Fabrikat: IMI Heimeier

Art.-Nr. 0615-05.553

liefern und montieren
Menge: 4,000 Stk

**11.03.0120 HEIMEIER Heizungskugelhahn Globo H Innengewinde, Entleerung, DN 32, Rotguss**
HEIMEIER Heizungskugelhahn Globo H Innengewinde,
Entleerung, DN 32, Rotguss

HEIMEIER Heizungs-Kugelhahn
Gehäuse und Kugel aus korrosionsbeständigem, entzinkungsfreiem Rotguß. Gehäuse
rohrförmig für durchlaufende Wärmedämmung. Kugel mit glattem Durchgang. Wartungsfreie Spindelabdichtung durch zwei
O-Ringe. Kugelabdichtung durch PTFE-
Ringe. Knebel aus schlagfestem Kunststoff, Anschläge verdeckt. Knebel auch
bei wärmegedämmten Gehäuse von außen
bedienbar. Anschluss Innengewinde für
Gewinderohr.
Zul. Betriebstemperatur TB 120 Grd. C.
Nenndruck PN 16.
Fabrikat: IMI Heimeier
Typ: Globo H
Ausführung: DN 32
mit Entleerung

Art.-Nr. 0615-05.000

liefern und montieren
Menge: 4,000 Stk

**11.03.0130 HEIMEIER Wärmedämmschale für Globo H mit Entleerung, DN 32**
HEIMEIER Wärmedämmschale für Globo H
mit Entleerung, DN 32

Fabrikat: IMI Heimeier

Art.-Nr. 0615-05.553

liefern und montieren
Menge: 4,000 Stk

**11.03.0140 SIMPLEX KFE-Kugelhahn Heizung, lang DG G1/2 AG**
SIMPLEX KFE-Kugelhahn Heizung, lang DG G1/2 AG

Kugelhahn für das Füllen und Entleeren von
Heizungsanlagen, selbstdichtend mit
Gewindeeinschneiddichtung aus EPDM. Schwere Bauform aus
vernickeltem Pressmessing. Flügelgriff (rot)
entsprechend dem Einsatzzweck abnehmbar. Hartverchromte
Kugel mit vollem Durchgang in Teflon gelagert.
Blindkappe mit Edelstahl-Schwenkbügel auch zur
Betätigung verwendbar, mit Stellungsanzeige und festem
Anschlag. Fixierung der Einbaulage mittels
Kontermutter. Betätigungsspindel mit doppelter
O-Ring-Dichtung aus EPDM. Einsatzbereich:
Warmwasser-Heizungsanlagen: max. Betriebsdruck 10 bar,
max. Betriebstemperatur 110 Grad C. Dauertemperatur,
130 Grad C. kurzzeitig.

Anschluss: G1/2 AG x G3/4 AG

Ausführung: Durchgangsform, lange Ausführung

Fabrikat: SIMPLEX

Artikelnummer: F10640

liefern und montieren
Menge: 5,000 Stk

**11.03.0150 Gestra Schwerkraftbremse SBO31 Nennweite 1" (DN25)**
Schwerkraftbremse
Schwerkraftumlaufsperre, Pressmessing/Kunststoff,
federbelastet, mit Innengewinde für den Druckstutzen
der Umwälzpumpe. Austrittsseitig mit Außengewinde
passend für das Einlegeteil mit Flachdichtung und
Überwurfmutter von der Umwälzpumpe.

Nennweite: DN25 / 1"

Hersteller:  Gestra
Typ:  SBO 31

liefern und montieren
Menge: 1,000 Stk

#### Abschnitt 11.04 Rohbauarbeiten

**11.04.0010 Kernbohrung 100 mm in Wänden und Decken aus Stahlbeton**
Kernbohrung 100 mm in Wänden und Decken aus Stahlbeton

Kernbohrung in Wand/ Decke herstellen, Abdecken mit
Folie zu
schützender Bereiche.
Einschließlich Schnitte durch Bewehrungsstahl bis 16
mm, Entsorgung der Bohrkerne, Wand und Decke aus
Beton
Menge: 3,000 Stk

**11.04.0020 Wanddurchbruch 300 cm² in KS Mauerwerk 24 cm**
Wanddurchbruch 300 cm² in KS Mauerwerk 24 cm

inkl. verschließen mit Mörtel
Menge: 7,000 Stk

**11.04.0030 Wanddurchbruch 300 cm² in KS Mauerwerk 11,5 cm**
Wanddurchbruch 300 cm² in KS Mauerwerk 11,5 cm

inkl. verschließen mit Mörtel
Menge: 4,000 Stk

**11.04.0040 Stemmarbeiten am Abgasschacht (Wohnung)**
Stemmarbeiten am Abgasschacht

Stemmarbeiten im oberen Teil des Abgasschachtes
innerhalb der Wohnung durchführen und wieder
fachgerecht nach aktuellen Vorgaben des Brandschutzes
verschließen.

Größe (BxH): ca. 30 cm x 40 cm

liefern und montieren
Menge: 8,000 Stk

**11.04.0050 Stemmarbeiten am Abgasschacht (Keller)**
Stemmarbeiten am Abgasschacht (Keller)

Stemmarbeiten im Bereich des Abgasschachtes durchführen
und wieder fachgerecht  nach aktuellen Vorgaben des
Brandschutzes verschließen.

Größe BxH: ca. 30 cm x 150 cm

liefern und montieren
Menge: 4,000 Stk

#### Abschnitt 11.05 Wasseraufbereitung

**11.05.0010 Heizungssystem befüllen, spülen und entlüften**
Heizungssystem befüllen, spülen und entlüften

Gesamtes Heizungssystem nach VDI 2035 als Erstbefüllung
mit einer mobilen Anlage befüllen, inkl. aller Keller-,
Strang- und Wohnungsleitungen

Die Wasserqualität ist nach der Befüllung zu prüfen und
im vom Auftragnehmer erstellten Anlagenbuch zu
dokumentieren.
Dieses Anlagenbuch ist im Heizraum zu hinterlegen.

Eine Kontrollmesung ist nach sechs Wochen durch den AN
selbstständig durchzuführen und zu dokumentieren.
Sollten die Heizungswasserwerte nicht der VDI 2035
entsprechen, muss das Heizungswasser nochmals
aufbereitet werden.
Menge: 1,000 Stk

**11.05.0020 JUDO JHF-F PLUS, Füllleistung 800 l/h, Rohranschluss _" IG**
JUDO JHF-F PLUS Füllarmatur mit BA-Rohrtrenner und
Druckminderer mit DVGW CERT Prüfzeichen, ZVSHK
zertifizierter Hersteller

Nach DIN EN 1717 und DIN 1988-100 sind nur noch
permanente Anschlüsse für die Befüllung von
Heizkreisläufen mit Trinkwasser zulässig. Die
Heizungs-Nachspeisestation dient der Erst- und
Nachbefüllung von Warmwasserheizungsanlagen. Der
eingebaute Rohrtrenner (Systemtrenner Typ BA) nach DIN
EN 1717 und DIN 1988-100 und DIN EN 12729 verhindert
ein Zurückdrücken des Heizungswassers in die
Trinkwasserleitung. Somit ist der direkte Festanschluss
an die Heizungsanlage nach DIN EN 1717 und DIN 1988-100
zugelassen. Der integrierte Druckminderer sorgt für den
korrekten und konstanten Befülldruck der Anlage.

Lieferumfang: Die HEIFI-FÜL PLUS Füllarmatur besteht
aus zwei Absperrventilen (ein- und ausgangsseitig);
Druckminderer; Manometer und Rohrtrenner BA. Über den
eingebauten Druckminderer wird der Druck konstant
gehalten und bei abfallendem Druck wird nachgespeist.

Technische Daten
Rohranschluss:  _"
Innengewinde
Füllleistung max.:  800 l/h
Betriebsdruck max.:  10 bar
Wassertemperatur (eingangsseitig) max.:  30 °C
Wassertemperatur (ausgangsseitig) max.:  65 °C
Heizwassertemperatur max.:  90 °C

Abmessungen
Einbaulänge:  202 mm

Hersteller:  JUDO
Modell  JHF-F PLUS
Artikelnr.:  8060080

liefern und montieren
Menge: 1,000 Stk

**11.05.0030 JUDO JHFB-S, Rohranschluss _" AG**
JUDO JHFB-S Enthärtungseinheit Rohranschluss _" AG mit
ZVSHK zertifizierter Hersteller

Einheit für den Festeinbau, zur Enthärtung des Füll-
und Ergänzungswassers für Warmwasserheizungsanlagen
nach VDI 2035, Blatt 1 (Vermeidung von Steinbildung).
Mit Überwachung der Kapazitäten von JUDO
Enthärtungspatronen Typ SOFT.
Lieferumfang: Innovatives Gehäuse zum waagrechten
Anschluss an die Rohrleitung, aus hochwertigem
Kunststoff mit Isolierschalen aus EPP.
Behälteranbindung unten mit Außengewinde zum Anschluss
von JUDO SOFT Enthärtungspatronen oder JUDO Adapter für
bodenstehende JUDO SOFT Enthärtungspatronen mit hoher
Kapazität. Mit integriertem Turbinenwasserzähler zur
Erfassung der Füll- und Ergänzungswassermenge.
Folientastatur zur Eingabe von Patronentyp und
Rohwasserhärte, LCD-Display zur Anzeige der
Restkapazität und Meldung bei Kapazitätsüberschreitung,
Ausgang zur Ansteuerung eines externen Melderelais.
Spannungsversorgung über 2 Stück Microbatterien 1,5 V
(AAA), ausgangsseitiger Absperrkugelhahn und
Probenahmeventil. Alle Materialien sind geeignet für
den Einsatz im enthärteten Wasser.

Technische Daten
Rohranschluss:  _"
Außengewinde
Füllleistung max.:  300 l/h
Betriebsdruck max.:  6 bar
Wassertemperatur max.:  30 °C
Umgebungstemperatur max.:  30 °C

Abmessungen
Einbaulänge:  351 mm
Höhe (ohne Patrone):  191 mm
Tiefe bis Rohrmitte:  75 mm

Hersteller:  JUDO
Modell  JHFB-S
Artikelnr.:  8068535

liefern und montieren
Menge: 1,000 Stk

**11.05.0040 JUDO Enthärtungspatrone SOFT 12000**
JUDO Enthärtungspatrone SOFT 12000

als Enthärtungspatrone für die JUDO i-fill sowie als
Ersatz für erschöpfte JUDO HEIFI-RESOFT
Enthärtungseinheit (JHRS ab Baujahr Juni 2014).
Ausführung: Austauscherbehälter aus Kunststoff,
Filterfüllung aus hochwertigem Kationenaustauscherharz.

Technische Daten:

Kapazität:  12000 Liter x °dH
Max. Füllleistung:  300 l/h
Kapazität bei 20°dH auf 0°dH  600 Liter
Kapazität bei 20°dH auf 8°dH  1000 Liter
Betriebsdruck max.  6 bar
Betriebstemperatur max.  30 °C

Hersteller:  JUDO
Bestellnummer  8068018

liefern und montieren
Menge: 1,000 Stk

#### Abschnitt 11.06 Montage Trinkwasserleitung

**11.06.0010 Trinkwasserleitung Kupferrohr 15 x 1 mm**
Trinkwasserleitung Kupferrohr 15 x 1 mm

nach DIN EN 1057, nahtlose Rundrohre, halbhart oder
hart in Stangen oder weich in Ringen, mit Gütezeichen
RAL und für Gas - oder Trinkwasserleitungssysteme vom
DVGW zugelassen und zertifiziert, die Verlegung hat
unter
Beachtung und gem . d en aktuellen entsprechenden
Vorschriften, d en gültigen Technischen Regeln, s owie
in Abhängigkeit der vorhandenen Wasserqualität zu
erfolgen . Gleiches gilt hinsichtlich der einschlägigen
Brandschutzvorschriften . Sämtliche Rohrleitungen sind
gem .d en gültigen DIN -/ EN- Vorgaben mit Wärme - und/
oder Schwitzwasserdämmung und/ oder Schutzrohren
zu versehen, d ie separat vergütet werden.
einschl . a ller erforderlichen Form, - und
Verbindungsstücke,
Abdichtungs ,- L öt, - , Press und
Befestigungsmaterialien

liefern und montieren, inkl. aller Formteile und
Befestigungen
Menge: 10,000 lfm

**11.06.0020 Trinkwasserleitung Kupferrohr 18 x 1 mm**
Trinkwasserleitung Kupferrohr 18 x 1 mm

nach DIN EN 1 057, n ahtlose Rundrohre, halbhart oder
hart in Stangen oder weich in Ringen, mit Gütezeichen
RAL und für Gas - oder Trinkwasserleitungssysteme vom
DVGW zugelassen und zertifiziert, die Verlegung hat
unter
Beachtung und gem . d en aktuellen entsprechenden
Vorschriften, d en gültigen Technischen Regeln, s owie
in Abhängigkeit der vorhandenen Wasserqualität zu
erfolgen . Gleiches gilt hinsichtlich der einschlägigen
Brandschutzvorschriften . Sämtliche Rohrleitungen sind
gem .d en gültigen DIN -/ EN- Vorgaben mit Wärme - und/
oder Schwitzwasserdämmung und/ oder Schutzrohren
zu versehen, d ie separat vergütet werden.
einschl . a ller erforderlichen Form, - und
Verbindungsstücke,
Abdichtungs ,- L öt, - , Press und
Befestigungsmaterialien

liefern und montieren, inkl. aller Formteile und
Befestigungen
Menge: 15,000 lfm

**11.06.0030 Trinkwasserleitung Kupferrohr 22 x 1 mm**
Trinkwasserleitung Kupferrohr 22 x 1 mm

nach DIN EN 1 057, n ahtlose Rundrohre, halbhart oder
hart in Stangen oder weich in Ringen, mit Gütezeichen
RAL und für Gas - oder Trinkwasserleitungssysteme vom
DVGW zugelassen und zertifiziert, die Verlegung hat
unter
Beachtung und gem . d en aktuellen entsprechenden
Vorschriften, d en gültigen Technischen Regeln, s owie
in Abhängigkeit der vorhandenen Wasserqualität zu
erfolgen . Gleiches gilt hinsichtlich der einschlägigen
Brandschutzvorschriften . Sämtliche Rohrleitungen sind
gem .d en gültigen DIN -/ EN- Vorgaben mit Wärme - und/
oder Schwitzwasserdämmung und/ oder Schutzrohren
zu versehen, d ie separat vergütet werden.
einschl . a ller erforderlichen Form, - und
Verbindungsstücke,
Abdichtungs ,- L öt, - , Press und
Befestigungsmaterialien

liefern und montieren, inkl. aller Formteile und
Befestigungen
Menge: 20,000 lfm

**11.06.0040 Trinkwasserleitung Kupferrohr 28 x 1 mm**
Trinkwasserleitung Kupferrohr 28 x 1 mm

nach DIN EN 1 057, n ahtlose Rundrohre, halbhart oder
hart in Stangen oder weich in Ringen, mit Gütezeichen
RAL und für Gas - oder Trinkwasserleitungssysteme vom
DVGW zugelassen und zertifiziert, die Verlegung hat
unter
Beachtung und gem . d en aktuellen entsprechenden
Vorschriften, d en gültigen Technischen Regeln, s owie
in Abhängigkeit der vorhandenen Wasserqualität zu
erfolgen . Gleiches gilt hinsichtlich der einschlägigen
Brandschutzvorschriften . Sämtliche Rohrleitungen sind
gem .d en gültigen DIN -/ EN- Vorgaben mit Wärme - und/
oder Schwitzwasserdämmung und/ oder Schutzrohren
zu versehen, d ie separat vergütet werden.
einschl . a ller erforderlichen Form, - und
Verbindungsstücke,
Abdichtungs ,- L öt, - , Press und
Befestigungsmaterialien

liefern und montieren, inkl. aller Formteile und
Befestigungen
Menge: 10,000 lfm

#### Abschnitt 11.07 Elektroinstallation

*Hinweis*
Elektroinstallationen nach DIN VDE 100

Verlegung von Kabeln; hierzu gehört auch das Abziehen
von Kabelenden, das Verlegen der Kabel in Schutzrohren
einschl. Lieferung und Montage von Kabelschutzrohren
inkl. Formteilen und mit den erforderlichen
Systemschellen, so wie das beidseitige Auflegen der
Kabelenden.

Bei der Durchdringung von Bauteilen, wie Wänden und
Decken, sind die Durchtrittsstellen entsprechend zu
verschließen, je nach Bauteilanforderung auch mit
entsprechendem Brandschutz.

Die Arbeiten dürfen nur von Elektrofachkräften oder
Fachkräften mit entsprechender Bescheinung für diese
festgelegten Tätigkeiten ausgeführt werden.

**11.07.0010 Außenfühler inkl. Verkabelung**
Außenfühler inkl. ca. 10m Kabel, wie zuvor beschrieben,

liefern und montieren
Menge: 1,000 Stk

**11.07.0020 Erdungskabel 6 mm²**
Erdungskabel (6 mm²) von der Erdungsschiene bis zum
jeweiligen Hausanschlussraum der Fernwärmeleitungen
verlegen, länge ca. 10 m, wie zuvor beschrieben,

liefern und montieren
Menge: 1,000 Stk

#### Abschnitt 11.08 sonstige Leistung

**11.08.0010 Obermonteurstunden**
Obermonteurstunden

für unvorhersehbare Arbeiten
Menge: 5,000 Std

**11.08.0020 Monteurstunden**
Monteurstunden

für unvorhersehbare Arbeiten
Menge: 5,000 Std

**11.08.0030 Helferstunden**
Helferstunden

für unvorhersehbare Arbeiten
Menge: 5,000 Std

### Bereich 12 Dinkelbachhöhe 11,13

#### Abschnitt 12.01 Demontage & Rückbau

**12.01.0010 Demontage Heiztherme (HT)**
Demontage Gas Kombitherme (GKT)

Dabei sind sämtliche Komponenten inkl. Abgasleitung der
GKT, die Spannungsversorgung der GKT spannungsfrei zu
schalten, allpolig abzuklemmenund, ordnungsgemäß zu
demontieren und fachgerecht zu entsorgen. Dabei ist
darauf zu achten, dass Demontage- und
Entsorgungsvorschriften, sowie alle geltenden
Arbeitsschutzbestimmungen und geltende
Sicherheitsvorschriften bei der Demontage eingehalten
werden.  Nach Abschluss der Demontage ist der
Arbeitsbereich sorgfältig zu reinigen.

Hier ist zwingend vor Aufnahme der Arbeiten die
Gaszufuhr sicher abzusperren und anschließend die
Leitungsenden fachgerecht, gemäß aktueller TRGI,
dauerhaft sicher zu verschließen.

Die Gasleitung im Bereich Unterputz muss nicht entfernt
werden.
Menge: 8,000 Stk

**12.01.0020 Transport Heizthermen ab Baujahr 2024**
Transport Gaskombithermen ab Baujahr 2024

Sicherer Transport der "neuen Gaskombithermen"  ab
Baujahr 2024. Diese werden vom Auftragnehmer zur
Essener Straße 66, 46047 Oberhausen gebracht und vom
Auftragggeber eingelagert.

2 Stk.
Menge: 1,000 psch

**12.01.0030 Kupferleitung 28 mm**
*** Bedarfsposition ohne GB
Kupferleitung 28 mm

Hierbei handelt es sich um die fachgerechte und sichere
Entfernung nach aktueller TRGI, der sichtbaren
existierenden Leitung im Kellerbereich existierenden
Leitungen inkl. aller Form- und Verbindungsstücke und
Befestigungen. Dies beihnhaltet die fachgerechte
Außerbetriebnahme der Gaszähler inkl. aller Stopfen
etc. Die nicht sichtbaren Leitungen im Strang müssen
nach aktueller TRGI verschlossen werden. Ein wichtiger
Bestandteil dieser Arbeit ist es, die Gaszufuhr zu
unterbrechen, um mögliche Gefährdungen auszuschließen.
Sobald die Leitung erfolgreich demontiert wurde, müssen
alle Komponenten des Systems sorgfältig entfernt und in
Übereinstimmung mit den entsprechenden Vorgaben
entsorgt werden.
Menge: 50,000 lfm

**12.01.0040 Kupferleitung 35 mm**
*** Bedarfsposition ohne GB
Kupferleitung 35 mm

wie vorgenannte Position
Menge: 18,000 lfm

**12.01.0050 Kupferleitung 42 mm**
Kupferleitung 42 mm

wie vorgenannte Position
Menge: 5,000 lfm

**12.01.0060 Kupferleitung 54 mm**
Kupferleitung  54 mm

wie vorgenannte Position
Menge: 5,000 lfm

**12.01.0070 Stahlleitung 1"**
Stahlleitung  1"

Hierbei handelt es sich um die fachgerechte und sichere
Entfernung nach aktueller TRGI, der sichtbaren
existierenden Leitung im Kellerbereich existierenden
Leitungen inkl. aller Form- und Verbindungsstücke und
Befestigungen. Dies beihnhaltet die fachgerechte
Außerbetriebnahme der Gaszähler inkl. aller Stopfen
etc. Die nicht sichtbaren Leitungen im Strang müssen
nach aktueller TRGI verschlossen werden. Ein wichtiger
Bestandteil dieser Arbeit ist es, die Gaszufuhr zu
unterbrechen, um mögliche Gefährdungen auszuschließen.
Sobald die Leitung erfolgreich demontiert wurde, müssen
alle Komponenten des Systems sorgfältig entfernt und in
Übereinstimmung mit den entsprechenden Vorgaben
entsorgt werden.
Menge: 60,000 lfm

**12.01.0080 Stahlleitung 1 1/4"**
Stahlleitung 1 1/4"

wie vorgenannte Position.
Menge: 25,000 lfm

**12.01.0090 Rückbau Gaszähler**
Rückbau Gaszähler

Abstimmung mit örtlichem Gasversorger zum Rückbau der
vorhandenen Gaszähler und Übergabe an Gasversorger.
Dokumentation Geschosszuordnung, Zählernummer,
Ausbaustand, Ausbaudatum
Menge: 8,000 Stk

**12.01.0100 Heizungssystem innerhalb der Wohnung entleeren**
Heizungssystem innerhalb der Wohnung entleeren

Für die Heizungsarbeiten innerhalb der Wohnung.

liefern und montieren
Menge: 8,000 Stk

#### Abschnitt 12.02 Montage Heizungsleitungen

**12.02.0010 Terminliche Abstimmung mit den Mietern**
Terminliche Abstimmung mit den Mietern

Die Arbeiten werden im bewohnten Zustand durchgeführt
und können nur Strangweise erfolgen. Das bedeutet, dass
immer 2 übereinanderliegende Wohnungen gleichzeitig
umgerüstet werden müssen. Aus diesem Grund müssen beide
Mieter an einem Strang zwingend gleichzeitig den Zugang
zur Wohnung gewähren. Die Terminabstimmung (telefonisch
und per Aushang) mit den Mietern erfolgt durch den
Auftragnehmer. Der Auftraggeber stellt die Kontaktdaten
der Mieter dem Auftragnehmer zur Verfügung.
Menge: 1,000 Stk

**12.02.0020 Anbindung der neuen Leitungen (RL,VL)**
Anbindung der neuen Leitungen (RL,VL)

Verbindung der Strangleitung vom Abgasschacht zum
vorhandenen Rohrleitunganschluss.

Ca. 2x4m Temponox Rohr  bis DN 20 inkl. aller Form- und
Verbindungsstücke und aller erforderlichen Materialien
inkl. Dämmung (Rockwool RS800)

liefern und montieren

Abrechnung erfolgt nach laufendem Meter. Preis ist für
Vor und Rücklauf zusammen.
Menge: 32,000 lfm

**12.02.0030 Einbau Wärmemengenzähler**
Einbau Wärmemengenzähler

Nur der Wärmemengenzähler wird vom Auftraggeber
gestellt. Die folgenden Materialien sind auf Grundlage
des gestellten Wärmemengenzählers zu montieren.

2x Absperrung mit Fühleraufnahme (5,2mm) im Vor- und
Rücklauf
1x Absperrung ohne Fühleraufnahme im Vorlauf

für:

Sensostar Q
Nenngröße: 0,6m3/h
Baulänge: 110mm
DN 15
Temp. Fühler: 5,2mm
funk integriert
ACDA000135

liefern und montieren
Menge: 8,000 Stk

**12.02.0040 Temponox-Rohr 1.4520, 15x1,0 Viega 591175**
*** Bedarfsposition ohne GB
Temponox-Rohr 1.4520,
Edelstahlrohr aus Werkstoff 1.4520,
Anwendung nur für geschlossene Heiz-
und Kühlkreisläufe,
nicht für die Trinkwasserinstallation
zugelassen!
6 m in Stangen,
Modell-Nr. 1703

15 X 1,0 (600)  Viega 591175

liefern und montieren
Menge: 1,000 lfm

**12.02.0050 Temponox-Rohr 1.4520, 18x1,0 Viega 591182**
*** Bedarfsposition ohne GB
Temponox-Rohr 1.4520,
Edelstahlrohr aus Werkstoff 1.4520,
Anwendung nur für geschlossene Heiz-
und Kühlkreisläufe,
nicht für die Trinkwasserinstallation
zugelassen!
6 m in Stangen,
Modell-Nr. 1703

18 X 1,0 (240)  Viega 591182

liefern und montieren
Menge: 1,000 lfm

**12.02.0060 Temponox-Rohr 1.4520, 22x1,2 Viega 591199**
Temponox-Rohr 1.4520,
Edelstahlrohr aus Werkstoff 1.4520,
Anwendung nur für geschlossene Heiz-
und Kühlkreisläufe,
nicht für die Trinkwasserinstallation
zugelassen!
6 m in Stangen,
Modell-Nr. 1703

22 X 1,2 (420)  Viega 591199

liefern und montieren
Menge: 30,000 lfm

**12.02.0070 Temponox-Rohr 1.4520, 28x1,2 Viega 591205**
Temponox-Rohr 1.4520,
Edelstahlrohr aus Werkstoff 1.4520,
Anwendung nur für geschlossene Heiz-
und Kühlkreisläufe,
nicht für die Trinkwasserinstallation
zugelassen!
6 m in Stangen,
Modell-Nr. 1703

28 X 1,2 (240)  Viega 591205

liefern und montieren
Menge: 35,000 lfm

**12.02.0080 Temponox-Rohr 1.4520, 35x1,5 Viega 591212**
Temponox-Rohr 1.4520,
Edelstahlrohr aus Werkstoff 1.4520,
Anwendung nur für geschlossene Heiz-
und Kühlkreisläufe,
nicht für die Trinkwasserinstallation
zugelassen!
6 m in Stangen,
Modell-Nr. 1703

35 X 1,5 (180)  Viega 591212

liefern und montieren
Menge: 60,000 lfm

**12.02.0090 Wärmedämmung DN 20 Strang 100% (Rockwool, RS 800)**
Wärmedämmung DN 20 Strang 100% (Rockwool, RS 800)
Rohrschalen aus Mineralfaser (Lamellenmatten, einseitig
mit Alufolie versehen, Rockwool-RS800), nicht brennbar
nach DIN 4102, Rechenwert der Dämmschicht bezogen auf
eine Wärmeleitzahl mind. 0,035 W/m K gemäß VDI 2055,
liefern und in den vorgeschriebenen Stärken
diffusionsdicht verlegen. Bögen, Versprünge, T-Stücke
und sonstige Formstücke sind mit sauberem Abschluss
auszuführen, die Kosten hierfür sind im Einheitspreis
zu berücksichtigen. Im sichtbaren Bereich mit
PVC-Oberflächenschutz.

Fabrikat:  Rockwool
Typ:  Dämmschale RS 800

DN 20

liefern und montieren
Menge: 30,000 lfm

**12.02.0100 Wärmedämmung DN 25 Strang 100% (Rockwool, RS 800)**
Wärmedämmung DN 25 Strang 100% (Rockwool, RS 800)
Rohrschalen aus Mineralfaser (Lamellenmatten, einseitig
mit Alufolie versehen, Rockwool-RS800), nicht brennbar
nach DIN 4102, Rechenwert der Dämmschicht bezogen auf
eine Wärmeleitzahl mind. 0,035 W/m K gemäß VDI 2055,
liefern und in den vorgeschriebenen Stärken
diffusionsdicht verlegen. Bögen, Versprünge, T-Stücke
und sonstige Formstücke sind mit sauberem Abschluss
auszuführen, die Kosten hierfür sind im Einheitspreis
zu berücksichtigen. Im sichtbaren Bereich mit
PVC-Oberflächenschutz.

Fabrikat:  Rockwool
Typ:  Dämmschale RS 800

DN 25

liefern und montieren
Menge: 25,000 lfm

**12.02.0110 Wärmedämmung Kellerleitung DN 25 100% (Rockwool, RS 800)**
Wärmedämmung Kellerleitung DN 25 100% (Rockwool, RS
800)

Rohrschalen aus Mineralfaser (Lamellenmatten, einseitig
mit Alufolie versehen, Rockwool-RS800), nicht brennbar
nach DIN 4102, Rechenwert der Dämmschicht bezogen auf
eine Wärmeleitzahl mind. 0,035 W/m K gemäß VDI 2055,
liefern und in den vorgeschriebenen Stärken
diffusionsdicht verlegen. Bögen, Versprünge, T-Stücke
und sonstige Formstücke sind mit sauberem Abschluss
auszuführen, die Kosten hierfür sind im Einheitspreis
zu berücksichtigen. Im sichtbaren Bereich mit
PVC-Oberflächenschutz.

Fabrikat:  Rockwool
Typ:  Dämmschale RS 800

liefern und montieren
Menge: 10,000 lfm

**12.02.0120 Wärmedämmung Kellerleitung DN 32 100% (Rockwool, RS 800)**
Wärmedämmung Kellerleitung DN 32 100% (Rockwool, RS
800)

Rohrschalen aus Mineralfaser (Lamellenmatten, einseitig
mit Alufolie versehen, Rockwool-RS800), nicht brennbar
nach DIN 4102, Rechenwert der Dämmschicht bezogen auf
eine Wärmeleitzahl mind. 0,035 W/m K gemäß VDI 2055,
liefern und in den vorgeschriebenen Stärken
diffusionsdicht verlegen. Bögen, Versprünge, T-Stücke
und sonstige Formstücke sind mit sauberem Abschluss
auszuführen, die Kosten hierfür sind im Einheitspreis
zu berücksichtigen. Im sichtbaren Bereich mit
PVC-Oberflächenschutz.

Fabrikat:  Rockwool
Typ:  Dämmschale RS 800

liefern und montieren
Menge: 60,000 lfm

**12.02.0130 Rohrkasten erstellen an Wänden, ohne Station**
Rohrkasten erstellen an Wänden, ohne Station

Rohrverkleidung dreiseitig herstellen aus Gipskarton
an Wänden (ohne Wohnungsstation)
Breite: ca. 30cm
Tiefe: ca. 10cm
Unterkonstruktion: verzinkte Stahlblechprofile,
kraftschlüssig mit
geeigneten Dübeln in ausreichenden Abständen in Wänden
jeder Bauart (Mauerwerk, Trockenbau, Beton, etc...)
befestigt.
Beplankung einlagig mit Gipskarton (12,5 mm Dicke)
Einschließlich Verspachtelung
Oberflächengüte Standardverspachtelung Q2
Enthalten ist auch das saubere Anarbeiten an vorhandene

Flächen

liefern und montieren
Menge: 1,000 lfm

**12.02.0140 Rohrkasten erstellen an Decken**
Rohrkasten erstellen an Decken

Rohrverkleidung zwei- oder dreiseitig herstellen aus
Gipskarton
an Decken
Breite: ca. 30cm
Tiefe: ca. 10cm
Unterkonstruktion: verzinkte Stahlblechprofile,
kraftschlüssig mit
geeigneten Dübeln in ausreichenden Abständen in Decken
jeder Bauart (Beton, Spalierlatte, Gipskarton, etc...)
befestigt.
Beplankung einlagig mit Gipskarton (12,5 mm Dicke)
Einschließlich Verspachtelung
Oberflächengüte Standardverspachtelung Q2
Enthalten ist auch das saubere Anarbeiten an vorhandene

Flächen

liefern und montieren
Menge: 1,000 lfm

**12.02.0150 Einbau einer Revisionsklappe 20 x 20 cm**
Einbau einer Revisionsklappe 20 x 20 cm

Revisionsklappe in vorgenannten Rohrkasten einbauen,
einschließlich Profile für den Wechsel
Klappe und Rahmen aus Stahlblech, weiß
pulverbeschichtet
mit Vierkantverschluß
Öffnungsgröße: 20cm x 20cm

liefern und montieren
Menge: 1,000 Stk

**12.02.0160 Flächen tapezieren und streichen**
Flächen tapezieren und streichen

Decken- und/oder Wandflächen mit Tiefgrund grundieren
und
mit Raufaser tapezieren und anschließend mit
waschbeständiger Dispersionsfarbe deckend beschichten
an vorhandende Flächen sauber anarbeiten
In Kleinflächen
Material:
Brillux Lacryl Tiefgrund ELF 595 oder gleichwertig
Brillux Raufaser 51, grob, oder gleichwertig
Brillux Malerweiß LF, oder gleichwertig

liefern und montieren
Menge: 1,000 m²

**12.02.0170 Bezeichnungsschilder 100 x 50 mm aus Kunststoff**
Bezeichnungsschilder 100 x 50 mm aus Kunststoff
Beschriftung mehrzeilig mit Befestigung

liefern und montieren
Menge: 10,000 Stk

**12.02.0180 Revisionsunterlagen**
Revisionsunterlagen

Spätestens zum Tag der  Abnahme, hat der Auftragnehmer
die erforderlichen Revisionsunterlagen in digitaler
Ausführung (PDF per E-Mail vorab) dem zuständigen
Bauleiter des Auftraggebers auszuhändigen.

Hierzu gehören:

- Anlagenschema
- Bedienungs- und Wartungsanweisung
- Gerätebeschreibungen inkl. Geräteliste
- Druckprotokolle
- Funktionsbeschreibung der Anlage
- Liste über Ersatz- und Verschleißteile
Menge: 1,000 Stk

#### Abschnitt 12.03 Hydraulischer Abgleich & Armaturen

**12.03.0010 Einbau Thermostatventile DN 15**
Einbau Thermostatventile DN 15

Thermostatventileinheit DN 15 Eck- oder Durchgang
austauschen für den hydraulischen Abgleich.
Fachgerechte Demontage und Entsorgung des alten
Ventils und des Fühlers.
Die Anschlüsse für den Einbau des neuen Ventils werden
komplett vorbereitet, inkl. aller Form- und
Verbindungsstücke. Neues Danfoss RA-DV Ventil montieren
und einstellen auf die vorgegebenen Werte des AG. Den
Fühler auf das Ventil montieren. Nach dem Füllen und
Entlüften der Anlage erfolgt eine Kontrolle auf
Dichtigkeit.
Bei dieser Montage ist der Arbeitsbereich gegen
Verschmutzung zu sichern.
Schriftliche Bestätigung der Ausführung des
hydraulischen Abgleichs. Ausfüllen des VdZ-Formulars.

Thermostatventil:
Danfoss RA-DV Durchgang  013G7724
Danfoss RA-DV Eck  013G7723
Danfoss RA-DV Winkel rechts  023G7719
Danfoss RA-DV Winkel links  013G7720
Danfoss RA-DV UK (axial)  023G7710
Danfoss VHS-DV

Thermostatkopf:
Danfoss Aero RA Fühler eingebaut  015G4598
Danfoss Aero RA Fernfühler  015G4592

liefern und montieren
Menge: 30,000 Stk

**12.03.0020 Einbau Thermostatventile DN 20**
Einbau Thermostatventile DN 20

Thermostatventileinheit austauschen für den
hydraulischen Abgleich, DN 20 Eck- oder Durchgang
Wie zuvor jedoch DN 20

Thermostatventil:
Danfoss RA-DV Durchgang  013G7726
Danfoss RA-DV Eck  013G7725
Danfoss VHS-DV

Thermostatkopf:
Danfoss Aero RA Fühler eingebaut  015G4598
Danfoss Aero RA Fernfühler  015G4592

liefern und montieren
Menge: 10,000 Stk

**12.03.0030 Reflex Membran.Druckausdehnungsgefäß Reflex N 140, grau, 6/1.5 bar**
Reflex Membran-Druckausdehnungsgefäß Reflex N 140,
grau, 6/1.5 bar

Volumen: 140L
Hersteller:  Reflex
Typ:  N 140

liefern und montieren, inkl. aller Formteile und
Befestigungen
Menge: 1,000 Stk

**12.03.0040 Zeigerthermometer 0-100°C, d=100 mm**
Bimetall-Zeigerthermometer für Temperaturbereich 0 -
100°C, schnellanzeigend, Klasse 1, Anschlussgewinde ½"
DN15 AG, Tauchschaftlänge 60 mm, ohne Tauchhülse,
Messgenauigkeit ±1% vom Skalenwert.

Technische Daten:

Anschluss:  ½" DN15 AG
Gehäuse:  Edelstahl
Gehäusedurchmesser:  100 mm
Temperaturbereich:  0 - 100°C Toleranz ±1%

liefern und montieren
Menge: 4,000 Stk

**12.03.0050 Manometer 100 mm / 6 bar**
Manometer 100 mm / 6 bar
als Rohrfedermanometer,
Gehäuse aus Kunststoff
- Meßgenauigkeit: Klasse 1,6
- Gehäusedurchmesser: 100 mm
- Anschluss unten: R 1/2" radial
- Anzeigebereich: 0 bis 6 bar

liefern und montieren
Menge: 2,000 Stk

**12.03.0060 Reflex Kappenventil SUR 1' x 1'**
Reflex Kappenventil SU R 1' x 1'

Betriebstemperatur:  120°C
Max. zul. Betriebsüberdruck:  10 bar
Betriebsüberdruck:  10 bar
Anschluss WBI:  R 1'
Gewicht:  0.57 KGM

Für Membran-Druckausdehnungsgefäße in geschlossenen
Heizungs- und Kühlwasseranlagen.Mit einer gegen
unbeabsichtigtes Schließen gesicherten Absperrung und
einer Entleerung gemäß DIN EN 12828.

Hersteller:  Reflex
Typ:  SUR 1' x 1'

liefern und montieren
Menge: 1,000 Stk

**12.03.0070 SpiroTrap Schlammabscheider MB3: Messing, 1 1/4" IG**
SpiroTrap Schlammabscheider MB3 mit Magnet

Messingausführung 1 1/4" IG

SpiroTrap MB3 - Schlammabscheider mit variablen
Anschluss für vertikale oder horizontale Rohrleitungen.
Leistungssteigernde magetische Unterstützung durch
abnehmbarem, externen Magnet.

Schnelle und kontinuierliche Entfernung
ferromagnetischer und nicht magnetischer Schmutz-und
Schlammpartikel aus Heiz- oder Kühlkreisläufen.

Medium Wasser und Wasser/Glykol (50/50%).

Gehäuse in Messingausführung. Schlammabscheidung bis zu
einer Partikelgröße von 5 Mikrometer -ohne
Betriebsunterbrechung abscheiden und abschlammen durch
den Spirorohreinsatz. Mit abschraubbarem
Gehäuseunterteil zu Reinigungs- und Revisionsarbeiten.

Komplett mit Abschlammhahn.

liefern und montieren
Menge: 1,000 Stk

**12.03.0080 HEIMEIER Heizungskugelhahn Globo H Innengewinde, Entleerung, DN 25, Rotguss**
*** Bedarfsposition ohne GB
HEIMEIER Heizungskugelhahn Globo H Innengewinde,
Entleerung, DN 20, Rotguss

HEIMEIER Heizungs-Kugelhahn
Gehäuse und Kugel aus korrosionsbeständigem, entzinkungsfreiem Rotguß. Gehäuse
rohrförmig für durchlaufende Wärmedämmung. Kugel mit glattem Durchgang. Wartungsfreie Spindelabdichtung durch zwei
O-Ringe. Kugelabdichtung durch PTFE-
Ringe. Knebel aus schlagfestem Kunststoff, Anschläge verdeckt. Knebel auch
bei wärmegedämmten Gehäuse von außen
bedienbar. Anschluss Innengewinde für
Gewinderohr.
Zul. Betriebstemperatur TB 120 Grd. C.
Nenndruck PN 16.
Fabrikat: IMI Heimeier
Typ: Globo H
Ausführung: DN 20
mit Entleerung

Art.-Nr. 0615-05.000

liefern und montieren
Menge: 1,000 Stk

**12.03.0090 HEIMEIER Wärmedämmschale für Globo H mit Entleerung, DN 25**
*** Bedarfsposition ohne GB
HEIMEIER Wärmedämmschale für Globo H
mit Entleerung, DN 20

Fabrikat: IMI Heimeier

Art.-Nr. 0615-05.553

liefern und montieren
Menge: 6,000 Stk

**12.03.0100 HEIMEIER Heizungskugelhahn Globo H Innengewinde, Entleerung, DN 25, Rotguss**
HEIMEIER Heizungskugelhahn Globo H Innengewinde,
Entleerung, DN 25, Rotguss

HEIMEIER Heizungs-Kugelhahn
Gehäuse und Kugel aus korrosionsbeständigem, entzinkungsfreiem Rotguß. Gehäuse
rohrförmig für durchlaufende Wärmedämmung. Kugel mit glattem Durchgang. Wartungsfreie Spindelabdichtung durch zwei
O-Ringe. Kugelabdichtung durch PTFE-
Ringe. Knebel aus schlagfestem Kunststoff, Anschläge verdeckt. Knebel auch
bei wärmegedämmten Gehäuse von außen
bedienbar. Anschluss Innengewinde für
Gewinderohr.
Zul. Betriebstemperatur TB 120 Grd. C.
Nenndruck PN 16.
Fabrikat: IMI Heimeier
Typ: Globo H
Ausführung: DN 25
mit Entleerung

Art.-Nr. 0615-05.000

liefern und montieren
Menge: 4,000 Stk

**12.03.0110 HEIMEIER Wärmedämmschale für Globo H mit Entleerung, DN 25**
HEIMEIER Wärmedämmschale für Globo H
mit Entleerung, DN 25

Fabrikat: IMI Heimeier

Art.-Nr. 0615-05.553

liefern und montieren
Menge: 4,000 Stk

**12.03.0120 HEIMEIER Heizungskugelhahn Globo H Innengewinde, Entleerung, DN 32, Rotguss**
HEIMEIER Heizungskugelhahn Globo H Innengewinde,
Entleerung, DN 32, Rotguss

HEIMEIER Heizungs-Kugelhahn
Gehäuse und Kugel aus korrosionsbeständigem, entzinkungsfreiem Rotguß. Gehäuse
rohrförmig für durchlaufende Wärmedämmung. Kugel mit glattem Durchgang. Wartungsfreie Spindelabdichtung durch zwei
O-Ringe. Kugelabdichtung durch PTFE-
Ringe. Knebel aus schlagfestem Kunststoff, Anschläge verdeckt. Knebel auch
bei wärmegedämmten Gehäuse von außen
bedienbar. Anschluss Innengewinde für
Gewinderohr.
Zul. Betriebstemperatur TB 120 Grd. C.
Nenndruck PN 16.
Fabrikat: IMI Heimeier
Typ: Globo H
Ausführung: DN 32
mit Entleerung

Art.-Nr. 0615-05.000

liefern und montieren
Menge: 4,000 Stk

**12.03.0130 HEIMEIER Wärmedämmschale für Globo H mit Entleerung, DN 32**
HEIMEIER Wärmedämmschale für Globo H
mit Entleerung, DN 32

Fabrikat: IMI Heimeier

Art.-Nr. 0615-05.553

liefern und montieren
Menge: 4,000 Stk

**12.03.0140 SIMPLEX KFE-Kugelhahn Heizung, lang DG G1/2 AG**
SIMPLEX KFE-Kugelhahn Heizung, lang DG G1/2 AG

Kugelhahn für das Füllen und Entleeren von
Heizungsanlagen, selbstdichtend mit
Gewindeeinschneiddichtung aus EPDM. Schwere Bauform aus
vernickeltem Pressmessing. Flügelgriff (rot)
entsprechend dem Einsatzzweck abnehmbar. Hartverchromte
Kugel mit vollem Durchgang in Teflon gelagert.
Blindkappe mit Edelstahl-Schwenkbügel auch zur
Betätigung verwendbar, mit Stellungsanzeige und festem
Anschlag. Fixierung der Einbaulage mittels
Kontermutter. Betätigungsspindel mit doppelter
O-Ring-Dichtung aus EPDM. Einsatzbereich:
Warmwasser-Heizungsanlagen: max. Betriebsdruck 10 bar,
max. Betriebstemperatur 110 Grad C. Dauertemperatur,
130 Grad C. kurzzeitig.

Anschluss: G1/2 AG x G3/4 AG

Ausführung: Durchgangsform, lange Ausführung

Fabrikat: SIMPLEX

Artikelnummer: F10640

liefern und montieren
Menge: 5,000 Stk

**12.03.0150 Gestra Schwerkraftbremse SBO31 Nennweite 1" (DN25)**
Schwerkraftbremse
Schwerkraftumlaufsperre, Pressmessing/Kunststoff,
federbelastet, mit Innengewinde für den Druckstutzen
der Umwälzpumpe. Austrittsseitig mit Außengewinde
passend für das Einlegeteil mit Flachdichtung und
Überwurfmutter von der Umwälzpumpe.

Nennweite: DN25 / 1"

Hersteller:  Gestra
Typ:  SBO 31

liefern und montieren
Menge: 1,000 Stk

#### Abschnitt 12.04 Rohbauarbeiten

**12.04.0010 Kernbohrung 100 mm in Wänden und Decken aus Stahlbeton**
Kernbohrung 100 mm in Wänden und Decken aus Stahlbeton

Kernbohrung in Wand/ Decke herstellen, Abdecken mit
Folie zu
schützender Bereiche.
Einschließlich Schnitte durch Bewehrungsstahl bis 16
mm, Entsorgung der Bohrkerne, Wand und Decke aus
Beton
Menge: 3,000 Stk

**12.04.0020 Wanddurchbruch 300 cm² in KS Mauerwerk 24 cm**
Wanddurchbruch 300 cm² in KS Mauerwerk 24 cm

inkl. verschließen mit Mörtel
Menge: 7,000 Stk

**12.04.0030 Wanddurchbruch 300 cm² in KS Mauerwerk 11,5 cm**
Wanddurchbruch 300 cm² in KS Mauerwerk 11,5 cm

inkl. verschließen mit Mörtel
Menge: 4,000 Stk

**12.04.0040 Stemmarbeiten am Abgasschacht (Wohnung)**
Stemmarbeiten am Abgasschacht

Stemmarbeiten im oberen Teil des Abgasschachtes
innerhalb der Wohnung durchführen und wieder
fachgerecht nach aktuellen Vorgaben des Brandschutzes
verschließen.

Größe (BxH): ca. 30 cm x 40 cm

liefern und montieren
Menge: 8,000 Stk

**12.04.0050 Stemmarbeiten am Abgasschacht (Keller)**
Stemmarbeiten am Abgasschacht (Keller)

Stemmarbeiten im Bereich des Abgasschachtes durchführen
und wieder fachgerecht  nach aktuellen Vorgaben des
Brandschutzes verschließen.

Größe BxH: ca. 30 cm x 150 cm

liefern und montieren
Menge: 4,000 Stk

#### Abschnitt 12.05 Wasseraufbereitung

**12.05.0010 Heizungssystem befüllen, spülen und entlüften**
Heizungssystem befüllen, spülen und entlüften

Gesamtes Heizungssystem nach VDI 2035 als Erstbefüllung
mit einer mobilen Anlage befüllen, inkl. aller Keller-,
Strang- und Wohnungsleitungen

Die Wasserqualität ist nach der Befüllung zu prüfen und
im vom Auftragnehmer erstellten Anlagenbuch zu
dokumentieren.
Dieses Anlagenbuch ist im Heizraum zu hinterlegen.

Eine Kontrollmesung ist nach sechs Wochen durch den AN
selbstständig durchzuführen und zu dokumentieren.
Sollten die Heizungswasserwerte nicht der VDI 2035
entsprechen, muss das Heizungswasser nochmals
aufbereitet werden.
Menge: 1,000 Stk

**12.05.0020 JUDO JHF-F PLUS, Füllleistung 800 l/h, Rohranschluss _" IG**
JUDO JHF-F PLUS Füllarmatur mit BA-Rohrtrenner und
Druckminderer mit DVGW CERT Prüfzeichen, ZVSHK
zertifizierter Hersteller

Nach DIN EN 1717 und DIN 1988-100 sind nur noch
permanente Anschlüsse für die Befüllung von
Heizkreisläufen mit Trinkwasser zulässig. Die
Heizungs-Nachspeisestation dient der Erst- und
Nachbefüllung von Warmwasserheizungsanlagen. Der
eingebaute Rohrtrenner (Systemtrenner Typ BA) nach DIN
EN 1717 und DIN 1988-100 und DIN EN 12729 verhindert
ein Zurückdrücken des Heizungswassers in die
Trinkwasserleitung. Somit ist der direkte Festanschluss
an die Heizungsanlage nach DIN EN 1717 und DIN 1988-100
zugelassen. Der integrierte Druckminderer sorgt für den
korrekten und konstanten Befülldruck der Anlage.

Lieferumfang: Die HEIFI-FÜL PLUS Füllarmatur besteht
aus zwei Absperrventilen (ein- und ausgangsseitig);
Druckminderer; Manometer und Rohrtrenner BA. Über den
eingebauten Druckminderer wird der Druck konstant
gehalten und bei abfallendem Druck wird nachgespeist.

Technische Daten
Rohranschluss:  _"
Innengewinde
Füllleistung max.:  800 l/h
Betriebsdruck max.:  10 bar
Wassertemperatur (eingangsseitig) max.:  30 °C
Wassertemperatur (ausgangsseitig) max.:  65 °C
Heizwassertemperatur max.:  90 °C

Abmessungen
Einbaulänge:  202 mm

Hersteller:  JUDO
Modell  JHF-F PLUS
Artikelnr.:  8060080

liefern und montieren
Menge: 1,000 Stk

**12.05.0030 JUDO JHFB-S, Rohranschluss _" AG**
JUDO JHFB-S Enthärtungseinheit Rohranschluss _" AG mit
ZVSHK zertifizierter Hersteller

Einheit für den Festeinbau, zur Enthärtung des Füll-
und Ergänzungswassers für Warmwasserheizungsanlagen
nach VDI 2035, Blatt 1 (Vermeidung von Steinbildung).
Mit Überwachung der Kapazitäten von JUDO
Enthärtungspatronen Typ SOFT.
Lieferumfang: Innovatives Gehäuse zum waagrechten
Anschluss an die Rohrleitung, aus hochwertigem
Kunststoff mit Isolierschalen aus EPP.
Behälteranbindung unten mit Außengewinde zum Anschluss
von JUDO SOFT Enthärtungspatronen oder JUDO Adapter für
bodenstehende JUDO SOFT Enthärtungspatronen mit hoher
Kapazität. Mit integriertem Turbinenwasserzähler zur
Erfassung der Füll- und Ergänzungswassermenge.
Folientastatur zur Eingabe von Patronentyp und
Rohwasserhärte, LCD-Display zur Anzeige der
Restkapazität und Meldung bei Kapazitätsüberschreitung,
Ausgang zur Ansteuerung eines externen Melderelais.
Spannungsversorgung über 2 Stück Microbatterien 1,5 V
(AAA), ausgangsseitiger Absperrkugelhahn und
Probenahmeventil. Alle Materialien sind geeignet für
den Einsatz im enthärteten Wasser.

Technische Daten
Rohranschluss:  _"
Außengewinde
Füllleistung max.:  300 l/h
Betriebsdruck max.:  6 bar
Wassertemperatur max.:  30 °C
Umgebungstemperatur max.:  30 °C

Abmessungen
Einbaulänge:  351 mm
Höhe (ohne Patrone):  191 mm
Tiefe bis Rohrmitte:  75 mm

Hersteller:  JUDO
Modell  JHFB-S
Artikelnr.:  8068535

liefern und montieren
Menge: 1,000 Stk

**12.05.0040 JUDO Enthärtungspatrone SOFT 12000**
JUDO Enthärtungspatrone SOFT 12000

als Enthärtungspatrone für die JUDO i-fill sowie als
Ersatz für erschöpfte JUDO HEIFI-RESOFT
Enthärtungseinheit (JHRS ab Baujahr Juni 2014).
Ausführung: Austauscherbehälter aus Kunststoff,
Filterfüllung aus hochwertigem Kationenaustauscherharz.

Technische Daten:

Kapazität:  12000 Liter x °dH
Max. Füllleistung:  300 l/h
Kapazität bei 20°dH auf 0°dH  600 Liter
Kapazität bei 20°dH auf 8°dH  1000 Liter
Betriebsdruck max.  6 bar
Betriebstemperatur max.  30 °C

Hersteller:  JUDO
Bestellnummer  8068018

liefern und montieren
Menge: 1,000 Stk

#### Abschnitt 12.06 Montage Trinkwasserleitung

**12.06.0010 Trinkwasserleitung Kupferrohr 15 x 1 mm**
Trinkwasserleitung Kupferrohr 15 x 1 mm

nach DIN EN 1057, nahtlose Rundrohre, halbhart oder
hart in Stangen oder weich in Ringen, mit Gütezeichen
RAL und für Gas - oder Trinkwasserleitungssysteme vom
DVGW zugelassen und zertifiziert, die Verlegung hat
unter
Beachtung und gem . d en aktuellen entsprechenden
Vorschriften, d en gültigen Technischen Regeln, s owie
in Abhängigkeit der vorhandenen Wasserqualität zu
erfolgen . Gleiches gilt hinsichtlich der einschlägigen
Brandschutzvorschriften . Sämtliche Rohrleitungen sind
gem .d en gültigen DIN -/ EN- Vorgaben mit Wärme - und/
oder Schwitzwasserdämmung und/ oder Schutzrohren
zu versehen, d ie separat vergütet werden.
einschl . a ller erforderlichen Form, - und
Verbindungsstücke,
Abdichtungs ,- L öt, - , Press und
Befestigungsmaterialien

liefern und montieren, inkl. aller Formteile und
Befestigungen
Menge: 10,000 lfm

**12.06.0020 Trinkwasserleitung Kupferrohr 18 x 1 mm**
Trinkwasserleitung Kupferrohr 18 x 1 mm

nach DIN EN 1 057, n ahtlose Rundrohre, halbhart oder
hart in Stangen oder weich in Ringen, mit Gütezeichen
RAL und für Gas - oder Trinkwasserleitungssysteme vom
DVGW zugelassen und zertifiziert, die Verlegung hat
unter
Beachtung und gem . d en aktuellen entsprechenden
Vorschriften, d en gültigen Technischen Regeln, s owie
in Abhängigkeit der vorhandenen Wasserqualität zu
erfolgen . Gleiches gilt hinsichtlich der einschlägigen
Brandschutzvorschriften . Sämtliche Rohrleitungen sind
gem .d en gültigen DIN -/ EN- Vorgaben mit Wärme - und/
oder Schwitzwasserdämmung und/ oder Schutzrohren
zu versehen, d ie separat vergütet werden.
einschl . a ller erforderlichen Form, - und
Verbindungsstücke,
Abdichtungs ,- L öt, - , Press und
Befestigungsmaterialien

liefern und montieren, inkl. aller Formteile und
Befestigungen
Menge: 15,000 lfm

**12.06.0030 Trinkwasserleitung Kupferrohr 22 x 1 mm**
Trinkwasserleitung Kupferrohr 22 x 1 mm

nach DIN EN 1 057, n ahtlose Rundrohre, halbhart oder
hart in Stangen oder weich in Ringen, mit Gütezeichen
RAL und für Gas - oder Trinkwasserleitungssysteme vom
DVGW zugelassen und zertifiziert, die Verlegung hat
unter
Beachtung und gem . d en aktuellen entsprechenden
Vorschriften, d en gültigen Technischen Regeln, s owie
in Abhängigkeit der vorhandenen Wasserqualität zu
erfolgen . Gleiches gilt hinsichtlich der einschlägigen
Brandschutzvorschriften . Sämtliche Rohrleitungen sind
gem .d en gültigen DIN -/ EN- Vorgaben mit Wärme - und/
oder Schwitzwasserdämmung und/ oder Schutzrohren
zu versehen, d ie separat vergütet werden.
einschl . a ller erforderlichen Form, - und
Verbindungsstücke,
Abdichtungs ,- L öt, - , Press und
Befestigungsmaterialien

liefern und montieren, inkl. aller Formteile und
Befestigungen
Menge: 20,000 lfm

**12.06.0040 Trinkwasserleitung Kupferrohr 28 x 1 mm**
Trinkwasserleitung Kupferrohr 28 x 1 mm

nach DIN EN 1 057, n ahtlose Rundrohre, halbhart oder
hart in Stangen oder weich in Ringen, mit Gütezeichen
RAL und für Gas - oder Trinkwasserleitungssysteme vom
DVGW zugelassen und zertifiziert, die Verlegung hat
unter
Beachtung und gem . d en aktuellen entsprechenden
Vorschriften, d en gültigen Technischen Regeln, s owie
in Abhängigkeit der vorhandenen Wasserqualität zu
erfolgen . Gleiches gilt hinsichtlich der einschlägigen
Brandschutzvorschriften . Sämtliche Rohrleitungen sind
gem .d en gültigen DIN -/ EN- Vorgaben mit Wärme - und/
oder Schwitzwasserdämmung und/ oder Schutzrohren
zu versehen, d ie separat vergütet werden.
einschl . a ller erforderlichen Form, - und
Verbindungsstücke,
Abdichtungs ,- L öt, - , Press und
Befestigungsmaterialien

liefern und montieren, inkl. aller Formteile und
Befestigungen
Menge: 10,000 lfm

#### Abschnitt 12.07 Elektroinstallation

*Hinweis*
Elektroinstallationen nach DIN VDE 100

Verlegung von Kabeln; hierzu gehört auch das Abziehen
von Kabelenden, das Verlegen der Kabel in Schutzrohren
einschl. Lieferung und Montage von Kabelschutzrohren
inkl. Formteilen und mit den erforderlichen
Systemschellen, so wie das beidseitige Auflegen der
Kabelenden.

Bei der Durchdringung von Bauteilen, wie Wänden und
Decken, sind die Durchtrittsstellen entsprechend zu
verschließen, je nach Bauteilanforderung auch mit
entsprechendem Brandschutz.

Die Arbeiten dürfen nur von Elektrofachkräften oder
Fachkräften mit entsprechender Bescheinung für diese
festgelegten Tätigkeiten ausgeführt werden.

**12.07.0010 Außenfühler inkl. Verkabelung**
Außenfühler inkl. ca. 10m Kabel, wie zuvor beschrieben,

liefern und montieren
Menge: 1,000 Stk

**12.07.0020 Erdungskabel 6 mm²**
Erdungskabel (6 mm²) von der Erdungsschiene bis zum
jeweiligen Hausanschlussraum der Fernwärmeleitungen
verlegen, länge ca. 10 m, wie zuvor beschrieben,

liefern und montieren
Menge: 1,000 Stk

#### Abschnitt 12.08 sonstige Leistung

**12.08.0010 Obermonteurstunden**
Obermonteurstunden

für unvorhersehbare Arbeiten
Menge: 5,000 Std

**12.08.0020 Monteurstunden**
Monteurstunden

für unvorhersehbare Arbeiten
Menge: 5,000 Std

**12.08.0030 Helferstunden**
Helferstunden

für unvorhersehbare Arbeiten
Menge: 5,000 Std

### Bereich 13 Dinkelbachhöhe 15,17

#### Abschnitt 13.01 Demontage & Rückbau

**13.01.0010 Demontage Heiztherme (HT)**
Demontage Gas Kombitherme (GKT)

Dabei sind sämtliche Komponenten inkl. Abgasleitung der
GKT, die Spannungsversorgung der GKT spannungsfrei zu
schalten, allpolig abzuklemmenund, ordnungsgemäß zu
demontieren und fachgerecht zu entsorgen. Dabei ist
darauf zu achten, dass Demontage- und
Entsorgungsvorschriften, sowie alle geltenden
Arbeitsschutzbestimmungen und geltende
Sicherheitsvorschriften bei der Demontage eingehalten
werden.  Nach Abschluss der Demontage ist der
Arbeitsbereich sorgfältig zu reinigen.

Hier ist zwingend vor Aufnahme der Arbeiten die
Gaszufuhr sicher abzusperren und anschließend die
Leitungsenden fachgerecht, gemäß aktueller TRGI,
dauerhaft sicher zu verschließen.

Die Gasleitung im Bereich Unterputz muss nicht entfernt
werden.
Menge: 8,000 Stk

**13.01.0020 Transport Heizthermen ab Baujahr 2024**
Transport Gaskombithermen ab Baujahr 2024

Sicherer Transport der "neuen Gaskombithermen"  ab
Baujahr 2024. Diese werden vom Auftragnehmer zur
Essener Straße 66, 46047 Oberhausen gebracht und vom
Auftragggeber eingelagert.

2 Stk.
Menge: 1,000 psch

**13.01.0030 Kupferleitung 28 mm**
*** Bedarfsposition ohne GB
Kupferleitung 28 mm

Hierbei handelt es sich um die fachgerechte und sichere
Entfernung nach aktueller TRGI, der sichtbaren
existierenden Leitung im Kellerbereich existierenden
Leitungen inkl. aller Form- und Verbindungsstücke und
Befestigungen. Dies beihnhaltet die fachgerechte
Außerbetriebnahme der Gaszähler inkl. aller Stopfen
etc. Die nicht sichtbaren Leitungen im Strang müssen
nach aktueller TRGI verschlossen werden. Ein wichtiger
Bestandteil dieser Arbeit ist es, die Gaszufuhr zu
unterbrechen, um mögliche Gefährdungen auszuschließen.
Sobald die Leitung erfolgreich demontiert wurde, müssen
alle Komponenten des Systems sorgfältig entfernt und in
Übereinstimmung mit den entsprechenden Vorgaben
entsorgt werden.
Menge: 50,000 lfm

**13.01.0040 Kupferleitung 35 mm**
*** Bedarfsposition ohne GB
Kupferleitung 35 mm

wie vorgenannte Position
Menge: 18,000 lfm

**13.01.0050 Kupferleitung 42 mm**
Kupferleitung 42 mm

wie vorgenannte Position
Menge: 5,000 lfm

**13.01.0060 Kupferleitung 54 mm**
Kupferleitung  54 mm

wie vorgenannte Position
Menge: 5,000 lfm

**13.01.0070 Stahlleitung 1"**
Stahlleitung  1"

Hierbei handelt es sich um die fachgerechte und sichere
Entfernung nach aktueller TRGI, der sichtbaren
existierenden Leitung im Kellerbereich existierenden
Leitungen inkl. aller Form- und Verbindungsstücke und
Befestigungen. Dies beihnhaltet die fachgerechte
Außerbetriebnahme der Gaszähler inkl. aller Stopfen
etc. Die nicht sichtbaren Leitungen im Strang müssen
nach aktueller TRGI verschlossen werden. Ein wichtiger
Bestandteil dieser Arbeit ist es, die Gaszufuhr zu
unterbrechen, um mögliche Gefährdungen auszuschließen.
Sobald die Leitung erfolgreich demontiert wurde, müssen
alle Komponenten des Systems sorgfältig entfernt und in
Übereinstimmung mit den entsprechenden Vorgaben
entsorgt werden.
Menge: 60,000 lfm

**13.01.0080 Stahlleitung 1 1/4"**
Stahlleitung 1 1/4"

wie vorgenannte Position.
Menge: 25,000 lfm

**13.01.0090 Rückbau Gaszähler**
Rückbau Gaszähler

Abstimmung mit örtlichem Gasversorger zum Rückbau der
vorhandenen Gaszähler und Übergabe an Gasversorger.
Dokumentation Geschosszuordnung, Zählernummer,
Ausbaustand, Ausbaudatum
Menge: 8,000 Stk

**13.01.0100 Heizungssystem innerhalb der Wohnung entleeren**
Heizungssystem innerhalb der Wohnung entleeren

Für die Heizungsarbeiten innerhalb der Wohnung.

liefern und montieren
Menge: 8,000 Stk

#### Abschnitt 13.02 Montage Heizungsleitungen

**13.02.0010 Terminliche Abstimmung mit den Mietern**
Terminliche Abstimmung mit den Mietern

Die Arbeiten werden im bewohnten Zustand durchgeführt
und können nur Strangweise erfolgen. Das bedeutet, dass
immer 2 übereinanderliegende Wohnungen gleichzeitig
umgerüstet werden müssen. Aus diesem Grund müssen beide
Mieter an einem Strang zwingend gleichzeitig den Zugang
zur Wohnung gewähren. Die Terminabstimmung (telefonisch
und per Aushang) mit den Mietern erfolgt durch den
Auftragnehmer. Der Auftraggeber stellt die Kontaktdaten
der Mieter dem Auftragnehmer zur Verfügung.
Menge: 1,000 Stk

**13.02.0020 Anbindung der neuen Leitungen (RL,VL)**
Anbindung der neuen Leitungen (RL,VL)

Verbindung der Strangleitung vom Abgasschacht zum
vorhandenen Rohrleitunganschluss.

Ca. 2x4m Temponox Rohr  bis DN 20 inkl. aller Form- und
Verbindungsstücke und aller erforderlichen Materialien
inkl. Dämmung (Rockwool RS800)

liefern und montieren

Abrechnung erfolgt nach laufendem Meter. Preis ist für
Vor und Rücklauf zusammen.
Menge: 32,000 lfm

**13.02.0030 Einbau Wärmemengenzähler**
Einbau Wärmemengenzähler

Nur der Wärmemengenzähler wird vom Auftraggeber
gestellt. Die folgenden Materialien sind auf Grundlage
des gestellten Wärmemengenzählers zu montieren.

2x Absperrung mit Fühleraufnahme (5,2mm) im Vor- und
Rücklauf
1x Absperrung ohne Fühleraufnahme im Vorlauf

für:

Sensostar Q
Nenngröße: 0,6m3/h
Baulänge: 110mm
DN 15
Temp. Fühler: 5,2mm
funk integriert
ACDA000135

liefern und montieren
Menge: 8,000 Stk

**13.02.0040 Temponox-Rohr 1.4520, 15x1,0 Viega 591175**
*** Bedarfsposition ohne GB
Temponox-Rohr 1.4520,
Edelstahlrohr aus Werkstoff 1.4520,
Anwendung nur für geschlossene Heiz-
und Kühlkreisläufe,
nicht für die Trinkwasserinstallation
zugelassen!
6 m in Stangen,
Modell-Nr. 1703

15 X 1,0 (600)  Viega 591175

liefern und montieren
Menge: 1,000 lfm

**13.02.0050 Temponox-Rohr 1.4520, 18x1,0 Viega 591182**
*** Bedarfsposition ohne GB
Temponox-Rohr 1.4520,
Edelstahlrohr aus Werkstoff 1.4520,
Anwendung nur für geschlossene Heiz-
und Kühlkreisläufe,
nicht für die Trinkwasserinstallation
zugelassen!
6 m in Stangen,
Modell-Nr. 1703

18 X 1,0 (240)  Viega 591182

liefern und montieren
Menge: 1,000 lfm

**13.02.0060 Temponox-Rohr 1.4520, 22x1,2 Viega 591199**
Temponox-Rohr 1.4520,
Edelstahlrohr aus Werkstoff 1.4520,
Anwendung nur für geschlossene Heiz-
und Kühlkreisläufe,
nicht für die Trinkwasserinstallation
zugelassen!
6 m in Stangen,
Modell-Nr. 1703

22 X 1,2 (420)  Viega 591199

liefern und montieren
Menge: 30,000 lfm

**13.02.0070 Temponox-Rohr 1.4520, 28x1,2 Viega 591205**
Temponox-Rohr 1.4520,
Edelstahlrohr aus Werkstoff 1.4520,
Anwendung nur für geschlossene Heiz-
und Kühlkreisläufe,
nicht für die Trinkwasserinstallation
zugelassen!
6 m in Stangen,
Modell-Nr. 1703

28 X 1,2 (240)  Viega 591205

liefern und montieren
Menge: 35,000 lfm

**13.02.0080 Temponox-Rohr 1.4520, 35x1,5 Viega 591212**
Temponox-Rohr 1.4520,
Edelstahlrohr aus Werkstoff 1.4520,
Anwendung nur für geschlossene Heiz-
und Kühlkreisläufe,
nicht für die Trinkwasserinstallation
zugelassen!
6 m in Stangen,
Modell-Nr. 1703

35 X 1,5 (180)  Viega 591212

liefern und montieren
Menge: 60,000 lfm

**13.02.0090 Wärmedämmung DN 20 Strang 100% (Rockwool, RS 800)**
Wärmedämmung DN 20 Strang 100% (Rockwool, RS 800)
Rohrschalen aus Mineralfaser (Lamellenmatten, einseitig
mit Alufolie versehen, Rockwool-RS800), nicht brennbar
nach DIN 4102, Rechenwert der Dämmschicht bezogen auf
eine Wärmeleitzahl mind. 0,035 W/m K gemäß VDI 2055,
liefern und in den vorgeschriebenen Stärken
diffusionsdicht verlegen. Bögen, Versprünge, T-Stücke
und sonstige Formstücke sind mit sauberem Abschluss
auszuführen, die Kosten hierfür sind im Einheitspreis
zu berücksichtigen. Im sichtbaren Bereich mit
PVC-Oberflächenschutz.

Fabrikat:  Rockwool
Typ:  Dämmschale RS 800

DN 20

liefern und montieren
Menge: 30,000 lfm

**13.02.0100 Wärmedämmung DN 25 Strang 100% (Rockwool, RS 800)**
Wärmedämmung DN 25 Strang 100% (Rockwool, RS 800)
Rohrschalen aus Mineralfaser (Lamellenmatten, einseitig
mit Alufolie versehen, Rockwool-RS800), nicht brennbar
nach DIN 4102, Rechenwert der Dämmschicht bezogen auf
eine Wärmeleitzahl mind. 0,035 W/m K gemäß VDI 2055,
liefern und in den vorgeschriebenen Stärken
diffusionsdicht verlegen. Bögen, Versprünge, T-Stücke
und sonstige Formstücke sind mit sauberem Abschluss
auszuführen, die Kosten hierfür sind im Einheitspreis
zu berücksichtigen. Im sichtbaren Bereich mit
PVC-Oberflächenschutz.

Fabrikat:  Rockwool
Typ:  Dämmschale RS 800

DN 25

liefern und montieren
Menge: 25,000 lfm

**13.02.0110 Wärmedämmung Kellerleitung DN 25 100% (Rockwool, RS 800)**
Wärmedämmung Kellerleitung DN 25 100% (Rockwool, RS
800)

Rohrschalen aus Mineralfaser (Lamellenmatten, einseitig
mit Alufolie versehen, Rockwool-RS800), nicht brennbar
nach DIN 4102, Rechenwert der Dämmschicht bezogen auf
eine Wärmeleitzahl mind. 0,035 W/m K gemäß VDI 2055,
liefern und in den vorgeschriebenen Stärken
diffusionsdicht verlegen. Bögen, Versprünge, T-Stücke
und sonstige Formstücke sind mit sauberem Abschluss
auszuführen, die Kosten hierfür sind im Einheitspreis
zu berücksichtigen. Im sichtbaren Bereich mit
PVC-Oberflächenschutz.

Fabrikat:  Rockwool
Typ:  Dämmschale RS 800

liefern und montieren
Menge: 10,000 lfm

**13.02.0120 Wärmedämmung Kellerleitung DN 32 100% (Rockwool, RS 800)**
Wärmedämmung Kellerleitung DN 32 100% (Rockwool, RS
800)

Rohrschalen aus Mineralfaser (Lamellenmatten, einseitig
mit Alufolie versehen, Rockwool-RS800), nicht brennbar
nach DIN 4102, Rechenwert der Dämmschicht bezogen auf
eine Wärmeleitzahl mind. 0,035 W/m K gemäß VDI 2055,
liefern und in den vorgeschriebenen Stärken
diffusionsdicht verlegen. Bögen, Versprünge, T-Stücke
und sonstige Formstücke sind mit sauberem Abschluss
auszuführen, die Kosten hierfür sind im Einheitspreis
zu berücksichtigen. Im sichtbaren Bereich mit
PVC-Oberflächenschutz.

Fabrikat:  Rockwool
Typ:  Dämmschale RS 800

liefern und montieren
Menge: 60,000 lfm

**13.02.0130 Rohrkasten erstellen an Wänden, ohne Station**
Rohrkasten erstellen an Wänden, ohne Station

Rohrverkleidung dreiseitig herstellen aus Gipskarton
an Wänden (ohne Wohnungsstation)
Breite: ca. 30cm
Tiefe: ca. 10cm
Unterkonstruktion: verzinkte Stahlblechprofile,
kraftschlüssig mit
geeigneten Dübeln in ausreichenden Abständen in Wänden
jeder Bauart (Mauerwerk, Trockenbau, Beton, etc...)
befestigt.
Beplankung einlagig mit Gipskarton (12,5 mm Dicke)
Einschließlich Verspachtelung
Oberflächengüte Standardverspachtelung Q2
Enthalten ist auch das saubere Anarbeiten an vorhandene

Flächen

liefern und montieren
Menge: 1,000 lfm

**13.02.0140 Rohrkasten erstellen an Decken**
Rohrkasten erstellen an Decken

Rohrverkleidung zwei- oder dreiseitig herstellen aus
Gipskarton
an Decken
Breite: ca. 30cm
Tiefe: ca. 10cm
Unterkonstruktion: verzinkte Stahlblechprofile,
kraftschlüssig mit
geeigneten Dübeln in ausreichenden Abständen in Decken
jeder Bauart (Beton, Spalierlatte, Gipskarton, etc...)
befestigt.
Beplankung einlagig mit Gipskarton (12,5 mm Dicke)
Einschließlich Verspachtelung
Oberflächengüte Standardverspachtelung Q2
Enthalten ist auch das saubere Anarbeiten an vorhandene

Flächen

liefern und montieren
Menge: 1,000 lfm

**13.02.0150 Einbau einer Revisionsklappe 20 x 20 cm**
Einbau einer Revisionsklappe 20 x 20 cm

Revisionsklappe in vorgenannten Rohrkasten einbauen,
einschließlich Profile für den Wechsel
Klappe und Rahmen aus Stahlblech, weiß
pulverbeschichtet
mit Vierkantverschluß
Öffnungsgröße: 20cm x 20cm

liefern und montieren
Menge: 1,000 Stk

**13.02.0160 Flächen tapezieren und streichen**
Flächen tapezieren und streichen

Decken- und/oder Wandflächen mit Tiefgrund grundieren
und
mit Raufaser tapezieren und anschließend mit
waschbeständiger Dispersionsfarbe deckend beschichten
an vorhandende Flächen sauber anarbeiten
In Kleinflächen
Material:
Brillux Lacryl Tiefgrund ELF 595 oder gleichwertig
Brillux Raufaser 51, grob, oder gleichwertig
Brillux Malerweiß LF, oder gleichwertig

liefern und montieren
Menge: 1,000 m²

**13.02.0170 Bezeichnungsschilder 100 x 50 mm aus Kunststoff**
Bezeichnungsschilder 100 x 50 mm aus Kunststoff
Beschriftung mehrzeilig mit Befestigung

liefern und montieren
Menge: 10,000 Stk

**13.02.0180 Revisionsunterlagen**
Revisionsunterlagen

Spätestens zum Tag der  Abnahme, hat der Auftragnehmer
die erforderlichen Revisionsunterlagen in digitaler
Ausführung (PDF per E-Mail vorab) dem zuständigen
Bauleiter des Auftraggebers auszuhändigen.

Hierzu gehören:

- Anlagenschema
- Bedienungs- und Wartungsanweisung
- Gerätebeschreibungen inkl. Geräteliste
- Druckprotokolle
- Funktionsbeschreibung der Anlage
- Liste über Ersatz- und Verschleißteile
Menge: 1,000 Stk

#### Abschnitt 13.03 Hydraulischer Abgleich & Armaturen

**13.03.0010 Einbau Thermostatventile DN 15**
Einbau Thermostatventile DN 15

Thermostatventileinheit DN 15 Eck- oder Durchgang
austauschen für den hydraulischen Abgleich.
Fachgerechte Demontage und Entsorgung des alten
Ventils und des Fühlers.
Die Anschlüsse für den Einbau des neuen Ventils werden
komplett vorbereitet, inkl. aller Form- und
Verbindungsstücke. Neues Danfoss RA-DV Ventil montieren
und einstellen auf die vorgegebenen Werte des AG. Den
Fühler auf das Ventil montieren. Nach dem Füllen und
Entlüften der Anlage erfolgt eine Kontrolle auf
Dichtigkeit.
Bei dieser Montage ist der Arbeitsbereich gegen
Verschmutzung zu sichern.
Schriftliche Bestätigung der Ausführung des
hydraulischen Abgleichs. Ausfüllen des VdZ-Formulars.

Thermostatventil:
Danfoss RA-DV Durchgang  013G7724
Danfoss RA-DV Eck  013G7723
Danfoss RA-DV Winkel rechts  023G7719
Danfoss RA-DV Winkel links  013G7720
Danfoss RA-DV UK (axial)  023G7710
Danfoss VHS-DV

Thermostatkopf:
Danfoss Aero RA Fühler eingebaut  015G4598
Danfoss Aero RA Fernfühler  015G4592

liefern und montieren
Menge: 30,000 Stk

**13.03.0020 Einbau Thermostatventile DN 20**
Einbau Thermostatventile DN 20

Thermostatventileinheit austauschen für den
hydraulischen Abgleich, DN 20 Eck- oder Durchgang
Wie zuvor jedoch DN 20

Thermostatventil:
Danfoss RA-DV Durchgang  013G7726
Danfoss RA-DV Eck  013G7725
Danfoss VHS-DV

Thermostatkopf:
Danfoss Aero RA Fühler eingebaut  015G4598
Danfoss Aero RA Fernfühler  015G4592

liefern und montieren
Menge: 10,000 Stk

**13.03.0030 Reflex Membran.Druckausdehnungsgefäß Reflex N 140, grau, 6/1.5 bar**
Reflex Membran-Druckausdehnungsgefäß Reflex N 140,
grau, 6/1.5 bar

Volumen: 140L
Hersteller:  Reflex
Typ:  N 140

liefern und montieren, inkl. aller Formteile und
Befestigungen
Menge: 1,000 Stk

**13.03.0040 Zeigerthermometer 0-100°C, d=100 mm**
Bimetall-Zeigerthermometer für Temperaturbereich 0 -
100°C, schnellanzeigend, Klasse 1, Anschlussgewinde ½"
DN15 AG, Tauchschaftlänge 60 mm, ohne Tauchhülse,
Messgenauigkeit ±1% vom Skalenwert.

Technische Daten:

Anschluss:  ½" DN15 AG
Gehäuse:  Edelstahl
Gehäusedurchmesser:  100 mm
Temperaturbereich:  0 - 100°C Toleranz ±1%

liefern und montieren
Menge: 4,000 Stk

**13.03.0050 Manometer 100 mm / 6 bar**
Manometer 100 mm / 6 bar
als Rohrfedermanometer,
Gehäuse aus Kunststoff
- Meßgenauigkeit: Klasse 1,6
- Gehäusedurchmesser: 100 mm
- Anschluss unten: R 1/2" radial
- Anzeigebereich: 0 bis 6 bar

liefern und montieren
Menge: 2,000 Stk

**13.03.0060 Reflex Kappenventil SUR 1' x 1'**
Reflex Kappenventil SU R 1' x 1'

Betriebstemperatur:  120°C
Max. zul. Betriebsüberdruck:  10 bar
Betriebsüberdruck:  10 bar
Anschluss WBI:  R 1'
Gewicht:  0.57 KGM

Für Membran-Druckausdehnungsgefäße in geschlossenen
Heizungs- und Kühlwasseranlagen.Mit einer gegen
unbeabsichtigtes Schließen gesicherten Absperrung und
einer Entleerung gemäß DIN EN 12828.

Hersteller:  Reflex
Typ:  SUR 1' x 1'

liefern und montieren
Menge: 1,000 Stk

**13.03.0070 SpiroTrap Schlammabscheider MB3: Messing, 1 1/4" IG**
SpiroTrap Schlammabscheider MB3 mit Magnet

Messingausführung 1 1/4" IG

SpiroTrap MB3 - Schlammabscheider mit variablen
Anschluss für vertikale oder horizontale Rohrleitungen.
Leistungssteigernde magetische Unterstützung durch
abnehmbarem, externen Magnet.

Schnelle und kontinuierliche Entfernung
ferromagnetischer und nicht magnetischer Schmutz-und
Schlammpartikel aus Heiz- oder Kühlkreisläufen.

Medium Wasser und Wasser/Glykol (50/50%).

Gehäuse in Messingausführung. Schlammabscheidung bis zu
einer Partikelgröße von 5 Mikrometer -ohne
Betriebsunterbrechung abscheiden und abschlammen durch
den Spirorohreinsatz. Mit abschraubbarem
Gehäuseunterteil zu Reinigungs- und Revisionsarbeiten.

Komplett mit Abschlammhahn.

liefern und montieren
Menge: 1,000 Stk

**13.03.0080 HEIMEIER Heizungskugelhahn Globo H Innengewinde, Entleerung, DN 25, Rotguss**
*** Bedarfsposition ohne GB
HEIMEIER Heizungskugelhahn Globo H Innengewinde,
Entleerung, DN 20, Rotguss

HEIMEIER Heizungs-Kugelhahn
Gehäuse und Kugel aus korrosionsbeständigem, entzinkungsfreiem Rotguß. Gehäuse
rohrförmig für durchlaufende Wärmedämmung. Kugel mit glattem Durchgang. Wartungsfreie Spindelabdichtung durch zwei
O-Ringe. Kugelabdichtung durch PTFE-
Ringe. Knebel aus schlagfestem Kunststoff, Anschläge verdeckt. Knebel auch
bei wärmegedämmten Gehäuse von außen
bedienbar. Anschluss Innengewinde für
Gewinderohr.
Zul. Betriebstemperatur TB 120 Grd. C.
Nenndruck PN 16.
Fabrikat: IMI Heimeier
Typ: Globo H
Ausführung: DN 20
mit Entleerung

Art.-Nr. 0615-05.000

liefern und montieren
Menge: 1,000 Stk

**13.03.0090 HEIMEIER Wärmedämmschale für Globo H mit Entleerung, DN 25**
*** Bedarfsposition ohne GB
HEIMEIER Wärmedämmschale für Globo H
mit Entleerung, DN 20

Fabrikat: IMI Heimeier

Art.-Nr. 0615-05.553

liefern und montieren
Menge: 6,000 Stk

**13.03.0100 HEIMEIER Heizungskugelhahn Globo H Innengewinde, Entleerung, DN 25, Rotguss**
HEIMEIER Heizungskugelhahn Globo H Innengewinde,
Entleerung, DN 25, Rotguss

HEIMEIER Heizungs-Kugelhahn
Gehäuse und Kugel aus korrosionsbeständigem, entzinkungsfreiem Rotguß. Gehäuse
rohrförmig für durchlaufende Wärmedämmung. Kugel mit glattem Durchgang. Wartungsfreie Spindelabdichtung durch zwei
O-Ringe. Kugelabdichtung durch PTFE-
Ringe. Knebel aus schlagfestem Kunststoff, Anschläge verdeckt. Knebel auch
bei wärmegedämmten Gehäuse von außen
bedienbar. Anschluss Innengewinde für
Gewinderohr.
Zul. Betriebstemperatur TB 120 Grd. C.
Nenndruck PN 16.
Fabrikat: IMI Heimeier
Typ: Globo H
Ausführung: DN 25
mit Entleerung

Art.-Nr. 0615-05.000

liefern und montieren
Menge: 4,000 Stk

**13.03.0110 HEIMEIER Wärmedämmschale für Globo H mit Entleerung, DN 25**
HEIMEIER Wärmedämmschale für Globo H
mit Entleerung, DN 25

Fabrikat: IMI Heimeier

Art.-Nr. 0615-05.553

liefern und montieren
Menge: 4,000 Stk

**13.03.0120 HEIMEIER Heizungskugelhahn Globo H Innengewinde, Entleerung, DN 32, Rotguss**
HEIMEIER Heizungskugelhahn Globo H Innengewinde,
Entleerung, DN 32, Rotguss

HEIMEIER Heizungs-Kugelhahn
Gehäuse und Kugel aus korrosionsbeständigem, entzinkungsfreiem Rotguß. Gehäuse
rohrförmig für durchlaufende Wärmedämmung. Kugel mit glattem Durchgang. Wartungsfreie Spindelabdichtung durch zwei
O-Ringe. Kugelabdichtung durch PTFE-
Ringe. Knebel aus schlagfestem Kunststoff, Anschläge verdeckt. Knebel auch
bei wärmegedämmten Gehäuse von außen
bedienbar. Anschluss Innengewinde für
Gewinderohr.
Zul. Betriebstemperatur TB 120 Grd. C.
Nenndruck PN 16.
Fabrikat: IMI Heimeier
Typ: Globo H
Ausführung: DN 32
mit Entleerung

Art.-Nr. 0615-05.000

liefern und montieren
Menge: 4,000 Stk

**13.03.0130 HEIMEIER Wärmedämmschale für Globo H mit Entleerung, DN 32**
HEIMEIER Wärmedämmschale für Globo H
mit Entleerung, DN 32

Fabrikat: IMI Heimeier

Art.-Nr. 0615-05.553

liefern und montieren
Menge: 4,000 Stk

**13.03.0140 SIMPLEX KFE-Kugelhahn Heizung, lang DG G1/2 AG**
SIMPLEX KFE-Kugelhahn Heizung, lang DG G1/2 AG

Kugelhahn für das Füllen und Entleeren von
Heizungsanlagen, selbstdichtend mit
Gewindeeinschneiddichtung aus EPDM. Schwere Bauform aus
vernickeltem Pressmessing. Flügelgriff (rot)
entsprechend dem Einsatzzweck abnehmbar. Hartverchromte
Kugel mit vollem Durchgang in Teflon gelagert.
Blindkappe mit Edelstahl-Schwenkbügel auch zur
Betätigung verwendbar, mit Stellungsanzeige und festem
Anschlag. Fixierung der Einbaulage mittels
Kontermutter. Betätigungsspindel mit doppelter
O-Ring-Dichtung aus EPDM. Einsatzbereich:
Warmwasser-Heizungsanlagen: max. Betriebsdruck 10 bar,
max. Betriebstemperatur 110 Grad C. Dauertemperatur,
130 Grad C. kurzzeitig.

Anschluss: G1/2 AG x G3/4 AG

Ausführung: Durchgangsform, lange Ausführung

Fabrikat: SIMPLEX

Artikelnummer: F10640

liefern und montieren
Menge: 5,000 Stk

**13.03.0150 Gestra Schwerkraftbremse SBO31 Nennweite 1" (DN25)**
Schwerkraftbremse
Schwerkraftumlaufsperre, Pressmessing/Kunststoff,
federbelastet, mit Innengewinde für den Druckstutzen
der Umwälzpumpe. Austrittsseitig mit Außengewinde
passend für das Einlegeteil mit Flachdichtung und
Überwurfmutter von der Umwälzpumpe.

Nennweite: DN25 / 1"

Hersteller:  Gestra
Typ:  SBO 31

liefern und montieren
Menge: 1,000 Stk

#### Abschnitt 13.04 Rohbauarbeiten

**13.04.0010 Kernbohrung 100 mm in Wänden und Decken aus Stahlbeton**
Kernbohrung 100 mm in Wänden und Decken aus Stahlbeton

Kernbohrung in Wand/ Decke herstellen, Abdecken mit
Folie zu
schützender Bereiche.
Einschließlich Schnitte durch Bewehrungsstahl bis 16
mm, Entsorgung der Bohrkerne, Wand und Decke aus
Beton
Menge: 3,000 Stk

**13.04.0020 Wanddurchbruch 300 cm² in KS Mauerwerk 24 cm**
Wanddurchbruch 300 cm² in KS Mauerwerk 24 cm

inkl. verschließen mit Mörtel
Menge: 7,000 Stk

**13.04.0030 Wanddurchbruch 300 cm² in KS Mauerwerk 11,5 cm**
Wanddurchbruch 300 cm² in KS Mauerwerk 11,5 cm

inkl. verschließen mit Mörtel
Menge: 4,000 Stk

**13.04.0040 Stemmarbeiten am Abgasschacht (Wohnung)**
Stemmarbeiten am Abgasschacht

Stemmarbeiten im oberen Teil des Abgasschachtes
innerhalb der Wohnung durchführen und wieder
fachgerecht nach aktuellen Vorgaben des Brandschutzes
verschließen.

Größe (BxH): ca. 30 cm x 40 cm

liefern und montieren
Menge: 8,000 Stk

**13.04.0050 Stemmarbeiten am Abgasschacht (Keller)**
Stemmarbeiten am Abgasschacht (Keller)

Stemmarbeiten im Bereich des Abgasschachtes durchführen
und wieder fachgerecht  nach aktuellen Vorgaben des
Brandschutzes verschließen.

Größe BxH: ca. 30 cm x 150 cm

liefern und montieren
Menge: 4,000 Stk

#### Abschnitt 13.05 Wasseraufbereitung

**13.05.0010 Heizungssystem befüllen, spülen und entlüften**
Heizungssystem befüllen, spülen und entlüften

Gesamtes Heizungssystem nach VDI 2035 als Erstbefüllung
mit einer mobilen Anlage befüllen, inkl. aller Keller-,
Strang- und Wohnungsleitungen

Die Wasserqualität ist nach der Befüllung zu prüfen und
im vom Auftragnehmer erstellten Anlagenbuch zu
dokumentieren.
Dieses Anlagenbuch ist im Heizraum zu hinterlegen.

Eine Kontrollmesung ist nach sechs Wochen durch den AN
selbstständig durchzuführen und zu dokumentieren.
Sollten die Heizungswasserwerte nicht der VDI 2035
entsprechen, muss das Heizungswasser nochmals
aufbereitet werden.
Menge: 1,000 Stk

**13.05.0020 JUDO JHF-F PLUS, Füllleistung 800 l/h, Rohranschluss _" IG**
JUDO JHF-F PLUS Füllarmatur mit BA-Rohrtrenner und
Druckminderer mit DVGW CERT Prüfzeichen, ZVSHK
zertifizierter Hersteller

Nach DIN EN 1717 und DIN 1988-100 sind nur noch
permanente Anschlüsse für die Befüllung von
Heizkreisläufen mit Trinkwasser zulässig. Die
Heizungs-Nachspeisestation dient der Erst- und
Nachbefüllung von Warmwasserheizungsanlagen. Der
eingebaute Rohrtrenner (Systemtrenner Typ BA) nach DIN
EN 1717 und DIN 1988-100 und DIN EN 12729 verhindert
ein Zurückdrücken des Heizungswassers in die
Trinkwasserleitung. Somit ist der direkte Festanschluss
an die Heizungsanlage nach DIN EN 1717 und DIN 1988-100
zugelassen. Der integrierte Druckminderer sorgt für den
korrekten und konstanten Befülldruck der Anlage.

Lieferumfang: Die HEIFI-FÜL PLUS Füllarmatur besteht
aus zwei Absperrventilen (ein- und ausgangsseitig);
Druckminderer; Manometer und Rohrtrenner BA. Über den
eingebauten Druckminderer wird der Druck konstant
gehalten und bei abfallendem Druck wird nachgespeist.

Technische Daten
Rohranschluss:  _"
Innengewinde
Füllleistung max.:  800 l/h
Betriebsdruck max.:  10 bar
Wassertemperatur (eingangsseitig) max.:  30 °C
Wassertemperatur (ausgangsseitig) max.:  65 °C
Heizwassertemperatur max.:  90 °C

Abmessungen
Einbaulänge:  202 mm

Hersteller:  JUDO
Modell  JHF-F PLUS
Artikelnr.:  8060080

liefern und montieren
Menge: 1,000 Stk

**13.05.0030 JUDO JHFB-S, Rohranschluss _" AG**
JUDO JHFB-S Enthärtungseinheit Rohranschluss _" AG mit
ZVSHK zertifizierter Hersteller

Einheit für den Festeinbau, zur Enthärtung des Füll-
und Ergänzungswassers für Warmwasserheizungsanlagen
nach VDI 2035, Blatt 1 (Vermeidung von Steinbildung).
Mit Überwachung der Kapazitäten von JUDO
Enthärtungspatronen Typ SOFT.
Lieferumfang: Innovatives Gehäuse zum waagrechten
Anschluss an die Rohrleitung, aus hochwertigem
Kunststoff mit Isolierschalen aus EPP.
Behälteranbindung unten mit Außengewinde zum Anschluss
von JUDO SOFT Enthärtungspatronen oder JUDO Adapter für
bodenstehende JUDO SOFT Enthärtungspatronen mit hoher
Kapazität. Mit integriertem Turbinenwasserzähler zur
Erfassung der Füll- und Ergänzungswassermenge.
Folientastatur zur Eingabe von Patronentyp und
Rohwasserhärte, LCD-Display zur Anzeige der
Restkapazität und Meldung bei Kapazitätsüberschreitung,
Ausgang zur Ansteuerung eines externen Melderelais.
Spannungsversorgung über 2 Stück Microbatterien 1,5 V
(AAA), ausgangsseitiger Absperrkugelhahn und
Probenahmeventil. Alle Materialien sind geeignet für
den Einsatz im enthärteten Wasser.

Technische Daten
Rohranschluss:  _"
Außengewinde
Füllleistung max.:  300 l/h
Betriebsdruck max.:  6 bar
Wassertemperatur max.:  30 °C
Umgebungstemperatur max.:  30 °C

Abmessungen
Einbaulänge:  351 mm
Höhe (ohne Patrone):  191 mm
Tiefe bis Rohrmitte:  75 mm

Hersteller:  JUDO
Modell  JHFB-S
Artikelnr.:  8068535

liefern und montieren
Menge: 1,000 Stk

**13.05.0040 JUDO Enthärtungspatrone SOFT 12000**
JUDO Enthärtungspatrone SOFT 12000

als Enthärtungspatrone für die JUDO i-fill sowie als
Ersatz für erschöpfte JUDO HEIFI-RESOFT
Enthärtungseinheit (JHRS ab Baujahr Juni 2014).
Ausführung: Austauscherbehälter aus Kunststoff,
Filterfüllung aus hochwertigem Kationenaustauscherharz.

Technische Daten:

Kapazität:  12000 Liter x °dH
Max. Füllleistung:  300 l/h
Kapazität bei 20°dH auf 0°dH  600 Liter
Kapazität bei 20°dH auf 8°dH  1000 Liter
Betriebsdruck max.  6 bar
Betriebstemperatur max.  30 °C

Hersteller:  JUDO
Bestellnummer  8068018

liefern und montieren
Menge: 1,000 Stk

#### Abschnitt 13.06 Montage Trinkwasserleitung

**13.06.0010 Trinkwasserleitung Kupferrohr 15 x 1 mm**
Trinkwasserleitung Kupferrohr 15 x 1 mm

nach DIN EN 1057, nahtlose Rundrohre, halbhart oder
hart in Stangen oder weich in Ringen, mit Gütezeichen
RAL und für Gas - oder Trinkwasserleitungssysteme vom
DVGW zugelassen und zertifiziert, die Verlegung hat
unter
Beachtung und gem . d en aktuellen entsprechenden
Vorschriften, d en gültigen Technischen Regeln, s owie
in Abhängigkeit der vorhandenen Wasserqualität zu
erfolgen . Gleiches gilt hinsichtlich der einschlägigen
Brandschutzvorschriften . Sämtliche Rohrleitungen sind
gem .d en gültigen DIN -/ EN- Vorgaben mit Wärme - und/
oder Schwitzwasserdämmung und/ oder Schutzrohren
zu versehen, d ie separat vergütet werden.
einschl . a ller erforderlichen Form, - und
Verbindungsstücke,
Abdichtungs ,- L öt, - , Press und
Befestigungsmaterialien

liefern und montieren, inkl. aller Formteile und
Befestigungen
Menge: 10,000 lfm

**13.06.0020 Trinkwasserleitung Kupferrohr 18 x 1 mm**
Trinkwasserleitung Kupferrohr 18 x 1 mm

nach DIN EN 1 057, n ahtlose Rundrohre, halbhart oder
hart in Stangen oder weich in Ringen, mit Gütezeichen
RAL und für Gas - oder Trinkwasserleitungssysteme vom
DVGW zugelassen und zertifiziert, die Verlegung hat
unter
Beachtung und gem . d en aktuellen entsprechenden
Vorschriften, d en gültigen Technischen Regeln, s owie
in Abhängigkeit der vorhandenen Wasserqualität zu
erfolgen . Gleiches gilt hinsichtlich der einschlägigen
Brandschutzvorschriften . Sämtliche Rohrleitungen sind
gem .d en gültigen DIN -/ EN- Vorgaben mit Wärme - und/
oder Schwitzwasserdämmung und/ oder Schutzrohren
zu versehen, d ie separat vergütet werden.
einschl . a ller erforderlichen Form, - und
Verbindungsstücke,
Abdichtungs ,- L öt, - , Press und
Befestigungsmaterialien

liefern und montieren, inkl. aller Formteile und
Befestigungen
Menge: 15,000 lfm

**13.06.0030 Trinkwasserleitung Kupferrohr 22 x 1 mm**
Trinkwasserleitung Kupferrohr 22 x 1 mm

nach DIN EN 1 057, n ahtlose Rundrohre, halbhart oder
hart in Stangen oder weich in Ringen, mit Gütezeichen
RAL und für Gas - oder Trinkwasserleitungssysteme vom
DVGW zugelassen und zertifiziert, die Verlegung hat
unter
Beachtung und gem . d en aktuellen entsprechenden
Vorschriften, d en gültigen Technischen Regeln, s owie
in Abhängigkeit der vorhandenen Wasserqualität zu
erfolgen . Gleiches gilt hinsichtlich der einschlägigen
Brandschutzvorschriften . Sämtliche Rohrleitungen sind
gem .d en gültigen DIN -/ EN- Vorgaben mit Wärme - und/
oder Schwitzwasserdämmung und/ oder Schutzrohren
zu versehen, d ie separat vergütet werden.
einschl . a ller erforderlichen Form, - und
Verbindungsstücke,
Abdichtungs ,- L öt, - , Press und
Befestigungsmaterialien

liefern und montieren, inkl. aller Formteile und
Befestigungen
Menge: 20,000 lfm

**13.06.0040 Trinkwasserleitung Kupferrohr 28 x 1 mm**
Trinkwasserleitung Kupferrohr 28 x 1 mm

nach DIN EN 1 057, n ahtlose Rundrohre, halbhart oder
hart in Stangen oder weich in Ringen, mit Gütezeichen
RAL und für Gas - oder Trinkwasserleitungssysteme vom
DVGW zugelassen und zertifiziert, die Verlegung hat
unter
Beachtung und gem . d en aktuellen entsprechenden
Vorschriften, d en gültigen Technischen Regeln, s owie
in Abhängigkeit der vorhandenen Wasserqualität zu
erfolgen . Gleiches gilt hinsichtlich der einschlägigen
Brandschutzvorschriften . Sämtliche Rohrleitungen sind
gem .d en gültigen DIN -/ EN- Vorgaben mit Wärme - und/
oder Schwitzwasserdämmung und/ oder Schutzrohren
zu versehen, d ie separat vergütet werden.
einschl . a ller erforderlichen Form, - und
Verbindungsstücke,
Abdichtungs ,- L öt, - , Press und
Befestigungsmaterialien

liefern und montieren, inkl. aller Formteile und
Befestigungen
Menge: 10,000 lfm

#### Abschnitt 13.07 Elektroinstallation

*Hinweis*
Elektroinstallationen nach DIN VDE 100

Verlegung von Kabeln; hierzu gehört auch das Abziehen
von Kabelenden, das Verlegen der Kabel in Schutzrohren
einschl. Lieferung und Montage von Kabelschutzrohren
inkl. Formteilen und mit den erforderlichen
Systemschellen, so wie das beidseitige Auflegen der
Kabelenden.

Bei der Durchdringung von Bauteilen, wie Wänden und
Decken, sind die Durchtrittsstellen entsprechend zu
verschließen, je nach Bauteilanforderung auch mit
entsprechendem Brandschutz.

Die Arbeiten dürfen nur von Elektrofachkräften oder
Fachkräften mit entsprechender Bescheinung für diese
festgelegten Tätigkeiten ausgeführt werden.

**13.07.0010 Außenfühler inkl. Verkabelung**
Außenfühler inkl. ca. 10m Kabel, wie zuvor beschrieben,

liefern und montieren
Menge: 1,000 Stk

**13.07.0020 Erdungskabel 6 mm²**
Erdungskabel (6 mm²) von der Erdungsschiene bis zum
jeweiligen Hausanschlussraum der Fernwärmeleitungen
verlegen, länge ca. 10 m, wie zuvor beschrieben,

liefern und montieren
Menge: 1,000 Stk

#### Abschnitt 13.08 sonstige Leistung

**13.08.0010 Obermonteurstunden**
Obermonteurstunden

für unvorhersehbare Arbeiten
Menge: 5,000 Std

**13.08.0020 Monteurstunden**
Monteurstunden

für unvorhersehbare Arbeiten
Menge: 5,000 Std

**13.08.0030 Helferstunden**
Helferstunden

für unvorhersehbare Arbeiten
Menge: 5,000 Std

### Bereich 14 Dinkelbachhöhe 19,21

#### Abschnitt 14.01 Demontage & Rückbau

**14.01.0010 Demontage Heiztherme (HT)**
Demontage Gas Kombitherme (GKT)

Dabei sind sämtliche Komponenten inkl. Abgasleitung der
GKT, die Spannungsversorgung der GKT spannungsfrei zu
schalten, allpolig abzuklemmenund, ordnungsgemäß zu
demontieren und fachgerecht zu entsorgen. Dabei ist
darauf zu achten, dass Demontage- und
Entsorgungsvorschriften, sowie alle geltenden
Arbeitsschutzbestimmungen und geltende
Sicherheitsvorschriften bei der Demontage eingehalten
werden.  Nach Abschluss der Demontage ist der
Arbeitsbereich sorgfältig zu reinigen.

Hier ist zwingend vor Aufnahme der Arbeiten die
Gaszufuhr sicher abzusperren und anschließend die
Leitungsenden fachgerecht, gemäß aktueller TRGI,
dauerhaft sicher zu verschließen.

Die Gasleitung im Bereich Unterputz muss nicht entfernt
werden.
Menge: 8,000 Stk

**14.01.0020 Transport Heizthermen ab Baujahr 2024**
Transport Gaskombithermen ab Baujahr 2024

Sicherer Transport der "neuen Gaskombithermen"  ab
Baujahr 2024. Diese werden vom Auftragnehmer zur
Essener Straße 66, 46047 Oberhausen gebracht und vom
Auftragggeber eingelagert.

2 Stk.
Menge: 1,000 psch

**14.01.0030 Kupferleitung 28 mm**
*** Bedarfsposition ohne GB
Kupferleitung 28 mm

Hierbei handelt es sich um die fachgerechte und sichere
Entfernung nach aktueller TRGI, der sichtbaren
existierenden Leitung im Kellerbereich existierenden
Leitungen inkl. aller Form- und Verbindungsstücke und
Befestigungen. Dies beihnhaltet die fachgerechte
Außerbetriebnahme der Gaszähler inkl. aller Stopfen
etc. Die nicht sichtbaren Leitungen im Strang müssen
nach aktueller TRGI verschlossen werden. Ein wichtiger
Bestandteil dieser Arbeit ist es, die Gaszufuhr zu
unterbrechen, um mögliche Gefährdungen auszuschließen.
Sobald die Leitung erfolgreich demontiert wurde, müssen
alle Komponenten des Systems sorgfältig entfernt und in
Übereinstimmung mit den entsprechenden Vorgaben
entsorgt werden.
Menge: 50,000 lfm

**14.01.0040 Kupferleitung 35 mm**
*** Bedarfsposition ohne GB
Kupferleitung 35 mm

wie vorgenannte Position
Menge: 18,000 lfm

**14.01.0050 Kupferleitung 42 mm**
Kupferleitung 42 mm

wie vorgenannte Position
Menge: 5,000 lfm

**14.01.0060 Kupferleitung 54 mm**
Kupferleitung  54 mm

wie vorgenannte Position
Menge: 5,000 lfm

**14.01.0070 Stahlleitung 1"**
Stahlleitung  1"

Hierbei handelt es sich um die fachgerechte und sichere
Entfernung nach aktueller TRGI, der sichtbaren
existierenden Leitung im Kellerbereich existierenden
Leitungen inkl. aller Form- und Verbindungsstücke und
Befestigungen. Dies beihnhaltet die fachgerechte
Außerbetriebnahme der Gaszähler inkl. aller Stopfen
etc. Die nicht sichtbaren Leitungen im Strang müssen
nach aktueller TRGI verschlossen werden. Ein wichtiger
Bestandteil dieser Arbeit ist es, die Gaszufuhr zu
unterbrechen, um mögliche Gefährdungen auszuschließen.
Sobald die Leitung erfolgreich demontiert wurde, müssen
alle Komponenten des Systems sorgfältig entfernt und in
Übereinstimmung mit den entsprechenden Vorgaben
entsorgt werden.
Menge: 60,000 lfm

**14.01.0080 Stahlleitung 1 1/4"**
Stahlleitung 1 1/4"

wie vorgenannte Position.
Menge: 25,000 lfm

**14.01.0090 Rückbau Gaszähler**
Rückbau Gaszähler

Abstimmung mit örtlichem Gasversorger zum Rückbau der
vorhandenen Gaszähler und Übergabe an Gasversorger.
Dokumentation Geschosszuordnung, Zählernummer,
Ausbaustand, Ausbaudatum
Menge: 8,000 Stk

**14.01.0100 Heizungssystem innerhalb der Wohnung entleeren**
Heizungssystem innerhalb der Wohnung entleeren

Für die Heizungsarbeiten innerhalb der Wohnung.

liefern und montieren
Menge: 8,000 Stk

#### Abschnitt 14.02 Montage Heizungsleitungen

**14.02.0010 Terminliche Abstimmung mit den Mietern**
Terminliche Abstimmung mit den Mietern

Die Arbeiten werden im bewohnten Zustand durchgeführt
und können nur Strangweise erfolgen. Das bedeutet, dass
immer 2 übereinanderliegende Wohnungen gleichzeitig
umgerüstet werden müssen. Aus diesem Grund müssen beide
Mieter an einem Strang zwingend gleichzeitig den Zugang
zur Wohnung gewähren. Die Terminabstimmung (telefonisch
und per Aushang) mit den Mietern erfolgt durch den
Auftragnehmer. Der Auftraggeber stellt die Kontaktdaten
der Mieter dem Auftragnehmer zur Verfügung.
Menge: 1,000 Stk

**14.02.0020 Anbindung der neuen Leitungen (RL,VL)**
Anbindung der neuen Leitungen (RL,VL)

Verbindung der Strangleitung vom Abgasschacht zum
vorhandenen Rohrleitunganschluss.

Ca. 2x4m Temponox Rohr  bis DN 20 inkl. aller Form- und
Verbindungsstücke und aller erforderlichen Materialien
inkl. Dämmung (Rockwool RS800)

liefern und montieren

Abrechnung erfolgt nach laufendem Meter. Preis ist für
Vor und Rücklauf zusammen.
Menge: 32,000 lfm

**14.02.0030 Einbau Wärmemengenzähler**
Einbau Wärmemengenzähler

Nur der Wärmemengenzähler wird vom Auftraggeber
gestellt. Die folgenden Materialien sind auf Grundlage
des gestellten Wärmemengenzählers zu montieren.

2x Absperrung mit Fühleraufnahme (5,2mm) im Vor- und
Rücklauf
1x Absperrung ohne Fühleraufnahme im Vorlauf

für:

Sensostar Q
Nenngröße: 0,6m3/h
Baulänge: 110mm
DN 15
Temp. Fühler: 5,2mm
funk integriert
ACDA000135

liefern und montieren
Menge: 8,000 Stk

**14.02.0040 Temponox-Rohr 1.4520, 15x1,0 Viega 591175**
*** Bedarfsposition ohne GB
Temponox-Rohr 1.4520,
Edelstahlrohr aus Werkstoff 1.4520,
Anwendung nur für geschlossene Heiz-
und Kühlkreisläufe,
nicht für die Trinkwasserinstallation
zugelassen!
6 m in Stangen,
Modell-Nr. 1703

15 X 1,0 (600)  Viega 591175

liefern und montieren
Menge: 1,000 lfm

**14.02.0050 Temponox-Rohr 1.4520, 18x1,0 Viega 591182**
*** Bedarfsposition ohne GB
Temponox-Rohr 1.4520,
Edelstahlrohr aus Werkstoff 1.4520,
Anwendung nur für geschlossene Heiz-
und Kühlkreisläufe,
nicht für die Trinkwasserinstallation
zugelassen!
6 m in Stangen,
Modell-Nr. 1703

18 X 1,0 (240)  Viega 591182

liefern und montieren
Menge: 1,000 lfm

**14.02.0060 Temponox-Rohr 1.4520, 22x1,2 Viega 591199**
Temponox-Rohr 1.4520,
Edelstahlrohr aus Werkstoff 1.4520,
Anwendung nur für geschlossene Heiz-
und Kühlkreisläufe,
nicht für die Trinkwasserinstallation
zugelassen!
6 m in Stangen,
Modell-Nr. 1703

22 X 1,2 (420)  Viega 591199

liefern und montieren
Menge: 30,000 lfm

**14.02.0070 Temponox-Rohr 1.4520, 28x1,2 Viega 591205**
Temponox-Rohr 1.4520,
Edelstahlrohr aus Werkstoff 1.4520,
Anwendung nur für geschlossene Heiz-
und Kühlkreisläufe,
nicht für die Trinkwasserinstallation
zugelassen!
6 m in Stangen,
Modell-Nr. 1703

28 X 1,2 (240)  Viega 591205

liefern und montieren
Menge: 35,000 lfm

**14.02.0080 Temponox-Rohr 1.4520, 35x1,5 Viega 591212**
Temponox-Rohr 1.4520,
Edelstahlrohr aus Werkstoff 1.4520,
Anwendung nur für geschlossene Heiz-
und Kühlkreisläufe,
nicht für die Trinkwasserinstallation
zugelassen!
6 m in Stangen,
Modell-Nr. 1703

35 X 1,5 (180)  Viega 591212

liefern und montieren
Menge: 60,000 lfm

**14.02.0090 Wärmedämmung DN 20 Strang 100% (Rockwool, RS 800)**
Wärmedämmung DN 20 Strang 100% (Rockwool, RS 800)
Rohrschalen aus Mineralfaser (Lamellenmatten, einseitig
mit Alufolie versehen, Rockwool-RS800), nicht brennbar
nach DIN 4102, Rechenwert der Dämmschicht bezogen auf
eine Wärmeleitzahl mind. 0,035 W/m K gemäß VDI 2055,
liefern und in den vorgeschriebenen Stärken
diffusionsdicht verlegen. Bögen, Versprünge, T-Stücke
und sonstige Formstücke sind mit sauberem Abschluss
auszuführen, die Kosten hierfür sind im Einheitspreis
zu berücksichtigen. Im sichtbaren Bereich mit
PVC-Oberflächenschutz.

Fabrikat:  Rockwool
Typ:  Dämmschale RS 800

DN 20

liefern und montieren
Menge: 30,000 lfm

**14.02.0100 Wärmedämmung DN 25 Strang 100% (Rockwool, RS 800)**
Wärmedämmung DN 25 Strang 100% (Rockwool, RS 800)
Rohrschalen aus Mineralfaser (Lamellenmatten, einseitig
mit Alufolie versehen, Rockwool-RS800), nicht brennbar
nach DIN 4102, Rechenwert der Dämmschicht bezogen auf
eine Wärmeleitzahl mind. 0,035 W/m K gemäß VDI 2055,
liefern und in den vorgeschriebenen Stärken
diffusionsdicht verlegen. Bögen, Versprünge, T-Stücke
und sonstige Formstücke sind mit sauberem Abschluss
auszuführen, die Kosten hierfür sind im Einheitspreis
zu berücksichtigen. Im sichtbaren Bereich mit
PVC-Oberflächenschutz.

Fabrikat:  Rockwool
Typ:  Dämmschale RS 800

DN 25

liefern und montieren
Menge: 25,000 lfm

**14.02.0110 Wärmedämmung Kellerleitung DN 25 100% (Rockwool, RS 800)**
Wärmedämmung Kellerleitung DN 25 100% (Rockwool, RS
800)

Rohrschalen aus Mineralfaser (Lamellenmatten, einseitig
mit Alufolie versehen, Rockwool-RS800), nicht brennbar
nach DIN 4102, Rechenwert der Dämmschicht bezogen auf
eine Wärmeleitzahl mind. 0,035 W/m K gemäß VDI 2055,
liefern und in den vorgeschriebenen Stärken
diffusionsdicht verlegen. Bögen, Versprünge, T-Stücke
und sonstige Formstücke sind mit sauberem Abschluss
auszuführen, die Kosten hierfür sind im Einheitspreis
zu berücksichtigen. Im sichtbaren Bereich mit
PVC-Oberflächenschutz.

Fabrikat:  Rockwool
Typ:  Dämmschale RS 800

liefern und montieren
Menge: 10,000 lfm

**14.02.0120 Wärmedämmung Kellerleitung DN 32 100% (Rockwool, RS 800)**
Wärmedämmung Kellerleitung DN 32 100% (Rockwool, RS
800)

Rohrschalen aus Mineralfaser (Lamellenmatten, einseitig
mit Alufolie versehen, Rockwool-RS800), nicht brennbar
nach DIN 4102, Rechenwert der Dämmschicht bezogen auf
eine Wärmeleitzahl mind. 0,035 W/m K gemäß VDI 2055,
liefern und in den vorgeschriebenen Stärken
diffusionsdicht verlegen. Bögen, Versprünge, T-Stücke
und sonstige Formstücke sind mit sauberem Abschluss
auszuführen, die Kosten hierfür sind im Einheitspreis
zu berücksichtigen. Im sichtbaren Bereich mit
PVC-Oberflächenschutz.

Fabrikat:  Rockwool
Typ:  Dämmschale RS 800

liefern und montieren
Menge: 60,000 lfm

**14.02.0130 Rohrkasten erstellen an Wänden, ohne Station**
Rohrkasten erstellen an Wänden, ohne Station

Rohrverkleidung dreiseitig herstellen aus Gipskarton
an Wänden (ohne Wohnungsstation)
Breite: ca. 30cm
Tiefe: ca. 10cm
Unterkonstruktion: verzinkte Stahlblechprofile,
kraftschlüssig mit
geeigneten Dübeln in ausreichenden Abständen in Wänden
jeder Bauart (Mauerwerk, Trockenbau, Beton, etc...)
befestigt.
Beplankung einlagig mit Gipskarton (12,5 mm Dicke)
Einschließlich Verspachtelung
Oberflächengüte Standardverspachtelung Q2
Enthalten ist auch das saubere Anarbeiten an vorhandene

Flächen

liefern und montieren
Menge: 1,000 lfm

**14.02.0140 Rohrkasten erstellen an Decken**
Rohrkasten erstellen an Decken

Rohrverkleidung zwei- oder dreiseitig herstellen aus
Gipskarton
an Decken
Breite: ca. 30cm
Tiefe: ca. 10cm
Unterkonstruktion: verzinkte Stahlblechprofile,
kraftschlüssig mit
geeigneten Dübeln in ausreichenden Abständen in Decken
jeder Bauart (Beton, Spalierlatte, Gipskarton, etc...)
befestigt.
Beplankung einlagig mit Gipskarton (12,5 mm Dicke)
Einschließlich Verspachtelung
Oberflächengüte Standardverspachtelung Q2
Enthalten ist auch das saubere Anarbeiten an vorhandene

Flächen

liefern und montieren
Menge: 1,000 lfm

**14.02.0150 Einbau einer Revisionsklappe 20 x 20 cm**
Einbau einer Revisionsklappe 20 x 20 cm

Revisionsklappe in vorgenannten Rohrkasten einbauen,
einschließlich Profile für den Wechsel
Klappe und Rahmen aus Stahlblech, weiß
pulverbeschichtet
mit Vierkantverschluß
Öffnungsgröße: 20cm x 20cm

liefern und montieren
Menge: 1,000 Stk

**14.02.0160 Flächen tapezieren und streichen**
Flächen tapezieren und streichen

Decken- und/oder Wandflächen mit Tiefgrund grundieren
und
mit Raufaser tapezieren und anschließend mit
waschbeständiger Dispersionsfarbe deckend beschichten
an vorhandende Flächen sauber anarbeiten
In Kleinflächen
Material:
Brillux Lacryl Tiefgrund ELF 595 oder gleichwertig
Brillux Raufaser 51, grob, oder gleichwertig
Brillux Malerweiß LF, oder gleichwertig

liefern und montieren
Menge: 1,000 m²

**14.02.0170 Bezeichnungsschilder 100 x 50 mm aus Kunststoff**
Bezeichnungsschilder 100 x 50 mm aus Kunststoff
Beschriftung mehrzeilig mit Befestigung

liefern und montieren
Menge: 10,000 Stk

**14.02.0180 Revisionsunterlagen**
Revisionsunterlagen

Spätestens zum Tag der  Abnahme, hat der Auftragnehmer
die erforderlichen Revisionsunterlagen in digitaler
Ausführung (PDF per E-Mail vorab) dem zuständigen
Bauleiter des Auftraggebers auszuhändigen.

Hierzu gehören:

- Anlagenschema
- Bedienungs- und Wartungsanweisung
- Gerätebeschreibungen inkl. Geräteliste
- Druckprotokolle
- Funktionsbeschreibung der Anlage
- Liste über Ersatz- und Verschleißteile
Menge: 1,000 Stk

#### Abschnitt 14.03 Hydraulischer Abgleich & Armaturen

**14.03.0010 Einbau Thermostatventile DN 15**
Einbau Thermostatventile DN 15

Thermostatventileinheit DN 15 Eck- oder Durchgang
austauschen für den hydraulischen Abgleich.
Fachgerechte Demontage und Entsorgung des alten
Ventils und des Fühlers.
Die Anschlüsse für den Einbau des neuen Ventils werden
komplett vorbereitet, inkl. aller Form- und
Verbindungsstücke. Neues Danfoss RA-DV Ventil montieren
und einstellen auf die vorgegebenen Werte des AG. Den
Fühler auf das Ventil montieren. Nach dem Füllen und
Entlüften der Anlage erfolgt eine Kontrolle auf
Dichtigkeit.
Bei dieser Montage ist der Arbeitsbereich gegen
Verschmutzung zu sichern.
Schriftliche Bestätigung der Ausführung des
hydraulischen Abgleichs. Ausfüllen des VdZ-Formulars.

Thermostatventil:
Danfoss RA-DV Durchgang  013G7724
Danfoss RA-DV Eck  013G7723
Danfoss RA-DV Winkel rechts  023G7719
Danfoss RA-DV Winkel links  013G7720
Danfoss RA-DV UK (axial)  023G7710
Danfoss VHS-DV

Thermostatkopf:
Danfoss Aero RA Fühler eingebaut  015G4598
Danfoss Aero RA Fernfühler  015G4592

liefern und montieren
Menge: 30,000 Stk

**14.03.0020 Einbau Thermostatventile DN 20**
Einbau Thermostatventile DN 20

Thermostatventileinheit austauschen für den
hydraulischen Abgleich, DN 20 Eck- oder Durchgang
Wie zuvor jedoch DN 20

Thermostatventil:
Danfoss RA-DV Durchgang  013G7726
Danfoss RA-DV Eck  013G7725
Danfoss VHS-DV

Thermostatkopf:
Danfoss Aero RA Fühler eingebaut  015G4598
Danfoss Aero RA Fernfühler  015G4592

liefern und montieren
Menge: 10,000 Stk

**14.03.0030 Reflex Membran.Druckausdehnungsgefäß Reflex N 140, grau, 6/1.5 bar**
Reflex Membran-Druckausdehnungsgefäß Reflex N 140,
grau, 6/1.5 bar

Volumen: 140L
Hersteller:  Reflex
Typ:  N 140

liefern und montieren, inkl. aller Formteile und
Befestigungen
Menge: 1,000 Stk

**14.03.0040 Zeigerthermometer 0-100°C, d=100 mm**
Bimetall-Zeigerthermometer für Temperaturbereich 0 -
100°C, schnellanzeigend, Klasse 1, Anschlussgewinde ½"
DN15 AG, Tauchschaftlänge 60 mm, ohne Tauchhülse,
Messgenauigkeit ±1% vom Skalenwert.

Technische Daten:

Anschluss:  ½" DN15 AG
Gehäuse:  Edelstahl
Gehäusedurchmesser:  100 mm
Temperaturbereich:  0 - 100°C Toleranz ±1%

liefern und montieren
Menge: 4,000 Stk

**14.03.0050 Manometer 100 mm / 6 bar**
Manometer 100 mm / 6 bar
als Rohrfedermanometer,
Gehäuse aus Kunststoff
- Meßgenauigkeit: Klasse 1,6
- Gehäusedurchmesser: 100 mm
- Anschluss unten: R 1/2" radial
- Anzeigebereich: 0 bis 6 bar

liefern und montieren
Menge: 2,000 Stk

**14.03.0060 Reflex Kappenventil SUR 1' x 1'**
Reflex Kappenventil SU R 1' x 1'

Betriebstemperatur:  120°C
Max. zul. Betriebsüberdruck:  10 bar
Betriebsüberdruck:  10 bar
Anschluss WBI:  R 1'
Gewicht:  0.57 KGM

Für Membran-Druckausdehnungsgefäße in geschlossenen
Heizungs- und Kühlwasseranlagen.Mit einer gegen
unbeabsichtigtes Schließen gesicherten Absperrung und
einer Entleerung gemäß DIN EN 12828.

Hersteller:  Reflex
Typ:  SUR 1' x 1'

liefern und montieren
Menge: 1,000 Stk

**14.03.0070 SpiroTrap Schlammabscheider MB3: Messing, 1 1/4" IG**
SpiroTrap Schlammabscheider MB3 mit Magnet

Messingausführung 1 1/4" IG

SpiroTrap MB3 - Schlammabscheider mit variablen
Anschluss für vertikale oder horizontale Rohrleitungen.
Leistungssteigernde magetische Unterstützung durch
abnehmbarem, externen Magnet.

Schnelle und kontinuierliche Entfernung
ferromagnetischer und nicht magnetischer Schmutz-und
Schlammpartikel aus Heiz- oder Kühlkreisläufen.

Medium Wasser und Wasser/Glykol (50/50%).

Gehäuse in Messingausführung. Schlammabscheidung bis zu
einer Partikelgröße von 5 Mikrometer -ohne
Betriebsunterbrechung abscheiden und abschlammen durch
den Spirorohreinsatz. Mit abschraubbarem
Gehäuseunterteil zu Reinigungs- und Revisionsarbeiten.

Komplett mit Abschlammhahn.

liefern und montieren
Menge: 1,000 Stk

**14.03.0080 HEIMEIER Heizungskugelhahn Globo H Innengewinde, Entleerung, DN 25, Rotguss**
*** Bedarfsposition ohne GB
HEIMEIER Heizungskugelhahn Globo H Innengewinde,
Entleerung, DN 20, Rotguss

HEIMEIER Heizungs-Kugelhahn
Gehäuse und Kugel aus korrosionsbeständigem, entzinkungsfreiem Rotguß. Gehäuse
rohrförmig für durchlaufende Wärmedämmung. Kugel mit glattem Durchgang. Wartungsfreie Spindelabdichtung durch zwei
O-Ringe. Kugelabdichtung durch PTFE-
Ringe. Knebel aus schlagfestem Kunststoff, Anschläge verdeckt. Knebel auch
bei wärmegedämmten Gehäuse von außen
bedienbar. Anschluss Innengewinde für
Gewinderohr.
Zul. Betriebstemperatur TB 120 Grd. C.
Nenndruck PN 16.
Fabrikat: IMI Heimeier
Typ: Globo H
Ausführung: DN 20
mit Entleerung

Art.-Nr. 0615-05.000

liefern und montieren
Menge: 1,000 Stk

**14.03.0090 HEIMEIER Wärmedämmschale für Globo H mit Entleerung, DN 25**
*** Bedarfsposition ohne GB
HEIMEIER Wärmedämmschale für Globo H
mit Entleerung, DN 20

Fabrikat: IMI Heimeier

Art.-Nr. 0615-05.553

liefern und montieren
Menge: 6,000 Stk

**14.03.0100 HEIMEIER Heizungskugelhahn Globo H Innengewinde, Entleerung, DN 25, Rotguss**
HEIMEIER Heizungskugelhahn Globo H Innengewinde,
Entleerung, DN 25, Rotguss

HEIMEIER Heizungs-Kugelhahn
Gehäuse und Kugel aus korrosionsbeständigem, entzinkungsfreiem Rotguß. Gehäuse
rohrförmig für durchlaufende Wärmedämmung. Kugel mit glattem Durchgang. Wartungsfreie Spindelabdichtung durch zwei
O-Ringe. Kugelabdichtung durch PTFE-
Ringe. Knebel aus schlagfestem Kunststoff, Anschläge verdeckt. Knebel auch
bei wärmegedämmten Gehäuse von außen
bedienbar. Anschluss Innengewinde für
Gewinderohr.
Zul. Betriebstemperatur TB 120 Grd. C.
Nenndruck PN 16.
Fabrikat: IMI Heimeier
Typ: Globo H
Ausführung: DN 25
mit Entleerung

Art.-Nr. 0615-05.000

liefern und montieren
Menge: 4,000 Stk

**14.03.0110 HEIMEIER Wärmedämmschale für Globo H mit Entleerung, DN 25**
HEIMEIER Wärmedämmschale für Globo H
mit Entleerung, DN 25

Fabrikat: IMI Heimeier

Art.-Nr. 0615-05.553

liefern und montieren
Menge: 4,000 Stk

**14.03.0120 HEIMEIER Heizungskugelhahn Globo H Innengewinde, Entleerung, DN 32, Rotguss**
HEIMEIER Heizungskugelhahn Globo H Innengewinde,
Entleerung, DN 32, Rotguss

HEIMEIER Heizungs-Kugelhahn
Gehäuse und Kugel aus korrosionsbeständigem, entzinkungsfreiem Rotguß. Gehäuse
rohrförmig für durchlaufende Wärmedämmung. Kugel mit glattem Durchgang. Wartungsfreie Spindelabdichtung durch zwei
O-Ringe. Kugelabdichtung durch PTFE-
Ringe. Knebel aus schlagfestem Kunststoff, Anschläge verdeckt. Knebel auch
bei wärmegedämmten Gehäuse von außen
bedienbar. Anschluss Innengewinde für
Gewinderohr.
Zul. Betriebstemperatur TB 120 Grd. C.
Nenndruck PN 16.
Fabrikat: IMI Heimeier
Typ: Globo H
Ausführung: DN 32
mit Entleerung

Art.-Nr. 0615-05.000

liefern und montieren
Menge: 4,000 Stk

**14.03.0130 HEIMEIER Wärmedämmschale für Globo H mit Entleerung, DN 32**
HEIMEIER Wärmedämmschale für Globo H
mit Entleerung, DN 32

Fabrikat: IMI Heimeier

Art.-Nr. 0615-05.553

liefern und montieren
Menge: 4,000 Stk

**14.03.0140 SIMPLEX KFE-Kugelhahn Heizung, lang DG G1/2 AG**
SIMPLEX KFE-Kugelhahn Heizung, lang DG G1/2 AG

Kugelhahn für das Füllen und Entleeren von
Heizungsanlagen, selbstdichtend mit
Gewindeeinschneiddichtung aus EPDM. Schwere Bauform aus
vernickeltem Pressmessing. Flügelgriff (rot)
entsprechend dem Einsatzzweck abnehmbar. Hartverchromte
Kugel mit vollem Durchgang in Teflon gelagert.
Blindkappe mit Edelstahl-Schwenkbügel auch zur
Betätigung verwendbar, mit Stellungsanzeige und festem
Anschlag. Fixierung der Einbaulage mittels
Kontermutter. Betätigungsspindel mit doppelter
O-Ring-Dichtung aus EPDM. Einsatzbereich:
Warmwasser-Heizungsanlagen: max. Betriebsdruck 10 bar,
max. Betriebstemperatur 110 Grad C. Dauertemperatur,
130 Grad C. kurzzeitig.

Anschluss: G1/2 AG x G3/4 AG

Ausführung: Durchgangsform, lange Ausführung

Fabrikat: SIMPLEX

Artikelnummer: F10640

liefern und montieren
Menge: 5,000 Stk

**14.03.0150 Gestra Schwerkraftbremse SBO31 Nennweite 1" (DN25)**
Schwerkraftbremse
Schwerkraftumlaufsperre, Pressmessing/Kunststoff,
federbelastet, mit Innengewinde für den Druckstutzen
der Umwälzpumpe. Austrittsseitig mit Außengewinde
passend für das Einlegeteil mit Flachdichtung und
Überwurfmutter von der Umwälzpumpe.

Nennweite: DN25 / 1"

Hersteller:  Gestra
Typ:  SBO 31

liefern und montieren
Menge: 1,000 Stk

#### Abschnitt 14.04 Rohbauarbeiten

**14.04.0010 Kernbohrung 100 mm in Wänden und Decken aus Stahlbeton**
Kernbohrung 100 mm in Wänden und Decken aus Stahlbeton

Kernbohrung in Wand/ Decke herstellen, Abdecken mit
Folie zu
schützender Bereiche.
Einschließlich Schnitte durch Bewehrungsstahl bis 16
mm, Entsorgung der Bohrkerne, Wand und Decke aus
Beton
Menge: 3,000 Stk

**14.04.0020 Wanddurchbruch 300 cm² in KS Mauerwerk 24 cm**
Wanddurchbruch 300 cm² in KS Mauerwerk 24 cm

inkl. verschließen mit Mörtel
Menge: 7,000 Stk

**14.04.0030 Wanddurchbruch 300 cm² in KS Mauerwerk 11,5 cm**
Wanddurchbruch 300 cm² in KS Mauerwerk 11,5 cm

inkl. verschließen mit Mörtel
Menge: 4,000 Stk

**14.04.0040 Stemmarbeiten am Abgasschacht (Wohnung)**
Stemmarbeiten am Abgasschacht

Stemmarbeiten im oberen Teil des Abgasschachtes
innerhalb der Wohnung durchführen und wieder
fachgerecht nach aktuellen Vorgaben des Brandschutzes
verschließen.

Größe (BxH): ca. 30 cm x 40 cm

liefern und montieren
Menge: 8,000 Stk

**14.04.0050 Stemmarbeiten am Abgasschacht (Keller)**
Stemmarbeiten am Abgasschacht (Keller)

Stemmarbeiten im Bereich des Abgasschachtes durchführen
und wieder fachgerecht  nach aktuellen Vorgaben des
Brandschutzes verschließen.

Größe BxH: ca. 30 cm x 150 cm

liefern und montieren
Menge: 4,000 Stk

#### Abschnitt 14.05 Wasseraufbereitung

**14.05.0010 Heizungssystem befüllen, spülen und entlüften**
Heizungssystem befüllen, spülen und entlüften

Gesamtes Heizungssystem nach VDI 2035 als Erstbefüllung
mit einer mobilen Anlage befüllen, inkl. aller Keller-,
Strang- und Wohnungsleitungen

Die Wasserqualität ist nach der Befüllung zu prüfen und
im vom Auftragnehmer erstellten Anlagenbuch zu
dokumentieren.
Dieses Anlagenbuch ist im Heizraum zu hinterlegen.

Eine Kontrollmesung ist nach sechs Wochen durch den AN
selbstständig durchzuführen und zu dokumentieren.
Sollten die Heizungswasserwerte nicht der VDI 2035
entsprechen, muss das Heizungswasser nochmals
aufbereitet werden.
Menge: 1,000 Stk

**14.05.0020 JUDO JHF-F PLUS, Füllleistung 800 l/h, Rohranschluss _" IG**
JUDO JHF-F PLUS Füllarmatur mit BA-Rohrtrenner und
Druckminderer mit DVGW CERT Prüfzeichen, ZVSHK
zertifizierter Hersteller

Nach DIN EN 1717 und DIN 1988-100 sind nur noch
permanente Anschlüsse für die Befüllung von
Heizkreisläufen mit Trinkwasser zulässig. Die
Heizungs-Nachspeisestation dient der Erst- und
Nachbefüllung von Warmwasserheizungsanlagen. Der
eingebaute Rohrtrenner (Systemtrenner Typ BA) nach DIN
EN 1717 und DIN 1988-100 und DIN EN 12729 verhindert
ein Zurückdrücken des Heizungswassers in die
Trinkwasserleitung. Somit ist der direkte Festanschluss
an die Heizungsanlage nach DIN EN 1717 und DIN 1988-100
zugelassen. Der integrierte Druckminderer sorgt für den
korrekten und konstanten Befülldruck der Anlage.

Lieferumfang: Die HEIFI-FÜL PLUS Füllarmatur besteht
aus zwei Absperrventilen (ein- und ausgangsseitig);
Druckminderer; Manometer und Rohrtrenner BA. Über den
eingebauten Druckminderer wird der Druck konstant
gehalten und bei abfallendem Druck wird nachgespeist.

Technische Daten
Rohranschluss:  _"
Innengewinde
Füllleistung max.:  800 l/h
Betriebsdruck max.:  10 bar
Wassertemperatur (eingangsseitig) max.:  30 °C
Wassertemperatur (ausgangsseitig) max.:  65 °C
Heizwassertemperatur max.:  90 °C

Abmessungen
Einbaulänge:  202 mm

Hersteller:  JUDO
Modell  JHF-F PLUS
Artikelnr.:  8060080

liefern und montieren
Menge: 1,000 Stk

**14.05.0030 JUDO JHFB-S, Rohranschluss _" AG**
JUDO JHFB-S Enthärtungseinheit Rohranschluss _" AG mit
ZVSHK zertifizierter Hersteller

Einheit für den Festeinbau, zur Enthärtung des Füll-
und Ergänzungswassers für Warmwasserheizungsanlagen
nach VDI 2035, Blatt 1 (Vermeidung von Steinbildung).
Mit Überwachung der Kapazitäten von JUDO
Enthärtungspatronen Typ SOFT.
Lieferumfang: Innovatives Gehäuse zum waagrechten
Anschluss an die Rohrleitung, aus hochwertigem
Kunststoff mit Isolierschalen aus EPP.
Behälteranbindung unten mit Außengewinde zum Anschluss
von JUDO SOFT Enthärtungspatronen oder JUDO Adapter für
bodenstehende JUDO SOFT Enthärtungspatronen mit hoher
Kapazität. Mit integriertem Turbinenwasserzähler zur
Erfassung der Füll- und Ergänzungswassermenge.
Folientastatur zur Eingabe von Patronentyp und
Rohwasserhärte, LCD-Display zur Anzeige der
Restkapazität und Meldung bei Kapazitätsüberschreitung,
Ausgang zur Ansteuerung eines externen Melderelais.
Spannungsversorgung über 2 Stück Microbatterien 1,5 V
(AAA), ausgangsseitiger Absperrkugelhahn und
Probenahmeventil. Alle Materialien sind geeignet für
den Einsatz im enthärteten Wasser.

Technische Daten
Rohranschluss:  _"
Außengewinde
Füllleistung max.:  300 l/h
Betriebsdruck max.:  6 bar
Wassertemperatur max.:  30 °C
Umgebungstemperatur max.:  30 °C

Abmessungen
Einbaulänge:  351 mm
Höhe (ohne Patrone):  191 mm
Tiefe bis Rohrmitte:  75 mm

Hersteller:  JUDO
Modell  JHFB-S
Artikelnr.:  8068535

liefern und montieren
Menge: 1,000 Stk

**14.05.0040 JUDO Enthärtungspatrone SOFT 12000**
JUDO Enthärtungspatrone SOFT 12000

als Enthärtungspatrone für die JUDO i-fill sowie als
Ersatz für erschöpfte JUDO HEIFI-RESOFT
Enthärtungseinheit (JHRS ab Baujahr Juni 2014).
Ausführung: Austauscherbehälter aus Kunststoff,
Filterfüllung aus hochwertigem Kationenaustauscherharz.

Technische Daten:

Kapazität:  12000 Liter x °dH
Max. Füllleistung:  300 l/h
Kapazität bei 20°dH auf 0°dH  600 Liter
Kapazität bei 20°dH auf 8°dH  1000 Liter
Betriebsdruck max.  6 bar
Betriebstemperatur max.  30 °C

Hersteller:  JUDO
Bestellnummer  8068018

liefern und montieren
Menge: 1,000 Stk

#### Abschnitt 14.06 Montage Trinkwasserleitung

**14.06.0010 Trinkwasserleitung Kupferrohr 15 x 1 mm**
Trinkwasserleitung Kupferrohr 15 x 1 mm

nach DIN EN 1057, nahtlose Rundrohre, halbhart oder
hart in Stangen oder weich in Ringen, mit Gütezeichen
RAL und für Gas - oder Trinkwasserleitungssysteme vom
DVGW zugelassen und zertifiziert, die Verlegung hat
unter
Beachtung und gem . d en aktuellen entsprechenden
Vorschriften, d en gültigen Technischen Regeln, s owie
in Abhängigkeit der vorhandenen Wasserqualität zu
erfolgen . Gleiches gilt hinsichtlich der einschlägigen
Brandschutzvorschriften . Sämtliche Rohrleitungen sind
gem .d en gültigen DIN -/ EN- Vorgaben mit Wärme - und/
oder Schwitzwasserdämmung und/ oder Schutzrohren
zu versehen, d ie separat vergütet werden.
einschl . a ller erforderlichen Form, - und
Verbindungsstücke,
Abdichtungs ,- L öt, - , Press und
Befestigungsmaterialien

liefern und montieren, inkl. aller Formteile und
Befestigungen
Menge: 10,000 lfm

**14.06.0020 Trinkwasserleitung Kupferrohr 18 x 1 mm**
Trinkwasserleitung Kupferrohr 18 x 1 mm

nach DIN EN 1 057, n ahtlose Rundrohre, halbhart oder
hart in Stangen oder weich in Ringen, mit Gütezeichen
RAL und für Gas - oder Trinkwasserleitungssysteme vom
DVGW zugelassen und zertifiziert, die Verlegung hat
unter
Beachtung und gem . d en aktuellen entsprechenden
Vorschriften, d en gültigen Technischen Regeln, s owie
in Abhängigkeit der vorhandenen Wasserqualität zu
erfolgen . Gleiches gilt hinsichtlich der einschlägigen
Brandschutzvorschriften . Sämtliche Rohrleitungen sind
gem .d en gültigen DIN -/ EN- Vorgaben mit Wärme - und/
oder Schwitzwasserdämmung und/ oder Schutzrohren
zu versehen, d ie separat vergütet werden.
einschl . a ller erforderlichen Form, - und
Verbindungsstücke,
Abdichtungs ,- L öt, - , Press und
Befestigungsmaterialien

liefern und montieren, inkl. aller Formteile und
Befestigungen
Menge: 15,000 lfm

**14.06.0030 Trinkwasserleitung Kupferrohr 22 x 1 mm**
Trinkwasserleitung Kupferrohr 22 x 1 mm

nach DIN EN 1 057, n ahtlose Rundrohre, halbhart oder
hart in Stangen oder weich in Ringen, mit Gütezeichen
RAL und für Gas - oder Trinkwasserleitungssysteme vom
DVGW zugelassen und zertifiziert, die Verlegung hat
unter
Beachtung und gem . d en aktuellen entsprechenden
Vorschriften, d en gültigen Technischen Regeln, s owie
in Abhängigkeit der vorhandenen Wasserqualität zu
erfolgen . Gleiches gilt hinsichtlich der einschlägigen
Brandschutzvorschriften . Sämtliche Rohrleitungen sind
gem .d en gültigen DIN -/ EN- Vorgaben mit Wärme - und/
oder Schwitzwasserdämmung und/ oder Schutzrohren
zu versehen, d ie separat vergütet werden.
einschl . a ller erforderlichen Form, - und
Verbindungsstücke,
Abdichtungs ,- L öt, - , Press und
Befestigungsmaterialien

liefern und montieren, inkl. aller Formteile und
Befestigungen
Menge: 20,000 lfm

**14.06.0040 Trinkwasserleitung Kupferrohr 28 x 1 mm**
Trinkwasserleitung Kupferrohr 28 x 1 mm

nach DIN EN 1 057, n ahtlose Rundrohre, halbhart oder
hart in Stangen oder weich in Ringen, mit Gütezeichen
RAL und für Gas - oder Trinkwasserleitungssysteme vom
DVGW zugelassen und zertifiziert, die Verlegung hat
unter
Beachtung und gem . d en aktuellen entsprechenden
Vorschriften, d en gültigen Technischen Regeln, s owie
in Abhängigkeit der vorhandenen Wasserqualität zu
erfolgen . Gleiches gilt hinsichtlich der einschlägigen
Brandschutzvorschriften . Sämtliche Rohrleitungen sind
gem .d en gültigen DIN -/ EN- Vorgaben mit Wärme - und/
oder Schwitzwasserdämmung und/ oder Schutzrohren
zu versehen, d ie separat vergütet werden.
einschl . a ller erforderlichen Form, - und
Verbindungsstücke,
Abdichtungs ,- L öt, - , Press und
Befestigungsmaterialien

liefern und montieren, inkl. aller Formteile und
Befestigungen
Menge: 10,000 lfm

#### Abschnitt 14.07 Elektroinstallation

*Hinweis*
Elektroinstallationen nach DIN VDE 100

Verlegung von Kabeln; hierzu gehört auch das Abziehen
von Kabelenden, das Verlegen der Kabel in Schutzrohren
einschl. Lieferung und Montage von Kabelschutzrohren
inkl. Formteilen und mit den erforderlichen
Systemschellen, so wie das beidseitige Auflegen der
Kabelenden.

Bei der Durchdringung von Bauteilen, wie Wänden und
Decken, sind die Durchtrittsstellen entsprechend zu
verschließen, je nach Bauteilanforderung auch mit
entsprechendem Brandschutz.

Die Arbeiten dürfen nur von Elektrofachkräften oder
Fachkräften mit entsprechender Bescheinung für diese
festgelegten Tätigkeiten ausgeführt werden.

**14.07.0010 Außenfühler inkl. Verkabelung**
Außenfühler inkl. ca. 10m Kabel, wie zuvor beschrieben,

liefern und montieren
Menge: 1,000 Stk

**14.07.0020 Erdungskabel 6 mm²**
Erdungskabel (6 mm²) von der Erdungsschiene bis zum
jeweiligen Hausanschlussraum der Fernwärmeleitungen
verlegen, länge ca. 10 m, wie zuvor beschrieben,

liefern und montieren
Menge: 1,000 Stk

#### Abschnitt 14.08 sonstige Leistung

**14.08.0010 Obermonteurstunden**
Obermonteurstunden

für unvorhersehbare Arbeiten
Menge: 5,000 Std

**14.08.0020 Monteurstunden**
Monteurstunden

für unvorhersehbare Arbeiten
Menge: 5,000 Std

**14.08.0030 Helferstunden**
Helferstunden

für unvorhersehbare Arbeiten
Menge: 5,000 Std

### Bereich 15 Dinkelbachhöhe 23,25

#### Abschnitt 15.01 Demontage & Rückbau

**15.01.0010 Demontage Heiztherme (HT)**
Demontage Gas Kombitherme (GKT)

Dabei sind sämtliche Komponenten inkl. Abgasleitung der
GKT, die Spannungsversorgung der GKT spannungsfrei zu
schalten, allpolig abzuklemmenund, ordnungsgemäß zu
demontieren und fachgerecht zu entsorgen. Dabei ist
darauf zu achten, dass Demontage- und
Entsorgungsvorschriften, sowie alle geltenden
Arbeitsschutzbestimmungen und geltende
Sicherheitsvorschriften bei der Demontage eingehalten
werden.  Nach Abschluss der Demontage ist der
Arbeitsbereich sorgfältig zu reinigen.

Hier ist zwingend vor Aufnahme der Arbeiten die
Gaszufuhr sicher abzusperren und anschließend die
Leitungsenden fachgerecht, gemäß aktueller TRGI,
dauerhaft sicher zu verschließen.

Die Gasleitung im Bereich Unterputz muss nicht entfernt
werden.
Menge: 8,000 Stk

**15.01.0020 Transport Heizthermen ab Baujahr 2024**
Transport Gaskombithermen ab Baujahr 2024

Sicherer Transport der "neuen Gaskombithermen"  ab
Baujahr 2024. Diese werden vom Auftragnehmer zur
Essener Straße 66, 46047 Oberhausen gebracht und vom
Auftragggeber eingelagert.

2 Stk.
Menge: 1,000 psch

**15.01.0030 Kupferleitung 28 mm**
*** Bedarfsposition ohne GB
Kupferleitung 28 mm

Hierbei handelt es sich um die fachgerechte und sichere
Entfernung nach aktueller TRGI, der sichtbaren
existierenden Leitung im Kellerbereich existierenden
Leitungen inkl. aller Form- und Verbindungsstücke und
Befestigungen. Dies beihnhaltet die fachgerechte
Außerbetriebnahme der Gaszähler inkl. aller Stopfen
etc. Die nicht sichtbaren Leitungen im Strang müssen
nach aktueller TRGI verschlossen werden. Ein wichtiger
Bestandteil dieser Arbeit ist es, die Gaszufuhr zu
unterbrechen, um mögliche Gefährdungen auszuschließen.
Sobald die Leitung erfolgreich demontiert wurde, müssen
alle Komponenten des Systems sorgfältig entfernt und in
Übereinstimmung mit den entsprechenden Vorgaben
entsorgt werden.
Menge: 50,000 lfm

**15.01.0040 Kupferleitung 35 mm**
*** Bedarfsposition ohne GB
Kupferleitung 35 mm

wie vorgenannte Position
Menge: 18,000 lfm

**15.01.0050 Kupferleitung 42 mm**
Kupferleitung 42 mm

wie vorgenannte Position
Menge: 5,000 lfm

**15.01.0060 Kupferleitung 54 mm**
Kupferleitung  54 mm

wie vorgenannte Position
Menge: 5,000 lfm

**15.01.0070 Stahlleitung 1"**
Stahlleitung  1"

Hierbei handelt es sich um die fachgerechte und sichere
Entfernung nach aktueller TRGI, der sichtbaren
existierenden Leitung im Kellerbereich existierenden
Leitungen inkl. aller Form- und Verbindungsstücke und
Befestigungen. Dies beihnhaltet die fachgerechte
Außerbetriebnahme der Gaszähler inkl. aller Stopfen
etc. Die nicht sichtbaren Leitungen im Strang müssen
nach aktueller TRGI verschlossen werden. Ein wichtiger
Bestandteil dieser Arbeit ist es, die Gaszufuhr zu
unterbrechen, um mögliche Gefährdungen auszuschließen.
Sobald die Leitung erfolgreich demontiert wurde, müssen
alle Komponenten des Systems sorgfältig entfernt und in
Übereinstimmung mit den entsprechenden Vorgaben
entsorgt werden.
Menge: 60,000 lfm

**15.01.0080 Stahlleitung 1 1/4"**
Stahlleitung 1 1/4"

wie vorgenannte Position.
Menge: 25,000 lfm

**15.01.0090 Rückbau Gaszähler**
Rückbau Gaszähler

Abstimmung mit örtlichem Gasversorger zum Rückbau der
vorhandenen Gaszähler und Übergabe an Gasversorger.
Dokumentation Geschosszuordnung, Zählernummer,
Ausbaustand, Ausbaudatum
Menge: 8,000 Stk

**15.01.0100 Heizungssystem innerhalb der Wohnung entleeren**
Heizungssystem innerhalb der Wohnung entleeren

Für die Heizungsarbeiten innerhalb der Wohnung.

liefern und montieren
Menge: 8,000 Stk

#### Abschnitt 15.02 Montage Heizungsleitungen

**15.02.0010 Terminliche Abstimmung mit den Mietern**
Terminliche Abstimmung mit den Mietern

Die Arbeiten werden im bewohnten Zustand durchgeführt
und können nur Strangweise erfolgen. Das bedeutet, dass
immer 2 übereinanderliegende Wohnungen gleichzeitig
umgerüstet werden müssen. Aus diesem Grund müssen beide
Mieter an einem Strang zwingend gleichzeitig den Zugang
zur Wohnung gewähren. Die Terminabstimmung (telefonisch
und per Aushang) mit den Mietern erfolgt durch den
Auftragnehmer. Der Auftraggeber stellt die Kontaktdaten
der Mieter dem Auftragnehmer zur Verfügung.
Menge: 1,000 Stk

**15.02.0020 Anbindung der neuen Leitungen (RL,VL)**
Anbindung der neuen Leitungen (RL,VL)

Verbindung der Strangleitung vom Abgasschacht zum
vorhandenen Rohrleitunganschluss.

Ca. 2x4m Temponox Rohr  bis DN 20 inkl. aller Form- und
Verbindungsstücke und aller erforderlichen Materialien
inkl. Dämmung (Rockwool RS800)

liefern und montieren

Abrechnung erfolgt nach laufendem Meter. Preis ist für
Vor und Rücklauf zusammen.
Menge: 32,000 lfm

**15.02.0030 Einbau Wärmemengenzähler**
Einbau Wärmemengenzähler

Nur der Wärmemengenzähler wird vom Auftraggeber
gestellt. Die folgenden Materialien sind auf Grundlage
des gestellten Wärmemengenzählers zu montieren.

2x Absperrung mit Fühleraufnahme (5,2mm) im Vor- und
Rücklauf
1x Absperrung ohne Fühleraufnahme im Vorlauf

für:

Sensostar Q
Nenngröße: 0,6m3/h
Baulänge: 110mm
DN 15
Temp. Fühler: 5,2mm
funk integriert
ACDA000135

liefern und montieren
Menge: 8,000 Stk

**15.02.0040 Temponox-Rohr 1.4520, 15x1,0 Viega 591175**
*** Bedarfsposition ohne GB
Temponox-Rohr 1.4520,
Edelstahlrohr aus Werkstoff 1.4520,
Anwendung nur für geschlossene Heiz-
und Kühlkreisläufe,
nicht für die Trinkwasserinstallation
zugelassen!
6 m in Stangen,
Modell-Nr. 1703

15 X 1,0 (600)  Viega 591175

liefern und montieren
Menge: 1,000 lfm

**15.02.0050 Temponox-Rohr 1.4520, 18x1,0 Viega 591182**
*** Bedarfsposition ohne GB
Temponox-Rohr 1.4520,
Edelstahlrohr aus Werkstoff 1.4520,
Anwendung nur für geschlossene Heiz-
und Kühlkreisläufe,
nicht für die Trinkwasserinstallation
zugelassen!
6 m in Stangen,
Modell-Nr. 1703

18 X 1,0 (240)  Viega 591182

liefern und montieren
Menge: 1,000 lfm

**15.02.0060 Temponox-Rohr 1.4520, 22x1,2 Viega 591199**
Temponox-Rohr 1.4520,
Edelstahlrohr aus Werkstoff 1.4520,
Anwendung nur für geschlossene Heiz-
und Kühlkreisläufe,
nicht für die Trinkwasserinstallation
zugelassen!
6 m in Stangen,
Modell-Nr. 1703

22 X 1,2 (420)  Viega 591199

liefern und montieren
Menge: 30,000 lfm

**15.02.0070 Temponox-Rohr 1.4520, 28x1,2 Viega 591205**
Temponox-Rohr 1.4520,
Edelstahlrohr aus Werkstoff 1.4520,
Anwendung nur für geschlossene Heiz-
und Kühlkreisläufe,
nicht für die Trinkwasserinstallation
zugelassen!
6 m in Stangen,
Modell-Nr. 1703

28 X 1,2 (240)  Viega 591205

liefern und montieren
Menge: 35,000 lfm

**15.02.0080 Temponox-Rohr 1.4520, 35x1,5 Viega 591212**
Temponox-Rohr 1.4520,
Edelstahlrohr aus Werkstoff 1.4520,
Anwendung nur für geschlossene Heiz-
und Kühlkreisläufe,
nicht für die Trinkwasserinstallation
zugelassen!
6 m in Stangen,
Modell-Nr. 1703

35 X 1,5 (180)  Viega 591212

liefern und montieren
Menge: 60,000 lfm

**15.02.0090 Wärmedämmung DN 20 Strang 100% (Rockwool, RS 800)**
Wärmedämmung DN 20 Strang 100% (Rockwool, RS 800)
Rohrschalen aus Mineralfaser (Lamellenmatten, einseitig
mit Alufolie versehen, Rockwool-RS800), nicht brennbar
nach DIN 4102, Rechenwert der Dämmschicht bezogen auf
eine Wärmeleitzahl mind. 0,035 W/m K gemäß VDI 2055,
liefern und in den vorgeschriebenen Stärken
diffusionsdicht verlegen. Bögen, Versprünge, T-Stücke
und sonstige Formstücke sind mit sauberem Abschluss
auszuführen, die Kosten hierfür sind im Einheitspreis
zu berücksichtigen. Im sichtbaren Bereich mit
PVC-Oberflächenschutz.

Fabrikat:  Rockwool
Typ:  Dämmschale RS 800

DN 20

liefern und montieren
Menge: 30,000 lfm

**15.02.0100 Wärmedämmung DN 25 Strang 100% (Rockwool, RS 800)**
Wärmedämmung DN 25 Strang 100% (Rockwool, RS 800)
Rohrschalen aus Mineralfaser (Lamellenmatten, einseitig
mit Alufolie versehen, Rockwool-RS800), nicht brennbar
nach DIN 4102, Rechenwert der Dämmschicht bezogen auf
eine Wärmeleitzahl mind. 0,035 W/m K gemäß VDI 2055,
liefern und in den vorgeschriebenen Stärken
diffusionsdicht verlegen. Bögen, Versprünge, T-Stücke
und sonstige Formstücke sind mit sauberem Abschluss
auszuführen, die Kosten hierfür sind im Einheitspreis
zu berücksichtigen. Im sichtbaren Bereich mit
PVC-Oberflächenschutz.

Fabrikat:  Rockwool
Typ:  Dämmschale RS 800

DN 25

liefern und montieren
Menge: 25,000 lfm

**15.02.0110 Wärmedämmung Kellerleitung DN 25 100% (Rockwool, RS 800)**
Wärmedämmung Kellerleitung DN 25 100% (Rockwool, RS
800)

Rohrschalen aus Mineralfaser (Lamellenmatten, einseitig
mit Alufolie versehen, Rockwool-RS800), nicht brennbar
nach DIN 4102, Rechenwert der Dämmschicht bezogen auf
eine Wärmeleitzahl mind. 0,035 W/m K gemäß VDI 2055,
liefern und in den vorgeschriebenen Stärken
diffusionsdicht verlegen. Bögen, Versprünge, T-Stücke
und sonstige Formstücke sind mit sauberem Abschluss
auszuführen, die Kosten hierfür sind im Einheitspreis
zu berücksichtigen. Im sichtbaren Bereich mit
PVC-Oberflächenschutz.

Fabrikat:  Rockwool
Typ:  Dämmschale RS 800

liefern und montieren
Menge: 10,000 lfm

**15.02.0120 Wärmedämmung Kellerleitung DN 32 100% (Rockwool, RS 800)**
Wärmedämmung Kellerleitung DN 32 100% (Rockwool, RS
800)

Rohrschalen aus Mineralfaser (Lamellenmatten, einseitig
mit Alufolie versehen, Rockwool-RS800), nicht brennbar
nach DIN 4102, Rechenwert der Dämmschicht bezogen auf
eine Wärmeleitzahl mind. 0,035 W/m K gemäß VDI 2055,
liefern und in den vorgeschriebenen Stärken
diffusionsdicht verlegen. Bögen, Versprünge, T-Stücke
und sonstige Formstücke sind mit sauberem Abschluss
auszuführen, die Kosten hierfür sind im Einheitspreis
zu berücksichtigen. Im sichtbaren Bereich mit
PVC-Oberflächenschutz.

Fabrikat:  Rockwool
Typ:  Dämmschale RS 800

liefern und montieren
Menge: 60,000 lfm

**15.02.0130 Rohrkasten erstellen an Wänden, ohne Station**
Rohrkasten erstellen an Wänden, ohne Station

Rohrverkleidung dreiseitig herstellen aus Gipskarton
an Wänden (ohne Wohnungsstation)
Breite: ca. 30cm
Tiefe: ca. 10cm
Unterkonstruktion: verzinkte Stahlblechprofile,
kraftschlüssig mit
geeigneten Dübeln in ausreichenden Abständen in Wänden
jeder Bauart (Mauerwerk, Trockenbau, Beton, etc...)
befestigt.
Beplankung einlagig mit Gipskarton (12,5 mm Dicke)
Einschließlich Verspachtelung
Oberflächengüte Standardverspachtelung Q2
Enthalten ist auch das saubere Anarbeiten an vorhandene

Flächen

liefern und montieren
Menge: 1,000 lfm

**15.02.0140 Rohrkasten erstellen an Decken**
Rohrkasten erstellen an Decken

Rohrverkleidung zwei- oder dreiseitig herstellen aus
Gipskarton
an Decken
Breite: ca. 30cm
Tiefe: ca. 10cm
Unterkonstruktion: verzinkte Stahlblechprofile,
kraftschlüssig mit
geeigneten Dübeln in ausreichenden Abständen in Decken
jeder Bauart (Beton, Spalierlatte, Gipskarton, etc...)
befestigt.
Beplankung einlagig mit Gipskarton (12,5 mm Dicke)
Einschließlich Verspachtelung
Oberflächengüte Standardverspachtelung Q2
Enthalten ist auch das saubere Anarbeiten an vorhandene

Flächen

liefern und montieren
Menge: 1,000 lfm

**15.02.0150 Einbau einer Revisionsklappe 20 x 20 cm**
Einbau einer Revisionsklappe 20 x 20 cm

Revisionsklappe in vorgenannten Rohrkasten einbauen,
einschließlich Profile für den Wechsel
Klappe und Rahmen aus Stahlblech, weiß
pulverbeschichtet
mit Vierkantverschluß
Öffnungsgröße: 20cm x 20cm

liefern und montieren
Menge: 1,000 Stk

**15.02.0160 Flächen tapezieren und streichen**
Flächen tapezieren und streichen

Decken- und/oder Wandflächen mit Tiefgrund grundieren
und
mit Raufaser tapezieren und anschließend mit
waschbeständiger Dispersionsfarbe deckend beschichten
an vorhandende Flächen sauber anarbeiten
In Kleinflächen
Material:
Brillux Lacryl Tiefgrund ELF 595 oder gleichwertig
Brillux Raufaser 51, grob, oder gleichwertig
Brillux Malerweiß LF, oder gleichwertig

liefern und montieren
Menge: 1,000 m²

**15.02.0170 Bezeichnungsschilder 100 x 50 mm aus Kunststoff**
Bezeichnungsschilder 100 x 50 mm aus Kunststoff
Beschriftung mehrzeilig mit Befestigung

liefern und montieren
Menge: 10,000 Stk

**15.02.0180 Revisionsunterlagen**
Revisionsunterlagen

Spätestens zum Tag der  Abnahme, hat der Auftragnehmer
die erforderlichen Revisionsunterlagen in digitaler
Ausführung (PDF per E-Mail vorab) dem zuständigen
Bauleiter des Auftraggebers auszuhändigen.

Hierzu gehören:

- Anlagenschema
- Bedienungs- und Wartungsanweisung
- Gerätebeschreibungen inkl. Geräteliste
- Druckprotokolle
- Funktionsbeschreibung der Anlage
- Liste über Ersatz- und Verschleißteile
Menge: 1,000 Stk

#### Abschnitt 15.03 Hydraulischer Abgleich & Armaturen

**15.03.0010 Einbau Thermostatventile DN 15**
Einbau Thermostatventile DN 15

Thermostatventileinheit DN 15 Eck- oder Durchgang
austauschen für den hydraulischen Abgleich.
Fachgerechte Demontage und Entsorgung des alten
Ventils und des Fühlers.
Die Anschlüsse für den Einbau des neuen Ventils werden
komplett vorbereitet, inkl. aller Form- und
Verbindungsstücke. Neues Danfoss RA-DV Ventil montieren
und einstellen auf die vorgegebenen Werte des AG. Den
Fühler auf das Ventil montieren. Nach dem Füllen und
Entlüften der Anlage erfolgt eine Kontrolle auf
Dichtigkeit.
Bei dieser Montage ist der Arbeitsbereich gegen
Verschmutzung zu sichern.
Schriftliche Bestätigung der Ausführung des
hydraulischen Abgleichs. Ausfüllen des VdZ-Formulars.

Thermostatventil:
Danfoss RA-DV Durchgang  013G7724
Danfoss RA-DV Eck  013G7723
Danfoss RA-DV Winkel rechts  023G7719
Danfoss RA-DV Winkel links  013G7720
Danfoss RA-DV UK (axial)  023G7710
Danfoss VHS-DV

Thermostatkopf:
Danfoss Aero RA Fühler eingebaut  015G4598
Danfoss Aero RA Fernfühler  015G4592

liefern und montieren
Menge: 30,000 Stk

**15.03.0020 Einbau Thermostatventile DN 20**
Einbau Thermostatventile DN 20

Thermostatventileinheit austauschen für den
hydraulischen Abgleich, DN 20 Eck- oder Durchgang
Wie zuvor jedoch DN 20

Thermostatventil:
Danfoss RA-DV Durchgang  013G7726
Danfoss RA-DV Eck  013G7725
Danfoss VHS-DV

Thermostatkopf:
Danfoss Aero RA Fühler eingebaut  015G4598
Danfoss Aero RA Fernfühler  015G4592

liefern und montieren
Menge: 10,000 Stk

**15.03.0030 Reflex Membran.Druckausdehnungsgefäß Reflex N 140, grau, 6/1.5 bar**
Reflex Membran-Druckausdehnungsgefäß Reflex N 140,
grau, 6/1.5 bar

Volumen: 140L
Hersteller:  Reflex
Typ:  N 140

liefern und montieren, inkl. aller Formteile und
Befestigungen
Menge: 1,000 Stk

**15.03.0040 Zeigerthermometer 0-100°C, d=100 mm**
Bimetall-Zeigerthermometer für Temperaturbereich 0 -
100°C, schnellanzeigend, Klasse 1, Anschlussgewinde ½"
DN15 AG, Tauchschaftlänge 60 mm, ohne Tauchhülse,
Messgenauigkeit ±1% vom Skalenwert.

Technische Daten:

Anschluss:  ½" DN15 AG
Gehäuse:  Edelstahl
Gehäusedurchmesser:  100 mm
Temperaturbereich:  0 - 100°C Toleranz ±1%

liefern und montieren
Menge: 4,000 Stk

**15.03.0050 Manometer 100 mm / 6 bar**
Manometer 100 mm / 6 bar
als Rohrfedermanometer,
Gehäuse aus Kunststoff
- Meßgenauigkeit: Klasse 1,6
- Gehäusedurchmesser: 100 mm
- Anschluss unten: R 1/2" radial
- Anzeigebereich: 0 bis 6 bar

liefern und montieren
Menge: 2,000 Stk

**15.03.0060 Reflex Kappenventil SUR 1' x 1'**
Reflex Kappenventil SU R 1' x 1'

Betriebstemperatur:  120°C
Max. zul. Betriebsüberdruck:  10 bar
Betriebsüberdruck:  10 bar
Anschluss WBI:  R 1'
Gewicht:  0.57 KGM

Für Membran-Druckausdehnungsgefäße in geschlossenen
Heizungs- und Kühlwasseranlagen.Mit einer gegen
unbeabsichtigtes Schließen gesicherten Absperrung und
einer Entleerung gemäß DIN EN 12828.

Hersteller:  Reflex
Typ:  SUR 1' x 1'

liefern und montieren
Menge: 1,000 Stk

**15.03.0070 SpiroTrap Schlammabscheider MB3: Messing, 1 1/4" IG**
SpiroTrap Schlammabscheider MB3 mit Magnet

Messingausführung 1 1/4" IG

SpiroTrap MB3 - Schlammabscheider mit variablen
Anschluss für vertikale oder horizontale Rohrleitungen.
Leistungssteigernde magetische Unterstützung durch
abnehmbarem, externen Magnet.

Schnelle und kontinuierliche Entfernung
ferromagnetischer und nicht magnetischer Schmutz-und
Schlammpartikel aus Heiz- oder Kühlkreisläufen.

Medium Wasser und Wasser/Glykol (50/50%).

Gehäuse in Messingausführung. Schlammabscheidung bis zu
einer Partikelgröße von 5 Mikrometer -ohne
Betriebsunterbrechung abscheiden und abschlammen durch
den Spirorohreinsatz. Mit abschraubbarem
Gehäuseunterteil zu Reinigungs- und Revisionsarbeiten.

Komplett mit Abschlammhahn.

liefern und montieren
Menge: 1,000 Stk

**15.03.0080 HEIMEIER Heizungskugelhahn Globo H Innengewinde, Entleerung, DN 25, Rotguss**
*** Bedarfsposition ohne GB
HEIMEIER Heizungskugelhahn Globo H Innengewinde,
Entleerung, DN 20, Rotguss

HEIMEIER Heizungs-Kugelhahn
Gehäuse und Kugel aus korrosionsbeständigem, entzinkungsfreiem Rotguß. Gehäuse
rohrförmig für durchlaufende Wärmedämmung. Kugel mit glattem Durchgang. Wartungsfreie Spindelabdichtung durch zwei
O-Ringe. Kugelabdichtung durch PTFE-
Ringe. Knebel aus schlagfestem Kunststoff, Anschläge verdeckt. Knebel auch
bei wärmegedämmten Gehäuse von außen
bedienbar. Anschluss Innengewinde für
Gewinderohr.
Zul. Betriebstemperatur TB 120 Grd. C.
Nenndruck PN 16.
Fabrikat: IMI Heimeier
Typ: Globo H
Ausführung: DN 20
mit Entleerung

Art.-Nr. 0615-05.000

liefern und montieren
Menge: 1,000 Stk

**15.03.0090 HEIMEIER Wärmedämmschale für Globo H mit Entleerung, DN 25**
*** Bedarfsposition ohne GB
HEIMEIER Wärmedämmschale für Globo H
mit Entleerung, DN 20

Fabrikat: IMI Heimeier

Art.-Nr. 0615-05.553

liefern und montieren
Menge: 6,000 Stk

**15.03.0100 HEIMEIER Heizungskugelhahn Globo H Innengewinde, Entleerung, DN 25, Rotguss**
HEIMEIER Heizungskugelhahn Globo H Innengewinde,
Entleerung, DN 25, Rotguss

HEIMEIER Heizungs-Kugelhahn
Gehäuse und Kugel aus korrosionsbeständigem, entzinkungsfreiem Rotguß. Gehäuse
rohrförmig für durchlaufende Wärmedämmung. Kugel mit glattem Durchgang. Wartungsfreie Spindelabdichtung durch zwei
O-Ringe. Kugelabdichtung durch PTFE-
Ringe. Knebel aus schlagfestem Kunststoff, Anschläge verdeckt. Knebel auch
bei wärmegedämmten Gehäuse von außen
bedienbar. Anschluss Innengewinde für
Gewinderohr.
Zul. Betriebstemperatur TB 120 Grd. C.
Nenndruck PN 16.
Fabrikat: IMI Heimeier
Typ: Globo H
Ausführung: DN 25
mit Entleerung

Art.-Nr. 0615-05.000

liefern und montieren
Menge: 4,000 Stk

**15.03.0110 HEIMEIER Wärmedämmschale für Globo H mit Entleerung, DN 25**
HEIMEIER Wärmedämmschale für Globo H
mit Entleerung, DN 25

Fabrikat: IMI Heimeier

Art.-Nr. 0615-05.553

liefern und montieren
Menge: 4,000 Stk

**15.03.0120 HEIMEIER Heizungskugelhahn Globo H Innengewinde, Entleerung, DN 32, Rotguss**
HEIMEIER Heizungskugelhahn Globo H Innengewinde,
Entleerung, DN 32, Rotguss

HEIMEIER Heizungs-Kugelhahn
Gehäuse und Kugel aus korrosionsbeständigem, entzinkungsfreiem Rotguß. Gehäuse
rohrförmig für durchlaufende Wärmedämmung. Kugel mit glattem Durchgang. Wartungsfreie Spindelabdichtung durch zwei
O-Ringe. Kugelabdichtung durch PTFE-
Ringe. Knebel aus schlagfestem Kunststoff, Anschläge verdeckt. Knebel auch
bei wärmegedämmten Gehäuse von außen
bedienbar. Anschluss Innengewinde für
Gewinderohr.
Zul. Betriebstemperatur TB 120 Grd. C.
Nenndruck PN 16.
Fabrikat: IMI Heimeier
Typ: Globo H
Ausführung: DN 32
mit Entleerung

Art.-Nr. 0615-05.000

liefern und montieren
Menge: 4,000 Stk

**15.03.0130 HEIMEIER Wärmedämmschale für Globo H mit Entleerung, DN 32**
HEIMEIER Wärmedämmschale für Globo H
mit Entleerung, DN 32

Fabrikat: IMI Heimeier

Art.-Nr. 0615-05.553

liefern und montieren
Menge: 4,000 Stk

**15.03.0140 SIMPLEX KFE-Kugelhahn Heizung, lang DG G1/2 AG**
SIMPLEX KFE-Kugelhahn Heizung, lang DG G1/2 AG

Kugelhahn für das Füllen und Entleeren von
Heizungsanlagen, selbstdichtend mit
Gewindeeinschneiddichtung aus EPDM. Schwere Bauform aus
vernickeltem Pressmessing. Flügelgriff (rot)
entsprechend dem Einsatzzweck abnehmbar. Hartverchromte
Kugel mit vollem Durchgang in Teflon gelagert.
Blindkappe mit Edelstahl-Schwenkbügel auch zur
Betätigung verwendbar, mit Stellungsanzeige und festem
Anschlag. Fixierung der Einbaulage mittels
Kontermutter. Betätigungsspindel mit doppelter
O-Ring-Dichtung aus EPDM. Einsatzbereich:
Warmwasser-Heizungsanlagen: max. Betriebsdruck 10 bar,
max. Betriebstemperatur 110 Grad C. Dauertemperatur,
130 Grad C. kurzzeitig.

Anschluss: G1/2 AG x G3/4 AG

Ausführung: Durchgangsform, lange Ausführung

Fabrikat: SIMPLEX

Artikelnummer: F10640

liefern und montieren
Menge: 5,000 Stk

**15.03.0150 Gestra Schwerkraftbremse SBO31 Nennweite 1" (DN25)**
Schwerkraftbremse
Schwerkraftumlaufsperre, Pressmessing/Kunststoff,
federbelastet, mit Innengewinde für den Druckstutzen
der Umwälzpumpe. Austrittsseitig mit Außengewinde
passend für das Einlegeteil mit Flachdichtung und
Überwurfmutter von der Umwälzpumpe.

Nennweite: DN25 / 1"

Hersteller:  Gestra
Typ:  SBO 31

liefern und montieren
Menge: 1,000 Stk

#### Abschnitt 15.04 Rohbauarbeiten

**15.04.0010 Kernbohrung 100 mm in Wänden und Decken aus Stahlbeton**
Kernbohrung 100 mm in Wänden und Decken aus Stahlbeton

Kernbohrung in Wand/ Decke herstellen, Abdecken mit
Folie zu
schützender Bereiche.
Einschließlich Schnitte durch Bewehrungsstahl bis 16
mm, Entsorgung der Bohrkerne, Wand und Decke aus
Beton
Menge: 3,000 Stk

**15.04.0020 Wanddurchbruch 300 cm² in KS Mauerwerk 24 cm**
Wanddurchbruch 300 cm² in KS Mauerwerk 24 cm

inkl. verschließen mit Mörtel
Menge: 7,000 Stk

**15.04.0030 Wanddurchbruch 300 cm² in KS Mauerwerk 11,5 cm**
Wanddurchbruch 300 cm² in KS Mauerwerk 11,5 cm

inkl. verschließen mit Mörtel
Menge: 4,000 Stk

**15.04.0040 Stemmarbeiten am Abgasschacht (Wohnung)**
Stemmarbeiten am Abgasschacht

Stemmarbeiten im oberen Teil des Abgasschachtes
innerhalb der Wohnung durchführen und wieder
fachgerecht nach aktuellen Vorgaben des Brandschutzes
verschließen.

Größe (BxH): ca. 30 cm x 40 cm

liefern und montieren
Menge: 8,000 Stk

**15.04.0050 Stemmarbeiten am Abgasschacht (Keller)**
Stemmarbeiten am Abgasschacht (Keller)

Stemmarbeiten im Bereich des Abgasschachtes durchführen
und wieder fachgerecht  nach aktuellen Vorgaben des
Brandschutzes verschließen.

Größe BxH: ca. 30 cm x 150 cm

liefern und montieren
Menge: 4,000 Stk

#### Abschnitt 15.05 Wasseraufbereitung

**15.05.0010 Heizungssystem befüllen, spülen und entlüften**
Heizungssystem befüllen, spülen und entlüften

Gesamtes Heizungssystem nach VDI 2035 als Erstbefüllung
mit einer mobilen Anlage befüllen, inkl. aller Keller-,
Strang- und Wohnungsleitungen

Die Wasserqualität ist nach der Befüllung zu prüfen und
im vom Auftragnehmer erstellten Anlagenbuch zu
dokumentieren.
Dieses Anlagenbuch ist im Heizraum zu hinterlegen.

Eine Kontrollmesung ist nach sechs Wochen durch den AN
selbstständig durchzuführen und zu dokumentieren.
Sollten die Heizungswasserwerte nicht der VDI 2035
entsprechen, muss das Heizungswasser nochmals
aufbereitet werden.
Menge: 1,000 Stk

**15.05.0020 JUDO JHF-F PLUS, Füllleistung 800 l/h, Rohranschluss _" IG**
JUDO JHF-F PLUS Füllarmatur mit BA-Rohrtrenner und
Druckminderer mit DVGW CERT Prüfzeichen, ZVSHK
zertifizierter Hersteller

Nach DIN EN 1717 und DIN 1988-100 sind nur noch
permanente Anschlüsse für die Befüllung von
Heizkreisläufen mit Trinkwasser zulässig. Die
Heizungs-Nachspeisestation dient der Erst- und
Nachbefüllung von Warmwasserheizungsanlagen. Der
eingebaute Rohrtrenner (Systemtrenner Typ BA) nach DIN
EN 1717 und DIN 1988-100 und DIN EN 12729 verhindert
ein Zurückdrücken des Heizungswassers in die
Trinkwasserleitung. Somit ist der direkte Festanschluss
an die Heizungsanlage nach DIN EN 1717 und DIN 1988-100
zugelassen. Der integrierte Druckminderer sorgt für den
korrekten und konstanten Befülldruck der Anlage.

Lieferumfang: Die HEIFI-FÜL PLUS Füllarmatur besteht
aus zwei Absperrventilen (ein- und ausgangsseitig);
Druckminderer; Manometer und Rohrtrenner BA. Über den
eingebauten Druckminderer wird der Druck konstant
gehalten und bei abfallendem Druck wird nachgespeist.

Technische Daten
Rohranschluss:  _"
Innengewinde
Füllleistung max.:  800 l/h
Betriebsdruck max.:  10 bar
Wassertemperatur (eingangsseitig) max.:  30 °C
Wassertemperatur (ausgangsseitig) max.:  65 °C
Heizwassertemperatur max.:  90 °C

Abmessungen
Einbaulänge:  202 mm

Hersteller:  JUDO
Modell  JHF-F PLUS
Artikelnr.:  8060080

liefern und montieren
Menge: 1,000 Stk

**15.05.0030 JUDO JHFB-S, Rohranschluss _" AG**
JUDO JHFB-S Enthärtungseinheit Rohranschluss _" AG mit
ZVSHK zertifizierter Hersteller

Einheit für den Festeinbau, zur Enthärtung des Füll-
und Ergänzungswassers für Warmwasserheizungsanlagen
nach VDI 2035, Blatt 1 (Vermeidung von Steinbildung).
Mit Überwachung der Kapazitäten von JUDO
Enthärtungspatronen Typ SOFT.
Lieferumfang: Innovatives Gehäuse zum waagrechten
Anschluss an die Rohrleitung, aus hochwertigem
Kunststoff mit Isolierschalen aus EPP.
Behälteranbindung unten mit Außengewinde zum Anschluss
von JUDO SOFT Enthärtungspatronen oder JUDO Adapter für
bodenstehende JUDO SOFT Enthärtungspatronen mit hoher
Kapazität. Mit integriertem Turbinenwasserzähler zur
Erfassung der Füll- und Ergänzungswassermenge.
Folientastatur zur Eingabe von Patronentyp und
Rohwasserhärte, LCD-Display zur Anzeige der
Restkapazität und Meldung bei Kapazitätsüberschreitung,
Ausgang zur Ansteuerung eines externen Melderelais.
Spannungsversorgung über 2 Stück Microbatterien 1,5 V
(AAA), ausgangsseitiger Absperrkugelhahn und
Probenahmeventil. Alle Materialien sind geeignet für
den Einsatz im enthärteten Wasser.

Technische Daten
Rohranschluss:  _"
Außengewinde
Füllleistung max.:  300 l/h
Betriebsdruck max.:  6 bar
Wassertemperatur max.:  30 °C
Umgebungstemperatur max.:  30 °C

Abmessungen
Einbaulänge:  351 mm
Höhe (ohne Patrone):  191 mm
Tiefe bis Rohrmitte:  75 mm

Hersteller:  JUDO
Modell  JHFB-S
Artikelnr.:  8068535

liefern und montieren
Menge: 1,000 Stk

**15.05.0040 JUDO Enthärtungspatrone SOFT 12000**
JUDO Enthärtungspatrone SOFT 12000

als Enthärtungspatrone für die JUDO i-fill sowie als
Ersatz für erschöpfte JUDO HEIFI-RESOFT
Enthärtungseinheit (JHRS ab Baujahr Juni 2014).
Ausführung: Austauscherbehälter aus Kunststoff,
Filterfüllung aus hochwertigem Kationenaustauscherharz.

Technische Daten:

Kapazität:  12000 Liter x °dH
Max. Füllleistung:  300 l/h
Kapazität bei 20°dH auf 0°dH  600 Liter
Kapazität bei 20°dH auf 8°dH  1000 Liter
Betriebsdruck max.  6 bar
Betriebstemperatur max.  30 °C

Hersteller:  JUDO
Bestellnummer  8068018

liefern und montieren
Menge: 1,000 Stk

#### Abschnitt 15.06 Montage Trinkwasserleitung

**15.06.0010 Trinkwasserleitung Kupferrohr 15 x 1 mm**
Trinkwasserleitung Kupferrohr 15 x 1 mm

nach DIN EN 1057, nahtlose Rundrohre, halbhart oder
hart in Stangen oder weich in Ringen, mit Gütezeichen
RAL und für Gas - oder Trinkwasserleitungssysteme vom
DVGW zugelassen und zertifiziert, die Verlegung hat
unter
Beachtung und gem . d en aktuellen entsprechenden
Vorschriften, d en gültigen Technischen Regeln, s owie
in Abhängigkeit der vorhandenen Wasserqualität zu
erfolgen . Gleiches gilt hinsichtlich der einschlägigen
Brandschutzvorschriften . Sämtliche Rohrleitungen sind
gem .d en gültigen DIN -/ EN- Vorgaben mit Wärme - und/
oder Schwitzwasserdämmung und/ oder Schutzrohren
zu versehen, d ie separat vergütet werden.
einschl . a ller erforderlichen Form, - und
Verbindungsstücke,
Abdichtungs ,- L öt, - , Press und
Befestigungsmaterialien

liefern und montieren, inkl. aller Formteile und
Befestigungen
Menge: 10,000 lfm

**15.06.0020 Trinkwasserleitung Kupferrohr 18 x 1 mm**
Trinkwasserleitung Kupferrohr 18 x 1 mm

nach DIN EN 1 057, n ahtlose Rundrohre, halbhart oder
hart in Stangen oder weich in Ringen, mit Gütezeichen
RAL und für Gas - oder Trinkwasserleitungssysteme vom
DVGW zugelassen und zertifiziert, die Verlegung hat
unter
Beachtung und gem . d en aktuellen entsprechenden
Vorschriften, d en gültigen Technischen Regeln, s owie
in Abhängigkeit der vorhandenen Wasserqualität zu
erfolgen . Gleiches gilt hinsichtlich der einschlägigen
Brandschutzvorschriften . Sämtliche Rohrleitungen sind
gem .d en gültigen DIN -/ EN- Vorgaben mit Wärme - und/
oder Schwitzwasserdämmung und/ oder Schutzrohren
zu versehen, d ie separat vergütet werden.
einschl . a ller erforderlichen Form, - und
Verbindungsstücke,
Abdichtungs ,- L öt, - , Press und
Befestigungsmaterialien

liefern und montieren, inkl. aller Formteile und
Befestigungen
Menge: 15,000 lfm

**15.06.0030 Trinkwasserleitung Kupferrohr 22 x 1 mm**
Trinkwasserleitung Kupferrohr 22 x 1 mm

nach DIN EN 1 057, n ahtlose Rundrohre, halbhart oder
hart in Stangen oder weich in Ringen, mit Gütezeichen
RAL und für Gas - oder Trinkwasserleitungssysteme vom
DVGW zugelassen und zertifiziert, die Verlegung hat
unter
Beachtung und gem . d en aktuellen entsprechenden
Vorschriften, d en gültigen Technischen Regeln, s owie
in Abhängigkeit der vorhandenen Wasserqualität zu
erfolgen . Gleiches gilt hinsichtlich der einschlägigen
Brandschutzvorschriften . Sämtliche Rohrleitungen sind
gem .d en gültigen DIN -/ EN- Vorgaben mit Wärme - und/
oder Schwitzwasserdämmung und/ oder Schutzrohren
zu versehen, d ie separat vergütet werden.
einschl . a ller erforderlichen Form, - und
Verbindungsstücke,
Abdichtungs ,- L öt, - , Press und
Befestigungsmaterialien

liefern und montieren, inkl. aller Formteile und
Befestigungen
Menge: 20,000 lfm

**15.06.0040 Trinkwasserleitung Kupferrohr 28 x 1 mm**
Trinkwasserleitung Kupferrohr 28 x 1 mm

nach DIN EN 1 057, n ahtlose Rundrohre, halbhart oder
hart in Stangen oder weich in Ringen, mit Gütezeichen
RAL und für Gas - oder Trinkwasserleitungssysteme vom
DVGW zugelassen und zertifiziert, die Verlegung hat
unter
Beachtung und gem . d en aktuellen entsprechenden
Vorschriften, d en gültigen Technischen Regeln, s owie
in Abhängigkeit der vorhandenen Wasserqualität zu
erfolgen . Gleiches gilt hinsichtlich der einschlägigen
Brandschutzvorschriften . Sämtliche Rohrleitungen sind
gem .d en gültigen DIN -/ EN- Vorgaben mit Wärme - und/
oder Schwitzwasserdämmung und/ oder Schutzrohren
zu versehen, d ie separat vergütet werden.
einschl . a ller erforderlichen Form, - und
Verbindungsstücke,
Abdichtungs ,- L öt, - , Press und
Befestigungsmaterialien

liefern und montieren, inkl. aller Formteile und
Befestigungen
Menge: 10,000 lfm

#### Abschnitt 15.07 Elektroinstallation

*Hinweis*
Elektroinstallationen nach DIN VDE 100

Verlegung von Kabeln; hierzu gehört auch das Abziehen
von Kabelenden, das Verlegen der Kabel in Schutzrohren
einschl. Lieferung und Montage von Kabelschutzrohren
inkl. Formteilen und mit den erforderlichen
Systemschellen, so wie das beidseitige Auflegen der
Kabelenden.

Bei der Durchdringung von Bauteilen, wie Wänden und
Decken, sind die Durchtrittsstellen entsprechend zu
verschließen, je nach Bauteilanforderung auch mit
entsprechendem Brandschutz.

Die Arbeiten dürfen nur von Elektrofachkräften oder
Fachkräften mit entsprechender Bescheinung für diese
festgelegten Tätigkeiten ausgeführt werden.

**15.07.0010 Außenfühler inkl. Verkabelung**
Außenfühler inkl. ca. 10m Kabel, wie zuvor beschrieben,

liefern und montieren
Menge: 1,000 Stk

**15.07.0020 Erdungskabel 6 mm²**
Erdungskabel (6 mm²) von der Erdungsschiene bis zum
jeweiligen Hausanschlussraum der Fernwärmeleitungen
verlegen, länge ca. 10 m, wie zuvor beschrieben,

liefern und montieren
Menge: 1,000 Stk

#### Abschnitt 15.08 sonstige Leistung

**15.08.0010 Obermonteurstunden**
Obermonteurstunden

für unvorhersehbare Arbeiten
Menge: 5,000 Std

**15.08.0020 Monteurstunden**
Monteurstunden

für unvorhersehbare Arbeiten
Menge: 5,000 Std

**15.08.0030 Helferstunden**
Helferstunden

für unvorhersehbare Arbeiten
Menge: 5,000 Std

### Bereich 16 Dinkelbachhöhe 27,29

#### Abschnitt 16.01 Demontage & Rückbau

**16.01.0010 Demontage Heiztherme (HT)**
Demontage Gas Kombitherme (GKT)

Dabei sind sämtliche Komponenten inkl. Abgasleitung der
GKT, die Spannungsversorgung der GKT spannungsfrei zu
schalten, allpolig abzuklemmenund, ordnungsgemäß zu
demontieren und fachgerecht zu entsorgen. Dabei ist
darauf zu achten, dass Demontage- und
Entsorgungsvorschriften, sowie alle geltenden
Arbeitsschutzbestimmungen und geltende
Sicherheitsvorschriften bei der Demontage eingehalten
werden.  Nach Abschluss der Demontage ist der
Arbeitsbereich sorgfältig zu reinigen.

Hier ist zwingend vor Aufnahme der Arbeiten die
Gaszufuhr sicher abzusperren und anschließend die
Leitungsenden fachgerecht, gemäß aktueller TRGI,
dauerhaft sicher zu verschließen.

Die Gasleitung im Bereich Unterputz muss nicht entfernt
werden.
Menge: 8,000 Stk

**16.01.0020 Transport Heizthermen ab Baujahr 2024**
Transport Gaskombithermen ab Baujahr 2024

Sicherer Transport der "neuen Gaskombithermen"  ab
Baujahr 2024. Diese werden vom Auftragnehmer zur
Essener Straße 66, 46047 Oberhausen gebracht und vom
Auftragggeber eingelagert.

2 Stk.
Menge: 1,000 psch

**16.01.0030 Kupferleitung 28 mm**
*** Bedarfsposition ohne GB
Kupferleitung 28 mm

Hierbei handelt es sich um die fachgerechte und sichere
Entfernung nach aktueller TRGI, der sichtbaren
existierenden Leitung im Kellerbereich existierenden
Leitungen inkl. aller Form- und Verbindungsstücke und
Befestigungen. Dies beihnhaltet die fachgerechte
Außerbetriebnahme der Gaszähler inkl. aller Stopfen
etc. Die nicht sichtbaren Leitungen im Strang müssen
nach aktueller TRGI verschlossen werden. Ein wichtiger
Bestandteil dieser Arbeit ist es, die Gaszufuhr zu
unterbrechen, um mögliche Gefährdungen auszuschließen.
Sobald die Leitung erfolgreich demontiert wurde, müssen
alle Komponenten des Systems sorgfältig entfernt und in
Übereinstimmung mit den entsprechenden Vorgaben
entsorgt werden.
Menge: 50,000 lfm

**16.01.0040 Kupferleitung 35 mm**
*** Bedarfsposition ohne GB
Kupferleitung 35 mm

wie vorgenannte Position
Menge: 18,000 lfm

**16.01.0050 Kupferleitung 42 mm**
Kupferleitung 42 mm

wie vorgenannte Position
Menge: 5,000 lfm

**16.01.0060 Kupferleitung 54 mm**
Kupferleitung  54 mm

wie vorgenannte Position
Menge: 5,000 lfm

**16.01.0070 Stahlleitung 1"**
Stahlleitung  1"

Hierbei handelt es sich um die fachgerechte und sichere
Entfernung nach aktueller TRGI, der sichtbaren
existierenden Leitung im Kellerbereich existierenden
Leitungen inkl. aller Form- und Verbindungsstücke und
Befestigungen. Dies beihnhaltet die fachgerechte
Außerbetriebnahme der Gaszähler inkl. aller Stopfen
etc. Die nicht sichtbaren Leitungen im Strang müssen
nach aktueller TRGI verschlossen werden. Ein wichtiger
Bestandteil dieser Arbeit ist es, die Gaszufuhr zu
unterbrechen, um mögliche Gefährdungen auszuschließen.
Sobald die Leitung erfolgreich demontiert wurde, müssen
alle Komponenten des Systems sorgfältig entfernt und in
Übereinstimmung mit den entsprechenden Vorgaben
entsorgt werden.
Menge: 60,000 lfm

**16.01.0080 Stahlleitung 1 1/4"**
Stahlleitung 1 1/4"

wie vorgenannte Position.
Menge: 25,000 lfm

**16.01.0090 Rückbau Gaszähler**
Rückbau Gaszähler

Abstimmung mit örtlichem Gasversorger zum Rückbau der
vorhandenen Gaszähler und Übergabe an Gasversorger.
Dokumentation Geschosszuordnung, Zählernummer,
Ausbaustand, Ausbaudatum
Menge: 8,000 Stk

**16.01.0100 Heizungssystem innerhalb der Wohnung entleeren**
Heizungssystem innerhalb der Wohnung entleeren

Für die Heizungsarbeiten innerhalb der Wohnung.

liefern und montieren
Menge: 8,000 Stk

#### Abschnitt 16.02 Montage Heizungsleitungen

**16.02.0010 Terminliche Abstimmung mit den Mietern**
Terminliche Abstimmung mit den Mietern

Die Arbeiten werden im bewohnten Zustand durchgeführt
und können nur Strangweise erfolgen. Das bedeutet, dass
immer 2 übereinanderliegende Wohnungen gleichzeitig
umgerüstet werden müssen. Aus diesem Grund müssen beide
Mieter an einem Strang zwingend gleichzeitig den Zugang
zur Wohnung gewähren. Die Terminabstimmung (telefonisch
und per Aushang) mit den Mietern erfolgt durch den
Auftragnehmer. Der Auftraggeber stellt die Kontaktdaten
der Mieter dem Auftragnehmer zur Verfügung.
Menge: 1,000 Stk

**16.02.0020 Anbindung der neuen Leitungen (RL,VL)**
Anbindung der neuen Leitungen (RL,VL)

Verbindung der Strangleitung vom Abgasschacht zum
vorhandenen Rohrleitunganschluss.

Ca. 2x4m Temponox Rohr  bis DN 20 inkl. aller Form- und
Verbindungsstücke und aller erforderlichen Materialien
inkl. Dämmung (Rockwool RS800)

liefern und montieren

Abrechnung erfolgt nach laufendem Meter. Preis ist für
Vor und Rücklauf zusammen.
Menge: 32,000 lfm

**16.02.0030 Einbau Wärmemengenzähler**
Einbau Wärmemengenzähler

Nur der Wärmemengenzähler wird vom Auftraggeber
gestellt. Die folgenden Materialien sind auf Grundlage
des gestellten Wärmemengenzählers zu montieren.

2x Absperrung mit Fühleraufnahme (5,2mm) im Vor- und
Rücklauf
1x Absperrung ohne Fühleraufnahme im Vorlauf

für:

Sensostar Q
Nenngröße: 0,6m3/h
Baulänge: 110mm
DN 15
Temp. Fühler: 5,2mm
funk integriert
ACDA000135

liefern und montieren
Menge: 8,000 Stk

**16.02.0040 Temponox-Rohr 1.4520, 15x1,0 Viega 591175**
*** Bedarfsposition ohne GB
Temponox-Rohr 1.4520,
Edelstahlrohr aus Werkstoff 1.4520,
Anwendung nur für geschlossene Heiz-
und Kühlkreisläufe,
nicht für die Trinkwasserinstallation
zugelassen!
6 m in Stangen,
Modell-Nr. 1703

15 X 1,0 (600)  Viega 591175

liefern und montieren
Menge: 1,000 lfm

**16.02.0050 Temponox-Rohr 1.4520, 18x1,0 Viega 591182**
*** Bedarfsposition ohne GB
Temponox-Rohr 1.4520,
Edelstahlrohr aus Werkstoff 1.4520,
Anwendung nur für geschlossene Heiz-
und Kühlkreisläufe,
nicht für die Trinkwasserinstallation
zugelassen!
6 m in Stangen,
Modell-Nr. 1703

18 X 1,0 (240)  Viega 591182

liefern und montieren
Menge: 1,000 lfm

**16.02.0060 Temponox-Rohr 1.4520, 22x1,2 Viega 591199**
Temponox-Rohr 1.4520,
Edelstahlrohr aus Werkstoff 1.4520,
Anwendung nur für geschlossene Heiz-
und Kühlkreisläufe,
nicht für die Trinkwasserinstallation
zugelassen!
6 m in Stangen,
Modell-Nr. 1703

22 X 1,2 (420)  Viega 591199

liefern und montieren
Menge: 30,000 lfm

**16.02.0070 Temponox-Rohr 1.4520, 28x1,2 Viega 591205**
Temponox-Rohr 1.4520,
Edelstahlrohr aus Werkstoff 1.4520,
Anwendung nur für geschlossene Heiz-
und Kühlkreisläufe,
nicht für die Trinkwasserinstallation
zugelassen!
6 m in Stangen,
Modell-Nr. 1703

28 X 1,2 (240)  Viega 591205

liefern und montieren
Menge: 35,000 lfm

**16.02.0080 Temponox-Rohr 1.4520, 35x1,5 Viega 591212**
Temponox-Rohr 1.4520,
Edelstahlrohr aus Werkstoff 1.4520,
Anwendung nur für geschlossene Heiz-
und Kühlkreisläufe,
nicht für die Trinkwasserinstallation
zugelassen!
6 m in Stangen,
Modell-Nr. 1703

35 X 1,5 (180)  Viega 591212

liefern und montieren
Menge: 60,000 lfm

**16.02.0090 Wärmedämmung DN 20 Strang 100% (Rockwool, RS 800)**
Wärmedämmung DN 20 Strang 100% (Rockwool, RS 800)
Rohrschalen aus Mineralfaser (Lamellenmatten, einseitig
mit Alufolie versehen, Rockwool-RS800), nicht brennbar
nach DIN 4102, Rechenwert der Dämmschicht bezogen auf
eine Wärmeleitzahl mind. 0,035 W/m K gemäß VDI 2055,
liefern und in den vorgeschriebenen Stärken
diffusionsdicht verlegen. Bögen, Versprünge, T-Stücke
und sonstige Formstücke sind mit sauberem Abschluss
auszuführen, die Kosten hierfür sind im Einheitspreis
zu berücksichtigen. Im sichtbaren Bereich mit
PVC-Oberflächenschutz.

Fabrikat:  Rockwool
Typ:  Dämmschale RS 800

DN 20

liefern und montieren
Menge: 30,000 lfm

**16.02.0100 Wärmedämmung DN 25 Strang 100% (Rockwool, RS 800)**
Wärmedämmung DN 25 Strang 100% (Rockwool, RS 800)
Rohrschalen aus Mineralfaser (Lamellenmatten, einseitig
mit Alufolie versehen, Rockwool-RS800), nicht brennbar
nach DIN 4102, Rechenwert der Dämmschicht bezogen auf
eine Wärmeleitzahl mind. 0,035 W/m K gemäß VDI 2055,
liefern und in den vorgeschriebenen Stärken
diffusionsdicht verlegen. Bögen, Versprünge, T-Stücke
und sonstige Formstücke sind mit sauberem Abschluss
auszuführen, die Kosten hierfür sind im Einheitspreis
zu berücksichtigen. Im sichtbaren Bereich mit
PVC-Oberflächenschutz.

Fabrikat:  Rockwool
Typ:  Dämmschale RS 800

DN 25

liefern und montieren
Menge: 25,000 lfm

**16.02.0110 Wärmedämmung Kellerleitung DN 25 100% (Rockwool, RS 800)**
Wärmedämmung Kellerleitung DN 25 100% (Rockwool, RS
800)

Rohrschalen aus Mineralfaser (Lamellenmatten, einseitig
mit Alufolie versehen, Rockwool-RS800), nicht brennbar
nach DIN 4102, Rechenwert der Dämmschicht bezogen auf
eine Wärmeleitzahl mind. 0,035 W/m K gemäß VDI 2055,
liefern und in den vorgeschriebenen Stärken
diffusionsdicht verlegen. Bögen, Versprünge, T-Stücke
und sonstige Formstücke sind mit sauberem Abschluss
auszuführen, die Kosten hierfür sind im Einheitspreis
zu berücksichtigen. Im sichtbaren Bereich mit
PVC-Oberflächenschutz.

Fabrikat:  Rockwool
Typ:  Dämmschale RS 800

liefern und montieren
Menge: 10,000 lfm

**16.02.0120 Wärmedämmung Kellerleitung DN 32 100% (Rockwool, RS 800)**
Wärmedämmung Kellerleitung DN 32 100% (Rockwool, RS
800)

Rohrschalen aus Mineralfaser (Lamellenmatten, einseitig
mit Alufolie versehen, Rockwool-RS800), nicht brennbar
nach DIN 4102, Rechenwert der Dämmschicht bezogen auf
eine Wärmeleitzahl mind. 0,035 W/m K gemäß VDI 2055,
liefern und in den vorgeschriebenen Stärken
diffusionsdicht verlegen. Bögen, Versprünge, T-Stücke
und sonstige Formstücke sind mit sauberem Abschluss
auszuführen, die Kosten hierfür sind im Einheitspreis
zu berücksichtigen. Im sichtbaren Bereich mit
PVC-Oberflächenschutz.

Fabrikat:  Rockwool
Typ:  Dämmschale RS 800

liefern und montieren
Menge: 60,000 lfm

**16.02.0130 Rohrkasten erstellen an Wänden, ohne Station**
Rohrkasten erstellen an Wänden, ohne Station

Rohrverkleidung dreiseitig herstellen aus Gipskarton
an Wänden (ohne Wohnungsstation)
Breite: ca. 30cm
Tiefe: ca. 10cm
Unterkonstruktion: verzinkte Stahlblechprofile,
kraftschlüssig mit
geeigneten Dübeln in ausreichenden Abständen in Wänden
jeder Bauart (Mauerwerk, Trockenbau, Beton, etc...)
befestigt.
Beplankung einlagig mit Gipskarton (12,5 mm Dicke)
Einschließlich Verspachtelung
Oberflächengüte Standardverspachtelung Q2
Enthalten ist auch das saubere Anarbeiten an vorhandene

Flächen

liefern und montieren
Menge: 1,000 lfm

**16.02.0140 Rohrkasten erstellen an Decken**
Rohrkasten erstellen an Decken

Rohrverkleidung zwei- oder dreiseitig herstellen aus
Gipskarton
an Decken
Breite: ca. 30cm
Tiefe: ca. 10cm
Unterkonstruktion: verzinkte Stahlblechprofile,
kraftschlüssig mit
geeigneten Dübeln in ausreichenden Abständen in Decken
jeder Bauart (Beton, Spalierlatte, Gipskarton, etc...)
befestigt.
Beplankung einlagig mit Gipskarton (12,5 mm Dicke)
Einschließlich Verspachtelung
Oberflächengüte Standardverspachtelung Q2
Enthalten ist auch das saubere Anarbeiten an vorhandene

Flächen

liefern und montieren
Menge: 1,000 lfm

**16.02.0150 Einbau einer Revisionsklappe 20 x 20 cm**
Einbau einer Revisionsklappe 20 x 20 cm

Revisionsklappe in vorgenannten Rohrkasten einbauen,
einschließlich Profile für den Wechsel
Klappe und Rahmen aus Stahlblech, weiß
pulverbeschichtet
mit Vierkantverschluß
Öffnungsgröße: 20cm x 20cm

liefern und montieren
Menge: 1,000 Stk

**16.02.0160 Flächen tapezieren und streichen**
Flächen tapezieren und streichen

Decken- und/oder Wandflächen mit Tiefgrund grundieren
und
mit Raufaser tapezieren und anschließend mit
waschbeständiger Dispersionsfarbe deckend beschichten
an vorhandende Flächen sauber anarbeiten
In Kleinflächen
Material:
Brillux Lacryl Tiefgrund ELF 595 oder gleichwertig
Brillux Raufaser 51, grob, oder gleichwertig
Brillux Malerweiß LF, oder gleichwertig

liefern und montieren
Menge: 1,000 m²

**16.02.0170 Bezeichnungsschilder 100 x 50 mm aus Kunststoff**
Bezeichnungsschilder 100 x 50 mm aus Kunststoff
Beschriftung mehrzeilig mit Befestigung

liefern und montieren
Menge: 10,000 Stk

**16.02.0180 Revisionsunterlagen**
Revisionsunterlagen

Spätestens zum Tag der  Abnahme, hat der Auftragnehmer
die erforderlichen Revisionsunterlagen in digitaler
Ausführung (PDF per E-Mail vorab) dem zuständigen
Bauleiter des Auftraggebers auszuhändigen.

Hierzu gehören:

- Anlagenschema
- Bedienungs- und Wartungsanweisung
- Gerätebeschreibungen inkl. Geräteliste
- Druckprotokolle
- Funktionsbeschreibung der Anlage
- Liste über Ersatz- und Verschleißteile
Menge: 1,000 Stk

#### Abschnitt 16.03 Hydraulischer Abgleich & Armaturen

**16.03.0010 Einbau Thermostatventile DN 15**
Einbau Thermostatventile DN 15

Thermostatventileinheit DN 15 Eck- oder Durchgang
austauschen für den hydraulischen Abgleich.
Fachgerechte Demontage und Entsorgung des alten
Ventils und des Fühlers.
Die Anschlüsse für den Einbau des neuen Ventils werden
komplett vorbereitet, inkl. aller Form- und
Verbindungsstücke. Neues Danfoss RA-DV Ventil montieren
und einstellen auf die vorgegebenen Werte des AG. Den
Fühler auf das Ventil montieren. Nach dem Füllen und
Entlüften der Anlage erfolgt eine Kontrolle auf
Dichtigkeit.
Bei dieser Montage ist der Arbeitsbereich gegen
Verschmutzung zu sichern.
Schriftliche Bestätigung der Ausführung des
hydraulischen Abgleichs. Ausfüllen des VdZ-Formulars.

Thermostatventil:
Danfoss RA-DV Durchgang  013G7724
Danfoss RA-DV Eck  013G7723
Danfoss RA-DV Winkel rechts  023G7719
Danfoss RA-DV Winkel links  013G7720
Danfoss RA-DV UK (axial)  023G7710
Danfoss VHS-DV

Thermostatkopf:
Danfoss Aero RA Fühler eingebaut  015G4598
Danfoss Aero RA Fernfühler  015G4592

liefern und montieren
Menge: 30,000 Stk

**16.03.0020 Einbau Thermostatventile DN 20**
Einbau Thermostatventile DN 20

Thermostatventileinheit austauschen für den
hydraulischen Abgleich, DN 20 Eck- oder Durchgang
Wie zuvor jedoch DN 20

Thermostatventil:
Danfoss RA-DV Durchgang  013G7726
Danfoss RA-DV Eck  013G7725
Danfoss VHS-DV

Thermostatkopf:
Danfoss Aero RA Fühler eingebaut  015G4598
Danfoss Aero RA Fernfühler  015G4592

liefern und montieren
Menge: 10,000 Stk

**16.03.0030 Reflex Membran.Druckausdehnungsgefäß Reflex N 140, grau, 6/1.5 bar**
Reflex Membran-Druckausdehnungsgefäß Reflex N 140,
grau, 6/1.5 bar

Volumen: 140L
Hersteller:  Reflex
Typ:  N 140

liefern und montieren, inkl. aller Formteile und
Befestigungen
Menge: 1,000 Stk

**16.03.0040 Zeigerthermometer 0-100°C, d=100 mm**
Bimetall-Zeigerthermometer für Temperaturbereich 0 -
100°C, schnellanzeigend, Klasse 1, Anschlussgewinde ½"
DN15 AG, Tauchschaftlänge 60 mm, ohne Tauchhülse,
Messgenauigkeit ±1% vom Skalenwert.

Technische Daten:

Anschluss:  ½" DN15 AG
Gehäuse:  Edelstahl
Gehäusedurchmesser:  100 mm
Temperaturbereich:  0 - 100°C Toleranz ±1%

liefern und montieren
Menge: 4,000 Stk

**16.03.0050 Manometer 100 mm / 6 bar**
Manometer 100 mm / 6 bar
als Rohrfedermanometer,
Gehäuse aus Kunststoff
- Meßgenauigkeit: Klasse 1,6
- Gehäusedurchmesser: 100 mm
- Anschluss unten: R 1/2" radial
- Anzeigebereich: 0 bis 6 bar

liefern und montieren
Menge: 2,000 Stk

**16.03.0060 Reflex Kappenventil SUR 1' x 1'**
Reflex Kappenventil SU R 1' x 1'

Betriebstemperatur:  120°C
Max. zul. Betriebsüberdruck:  10 bar
Betriebsüberdruck:  10 bar
Anschluss WBI:  R 1'
Gewicht:  0.57 KGM

Für Membran-Druckausdehnungsgefäße in geschlossenen
Heizungs- und Kühlwasseranlagen.Mit einer gegen
unbeabsichtigtes Schließen gesicherten Absperrung und
einer Entleerung gemäß DIN EN 12828.

Hersteller:  Reflex
Typ:  SUR 1' x 1'

liefern und montieren
Menge: 1,000 Stk

**16.03.0070 SpiroTrap Schlammabscheider MB3: Messing, 1 1/4" IG**
SpiroTrap Schlammabscheider MB3 mit Magnet

Messingausführung 1 1/4" IG

SpiroTrap MB3 - Schlammabscheider mit variablen
Anschluss für vertikale oder horizontale Rohrleitungen.
Leistungssteigernde magetische Unterstützung durch
abnehmbarem, externen Magnet.

Schnelle und kontinuierliche Entfernung
ferromagnetischer und nicht magnetischer Schmutz-und
Schlammpartikel aus Heiz- oder Kühlkreisläufen.

Medium Wasser und Wasser/Glykol (50/50%).

Gehäuse in Messingausführung. Schlammabscheidung bis zu
einer Partikelgröße von 5 Mikrometer -ohne
Betriebsunterbrechung abscheiden und abschlammen durch
den Spirorohreinsatz. Mit abschraubbarem
Gehäuseunterteil zu Reinigungs- und Revisionsarbeiten.

Komplett mit Abschlammhahn.

liefern und montieren
Menge: 1,000 Stk

**16.03.0080 HEIMEIER Heizungskugelhahn Globo H Innengewinde, Entleerung, DN 25, Rotguss**
*** Bedarfsposition ohne GB
HEIMEIER Heizungskugelhahn Globo H Innengewinde,
Entleerung, DN 20, Rotguss

HEIMEIER Heizungs-Kugelhahn
Gehäuse und Kugel aus korrosionsbeständigem, entzinkungsfreiem Rotguß. Gehäuse
rohrförmig für durchlaufende Wärmedämmung. Kugel mit glattem Durchgang. Wartungsfreie Spindelabdichtung durch zwei
O-Ringe. Kugelabdichtung durch PTFE-
Ringe. Knebel aus schlagfestem Kunststoff, Anschläge verdeckt. Knebel auch
bei wärmegedämmten Gehäuse von außen
bedienbar. Anschluss Innengewinde für
Gewinderohr.
Zul. Betriebstemperatur TB 120 Grd. C.
Nenndruck PN 16.
Fabrikat: IMI Heimeier
Typ: Globo H
Ausführung: DN 20
mit Entleerung

Art.-Nr. 0615-05.000

liefern und montieren
Menge: 1,000 Stk

**16.03.0090 HEIMEIER Wärmedämmschale für Globo H mit Entleerung, DN 25**
*** Bedarfsposition ohne GB
HEIMEIER Wärmedämmschale für Globo H
mit Entleerung, DN 20

Fabrikat: IMI Heimeier

Art.-Nr. 0615-05.553

liefern und montieren
Menge: 6,000 Stk

**16.03.0100 HEIMEIER Heizungskugelhahn Globo H Innengewinde, Entleerung, DN 25, Rotguss**
HEIMEIER Heizungskugelhahn Globo H Innengewinde,
Entleerung, DN 25, Rotguss

HEIMEIER Heizungs-Kugelhahn
Gehäuse und Kugel aus korrosionsbeständigem, entzinkungsfreiem Rotguß. Gehäuse
rohrförmig für durchlaufende Wärmedämmung. Kugel mit glattem Durchgang. Wartungsfreie Spindelabdichtung durch zwei
O-Ringe. Kugelabdichtung durch PTFE-
Ringe. Knebel aus schlagfestem Kunststoff, Anschläge verdeckt. Knebel auch
bei wärmegedämmten Gehäuse von außen
bedienbar. Anschluss Innengewinde für
Gewinderohr.
Zul. Betriebstemperatur TB 120 Grd. C.
Nenndruck PN 16.
Fabrikat: IMI Heimeier
Typ: Globo H
Ausführung: DN 25
mit Entleerung

Art.-Nr. 0615-05.000

liefern und montieren
Menge: 4,000 Stk

**16.03.0110 HEIMEIER Wärmedämmschale für Globo H mit Entleerung, DN 25**
HEIMEIER Wärmedämmschale für Globo H
mit Entleerung, DN 25

Fabrikat: IMI Heimeier

Art.-Nr. 0615-05.553

liefern und montieren
Menge: 4,000 Stk

**16.03.0120 HEIMEIER Heizungskugelhahn Globo H Innengewinde, Entleerung, DN 32, Rotguss**
HEIMEIER Heizungskugelhahn Globo H Innengewinde,
Entleerung, DN 32, Rotguss

HEIMEIER Heizungs-Kugelhahn
Gehäuse und Kugel aus korrosionsbeständigem, entzinkungsfreiem Rotguß. Gehäuse
rohrförmig für durchlaufende Wärmedämmung. Kugel mit glattem Durchgang. Wartungsfreie Spindelabdichtung durch zwei
O-Ringe. Kugelabdichtung durch PTFE-
Ringe. Knebel aus schlagfestem Kunststoff, Anschläge verdeckt. Knebel auch
bei wärmegedämmten Gehäuse von außen
bedienbar. Anschluss Innengewinde für
Gewinderohr.
Zul. Betriebstemperatur TB 120 Grd. C.
Nenndruck PN 16.
Fabrikat: IMI Heimeier
Typ: Globo H
Ausführung: DN 32
mit Entleerung

Art.-Nr. 0615-05.000

liefern und montieren
Menge: 4,000 Stk

**16.03.0130 HEIMEIER Wärmedämmschale für Globo H mit Entleerung, DN 32**
HEIMEIER Wärmedämmschale für Globo H
mit Entleerung, DN 32

Fabrikat: IMI Heimeier

Art.-Nr. 0615-05.553

liefern und montieren
Menge: 4,000 Stk

**16.03.0140 SIMPLEX KFE-Kugelhahn Heizung, lang DG G1/2 AG**
SIMPLEX KFE-Kugelhahn Heizung, lang DG G1/2 AG

Kugelhahn für das Füllen und Entleeren von
Heizungsanlagen, selbstdichtend mit
Gewindeeinschneiddichtung aus EPDM. Schwere Bauform aus
vernickeltem Pressmessing. Flügelgriff (rot)
entsprechend dem Einsatzzweck abnehmbar. Hartverchromte
Kugel mit vollem Durchgang in Teflon gelagert.
Blindkappe mit Edelstahl-Schwenkbügel auch zur
Betätigung verwendbar, mit Stellungsanzeige und festem
Anschlag. Fixierung der Einbaulage mittels
Kontermutter. Betätigungsspindel mit doppelter
O-Ring-Dichtung aus EPDM. Einsatzbereich:
Warmwasser-Heizungsanlagen: max. Betriebsdruck 10 bar,
max. Betriebstemperatur 110 Grad C. Dauertemperatur,
130 Grad C. kurzzeitig.

Anschluss: G1/2 AG x G3/4 AG

Ausführung: Durchgangsform, lange Ausführung

Fabrikat: SIMPLEX

Artikelnummer: F10640

liefern und montieren
Menge: 5,000 Stk

**16.03.0150 Gestra Schwerkraftbremse SBO31 Nennweite 1" (DN25)**
Schwerkraftbremse
Schwerkraftumlaufsperre, Pressmessing/Kunststoff,
federbelastet, mit Innengewinde für den Druckstutzen
der Umwälzpumpe. Austrittsseitig mit Außengewinde
passend für das Einlegeteil mit Flachdichtung und
Überwurfmutter von der Umwälzpumpe.

Nennweite: DN25 / 1"

Hersteller:  Gestra
Typ:  SBO 31

liefern und montieren
Menge: 1,000 Stk

#### Abschnitt 16.04 Rohbauarbeiten

**16.04.0010 Kernbohrung 100 mm in Wänden und Decken aus Stahlbeton**
Kernbohrung 100 mm in Wänden und Decken aus Stahlbeton

Kernbohrung in Wand/ Decke herstellen, Abdecken mit
Folie zu
schützender Bereiche.
Einschließlich Schnitte durch Bewehrungsstahl bis 16
mm, Entsorgung der Bohrkerne, Wand und Decke aus
Beton
Menge: 3,000 Stk

**16.04.0020 Wanddurchbruch 300 cm² in KS Mauerwerk 24 cm**
Wanddurchbruch 300 cm² in KS Mauerwerk 24 cm

inkl. verschließen mit Mörtel
Menge: 7,000 Stk

**16.04.0030 Wanddurchbruch 300 cm² in KS Mauerwerk 11,5 cm**
Wanddurchbruch 300 cm² in KS Mauerwerk 11,5 cm

inkl. verschließen mit Mörtel
Menge: 4,000 Stk

**16.04.0040 Stemmarbeiten am Abgasschacht (Wohnung)**
Stemmarbeiten am Abgasschacht

Stemmarbeiten im oberen Teil des Abgasschachtes
innerhalb der Wohnung durchführen und wieder
fachgerecht nach aktuellen Vorgaben des Brandschutzes
verschließen.

Größe (BxH): ca. 30 cm x 40 cm

liefern und montieren
Menge: 8,000 Stk

**16.04.0050 Stemmarbeiten am Abgasschacht (Keller)**
Stemmarbeiten am Abgasschacht (Keller)

Stemmarbeiten im Bereich des Abgasschachtes durchführen
und wieder fachgerecht  nach aktuellen Vorgaben des
Brandschutzes verschließen.

Größe BxH: ca. 30 cm x 150 cm

liefern und montieren
Menge: 4,000 Stk

#### Abschnitt 16.05 Wasseraufbereitung

**16.05.0010 Heizungssystem befüllen, spülen und entlüften**
Heizungssystem befüllen, spülen und entlüften

Gesamtes Heizungssystem nach VDI 2035 als Erstbefüllung
mit einer mobilen Anlage befüllen, inkl. aller Keller-,
Strang- und Wohnungsleitungen

Die Wasserqualität ist nach der Befüllung zu prüfen und
im vom Auftragnehmer erstellten Anlagenbuch zu
dokumentieren.
Dieses Anlagenbuch ist im Heizraum zu hinterlegen.

Eine Kontrollmesung ist nach sechs Wochen durch den AN
selbstständig durchzuführen und zu dokumentieren.
Sollten die Heizungswasserwerte nicht der VDI 2035
entsprechen, muss das Heizungswasser nochmals
aufbereitet werden.
Menge: 1,000 Stk

**16.05.0020 JUDO JHF-F PLUS, Füllleistung 800 l/h, Rohranschluss _" IG**
JUDO JHF-F PLUS Füllarmatur mit BA-Rohrtrenner und
Druckminderer mit DVGW CERT Prüfzeichen, ZVSHK
zertifizierter Hersteller

Nach DIN EN 1717 und DIN 1988-100 sind nur noch
permanente Anschlüsse für die Befüllung von
Heizkreisläufen mit Trinkwasser zulässig. Die
Heizungs-Nachspeisestation dient der Erst- und
Nachbefüllung von Warmwasserheizungsanlagen. Der
eingebaute Rohrtrenner (Systemtrenner Typ BA) nach DIN
EN 1717 und DIN 1988-100 und DIN EN 12729 verhindert
ein Zurückdrücken des Heizungswassers in die
Trinkwasserleitung. Somit ist der direkte Festanschluss
an die Heizungsanlage nach DIN EN 1717 und DIN 1988-100
zugelassen. Der integrierte Druckminderer sorgt für den
korrekten und konstanten Befülldruck der Anlage.

Lieferumfang: Die HEIFI-FÜL PLUS Füllarmatur besteht
aus zwei Absperrventilen (ein- und ausgangsseitig);
Druckminderer; Manometer und Rohrtrenner BA. Über den
eingebauten Druckminderer wird der Druck konstant
gehalten und bei abfallendem Druck wird nachgespeist.

Technische Daten
Rohranschluss:  _"
Innengewinde
Füllleistung max.:  800 l/h
Betriebsdruck max.:  10 bar
Wassertemperatur (eingangsseitig) max.:  30 °C
Wassertemperatur (ausgangsseitig) max.:  65 °C
Heizwassertemperatur max.:  90 °C

Abmessungen
Einbaulänge:  202 mm

Hersteller:  JUDO
Modell  JHF-F PLUS
Artikelnr.:  8060080

liefern und montieren
Menge: 1,000 Stk

**16.05.0030 JUDO JHFB-S, Rohranschluss _" AG**
JUDO JHFB-S Enthärtungseinheit Rohranschluss _" AG mit
ZVSHK zertifizierter Hersteller

Einheit für den Festeinbau, zur Enthärtung des Füll-
und Ergänzungswassers für Warmwasserheizungsanlagen
nach VDI 2035, Blatt 1 (Vermeidung von Steinbildung).
Mit Überwachung der Kapazitäten von JUDO
Enthärtungspatronen Typ SOFT.
Lieferumfang: Innovatives Gehäuse zum waagrechten
Anschluss an die Rohrleitung, aus hochwertigem
Kunststoff mit Isolierschalen aus EPP.
Behälteranbindung unten mit Außengewinde zum Anschluss
von JUDO SOFT Enthärtungspatronen oder JUDO Adapter für
bodenstehende JUDO SOFT Enthärtungspatronen mit hoher
Kapazität. Mit integriertem Turbinenwasserzähler zur
Erfassung der Füll- und Ergänzungswassermenge.
Folientastatur zur Eingabe von Patronentyp und
Rohwasserhärte, LCD-Display zur Anzeige der
Restkapazität und Meldung bei Kapazitätsüberschreitung,
Ausgang zur Ansteuerung eines externen Melderelais.
Spannungsversorgung über 2 Stück Microbatterien 1,5 V
(AAA), ausgangsseitiger Absperrkugelhahn und
Probenahmeventil. Alle Materialien sind geeignet für
den Einsatz im enthärteten Wasser.

Technische Daten
Rohranschluss:  _"
Außengewinde
Füllleistung max.:  300 l/h
Betriebsdruck max.:  6 bar
Wassertemperatur max.:  30 °C
Umgebungstemperatur max.:  30 °C

Abmessungen
Einbaulänge:  351 mm
Höhe (ohne Patrone):  191 mm
Tiefe bis Rohrmitte:  75 mm

Hersteller:  JUDO
Modell  JHFB-S
Artikelnr.:  8068535

liefern und montieren
Menge: 1,000 Stk

**16.05.0040 JUDO Enthärtungspatrone SOFT 12000**
JUDO Enthärtungspatrone SOFT 12000

als Enthärtungspatrone für die JUDO i-fill sowie als
Ersatz für erschöpfte JUDO HEIFI-RESOFT
Enthärtungseinheit (JHRS ab Baujahr Juni 2014).
Ausführung: Austauscherbehälter aus Kunststoff,
Filterfüllung aus hochwertigem Kationenaustauscherharz.

Technische Daten:

Kapazität:  12000 Liter x °dH
Max. Füllleistung:  300 l/h
Kapazität bei 20°dH auf 0°dH  600 Liter
Kapazität bei 20°dH auf 8°dH  1000 Liter
Betriebsdruck max.  6 bar
Betriebstemperatur max.  30 °C

Hersteller:  JUDO
Bestellnummer  8068018

liefern und montieren
Menge: 1,000 Stk

#### Abschnitt 16.06 Montage Trinkwasserleitung

**16.06.0010 Trinkwasserleitung Kupferrohr 15 x 1 mm**
Trinkwasserleitung Kupferrohr 15 x 1 mm

nach DIN EN 1057, nahtlose Rundrohre, halbhart oder
hart in Stangen oder weich in Ringen, mit Gütezeichen
RAL und für Gas - oder Trinkwasserleitungssysteme vom
DVGW zugelassen und zertifiziert, die Verlegung hat
unter
Beachtung und gem . d en aktuellen entsprechenden
Vorschriften, d en gültigen Technischen Regeln, s owie
in Abhängigkeit der vorhandenen Wasserqualität zu
erfolgen . Gleiches gilt hinsichtlich der einschlägigen
Brandschutzvorschriften . Sämtliche Rohrleitungen sind
gem .d en gültigen DIN -/ EN- Vorgaben mit Wärme - und/
oder Schwitzwasserdämmung und/ oder Schutzrohren
zu versehen, d ie separat vergütet werden.
einschl . a ller erforderlichen Form, - und
Verbindungsstücke,
Abdichtungs ,- L öt, - , Press und
Befestigungsmaterialien

liefern und montieren, inkl. aller Formteile und
Befestigungen
Menge: 10,000 lfm

**16.06.0020 Trinkwasserleitung Kupferrohr 18 x 1 mm**
Trinkwasserleitung Kupferrohr 18 x 1 mm

nach DIN EN 1 057, n ahtlose Rundrohre, halbhart oder
hart in Stangen oder weich in Ringen, mit Gütezeichen
RAL und für Gas - oder Trinkwasserleitungssysteme vom
DVGW zugelassen und zertifiziert, die Verlegung hat
unter
Beachtung und gem . d en aktuellen entsprechenden
Vorschriften, d en gültigen Technischen Regeln, s owie
in Abhängigkeit der vorhandenen Wasserqualität zu
erfolgen . Gleiches gilt hinsichtlich der einschlägigen
Brandschutzvorschriften . Sämtliche Rohrleitungen sind
gem .d en gültigen DIN -/ EN- Vorgaben mit Wärme - und/
oder Schwitzwasserdämmung und/ oder Schutzrohren
zu versehen, d ie separat vergütet werden.
einschl . a ller erforderlichen Form, - und
Verbindungsstücke,
Abdichtungs ,- L öt, - , Press und
Befestigungsmaterialien

liefern und montieren, inkl. aller Formteile und
Befestigungen
Menge: 15,000 lfm

**16.06.0030 Trinkwasserleitung Kupferrohr 22 x 1 mm**
Trinkwasserleitung Kupferrohr 22 x 1 mm

nach DIN EN 1 057, n ahtlose Rundrohre, halbhart oder
hart in Stangen oder weich in Ringen, mit Gütezeichen
RAL und für Gas - oder Trinkwasserleitungssysteme vom
DVGW zugelassen und zertifiziert, die Verlegung hat
unter
Beachtung und gem . d en aktuellen entsprechenden
Vorschriften, d en gültigen Technischen Regeln, s owie
in Abhängigkeit der vorhandenen Wasserqualität zu
erfolgen . Gleiches gilt hinsichtlich der einschlägigen
Brandschutzvorschriften . Sämtliche Rohrleitungen sind
gem .d en gültigen DIN -/ EN- Vorgaben mit Wärme - und/
oder Schwitzwasserdämmung und/ oder Schutzrohren
zu versehen, d ie separat vergütet werden.
einschl . a ller erforderlichen Form, - und
Verbindungsstücke,
Abdichtungs ,- L öt, - , Press und
Befestigungsmaterialien

liefern und montieren, inkl. aller Formteile und
Befestigungen
Menge: 20,000 lfm

**16.06.0040 Trinkwasserleitung Kupferrohr 28 x 1 mm**
Trinkwasserleitung Kupferrohr 28 x 1 mm

nach DIN EN 1 057, n ahtlose Rundrohre, halbhart oder
hart in Stangen oder weich in Ringen, mit Gütezeichen
RAL und für Gas - oder Trinkwasserleitungssysteme vom
DVGW zugelassen und zertifiziert, die Verlegung hat
unter
Beachtung und gem . d en aktuellen entsprechenden
Vorschriften, d en gültigen Technischen Regeln, s owie
in Abhängigkeit der vorhandenen Wasserqualität zu
erfolgen . Gleiches gilt hinsichtlich der einschlägigen
Brandschutzvorschriften . Sämtliche Rohrleitungen sind
gem .d en gültigen DIN -/ EN- Vorgaben mit Wärme - und/
oder Schwitzwasserdämmung und/ oder Schutzrohren
zu versehen, d ie separat vergütet werden.
einschl . a ller erforderlichen Form, - und
Verbindungsstücke,
Abdichtungs ,- L öt, - , Press und
Befestigungsmaterialien

liefern und montieren, inkl. aller Formteile und
Befestigungen
Menge: 10,000 lfm

#### Abschnitt 16.07 Elektroinstallation

*Hinweis*
Elektroinstallationen nach DIN VDE 100

Verlegung von Kabeln; hierzu gehört auch das Abziehen
von Kabelenden, das Verlegen der Kabel in Schutzrohren
einschl. Lieferung und Montage von Kabelschutzrohren
inkl. Formteilen und mit den erforderlichen
Systemschellen, so wie das beidseitige Auflegen der
Kabelenden.

Bei der Durchdringung von Bauteilen, wie Wänden und
Decken, sind die Durchtrittsstellen entsprechend zu
verschließen, je nach Bauteilanforderung auch mit
entsprechendem Brandschutz.

Die Arbeiten dürfen nur von Elektrofachkräften oder
Fachkräften mit entsprechender Bescheinung für diese
festgelegten Tätigkeiten ausgeführt werden.

**16.07.0010 Außenfühler inkl. Verkabelung**
Außenfühler inkl. ca. 10m Kabel, wie zuvor beschrieben,

liefern und montieren
Menge: 1,000 Stk

**16.07.0020 Erdungskabel 6 mm²**
Erdungskabel (6 mm²) von der Erdungsschiene bis zum
jeweiligen Hausanschlussraum der Fernwärmeleitungen
verlegen, länge ca. 10 m, wie zuvor beschrieben,

liefern und montieren
Menge: 1,000 Stk

#### Abschnitt 16.08 sonstige Leistung

**16.08.0010 Obermonteurstunden**
Obermonteurstunden

für unvorhersehbare Arbeiten
Menge: 5,000 Std

**16.08.0020 Monteurstunden**
Monteurstunden

für unvorhersehbare Arbeiten
Menge: 5,000 Std

**16.08.0030 Helferstunden**
Helferstunden

für unvorhersehbare Arbeiten
Menge: 5,000 Std

### Bereich 17 Dinkelbachhöhe31,33

#### Abschnitt 17.01 Demontage & Rückbau

**17.01.0010 Demontage Heiztherme (HT)**
Demontage Gas Kombitherme (GKT)

Dabei sind sämtliche Komponenten inkl. Abgasleitung der
GKT, die Spannungsversorgung der GKT spannungsfrei zu
schalten, allpolig abzuklemmenund, ordnungsgemäß zu
demontieren und fachgerecht zu entsorgen. Dabei ist
darauf zu achten, dass Demontage- und
Entsorgungsvorschriften, sowie alle geltenden
Arbeitsschutzbestimmungen und geltende
Sicherheitsvorschriften bei der Demontage eingehalten
werden.  Nach Abschluss der Demontage ist der
Arbeitsbereich sorgfältig zu reinigen.

Hier ist zwingend vor Aufnahme der Arbeiten die
Gaszufuhr sicher abzusperren und anschließend die
Leitungsenden fachgerecht, gemäß aktueller TRGI,
dauerhaft sicher zu verschließen.

Die Gasleitung im Bereich Unterputz muss nicht entfernt
werden.
Menge: 8,000 Stk

**17.01.0020 Transport Heizthermen ab Baujahr 2024**
Transport Gaskombithermen ab Baujahr 2024

Sicherer Transport der "neuen Gaskombithermen"  ab
Baujahr 2024. Diese werden vom Auftragnehmer zur
Essener Straße 66, 46047 Oberhausen gebracht und vom
Auftragggeber eingelagert.

2 Stk.
Menge: 1,000 psch

**17.01.0030 Kupferleitung 28 mm**
*** Bedarfsposition ohne GB
Kupferleitung 28 mm

Hierbei handelt es sich um die fachgerechte und sichere
Entfernung nach aktueller TRGI, der sichtbaren
existierenden Leitung im Kellerbereich existierenden
Leitungen inkl. aller Form- und Verbindungsstücke und
Befestigungen. Dies beihnhaltet die fachgerechte
Außerbetriebnahme der Gaszähler inkl. aller Stopfen
etc. Die nicht sichtbaren Leitungen im Strang müssen
nach aktueller TRGI verschlossen werden. Ein wichtiger
Bestandteil dieser Arbeit ist es, die Gaszufuhr zu
unterbrechen, um mögliche Gefährdungen auszuschließen.
Sobald die Leitung erfolgreich demontiert wurde, müssen
alle Komponenten des Systems sorgfältig entfernt und in
Übereinstimmung mit den entsprechenden Vorgaben
entsorgt werden.
Menge: 50,000 lfm

**17.01.0040 Kupferleitung 35 mm**
*** Bedarfsposition ohne GB
Kupferleitung 35 mm

wie vorgenannte Position
Menge: 18,000 lfm

**17.01.0050 Kupferleitung 42 mm**
Kupferleitung 42 mm

wie vorgenannte Position
Menge: 5,000 lfm

**17.01.0060 Kupferleitung 54 mm**
Kupferleitung  54 mm

wie vorgenannte Position
Menge: 5,000 lfm

**17.01.0070 Stahlleitung 1"**
Stahlleitung  1"

Hierbei handelt es sich um die fachgerechte und sichere
Entfernung nach aktueller TRGI, der sichtbaren
existierenden Leitung im Kellerbereich existierenden
Leitungen inkl. aller Form- und Verbindungsstücke und
Befestigungen. Dies beihnhaltet die fachgerechte
Außerbetriebnahme der Gaszähler inkl. aller Stopfen
etc. Die nicht sichtbaren Leitungen im Strang müssen
nach aktueller TRGI verschlossen werden. Ein wichtiger
Bestandteil dieser Arbeit ist es, die Gaszufuhr zu
unterbrechen, um mögliche Gefährdungen auszuschließen.
Sobald die Leitung erfolgreich demontiert wurde, müssen
alle Komponenten des Systems sorgfältig entfernt und in
Übereinstimmung mit den entsprechenden Vorgaben
entsorgt werden.
Menge: 60,000 lfm

**17.01.0080 Stahlleitung 1 1/4"**
Stahlleitung 1 1/4"

wie vorgenannte Position.
Menge: 25,000 lfm

**17.01.0090 Rückbau Gaszähler**
Rückbau Gaszähler

Abstimmung mit örtlichem Gasversorger zum Rückbau der
vorhandenen Gaszähler und Übergabe an Gasversorger.
Dokumentation Geschosszuordnung, Zählernummer,
Ausbaustand, Ausbaudatum
Menge: 8,000 Stk

**17.01.0100 Heizungssystem innerhalb der Wohnung entleeren**
Heizungssystem innerhalb der Wohnung entleeren

Für die Heizungsarbeiten innerhalb der Wohnung.

liefern und montieren
Menge: 8,000 Stk

#### Abschnitt 17.02 Montage Heizungsleitungen

**17.02.0010 Terminliche Abstimmung mit den Mietern**
Terminliche Abstimmung mit den Mietern

Die Arbeiten werden im bewohnten Zustand durchgeführt
und können nur Strangweise erfolgen. Das bedeutet, dass
immer 2 übereinanderliegende Wohnungen gleichzeitig
umgerüstet werden müssen. Aus diesem Grund müssen beide
Mieter an einem Strang zwingend gleichzeitig den Zugang
zur Wohnung gewähren. Die Terminabstimmung (telefonisch
und per Aushang) mit den Mietern erfolgt durch den
Auftragnehmer. Der Auftraggeber stellt die Kontaktdaten
der Mieter dem Auftragnehmer zur Verfügung.
Menge: 1,000 Stk

**17.02.0020 Anbindung der neuen Leitungen (RL,VL)**
Anbindung der neuen Leitungen (RL,VL)

Verbindung der Strangleitung vom Abgasschacht zum
vorhandenen Rohrleitunganschluss.

Ca. 2x4m Temponox Rohr  bis DN 20 inkl. aller Form- und
Verbindungsstücke und aller erforderlichen Materialien
inkl. Dämmung (Rockwool RS800)

liefern und montieren

Abrechnung erfolgt nach laufendem Meter. Preis ist für
Vor und Rücklauf zusammen.
Menge: 32,000 lfm

**17.02.0030 Einbau Wärmemengenzähler**
Einbau Wärmemengenzähler

Nur der Wärmemengenzähler wird vom Auftraggeber
gestellt. Die folgenden Materialien sind auf Grundlage
des gestellten Wärmemengenzählers zu montieren.

2x Absperrung mit Fühleraufnahme (5,2mm) im Vor- und
Rücklauf
1x Absperrung ohne Fühleraufnahme im Vorlauf

für:

Sensostar Q
Nenngröße: 0,6m3/h
Baulänge: 110mm
DN 15
Temp. Fühler: 5,2mm
funk integriert
ACDA000135

liefern und montieren
Menge: 8,000 Stk

**17.02.0040 Temponox-Rohr 1.4520, 15x1,0 Viega 591175**
*** Bedarfsposition ohne GB
Temponox-Rohr 1.4520,
Edelstahlrohr aus Werkstoff 1.4520,
Anwendung nur für geschlossene Heiz-
und Kühlkreisläufe,
nicht für die Trinkwasserinstallation
zugelassen!
6 m in Stangen,
Modell-Nr. 1703

15 X 1,0 (600)  Viega 591175

liefern und montieren
Menge: 1,000 lfm

**17.02.0050 Temponox-Rohr 1.4520, 18x1,0 Viega 591182**
*** Bedarfsposition ohne GB
Temponox-Rohr 1.4520,
Edelstahlrohr aus Werkstoff 1.4520,
Anwendung nur für geschlossene Heiz-
und Kühlkreisläufe,
nicht für die Trinkwasserinstallation
zugelassen!
6 m in Stangen,
Modell-Nr. 1703

18 X 1,0 (240)  Viega 591182

liefern und montieren
Menge: 1,000 lfm

**17.02.0060 Temponox-Rohr 1.4520, 22x1,2 Viega 591199**
Temponox-Rohr 1.4520,
Edelstahlrohr aus Werkstoff 1.4520,
Anwendung nur für geschlossene Heiz-
und Kühlkreisläufe,
nicht für die Trinkwasserinstallation
zugelassen!
6 m in Stangen,
Modell-Nr. 1703

22 X 1,2 (420)  Viega 591199

liefern und montieren
Menge: 30,000 lfm

**17.02.0070 Temponox-Rohr 1.4520, 28x1,2 Viega 591205**
Temponox-Rohr 1.4520,
Edelstahlrohr aus Werkstoff 1.4520,
Anwendung nur für geschlossene Heiz-
und Kühlkreisläufe,
nicht für die Trinkwasserinstallation
zugelassen!
6 m in Stangen,
Modell-Nr. 1703

28 X 1,2 (240)  Viega 591205

liefern und montieren
Menge: 35,000 lfm

**17.02.0080 Temponox-Rohr 1.4520, 35x1,5 Viega 591212**
Temponox-Rohr 1.4520,
Edelstahlrohr aus Werkstoff 1.4520,
Anwendung nur für geschlossene Heiz-
und Kühlkreisläufe,
nicht für die Trinkwasserinstallation
zugelassen!
6 m in Stangen,
Modell-Nr. 1703

35 X 1,5 (180)  Viega 591212

liefern und montieren
Menge: 60,000 lfm

**17.02.0090 Wärmedämmung DN 20 Strang 100% (Rockwool, RS 800)**
Wärmedämmung DN 20 Strang 100% (Rockwool, RS 800)
Rohrschalen aus Mineralfaser (Lamellenmatten, einseitig
mit Alufolie versehen, Rockwool-RS800), nicht brennbar
nach DIN 4102, Rechenwert der Dämmschicht bezogen auf
eine Wärmeleitzahl mind. 0,035 W/m K gemäß VDI 2055,
liefern und in den vorgeschriebenen Stärken
diffusionsdicht verlegen. Bögen, Versprünge, T-Stücke
und sonstige Formstücke sind mit sauberem Abschluss
auszuführen, die Kosten hierfür sind im Einheitspreis
zu berücksichtigen. Im sichtbaren Bereich mit
PVC-Oberflächenschutz.

Fabrikat:  Rockwool
Typ:  Dämmschale RS 800

DN 20

liefern und montieren
Menge: 30,000 lfm

**17.02.0100 Wärmedämmung DN 25 Strang 100% (Rockwool, RS 800)**
Wärmedämmung DN 25 Strang 100% (Rockwool, RS 800)
Rohrschalen aus Mineralfaser (Lamellenmatten, einseitig
mit Alufolie versehen, Rockwool-RS800), nicht brennbar
nach DIN 4102, Rechenwert der Dämmschicht bezogen auf
eine Wärmeleitzahl mind. 0,035 W/m K gemäß VDI 2055,
liefern und in den vorgeschriebenen Stärken
diffusionsdicht verlegen. Bögen, Versprünge, T-Stücke
und sonstige Formstücke sind mit sauberem Abschluss
auszuführen, die Kosten hierfür sind im Einheitspreis
zu berücksichtigen. Im sichtbaren Bereich mit
PVC-Oberflächenschutz.

Fabrikat:  Rockwool
Typ:  Dämmschale RS 800

DN 25

liefern und montieren
Menge: 25,000 lfm

**17.02.0110 Wärmedämmung Kellerleitung DN 25 100% (Rockwool, RS 800)**
Wärmedämmung Kellerleitung DN 25 100% (Rockwool, RS
800)

Rohrschalen aus Mineralfaser (Lamellenmatten, einseitig
mit Alufolie versehen, Rockwool-RS800), nicht brennbar
nach DIN 4102, Rechenwert der Dämmschicht bezogen auf
eine Wärmeleitzahl mind. 0,035 W/m K gemäß VDI 2055,
liefern und in den vorgeschriebenen Stärken
diffusionsdicht verlegen. Bögen, Versprünge, T-Stücke
und sonstige Formstücke sind mit sauberem Abschluss
auszuführen, die Kosten hierfür sind im Einheitspreis
zu berücksichtigen. Im sichtbaren Bereich mit
PVC-Oberflächenschutz.

Fabrikat:  Rockwool
Typ:  Dämmschale RS 800

liefern und montieren
Menge: 10,000 lfm

**17.02.0120 Wärmedämmung Kellerleitung DN 32 100% (Rockwool, RS 800)**
Wärmedämmung Kellerleitung DN 32 100% (Rockwool, RS
800)

Rohrschalen aus Mineralfaser (Lamellenmatten, einseitig
mit Alufolie versehen, Rockwool-RS800), nicht brennbar
nach DIN 4102, Rechenwert der Dämmschicht bezogen auf
eine Wärmeleitzahl mind. 0,035 W/m K gemäß VDI 2055,
liefern und in den vorgeschriebenen Stärken
diffusionsdicht verlegen. Bögen, Versprünge, T-Stücke
und sonstige Formstücke sind mit sauberem Abschluss
auszuführen, die Kosten hierfür sind im Einheitspreis
zu berücksichtigen. Im sichtbaren Bereich mit
PVC-Oberflächenschutz.

Fabrikat:  Rockwool
Typ:  Dämmschale RS 800

liefern und montieren
Menge: 60,000 lfm

**17.02.0130 Rohrkasten erstellen an Wänden, ohne Station**
Rohrkasten erstellen an Wänden, ohne Station

Rohrverkleidung dreiseitig herstellen aus Gipskarton
an Wänden (ohne Wohnungsstation)
Breite: ca. 30cm
Tiefe: ca. 10cm
Unterkonstruktion: verzinkte Stahlblechprofile,
kraftschlüssig mit
geeigneten Dübeln in ausreichenden Abständen in Wänden
jeder Bauart (Mauerwerk, Trockenbau, Beton, etc...)
befestigt.
Beplankung einlagig mit Gipskarton (12,5 mm Dicke)
Einschließlich Verspachtelung
Oberflächengüte Standardverspachtelung Q2
Enthalten ist auch das saubere Anarbeiten an vorhandene

Flächen

liefern und montieren
Menge: 1,000 lfm

**17.02.0140 Rohrkasten erstellen an Decken**
Rohrkasten erstellen an Decken

Rohrverkleidung zwei- oder dreiseitig herstellen aus
Gipskarton
an Decken
Breite: ca. 30cm
Tiefe: ca. 10cm
Unterkonstruktion: verzinkte Stahlblechprofile,
kraftschlüssig mit
geeigneten Dübeln in ausreichenden Abständen in Decken
jeder Bauart (Beton, Spalierlatte, Gipskarton, etc...)
befestigt.
Beplankung einlagig mit Gipskarton (12,5 mm Dicke)
Einschließlich Verspachtelung
Oberflächengüte Standardverspachtelung Q2
Enthalten ist auch das saubere Anarbeiten an vorhandene

Flächen

liefern und montieren
Menge: 1,000 lfm

**17.02.0150 Einbau einer Revisionsklappe 20 x 20 cm**
Einbau einer Revisionsklappe 20 x 20 cm

Revisionsklappe in vorgenannten Rohrkasten einbauen,
einschließlich Profile für den Wechsel
Klappe und Rahmen aus Stahlblech, weiß
pulverbeschichtet
mit Vierkantverschluß
Öffnungsgröße: 20cm x 20cm

liefern und montieren
Menge: 1,000 Stk

**17.02.0160 Flächen tapezieren und streichen**
Flächen tapezieren und streichen

Decken- und/oder Wandflächen mit Tiefgrund grundieren
und
mit Raufaser tapezieren und anschließend mit
waschbeständiger Dispersionsfarbe deckend beschichten
an vorhandende Flächen sauber anarbeiten
In Kleinflächen
Material:
Brillux Lacryl Tiefgrund ELF 595 oder gleichwertig
Brillux Raufaser 51, grob, oder gleichwertig
Brillux Malerweiß LF, oder gleichwertig

liefern und montieren
Menge: 1,000 m²

**17.02.0170 Bezeichnungsschilder 100 x 50 mm aus Kunststoff**
Bezeichnungsschilder 100 x 50 mm aus Kunststoff
Beschriftung mehrzeilig mit Befestigung

liefern und montieren
Menge: 10,000 Stk

**17.02.0180 Revisionsunterlagen**
Revisionsunterlagen

Spätestens zum Tag der  Abnahme, hat der Auftragnehmer
die erforderlichen Revisionsunterlagen in digitaler
Ausführung (PDF per E-Mail vorab) dem zuständigen
Bauleiter des Auftraggebers auszuhändigen.

Hierzu gehören:

- Anlagenschema
- Bedienungs- und Wartungsanweisung
- Gerätebeschreibungen inkl. Geräteliste
- Druckprotokolle
- Funktionsbeschreibung der Anlage
- Liste über Ersatz- und Verschleißteile
Menge: 1,000 Stk

#### Abschnitt 17.03 Hydraulischer Abgleich & Armaturen

**17.03.0010 Einbau Thermostatventile DN 15**
Einbau Thermostatventile DN 15

Thermostatventileinheit DN 15 Eck- oder Durchgang
austauschen für den hydraulischen Abgleich.
Fachgerechte Demontage und Entsorgung des alten
Ventils und des Fühlers.
Die Anschlüsse für den Einbau des neuen Ventils werden
komplett vorbereitet, inkl. aller Form- und
Verbindungsstücke. Neues Danfoss RA-DV Ventil montieren
und einstellen auf die vorgegebenen Werte des AG. Den
Fühler auf das Ventil montieren. Nach dem Füllen und
Entlüften der Anlage erfolgt eine Kontrolle auf
Dichtigkeit.
Bei dieser Montage ist der Arbeitsbereich gegen
Verschmutzung zu sichern.
Schriftliche Bestätigung der Ausführung des
hydraulischen Abgleichs. Ausfüllen des VdZ-Formulars.

Thermostatventil:
Danfoss RA-DV Durchgang  013G7724
Danfoss RA-DV Eck  013G7723
Danfoss RA-DV Winkel rechts  023G7719
Danfoss RA-DV Winkel links  013G7720
Danfoss RA-DV UK (axial)  023G7710
Danfoss VHS-DV

Thermostatkopf:
Danfoss Aero RA Fühler eingebaut  015G4598
Danfoss Aero RA Fernfühler  015G4592

liefern und montieren
Menge: 30,000 Stk

**17.03.0020 Einbau Thermostatventile DN 20**
Einbau Thermostatventile DN 20

Thermostatventileinheit austauschen für den
hydraulischen Abgleich, DN 20 Eck- oder Durchgang
Wie zuvor jedoch DN 20

Thermostatventil:
Danfoss RA-DV Durchgang  013G7726
Danfoss RA-DV Eck  013G7725
Danfoss VHS-DV

Thermostatkopf:
Danfoss Aero RA Fühler eingebaut  015G4598
Danfoss Aero RA Fernfühler  015G4592

liefern und montieren
Menge: 10,000 Stk

**17.03.0030 Reflex Membran.Druckausdehnungsgefäß Reflex N 140, grau, 6/1.5 bar**
Reflex Membran-Druckausdehnungsgefäß Reflex N 140,
grau, 6/1.5 bar

Volumen: 140L
Hersteller:  Reflex
Typ:  N 140

liefern und montieren, inkl. aller Formteile und
Befestigungen
Menge: 1,000 Stk

**17.03.0040 Zeigerthermometer 0-100°C, d=100 mm**
Bimetall-Zeigerthermometer für Temperaturbereich 0 -
100°C, schnellanzeigend, Klasse 1, Anschlussgewinde ½"
DN15 AG, Tauchschaftlänge 60 mm, ohne Tauchhülse,
Messgenauigkeit ±1% vom Skalenwert.

Technische Daten:

Anschluss:  ½" DN15 AG
Gehäuse:  Edelstahl
Gehäusedurchmesser:  100 mm
Temperaturbereich:  0 - 100°C Toleranz ±1%

liefern und montieren
Menge: 4,000 Stk

**17.03.0050 Manometer 100 mm / 6 bar**
Manometer 100 mm / 6 bar
als Rohrfedermanometer,
Gehäuse aus Kunststoff
- Meßgenauigkeit: Klasse 1,6
- Gehäusedurchmesser: 100 mm
- Anschluss unten: R 1/2" radial
- Anzeigebereich: 0 bis 6 bar

liefern und montieren
Menge: 2,000 Stk

**17.03.0060 Reflex Kappenventil SUR 1' x 1'**
Reflex Kappenventil SU R 1' x 1'

Betriebstemperatur:  120°C
Max. zul. Betriebsüberdruck:  10 bar
Betriebsüberdruck:  10 bar
Anschluss WBI:  R 1'
Gewicht:  0.57 KGM

Für Membran-Druckausdehnungsgefäße in geschlossenen
Heizungs- und Kühlwasseranlagen.Mit einer gegen
unbeabsichtigtes Schließen gesicherten Absperrung und
einer Entleerung gemäß DIN EN 12828.

Hersteller:  Reflex
Typ:  SUR 1' x 1'

liefern und montieren
Menge: 1,000 Stk

**17.03.0070 SpiroTrap Schlammabscheider MB3: Messing, 1 1/4" IG**
SpiroTrap Schlammabscheider MB3 mit Magnet

Messingausführung 1 1/4" IG

SpiroTrap MB3 - Schlammabscheider mit variablen
Anschluss für vertikale oder horizontale Rohrleitungen.
Leistungssteigernde magetische Unterstützung durch
abnehmbarem, externen Magnet.

Schnelle und kontinuierliche Entfernung
ferromagnetischer und nicht magnetischer Schmutz-und
Schlammpartikel aus Heiz- oder Kühlkreisläufen.

Medium Wasser und Wasser/Glykol (50/50%).

Gehäuse in Messingausführung. Schlammabscheidung bis zu
einer Partikelgröße von 5 Mikrometer -ohne
Betriebsunterbrechung abscheiden und abschlammen durch
den Spirorohreinsatz. Mit abschraubbarem
Gehäuseunterteil zu Reinigungs- und Revisionsarbeiten.

Komplett mit Abschlammhahn.

liefern und montieren
Menge: 1,000 Stk

**17.03.0080 HEIMEIER Heizungskugelhahn Globo H Innengewinde, Entleerung, DN 25, Rotguss**
*** Bedarfsposition ohne GB
HEIMEIER Heizungskugelhahn Globo H Innengewinde,
Entleerung, DN 20, Rotguss

HEIMEIER Heizungs-Kugelhahn
Gehäuse und Kugel aus korrosionsbeständigem, entzinkungsfreiem Rotguß. Gehäuse
rohrförmig für durchlaufende Wärmedämmung. Kugel mit glattem Durchgang. Wartungsfreie Spindelabdichtung durch zwei
O-Ringe. Kugelabdichtung durch PTFE-
Ringe. Knebel aus schlagfestem Kunststoff, Anschläge verdeckt. Knebel auch
bei wärmegedämmten Gehäuse von außen
bedienbar. Anschluss Innengewinde für
Gewinderohr.
Zul. Betriebstemperatur TB 120 Grd. C.
Nenndruck PN 16.
Fabrikat: IMI Heimeier
Typ: Globo H
Ausführung: DN 20
mit Entleerung

Art.-Nr. 0615-05.000

liefern und montieren
Menge: 1,000 Stk

**17.03.0090 HEIMEIER Wärmedämmschale für Globo H mit Entleerung, DN 25**
*** Bedarfsposition ohne GB
HEIMEIER Wärmedämmschale für Globo H
mit Entleerung, DN 20

Fabrikat: IMI Heimeier

Art.-Nr. 0615-05.553

liefern und montieren
Menge: 6,000 Stk

**17.03.0100 HEIMEIER Heizungskugelhahn Globo H Innengewinde, Entleerung, DN 25, Rotguss**
HEIMEIER Heizungskugelhahn Globo H Innengewinde,
Entleerung, DN 25, Rotguss

HEIMEIER Heizungs-Kugelhahn
Gehäuse und Kugel aus korrosionsbeständigem, entzinkungsfreiem Rotguß. Gehäuse
rohrförmig für durchlaufende Wärmedämmung. Kugel mit glattem Durchgang. Wartungsfreie Spindelabdichtung durch zwei
O-Ringe. Kugelabdichtung durch PTFE-
Ringe. Knebel aus schlagfestem Kunststoff, Anschläge verdeckt. Knebel auch
bei wärmegedämmten Gehäuse von außen
bedienbar. Anschluss Innengewinde für
Gewinderohr.
Zul. Betriebstemperatur TB 120 Grd. C.
Nenndruck PN 16.
Fabrikat: IMI Heimeier
Typ: Globo H
Ausführung: DN 25
mit Entleerung

Art.-Nr. 0615-05.000

liefern und montieren
Menge: 4,000 Stk

**17.03.0110 HEIMEIER Wärmedämmschale für Globo H mit Entleerung, DN 25**
HEIMEIER Wärmedämmschale für Globo H
mit Entleerung, DN 25

Fabrikat: IMI Heimeier

Art.-Nr. 0615-05.553

liefern und montieren
Menge: 4,000 Stk

**17.03.0120 HEIMEIER Heizungskugelhahn Globo H Innengewinde, Entleerung, DN 32, Rotguss**
HEIMEIER Heizungskugelhahn Globo H Innengewinde,
Entleerung, DN 32, Rotguss

HEIMEIER Heizungs-Kugelhahn
Gehäuse und Kugel aus korrosionsbeständigem, entzinkungsfreiem Rotguß. Gehäuse
rohrförmig für durchlaufende Wärmedämmung. Kugel mit glattem Durchgang. Wartungsfreie Spindelabdichtung durch zwei
O-Ringe. Kugelabdichtung durch PTFE-
Ringe. Knebel aus schlagfestem Kunststoff, Anschläge verdeckt. Knebel auch
bei wärmegedämmten Gehäuse von außen
bedienbar. Anschluss Innengewinde für
Gewinderohr.
Zul. Betriebstemperatur TB 120 Grd. C.
Nenndruck PN 16.
Fabrikat: IMI Heimeier
Typ: Globo H
Ausführung: DN 32
mit Entleerung

Art.-Nr. 0615-05.000

liefern und montieren
Menge: 4,000 Stk

**17.03.0130 HEIMEIER Wärmedämmschale für Globo H mit Entleerung, DN 32**
HEIMEIER Wärmedämmschale für Globo H
mit Entleerung, DN 32

Fabrikat: IMI Heimeier

Art.-Nr. 0615-05.553

liefern und montieren
Menge: 4,000 Stk

**17.03.0140 SIMPLEX KFE-Kugelhahn Heizung, lang DG G1/2 AG**
SIMPLEX KFE-Kugelhahn Heizung, lang DG G1/2 AG

Kugelhahn für das Füllen und Entleeren von
Heizungsanlagen, selbstdichtend mit
Gewindeeinschneiddichtung aus EPDM. Schwere Bauform aus
vernickeltem Pressmessing. Flügelgriff (rot)
entsprechend dem Einsatzzweck abnehmbar. Hartverchromte
Kugel mit vollem Durchgang in Teflon gelagert.
Blindkappe mit Edelstahl-Schwenkbügel auch zur
Betätigung verwendbar, mit Stellungsanzeige und festem
Anschlag. Fixierung der Einbaulage mittels
Kontermutter. Betätigungsspindel mit doppelter
O-Ring-Dichtung aus EPDM. Einsatzbereich:
Warmwasser-Heizungsanlagen: max. Betriebsdruck 10 bar,
max. Betriebstemperatur 110 Grad C. Dauertemperatur,
130 Grad C. kurzzeitig.

Anschluss: G1/2 AG x G3/4 AG

Ausführung: Durchgangsform, lange Ausführung

Fabrikat: SIMPLEX

Artikelnummer: F10640

liefern und montieren
Menge: 5,000 Stk

**17.03.0150 Gestra Schwerkraftbremse SBO31 Nennweite 1" (DN25)**
Schwerkraftbremse
Schwerkraftumlaufsperre, Pressmessing/Kunststoff,
federbelastet, mit Innengewinde für den Druckstutzen
der Umwälzpumpe. Austrittsseitig mit Außengewinde
passend für das Einlegeteil mit Flachdichtung und
Überwurfmutter von der Umwälzpumpe.

Nennweite: DN25 / 1"

Hersteller:  Gestra
Typ:  SBO 31

liefern und montieren
Menge: 1,000 Stk

#### Abschnitt 17.04 Rohbauarbeiten

**17.04.0010 Kernbohrung 100 mm in Wänden und Decken aus Stahlbeton**
Kernbohrung 100 mm in Wänden und Decken aus Stahlbeton

Kernbohrung in Wand/ Decke herstellen, Abdecken mit
Folie zu
schützender Bereiche.
Einschließlich Schnitte durch Bewehrungsstahl bis 16
mm, Entsorgung der Bohrkerne, Wand und Decke aus
Beton
Menge: 3,000 Stk

**17.04.0020 Wanddurchbruch 300 cm² in KS Mauerwerk 24 cm**
Wanddurchbruch 300 cm² in KS Mauerwerk 24 cm

inkl. verschließen mit Mörtel
Menge: 7,000 Stk

**17.04.0030 Wanddurchbruch 300 cm² in KS Mauerwerk 11,5 cm**
Wanddurchbruch 300 cm² in KS Mauerwerk 11,5 cm

inkl. verschließen mit Mörtel
Menge: 4,000 Stk

**17.04.0040 Stemmarbeiten am Abgasschacht (Wohnung)**
Stemmarbeiten am Abgasschacht

Stemmarbeiten im oberen Teil des Abgasschachtes
innerhalb der Wohnung durchführen und wieder
fachgerecht nach aktuellen Vorgaben des Brandschutzes
verschließen.

Größe (BxH): ca. 30 cm x 40 cm

liefern und montieren
Menge: 8,000 Stk

**17.04.0050 Stemmarbeiten am Abgasschacht (Keller)**
Stemmarbeiten am Abgasschacht (Keller)

Stemmarbeiten im Bereich des Abgasschachtes durchführen
und wieder fachgerecht  nach aktuellen Vorgaben des
Brandschutzes verschließen.

Größe BxH: ca. 30 cm x 150 cm

liefern und montieren
Menge: 4,000 Stk

#### Abschnitt 17.05 Wasseraufbereitung

**17.05.0010 Heizungssystem befüllen, spülen und entlüften**
Heizungssystem befüllen, spülen und entlüften

Gesamtes Heizungssystem nach VDI 2035 als Erstbefüllung
mit einer mobilen Anlage befüllen, inkl. aller Keller-,
Strang- und Wohnungsleitungen

Die Wasserqualität ist nach der Befüllung zu prüfen und
im vom Auftragnehmer erstellten Anlagenbuch zu
dokumentieren.
Dieses Anlagenbuch ist im Heizraum zu hinterlegen.

Eine Kontrollmesung ist nach sechs Wochen durch den AN
selbstständig durchzuführen und zu dokumentieren.
Sollten die Heizungswasserwerte nicht der VDI 2035
entsprechen, muss das Heizungswasser nochmals
aufbereitet werden.
Menge: 1,000 Stk

**17.05.0020 JUDO JHF-F PLUS, Füllleistung 800 l/h, Rohranschluss _" IG**
JUDO JHF-F PLUS Füllarmatur mit BA-Rohrtrenner und
Druckminderer mit DVGW CERT Prüfzeichen, ZVSHK
zertifizierter Hersteller

Nach DIN EN 1717 und DIN 1988-100 sind nur noch
permanente Anschlüsse für die Befüllung von
Heizkreisläufen mit Trinkwasser zulässig. Die
Heizungs-Nachspeisestation dient der Erst- und
Nachbefüllung von Warmwasserheizungsanlagen. Der
eingebaute Rohrtrenner (Systemtrenner Typ BA) nach DIN
EN 1717 und DIN 1988-100 und DIN EN 12729 verhindert
ein Zurückdrücken des Heizungswassers in die
Trinkwasserleitung. Somit ist der direkte Festanschluss
an die Heizungsanlage nach DIN EN 1717 und DIN 1988-100
zugelassen. Der integrierte Druckminderer sorgt für den
korrekten und konstanten Befülldruck der Anlage.

Lieferumfang: Die HEIFI-FÜL PLUS Füllarmatur besteht
aus zwei Absperrventilen (ein- und ausgangsseitig);
Druckminderer; Manometer und Rohrtrenner BA. Über den
eingebauten Druckminderer wird der Druck konstant
gehalten und bei abfallendem Druck wird nachgespeist.

Technische Daten
Rohranschluss:  _"
Innengewinde
Füllleistung max.:  800 l/h
Betriebsdruck max.:  10 bar
Wassertemperatur (eingangsseitig) max.:  30 °C
Wassertemperatur (ausgangsseitig) max.:  65 °C
Heizwassertemperatur max.:  90 °C

Abmessungen
Einbaulänge:  202 mm

Hersteller:  JUDO
Modell  JHF-F PLUS
Artikelnr.:  8060080

liefern und montieren
Menge: 1,000 Stk

**17.05.0030 JUDO JHFB-S, Rohranschluss _" AG**
JUDO JHFB-S Enthärtungseinheit Rohranschluss _" AG mit
ZVSHK zertifizierter Hersteller

Einheit für den Festeinbau, zur Enthärtung des Füll-
und Ergänzungswassers für Warmwasserheizungsanlagen
nach VDI 2035, Blatt 1 (Vermeidung von Steinbildung).
Mit Überwachung der Kapazitäten von JUDO
Enthärtungspatronen Typ SOFT.
Lieferumfang: Innovatives Gehäuse zum waagrechten
Anschluss an die Rohrleitung, aus hochwertigem
Kunststoff mit Isolierschalen aus EPP.
Behälteranbindung unten mit Außengewinde zum Anschluss
von JUDO SOFT Enthärtungspatronen oder JUDO Adapter für
bodenstehende JUDO SOFT Enthärtungspatronen mit hoher
Kapazität. Mit integriertem Turbinenwasserzähler zur
Erfassung der Füll- und Ergänzungswassermenge.
Folientastatur zur Eingabe von Patronentyp und
Rohwasserhärte, LCD-Display zur Anzeige der
Restkapazität und Meldung bei Kapazitätsüberschreitung,
Ausgang zur Ansteuerung eines externen Melderelais.
Spannungsversorgung über 2 Stück Microbatterien 1,5 V
(AAA), ausgangsseitiger Absperrkugelhahn und
Probenahmeventil. Alle Materialien sind geeignet für
den Einsatz im enthärteten Wasser.

Technische Daten
Rohranschluss:  _"
Außengewinde
Füllleistung max.:  300 l/h
Betriebsdruck max.:  6 bar
Wassertemperatur max.:  30 °C
Umgebungstemperatur max.:  30 °C

Abmessungen
Einbaulänge:  351 mm
Höhe (ohne Patrone):  191 mm
Tiefe bis Rohrmitte:  75 mm

Hersteller:  JUDO
Modell  JHFB-S
Artikelnr.:  8068535

liefern und montieren
Menge: 1,000 Stk

**17.05.0040 JUDO Enthärtungspatrone SOFT 12000**
JUDO Enthärtungspatrone SOFT 12000

als Enthärtungspatrone für die JUDO i-fill sowie als
Ersatz für erschöpfte JUDO HEIFI-RESOFT
Enthärtungseinheit (JHRS ab Baujahr Juni 2014).
Ausführung: Austauscherbehälter aus Kunststoff,
Filterfüllung aus hochwertigem Kationenaustauscherharz.

Technische Daten:

Kapazität:  12000 Liter x °dH
Max. Füllleistung:  300 l/h
Kapazität bei 20°dH auf 0°dH  600 Liter
Kapazität bei 20°dH auf 8°dH  1000 Liter
Betriebsdruck max.  6 bar
Betriebstemperatur max.  30 °C

Hersteller:  JUDO
Bestellnummer  8068018

liefern und montieren
Menge: 1,000 Stk

#### Abschnitt 17.06 Montage Trinkwasserleitung

**17.06.0010 Trinkwasserleitung Kupferrohr 15 x 1 mm**
Trinkwasserleitung Kupferrohr 15 x 1 mm

nach DIN EN 1057, nahtlose Rundrohre, halbhart oder
hart in Stangen oder weich in Ringen, mit Gütezeichen
RAL und für Gas - oder Trinkwasserleitungssysteme vom
DVGW zugelassen und zertifiziert, die Verlegung hat
unter
Beachtung und gem . d en aktuellen entsprechenden
Vorschriften, d en gültigen Technischen Regeln, s owie
in Abhängigkeit der vorhandenen Wasserqualität zu
erfolgen . Gleiches gilt hinsichtlich der einschlägigen
Brandschutzvorschriften . Sämtliche Rohrleitungen sind
gem .d en gültigen DIN -/ EN- Vorgaben mit Wärme - und/
oder Schwitzwasserdämmung und/ oder Schutzrohren
zu versehen, d ie separat vergütet werden.
einschl . a ller erforderlichen Form, - und
Verbindungsstücke,
Abdichtungs ,- L öt, - , Press und
Befestigungsmaterialien

liefern und montieren, inkl. aller Formteile und
Befestigungen
Menge: 10,000 lfm

**17.06.0020 Trinkwasserleitung Kupferrohr 18 x 1 mm**
Trinkwasserleitung Kupferrohr 18 x 1 mm

nach DIN EN 1 057, n ahtlose Rundrohre, halbhart oder
hart in Stangen oder weich in Ringen, mit Gütezeichen
RAL und für Gas - oder Trinkwasserleitungssysteme vom
DVGW zugelassen und zertifiziert, die Verlegung hat
unter
Beachtung und gem . d en aktuellen entsprechenden
Vorschriften, d en gültigen Technischen Regeln, s owie
in Abhängigkeit der vorhandenen Wasserqualität zu
erfolgen . Gleiches gilt hinsichtlich der einschlägigen
Brandschutzvorschriften . Sämtliche Rohrleitungen sind
gem .d en gültigen DIN -/ EN- Vorgaben mit Wärme - und/
oder Schwitzwasserdämmung und/ oder Schutzrohren
zu versehen, d ie separat vergütet werden.
einschl . a ller erforderlichen Form, - und
Verbindungsstücke,
Abdichtungs ,- L öt, - , Press und
Befestigungsmaterialien

liefern und montieren, inkl. aller Formteile und
Befestigungen
Menge: 15,000 lfm

**17.06.0030 Trinkwasserleitung Kupferrohr 22 x 1 mm**
Trinkwasserleitung Kupferrohr 22 x 1 mm

nach DIN EN 1 057, n ahtlose Rundrohre, halbhart oder
hart in Stangen oder weich in Ringen, mit Gütezeichen
RAL und für Gas - oder Trinkwasserleitungssysteme vom
DVGW zugelassen und zertifiziert, die Verlegung hat
unter
Beachtung und gem . d en aktuellen entsprechenden
Vorschriften, d en gültigen Technischen Regeln, s owie
in Abhängigkeit der vorhandenen Wasserqualität zu
erfolgen . Gleiches gilt hinsichtlich der einschlägigen
Brandschutzvorschriften . Sämtliche Rohrleitungen sind
gem .d en gültigen DIN -/ EN- Vorgaben mit Wärme - und/
oder Schwitzwasserdämmung und/ oder Schutzrohren
zu versehen, d ie separat vergütet werden.
einschl . a ller erforderlichen Form, - und
Verbindungsstücke,
Abdichtungs ,- L öt, - , Press und
Befestigungsmaterialien

liefern und montieren, inkl. aller Formteile und
Befestigungen
Menge: 20,000 lfm

**17.06.0040 Trinkwasserleitung Kupferrohr 28 x 1 mm**
Trinkwasserleitung Kupferrohr 28 x 1 mm

nach DIN EN 1 057, n ahtlose Rundrohre, halbhart oder
hart in Stangen oder weich in Ringen, mit Gütezeichen
RAL und für Gas - oder Trinkwasserleitungssysteme vom
DVGW zugelassen und zertifiziert, die Verlegung hat
unter
Beachtung und gem . d en aktuellen entsprechenden
Vorschriften, d en gültigen Technischen Regeln, s owie
in Abhängigkeit der vorhandenen Wasserqualität zu
erfolgen . Gleiches gilt hinsichtlich der einschlägigen
Brandschutzvorschriften . Sämtliche Rohrleitungen sind
gem .d en gültigen DIN -/ EN- Vorgaben mit Wärme - und/
oder Schwitzwasserdämmung und/ oder Schutzrohren
zu versehen, d ie separat vergütet werden.
einschl . a ller erforderlichen Form, - und
Verbindungsstücke,
Abdichtungs ,- L öt, - , Press und
Befestigungsmaterialien

liefern und montieren, inkl. aller Formteile und
Befestigungen
Menge: 10,000 lfm

#### Abschnitt 17.07 Elektroinstallation

*Hinweis*
Elektroinstallationen nach DIN VDE 100

Verlegung von Kabeln; hierzu gehört auch das Abziehen
von Kabelenden, das Verlegen der Kabel in Schutzrohren
einschl. Lieferung und Montage von Kabelschutzrohren
inkl. Formteilen und mit den erforderlichen
Systemschellen, so wie das beidseitige Auflegen der
Kabelenden.

Bei der Durchdringung von Bauteilen, wie Wänden und
Decken, sind die Durchtrittsstellen entsprechend zu
verschließen, je nach Bauteilanforderung auch mit
entsprechendem Brandschutz.

Die Arbeiten dürfen nur von Elektrofachkräften oder
Fachkräften mit entsprechender Bescheinung für diese
festgelegten Tätigkeiten ausgeführt werden.

**17.07.0010 Außenfühler inkl. Verkabelung**
Außenfühler inkl. ca. 10m Kabel, wie zuvor beschrieben,

liefern und montieren
Menge: 1,000 Stk

**17.07.0020 Erdungskabel 6 mm²**
Erdungskabel (6 mm²) von der Erdungsschiene bis zum
jeweiligen Hausanschlussraum der Fernwärmeleitungen
verlegen, länge ca. 10 m, wie zuvor beschrieben,

liefern und montieren
Menge: 1,000 Stk

#### Abschnitt 17.08 sonstige Leistung

**17.08.0010 Obermonteurstunden**
Obermonteurstunden

für unvorhersehbare Arbeiten
Menge: 5,000 Std

**17.08.0020 Monteurstunden**
Monteurstunden

für unvorhersehbare Arbeiten
Menge: 5,000 Std

**17.08.0030 Helferstunden**
Helferstunden

für unvorhersehbare Arbeiten
Menge: 5,000 Std

### Bereich 18 Dinkelbachhöhe 35,37

#### Abschnitt 18.01 Demontage & Rückbau

**18.01.0010 Demontage Heiztherme (HT)**
Demontage Gas Kombitherme (GKT)

Dabei sind sämtliche Komponenten inkl. Abgasleitung der
GKT, die Spannungsversorgung der GKT spannungsfrei zu
schalten, allpolig abzuklemmenund, ordnungsgemäß zu
demontieren und fachgerecht zu entsorgen. Dabei ist
darauf zu achten, dass Demontage- und
Entsorgungsvorschriften, sowie alle geltenden
Arbeitsschutzbestimmungen und geltende
Sicherheitsvorschriften bei der Demontage eingehalten
werden.  Nach Abschluss der Demontage ist der
Arbeitsbereich sorgfältig zu reinigen.

Hier ist zwingend vor Aufnahme der Arbeiten die
Gaszufuhr sicher abzusperren und anschließend die
Leitungsenden fachgerecht, gemäß aktueller TRGI,
dauerhaft sicher zu verschließen.

Die Gasleitung im Bereich Unterputz muss nicht entfernt
werden.
Menge: 8,000 Stk

**18.01.0020 Transport Heizthermen ab Baujahr 2024**
Transport Gaskombithermen ab Baujahr 2024

Sicherer Transport der "neuen Gaskombithermen"  ab
Baujahr 2024. Diese werden vom Auftragnehmer zur
Essener Straße 66, 46047 Oberhausen gebracht und vom
Auftragggeber eingelagert.

2 Stk.
Menge: 1,000 psch

**18.01.0030 Kupferleitung 28 mm**
*** Bedarfsposition ohne GB
Kupferleitung 28 mm

Hierbei handelt es sich um die fachgerechte und sichere
Entfernung nach aktueller TRGI, der sichtbaren
existierenden Leitung im Kellerbereich existierenden
Leitungen inkl. aller Form- und Verbindungsstücke und
Befestigungen. Dies beihnhaltet die fachgerechte
Außerbetriebnahme der Gaszähler inkl. aller Stopfen
etc. Die nicht sichtbaren Leitungen im Strang müssen
nach aktueller TRGI verschlossen werden. Ein wichtiger
Bestandteil dieser Arbeit ist es, die Gaszufuhr zu
unterbrechen, um mögliche Gefährdungen auszuschließen.
Sobald die Leitung erfolgreich demontiert wurde, müssen
alle Komponenten des Systems sorgfältig entfernt und in
Übereinstimmung mit den entsprechenden Vorgaben
entsorgt werden.
Menge: 50,000 lfm

**18.01.0040 Kupferleitung 35 mm**
*** Bedarfsposition ohne GB
Kupferleitung 35 mm

wie vorgenannte Position
Menge: 18,000 lfm

**18.01.0050 Kupferleitung 42 mm**
Kupferleitung 42 mm

wie vorgenannte Position
Menge: 5,000 lfm

**18.01.0060 Kupferleitung 54 mm**
Kupferleitung  54 mm

wie vorgenannte Position
Menge: 5,000 lfm

**18.01.0070 Stahlleitung 1"**
Stahlleitung  1"

Hierbei handelt es sich um die fachgerechte und sichere
Entfernung nach aktueller TRGI, der sichtbaren
existierenden Leitung im Kellerbereich existierenden
Leitungen inkl. aller Form- und Verbindungsstücke und
Befestigungen. Dies beihnhaltet die fachgerechte
Außerbetriebnahme der Gaszähler inkl. aller Stopfen
etc. Die nicht sichtbaren Leitungen im Strang müssen
nach aktueller TRGI verschlossen werden. Ein wichtiger
Bestandteil dieser Arbeit ist es, die Gaszufuhr zu
unterbrechen, um mögliche Gefährdungen auszuschließen.
Sobald die Leitung erfolgreich demontiert wurde, müssen
alle Komponenten des Systems sorgfältig entfernt und in
Übereinstimmung mit den entsprechenden Vorgaben
entsorgt werden.
Menge: 60,000 lfm

**18.01.0080 Stahlleitung 1 1/4"**
Stahlleitung 1 1/4"

wie vorgenannte Position.
Menge: 25,000 lfm

**18.01.0090 Rückbau Gaszähler**
Rückbau Gaszähler

Abstimmung mit örtlichem Gasversorger zum Rückbau der
vorhandenen Gaszähler und Übergabe an Gasversorger.
Dokumentation Geschosszuordnung, Zählernummer,
Ausbaustand, Ausbaudatum
Menge: 8,000 Stk

**18.01.0100 Heizungssystem innerhalb der Wohnung entleeren**
Heizungssystem innerhalb der Wohnung entleeren

Für die Heizungsarbeiten innerhalb der Wohnung.

liefern und montieren
Menge: 8,000 Stk

#### Abschnitt 18.02 Montage Heizungsleitungen

**18.02.0010 Terminliche Abstimmung mit den Mietern**
Terminliche Abstimmung mit den Mietern

Die Arbeiten werden im bewohnten Zustand durchgeführt
und können nur Strangweise erfolgen. Das bedeutet, dass
immer 2 übereinanderliegende Wohnungen gleichzeitig
umgerüstet werden müssen. Aus diesem Grund müssen beide
Mieter an einem Strang zwingend gleichzeitig den Zugang
zur Wohnung gewähren. Die Terminabstimmung (telefonisch
und per Aushang) mit den Mietern erfolgt durch den
Auftragnehmer. Der Auftraggeber stellt die Kontaktdaten
der Mieter dem Auftragnehmer zur Verfügung.
Menge: 1,000 Stk

**18.02.0020 Anbindung der neuen Leitungen (RL,VL)**
Anbindung der neuen Leitungen (RL,VL)

Verbindung der Strangleitung vom Abgasschacht zum
vorhandenen Rohrleitunganschluss.

Ca. 2x4m Temponox Rohr  bis DN 20 inkl. aller Form- und
Verbindungsstücke und aller erforderlichen Materialien
inkl. Dämmung (Rockwool RS800)

liefern und montieren

Abrechnung erfolgt nach laufendem Meter. Preis ist für
Vor und Rücklauf zusammen.
Menge: 32,000 lfm

**18.02.0030 Einbau Wärmemengenzähler**
Einbau Wärmemengenzähler

Nur der Wärmemengenzähler wird vom Auftraggeber
gestellt. Die folgenden Materialien sind auf Grundlage
des gestellten Wärmemengenzählers zu montieren.

2x Absperrung mit Fühleraufnahme (5,2mm) im Vor- und
Rücklauf
1x Absperrung ohne Fühleraufnahme im Vorlauf

für:

Sensostar Q
Nenngröße: 0,6m3/h
Baulänge: 110mm
DN 15
Temp. Fühler: 5,2mm
funk integriert
ACDA000135

liefern und montieren
Menge: 8,000 Stk

**18.02.0040 Temponox-Rohr 1.4520, 15x1,0 Viega 591175**
*** Bedarfsposition ohne GB
Temponox-Rohr 1.4520,
Edelstahlrohr aus Werkstoff 1.4520,
Anwendung nur für geschlossene Heiz-
und Kühlkreisläufe,
nicht für die Trinkwasserinstallation
zugelassen!
6 m in Stangen,
Modell-Nr. 1703

15 X 1,0 (600)  Viega 591175

liefern und montieren
Menge: 1,000 lfm

**18.02.0050 Temponox-Rohr 1.4520, 18x1,0 Viega 591182**
*** Bedarfsposition ohne GB
Temponox-Rohr 1.4520,
Edelstahlrohr aus Werkstoff 1.4520,
Anwendung nur für geschlossene Heiz-
und Kühlkreisläufe,
nicht für die Trinkwasserinstallation
zugelassen!
6 m in Stangen,
Modell-Nr. 1703

18 X 1,0 (240)  Viega 591182

liefern und montieren
Menge: 1,000 lfm

**18.02.0060 Temponox-Rohr 1.4520, 22x1,2 Viega 591199**
Temponox-Rohr 1.4520,
Edelstahlrohr aus Werkstoff 1.4520,
Anwendung nur für geschlossene Heiz-
und Kühlkreisläufe,
nicht für die Trinkwasserinstallation
zugelassen!
6 m in Stangen,
Modell-Nr. 1703

22 X 1,2 (420)  Viega 591199

liefern und montieren
Menge: 30,000 lfm

**18.02.0070 Temponox-Rohr 1.4520, 28x1,2 Viega 591205**
Temponox-Rohr 1.4520,
Edelstahlrohr aus Werkstoff 1.4520,
Anwendung nur für geschlossene Heiz-
und Kühlkreisläufe,
nicht für die Trinkwasserinstallation
zugelassen!
6 m in Stangen,
Modell-Nr. 1703

28 X 1,2 (240)  Viega 591205

liefern und montieren
Menge: 35,000 lfm

**18.02.0080 Temponox-Rohr 1.4520, 35x1,5 Viega 591212**
Temponox-Rohr 1.4520,
Edelstahlrohr aus Werkstoff 1.4520,
Anwendung nur für geschlossene Heiz-
und Kühlkreisläufe,
nicht für die Trinkwasserinstallation
zugelassen!
6 m in Stangen,
Modell-Nr. 1703

35 X 1,5 (180)  Viega 591212

liefern und montieren
Menge: 60,000 lfm

**18.02.0090 Wärmedämmung DN 20 Strang 100% (Rockwool, RS 800)**
Wärmedämmung DN 20 Strang 100% (Rockwool, RS 800)
Rohrschalen aus Mineralfaser (Lamellenmatten, einseitig
mit Alufolie versehen, Rockwool-RS800), nicht brennbar
nach DIN 4102, Rechenwert der Dämmschicht bezogen auf
eine Wärmeleitzahl mind. 0,035 W/m K gemäß VDI 2055,
liefern und in den vorgeschriebenen Stärken
diffusionsdicht verlegen. Bögen, Versprünge, T-Stücke
und sonstige Formstücke sind mit sauberem Abschluss
auszuführen, die Kosten hierfür sind im Einheitspreis
zu berücksichtigen. Im sichtbaren Bereich mit
PVC-Oberflächenschutz.

Fabrikat:  Rockwool
Typ:  Dämmschale RS 800

DN 20

liefern und montieren
Menge: 30,000 lfm

**18.02.0100 Wärmedämmung DN 25 Strang 100% (Rockwool, RS 800)**
Wärmedämmung DN 25 Strang 100% (Rockwool, RS 800)
Rohrschalen aus Mineralfaser (Lamellenmatten, einseitig
mit Alufolie versehen, Rockwool-RS800), nicht brennbar
nach DIN 4102, Rechenwert der Dämmschicht bezogen auf
eine Wärmeleitzahl mind. 0,035 W/m K gemäß VDI 2055,
liefern und in den vorgeschriebenen Stärken
diffusionsdicht verlegen. Bögen, Versprünge, T-Stücke
und sonstige Formstücke sind mit sauberem Abschluss
auszuführen, die Kosten hierfür sind im Einheitspreis
zu berücksichtigen. Im sichtbaren Bereich mit
PVC-Oberflächenschutz.

Fabrikat:  Rockwool
Typ:  Dämmschale RS 800

DN 25

liefern und montieren
Menge: 25,000 lfm

**18.02.0110 Wärmedämmung Kellerleitung DN 25 100% (Rockwool, RS 800)**
Wärmedämmung Kellerleitung DN 25 100% (Rockwool, RS
800)

Rohrschalen aus Mineralfaser (Lamellenmatten, einseitig
mit Alufolie versehen, Rockwool-RS800), nicht brennbar
nach DIN 4102, Rechenwert der Dämmschicht bezogen auf
eine Wärmeleitzahl mind. 0,035 W/m K gemäß VDI 2055,
liefern und in den vorgeschriebenen Stärken
diffusionsdicht verlegen. Bögen, Versprünge, T-Stücke
und sonstige Formstücke sind mit sauberem Abschluss
auszuführen, die Kosten hierfür sind im Einheitspreis
zu berücksichtigen. Im sichtbaren Bereich mit
PVC-Oberflächenschutz.

Fabrikat:  Rockwool
Typ:  Dämmschale RS 800

liefern und montieren
Menge: 10,000 lfm

**18.02.0120 Wärmedämmung Kellerleitung DN 32 100% (Rockwool, RS 800)**
Wärmedämmung Kellerleitung DN 32 100% (Rockwool, RS
800)

Rohrschalen aus Mineralfaser (Lamellenmatten, einseitig
mit Alufolie versehen, Rockwool-RS800), nicht brennbar
nach DIN 4102, Rechenwert der Dämmschicht bezogen auf
eine Wärmeleitzahl mind. 0,035 W/m K gemäß VDI 2055,
liefern und in den vorgeschriebenen Stärken
diffusionsdicht verlegen. Bögen, Versprünge, T-Stücke
und sonstige Formstücke sind mit sauberem Abschluss
auszuführen, die Kosten hierfür sind im Einheitspreis
zu berücksichtigen. Im sichtbaren Bereich mit
PVC-Oberflächenschutz.

Fabrikat:  Rockwool
Typ:  Dämmschale RS 800

liefern und montieren
Menge: 60,000 lfm

**18.02.0130 Rohrkasten erstellen an Wänden, ohne Station**
Rohrkasten erstellen an Wänden, ohne Station

Rohrverkleidung dreiseitig herstellen aus Gipskarton
an Wänden (ohne Wohnungsstation)
Breite: ca. 30cm
Tiefe: ca. 10cm
Unterkonstruktion: verzinkte Stahlblechprofile,
kraftschlüssig mit
geeigneten Dübeln in ausreichenden Abständen in Wänden
jeder Bauart (Mauerwerk, Trockenbau, Beton, etc...)
befestigt.
Beplankung einlagig mit Gipskarton (12,5 mm Dicke)
Einschließlich Verspachtelung
Oberflächengüte Standardverspachtelung Q2
Enthalten ist auch das saubere Anarbeiten an vorhandene

Flächen

liefern und montieren
Menge: 1,000 lfm

**18.02.0140 Rohrkasten erstellen an Decken**
Rohrkasten erstellen an Decken

Rohrverkleidung zwei- oder dreiseitig herstellen aus
Gipskarton
an Decken
Breite: ca. 30cm
Tiefe: ca. 10cm
Unterkonstruktion: verzinkte Stahlblechprofile,
kraftschlüssig mit
geeigneten Dübeln in ausreichenden Abständen in Decken
jeder Bauart (Beton, Spalierlatte, Gipskarton, etc...)
befestigt.
Beplankung einlagig mit Gipskarton (12,5 mm Dicke)
Einschließlich Verspachtelung
Oberflächengüte Standardverspachtelung Q2
Enthalten ist auch das saubere Anarbeiten an vorhandene

Flächen

liefern und montieren
Menge: 1,000 lfm

**18.02.0150 Einbau einer Revisionsklappe 20 x 20 cm**
Einbau einer Revisionsklappe 20 x 20 cm

Revisionsklappe in vorgenannten Rohrkasten einbauen,
einschließlich Profile für den Wechsel
Klappe und Rahmen aus Stahlblech, weiß
pulverbeschichtet
mit Vierkantverschluß
Öffnungsgröße: 20cm x 20cm

liefern und montieren
Menge: 1,000 Stk

**18.02.0160 Flächen tapezieren und streichen**
Flächen tapezieren und streichen

Decken- und/oder Wandflächen mit Tiefgrund grundieren
und
mit Raufaser tapezieren und anschließend mit
waschbeständiger Dispersionsfarbe deckend beschichten
an vorhandende Flächen sauber anarbeiten
In Kleinflächen
Material:
Brillux Lacryl Tiefgrund ELF 595 oder gleichwertig
Brillux Raufaser 51, grob, oder gleichwertig
Brillux Malerweiß LF, oder gleichwertig

liefern und montieren
Menge: 1,000 m²

**18.02.0170 Bezeichnungsschilder 100 x 50 mm aus Kunststoff**
Bezeichnungsschilder 100 x 50 mm aus Kunststoff
Beschriftung mehrzeilig mit Befestigung

liefern und montieren
Menge: 10,000 Stk

**18.02.0180 Revisionsunterlagen**
Revisionsunterlagen

Spätestens zum Tag der  Abnahme, hat der Auftragnehmer
die erforderlichen Revisionsunterlagen in digitaler
Ausführung (PDF per E-Mail vorab) dem zuständigen
Bauleiter des Auftraggebers auszuhändigen.

Hierzu gehören:

- Anlagenschema
- Bedienungs- und Wartungsanweisung
- Gerätebeschreibungen inkl. Geräteliste
- Druckprotokolle
- Funktionsbeschreibung der Anlage
- Liste über Ersatz- und Verschleißteile
Menge: 1,000 Stk

#### Abschnitt 18.03 Hydraulischer Abgleich & Armaturen

**18.03.0010 Einbau Thermostatventile DN 15**
Einbau Thermostatventile DN 15

Thermostatventileinheit DN 15 Eck- oder Durchgang
austauschen für den hydraulischen Abgleich.
Fachgerechte Demontage und Entsorgung des alten
Ventils und des Fühlers.
Die Anschlüsse für den Einbau des neuen Ventils werden
komplett vorbereitet, inkl. aller Form- und
Verbindungsstücke. Neues Danfoss RA-DV Ventil montieren
und einstellen auf die vorgegebenen Werte des AG. Den
Fühler auf das Ventil montieren. Nach dem Füllen und
Entlüften der Anlage erfolgt eine Kontrolle auf
Dichtigkeit.
Bei dieser Montage ist der Arbeitsbereich gegen
Verschmutzung zu sichern.
Schriftliche Bestätigung der Ausführung des
hydraulischen Abgleichs. Ausfüllen des VdZ-Formulars.

Thermostatventil:
Danfoss RA-DV Durchgang  013G7724
Danfoss RA-DV Eck  013G7723
Danfoss RA-DV Winkel rechts  023G7719
Danfoss RA-DV Winkel links  013G7720
Danfoss RA-DV UK (axial)  023G7710
Danfoss VHS-DV

Thermostatkopf:
Danfoss Aero RA Fühler eingebaut  015G4598
Danfoss Aero RA Fernfühler  015G4592

liefern und montieren
Menge: 30,000 Stk

**18.03.0020 Einbau Thermostatventile DN 20**
Einbau Thermostatventile DN 20

Thermostatventileinheit austauschen für den
hydraulischen Abgleich, DN 20 Eck- oder Durchgang
Wie zuvor jedoch DN 20

Thermostatventil:
Danfoss RA-DV Durchgang  013G7726
Danfoss RA-DV Eck  013G7725
Danfoss VHS-DV

Thermostatkopf:
Danfoss Aero RA Fühler eingebaut  015G4598
Danfoss Aero RA Fernfühler  015G4592

liefern und montieren
Menge: 10,000 Stk

**18.03.0030 Reflex Membran.Druckausdehnungsgefäß Reflex N 140, grau, 6/1.5 bar**
Reflex Membran-Druckausdehnungsgefäß Reflex N 140,
grau, 6/1.5 bar

Volumen: 140L
Hersteller:  Reflex
Typ:  N 140

liefern und montieren, inkl. aller Formteile und
Befestigungen
Menge: 1,000 Stk

**18.03.0040 Zeigerthermometer 0-100°C, d=100 mm**
Bimetall-Zeigerthermometer für Temperaturbereich 0 -
100°C, schnellanzeigend, Klasse 1, Anschlussgewinde ½"
DN15 AG, Tauchschaftlänge 60 mm, ohne Tauchhülse,
Messgenauigkeit ±1% vom Skalenwert.

Technische Daten:

Anschluss:  ½" DN15 AG
Gehäuse:  Edelstahl
Gehäusedurchmesser:  100 mm
Temperaturbereich:  0 - 100°C Toleranz ±1%

liefern und montieren
Menge: 4,000 Stk

**18.03.0050 Manometer 100 mm / 6 bar**
Manometer 100 mm / 6 bar
als Rohrfedermanometer,
Gehäuse aus Kunststoff
- Meßgenauigkeit: Klasse 1,6
- Gehäusedurchmesser: 100 mm
- Anschluss unten: R 1/2" radial
- Anzeigebereich: 0 bis 6 bar

liefern und montieren
Menge: 2,000 Stk

**18.03.0060 Reflex Kappenventil SUR 1' x 1'**
Reflex Kappenventil SU R 1' x 1'

Betriebstemperatur:  120°C
Max. zul. Betriebsüberdruck:  10 bar
Betriebsüberdruck:  10 bar
Anschluss WBI:  R 1'
Gewicht:  0.57 KGM

Für Membran-Druckausdehnungsgefäße in geschlossenen
Heizungs- und Kühlwasseranlagen.Mit einer gegen
unbeabsichtigtes Schließen gesicherten Absperrung und
einer Entleerung gemäß DIN EN 12828.

Hersteller:  Reflex
Typ:  SUR 1' x 1'

liefern und montieren
Menge: 1,000 Stk

**18.03.0070 SpiroTrap Schlammabscheider MB3: Messing, 1 1/4" IG**
SpiroTrap Schlammabscheider MB3 mit Magnet

Messingausführung 1 1/4" IG

SpiroTrap MB3 - Schlammabscheider mit variablen
Anschluss für vertikale oder horizontale Rohrleitungen.
Leistungssteigernde magetische Unterstützung durch
abnehmbarem, externen Magnet.

Schnelle und kontinuierliche Entfernung
ferromagnetischer und nicht magnetischer Schmutz-und
Schlammpartikel aus Heiz- oder Kühlkreisläufen.

Medium Wasser und Wasser/Glykol (50/50%).

Gehäuse in Messingausführung. Schlammabscheidung bis zu
einer Partikelgröße von 5 Mikrometer -ohne
Betriebsunterbrechung abscheiden und abschlammen durch
den Spirorohreinsatz. Mit abschraubbarem
Gehäuseunterteil zu Reinigungs- und Revisionsarbeiten.

Komplett mit Abschlammhahn.

liefern und montieren
Menge: 1,000 Stk

**18.03.0080 HEIMEIER Heizungskugelhahn Globo H Innengewinde, Entleerung, DN 25, Rotguss**
*** Bedarfsposition ohne GB
HEIMEIER Heizungskugelhahn Globo H Innengewinde,
Entleerung, DN 20, Rotguss

HEIMEIER Heizungs-Kugelhahn
Gehäuse und Kugel aus korrosionsbeständigem, entzinkungsfreiem Rotguß. Gehäuse
rohrförmig für durchlaufende Wärmedämmung. Kugel mit glattem Durchgang. Wartungsfreie Spindelabdichtung durch zwei
O-Ringe. Kugelabdichtung durch PTFE-
Ringe. Knebel aus schlagfestem Kunststoff, Anschläge verdeckt. Knebel auch
bei wärmegedämmten Gehäuse von außen
bedienbar. Anschluss Innengewinde für
Gewinderohr.
Zul. Betriebstemperatur TB 120 Grd. C.
Nenndruck PN 16.
Fabrikat: IMI Heimeier
Typ: Globo H
Ausführung: DN 20
mit Entleerung

Art.-Nr. 0615-05.000

liefern und montieren
Menge: 1,000 Stk

**18.03.0090 HEIMEIER Wärmedämmschale für Globo H mit Entleerung, DN 25**
*** Bedarfsposition ohne GB
HEIMEIER Wärmedämmschale für Globo H
mit Entleerung, DN 20

Fabrikat: IMI Heimeier

Art.-Nr. 0615-05.553

liefern und montieren
Menge: 6,000 Stk

**18.03.0100 HEIMEIER Heizungskugelhahn Globo H Innengewinde, Entleerung, DN 25, Rotguss**
HEIMEIER Heizungskugelhahn Globo H Innengewinde,
Entleerung, DN 25, Rotguss

HEIMEIER Heizungs-Kugelhahn
Gehäuse und Kugel aus korrosionsbeständigem, entzinkungsfreiem Rotguß. Gehäuse
rohrförmig für durchlaufende Wärmedämmung. Kugel mit glattem Durchgang. Wartungsfreie Spindelabdichtung durch zwei
O-Ringe. Kugelabdichtung durch PTFE-
Ringe. Knebel aus schlagfestem Kunststoff, Anschläge verdeckt. Knebel auch
bei wärmegedämmten Gehäuse von außen
bedienbar. Anschluss Innengewinde für
Gewinderohr.
Zul. Betriebstemperatur TB 120 Grd. C.
Nenndruck PN 16.
Fabrikat: IMI Heimeier
Typ: Globo H
Ausführung: DN 25
mit Entleerung

Art.-Nr. 0615-05.000

liefern und montieren
Menge: 4,000 Stk

**18.03.0110 HEIMEIER Wärmedämmschale für Globo H mit Entleerung, DN 25**
HEIMEIER Wärmedämmschale für Globo H
mit Entleerung, DN 25

Fabrikat: IMI Heimeier

Art.-Nr. 0615-05.553

liefern und montieren
Menge: 4,000 Stk

**18.03.0120 HEIMEIER Heizungskugelhahn Globo H Innengewinde, Entleerung, DN 32, Rotguss**
HEIMEIER Heizungskugelhahn Globo H Innengewinde,
Entleerung, DN 32, Rotguss

HEIMEIER Heizungs-Kugelhahn
Gehäuse und Kugel aus korrosionsbeständigem, entzinkungsfreiem Rotguß. Gehäuse
rohrförmig für durchlaufende Wärmedämmung. Kugel mit glattem Durchgang. Wartungsfreie Spindelabdichtung durch zwei
O-Ringe. Kugelabdichtung durch PTFE-
Ringe. Knebel aus schlagfestem Kunststoff, Anschläge verdeckt. Knebel auch
bei wärmegedämmten Gehäuse von außen
bedienbar. Anschluss Innengewinde für
Gewinderohr.
Zul. Betriebstemperatur TB 120 Grd. C.
Nenndruck PN 16.
Fabrikat: IMI Heimeier
Typ: Globo H
Ausführung: DN 32
mit Entleerung

Art.-Nr. 0615-05.000

liefern und montieren
Menge: 4,000 Stk

**18.03.0130 HEIMEIER Wärmedämmschale für Globo H mit Entleerung, DN 32**
HEIMEIER Wärmedämmschale für Globo H
mit Entleerung, DN 32

Fabrikat: IMI Heimeier

Art.-Nr. 0615-05.553

liefern und montieren
Menge: 4,000 Stk

**18.03.0140 SIMPLEX KFE-Kugelhahn Heizung, lang DG G1/2 AG**
SIMPLEX KFE-Kugelhahn Heizung, lang DG G1/2 AG

Kugelhahn für das Füllen und Entleeren von
Heizungsanlagen, selbstdichtend mit
Gewindeeinschneiddichtung aus EPDM. Schwere Bauform aus
vernickeltem Pressmessing. Flügelgriff (rot)
entsprechend dem Einsatzzweck abnehmbar. Hartverchromte
Kugel mit vollem Durchgang in Teflon gelagert.
Blindkappe mit Edelstahl-Schwenkbügel auch zur
Betätigung verwendbar, mit Stellungsanzeige und festem
Anschlag. Fixierung der Einbaulage mittels
Kontermutter. Betätigungsspindel mit doppelter
O-Ring-Dichtung aus EPDM. Einsatzbereich:
Warmwasser-Heizungsanlagen: max. Betriebsdruck 10 bar,
max. Betriebstemperatur 110 Grad C. Dauertemperatur,
130 Grad C. kurzzeitig.

Anschluss: G1/2 AG x G3/4 AG

Ausführung: Durchgangsform, lange Ausführung

Fabrikat: SIMPLEX

Artikelnummer: F10640

liefern und montieren
Menge: 5,000 Stk

**18.03.0150 Gestra Schwerkraftbremse SBO31 Nennweite 1" (DN25)**
Schwerkraftbremse
Schwerkraftumlaufsperre, Pressmessing/Kunststoff,
federbelastet, mit Innengewinde für den Druckstutzen
der Umwälzpumpe. Austrittsseitig mit Außengewinde
passend für das Einlegeteil mit Flachdichtung und
Überwurfmutter von der Umwälzpumpe.

Nennweite: DN25 / 1"

Hersteller:  Gestra
Typ:  SBO 31

liefern und montieren
Menge: 1,000 Stk

#### Abschnitt 18.04 Rohbauarbeiten

**18.04.0010 Kernbohrung 100 mm in Wänden und Decken aus Stahlbeton**
Kernbohrung 100 mm in Wänden und Decken aus Stahlbeton

Kernbohrung in Wand/ Decke herstellen, Abdecken mit
Folie zu
schützender Bereiche.
Einschließlich Schnitte durch Bewehrungsstahl bis 16
mm, Entsorgung der Bohrkerne, Wand und Decke aus
Beton
Menge: 3,000 Stk

**18.04.0020 Wanddurchbruch 300 cm² in KS Mauerwerk 24 cm**
Wanddurchbruch 300 cm² in KS Mauerwerk 24 cm

inkl. verschließen mit Mörtel
Menge: 7,000 Stk

**18.04.0030 Wanddurchbruch 300 cm² in KS Mauerwerk 11,5 cm**
Wanddurchbruch 300 cm² in KS Mauerwerk 11,5 cm

inkl. verschließen mit Mörtel
Menge: 4,000 Stk

**18.04.0040 Stemmarbeiten am Abgasschacht (Wohnung)**
Stemmarbeiten am Abgasschacht

Stemmarbeiten im oberen Teil des Abgasschachtes
innerhalb der Wohnung durchführen und wieder
fachgerecht nach aktuellen Vorgaben des Brandschutzes
verschließen.

Größe (BxH): ca. 30 cm x 40 cm

liefern und montieren
Menge: 8,000 Stk

**18.04.0050 Stemmarbeiten am Abgasschacht (Keller)**
Stemmarbeiten am Abgasschacht (Keller)

Stemmarbeiten im Bereich des Abgasschachtes durchführen
und wieder fachgerecht  nach aktuellen Vorgaben des
Brandschutzes verschließen.

Größe BxH: ca. 30 cm x 150 cm

liefern und montieren
Menge: 4,000 Stk

#### Abschnitt 18.05 Wasseraufbereitung

**18.05.0010 Heizungssystem befüllen, spülen und entlüften**
Heizungssystem befüllen, spülen und entlüften

Gesamtes Heizungssystem nach VDI 2035 als Erstbefüllung
mit einer mobilen Anlage befüllen, inkl. aller Keller-,
Strang- und Wohnungsleitungen

Die Wasserqualität ist nach der Befüllung zu prüfen und
im vom Auftragnehmer erstellten Anlagenbuch zu
dokumentieren.
Dieses Anlagenbuch ist im Heizraum zu hinterlegen.

Eine Kontrollmesung ist nach sechs Wochen durch den AN
selbstständig durchzuführen und zu dokumentieren.
Sollten die Heizungswasserwerte nicht der VDI 2035
entsprechen, muss das Heizungswasser nochmals
aufbereitet werden.
Menge: 1,000 Stk

**18.05.0020 JUDO JHF-F PLUS, Füllleistung 800 l/h, Rohranschluss _" IG**
JUDO JHF-F PLUS Füllarmatur mit BA-Rohrtrenner und
Druckminderer mit DVGW CERT Prüfzeichen, ZVSHK
zertifizierter Hersteller

Nach DIN EN 1717 und DIN 1988-100 sind nur noch
permanente Anschlüsse für die Befüllung von
Heizkreisläufen mit Trinkwasser zulässig. Die
Heizungs-Nachspeisestation dient der Erst- und
Nachbefüllung von Warmwasserheizungsanlagen. Der
eingebaute Rohrtrenner (Systemtrenner Typ BA) nach DIN
EN 1717 und DIN 1988-100 und DIN EN 12729 verhindert
ein Zurückdrücken des Heizungswassers in die
Trinkwasserleitung. Somit ist der direkte Festanschluss
an die Heizungsanlage nach DIN EN 1717 und DIN 1988-100
zugelassen. Der integrierte Druckminderer sorgt für den
korrekten und konstanten Befülldruck der Anlage.

Lieferumfang: Die HEIFI-FÜL PLUS Füllarmatur besteht
aus zwei Absperrventilen (ein- und ausgangsseitig);
Druckminderer; Manometer und Rohrtrenner BA. Über den
eingebauten Druckminderer wird der Druck konstant
gehalten und bei abfallendem Druck wird nachgespeist.

Technische Daten
Rohranschluss:  _"
Innengewinde
Füllleistung max.:  800 l/h
Betriebsdruck max.:  10 bar
Wassertemperatur (eingangsseitig) max.:  30 °C
Wassertemperatur (ausgangsseitig) max.:  65 °C
Heizwassertemperatur max.:  90 °C

Abmessungen
Einbaulänge:  202 mm

Hersteller:  JUDO
Modell  JHF-F PLUS
Artikelnr.:  8060080

liefern und montieren
Menge: 1,000 Stk

**18.05.0030 JUDO JHFB-S, Rohranschluss _" AG**
JUDO JHFB-S Enthärtungseinheit Rohranschluss _" AG mit
ZVSHK zertifizierter Hersteller

Einheit für den Festeinbau, zur Enthärtung des Füll-
und Ergänzungswassers für Warmwasserheizungsanlagen
nach VDI 2035, Blatt 1 (Vermeidung von Steinbildung).
Mit Überwachung der Kapazitäten von JUDO
Enthärtungspatronen Typ SOFT.
Lieferumfang: Innovatives Gehäuse zum waagrechten
Anschluss an die Rohrleitung, aus hochwertigem
Kunststoff mit Isolierschalen aus EPP.
Behälteranbindung unten mit Außengewinde zum Anschluss
von JUDO SOFT Enthärtungspatronen oder JUDO Adapter für
bodenstehende JUDO SOFT Enthärtungspatronen mit hoher
Kapazität. Mit integriertem Turbinenwasserzähler zur
Erfassung der Füll- und Ergänzungswassermenge.
Folientastatur zur Eingabe von Patronentyp und
Rohwasserhärte, LCD-Display zur Anzeige der
Restkapazität und Meldung bei Kapazitätsüberschreitung,
Ausgang zur Ansteuerung eines externen Melderelais.
Spannungsversorgung über 2 Stück Microbatterien 1,5 V
(AAA), ausgangsseitiger Absperrkugelhahn und
Probenahmeventil. Alle Materialien sind geeignet für
den Einsatz im enthärteten Wasser.

Technische Daten
Rohranschluss:  _"
Außengewinde
Füllleistung max.:  300 l/h
Betriebsdruck max.:  6 bar
Wassertemperatur max.:  30 °C
Umgebungstemperatur max.:  30 °C

Abmessungen
Einbaulänge:  351 mm
Höhe (ohne Patrone):  191 mm
Tiefe bis Rohrmitte:  75 mm

Hersteller:  JUDO
Modell  JHFB-S
Artikelnr.:  8068535

liefern und montieren
Menge: 1,000 Stk

**18.05.0040 JUDO Enthärtungspatrone SOFT 12000**
JUDO Enthärtungspatrone SOFT 12000

als Enthärtungspatrone für die JUDO i-fill sowie als
Ersatz für erschöpfte JUDO HEIFI-RESOFT
Enthärtungseinheit (JHRS ab Baujahr Juni 2014).
Ausführung: Austauscherbehälter aus Kunststoff,
Filterfüllung aus hochwertigem Kationenaustauscherharz.

Technische Daten:

Kapazität:  12000 Liter x °dH
Max. Füllleistung:  300 l/h
Kapazität bei 20°dH auf 0°dH  600 Liter
Kapazität bei 20°dH auf 8°dH  1000 Liter
Betriebsdruck max.  6 bar
Betriebstemperatur max.  30 °C

Hersteller:  JUDO
Bestellnummer  8068018

liefern und montieren
Menge: 1,000 Stk

#### Abschnitt 18.06 Montage Trinkwasserleitung

**18.06.0010 Trinkwasserleitung Kupferrohr 15 x 1 mm**
Trinkwasserleitung Kupferrohr 15 x 1 mm

nach DIN EN 1057, nahtlose Rundrohre, halbhart oder
hart in Stangen oder weich in Ringen, mit Gütezeichen
RAL und für Gas - oder Trinkwasserleitungssysteme vom
DVGW zugelassen und zertifiziert, die Verlegung hat
unter
Beachtung und gem . d en aktuellen entsprechenden
Vorschriften, d en gültigen Technischen Regeln, s owie
in Abhängigkeit der vorhandenen Wasserqualität zu
erfolgen . Gleiches gilt hinsichtlich der einschlägigen
Brandschutzvorschriften . Sämtliche Rohrleitungen sind
gem .d en gültigen DIN -/ EN- Vorgaben mit Wärme - und/
oder Schwitzwasserdämmung und/ oder Schutzrohren
zu versehen, d ie separat vergütet werden.
einschl . a ller erforderlichen Form, - und
Verbindungsstücke,
Abdichtungs ,- L öt, - , Press und
Befestigungsmaterialien

liefern und montieren, inkl. aller Formteile und
Befestigungen
Menge: 10,000 lfm

**18.06.0020 Trinkwasserleitung Kupferrohr 18 x 1 mm**
Trinkwasserleitung Kupferrohr 18 x 1 mm

nach DIN EN 1 057, n ahtlose Rundrohre, halbhart oder
hart in Stangen oder weich in Ringen, mit Gütezeichen
RAL und für Gas - oder Trinkwasserleitungssysteme vom
DVGW zugelassen und zertifiziert, die Verlegung hat
unter
Beachtung und gem . d en aktuellen entsprechenden
Vorschriften, d en gültigen Technischen Regeln, s owie
in Abhängigkeit der vorhandenen Wasserqualität zu
erfolgen . Gleiches gilt hinsichtlich der einschlägigen
Brandschutzvorschriften . Sämtliche Rohrleitungen sind
gem .d en gültigen DIN -/ EN- Vorgaben mit Wärme - und/
oder Schwitzwasserdämmung und/ oder Schutzrohren
zu versehen, d ie separat vergütet werden.
einschl . a ller erforderlichen Form, - und
Verbindungsstücke,
Abdichtungs ,- L öt, - , Press und
Befestigungsmaterialien

liefern und montieren, inkl. aller Formteile und
Befestigungen
Menge: 15,000 lfm

**18.06.0030 Trinkwasserleitung Kupferrohr 22 x 1 mm**
Trinkwasserleitung Kupferrohr 22 x 1 mm

nach DIN EN 1 057, n ahtlose Rundrohre, halbhart oder
hart in Stangen oder weich in Ringen, mit Gütezeichen
RAL und für Gas - oder Trinkwasserleitungssysteme vom
DVGW zugelassen und zertifiziert, die Verlegung hat
unter
Beachtung und gem . d en aktuellen entsprechenden
Vorschriften, d en gültigen Technischen Regeln, s owie
in Abhängigkeit der vorhandenen Wasserqualität zu
erfolgen . Gleiches gilt hinsichtlich der einschlägigen
Brandschutzvorschriften . Sämtliche Rohrleitungen sind
gem .d en gültigen DIN -/ EN- Vorgaben mit Wärme - und/
oder Schwitzwasserdämmung und/ oder Schutzrohren
zu versehen, d ie separat vergütet werden.
einschl . a ller erforderlichen Form, - und
Verbindungsstücke,
Abdichtungs ,- L öt, - , Press und
Befestigungsmaterialien

liefern und montieren, inkl. aller Formteile und
Befestigungen
Menge: 20,000 lfm

**18.06.0040 Trinkwasserleitung Kupferrohr 28 x 1 mm**
Trinkwasserleitung Kupferrohr 28 x 1 mm

nach DIN EN 1 057, n ahtlose Rundrohre, halbhart oder
hart in Stangen oder weich in Ringen, mit Gütezeichen
RAL und für Gas - oder Trinkwasserleitungssysteme vom
DVGW zugelassen und zertifiziert, die Verlegung hat
unter
Beachtung und gem . d en aktuellen entsprechenden
Vorschriften, d en gültigen Technischen Regeln, s owie
in Abhängigkeit der vorhandenen Wasserqualität zu
erfolgen . Gleiches gilt hinsichtlich der einschlägigen
Brandschutzvorschriften . Sämtliche Rohrleitungen sind
gem .d en gültigen DIN -/ EN- Vorgaben mit Wärme - und/
oder Schwitzwasserdämmung und/ oder Schutzrohren
zu versehen, d ie separat vergütet werden.
einschl . a ller erforderlichen Form, - und
Verbindungsstücke,
Abdichtungs ,- L öt, - , Press und
Befestigungsmaterialien

liefern und montieren, inkl. aller Formteile und
Befestigungen
Menge: 10,000 lfm

#### Abschnitt 18.07 Elektroinstallation

*Hinweis*
Elektroinstallationen nach DIN VDE 100

Verlegung von Kabeln; hierzu gehört auch das Abziehen
von Kabelenden, das Verlegen der Kabel in Schutzrohren
einschl. Lieferung und Montage von Kabelschutzrohren
inkl. Formteilen und mit den erforderlichen
Systemschellen, so wie das beidseitige Auflegen der
Kabelenden.

Bei der Durchdringung von Bauteilen, wie Wänden und
Decken, sind die Durchtrittsstellen entsprechend zu
verschließen, je nach Bauteilanforderung auch mit
entsprechendem Brandschutz.

Die Arbeiten dürfen nur von Elektrofachkräften oder
Fachkräften mit entsprechender Bescheinung für diese
festgelegten Tätigkeiten ausgeführt werden.

**18.07.0010 Außenfühler inkl. Verkabelung**
Außenfühler inkl. ca. 10m Kabel, wie zuvor beschrieben,

liefern und montieren
Menge: 1,000 Stk

**18.07.0020 Erdungskabel 6 mm²**
Erdungskabel (6 mm²) von der Erdungsschiene bis zum
jeweiligen Hausanschlussraum der Fernwärmeleitungen
verlegen, länge ca. 10 m, wie zuvor beschrieben,

liefern und montieren
Menge: 1,000 Stk

#### Abschnitt 18.08 sonstige Leistung

**18.08.0010 Obermonteurstunden**
Obermonteurstunden

für unvorhersehbare Arbeiten
Menge: 5,000 Std

**18.08.0020 Monteurstunden**
Monteurstunden

für unvorhersehbare Arbeiten
Menge: 5,000 Std

**18.08.0030 Helferstunden**
Helferstunden

für unvorhersehbare Arbeiten
Menge: 5,000 Std

### Bereich 19 Dinkelbachhöhe 39,41

#### Abschnitt 19.01 Demontage & Rückbau

**19.01.0010 Demontage Heiztherme (HT)**
Demontage Gas Kombitherme (GKT)

Dabei sind sämtliche Komponenten inkl. Abgasleitung der
GKT, die Spannungsversorgung der GKT spannungsfrei zu
schalten, allpolig abzuklemmenund, ordnungsgemäß zu
demontieren und fachgerecht zu entsorgen. Dabei ist
darauf zu achten, dass Demontage- und
Entsorgungsvorschriften, sowie alle geltenden
Arbeitsschutzbestimmungen und geltende
Sicherheitsvorschriften bei der Demontage eingehalten
werden.  Nach Abschluss der Demontage ist der
Arbeitsbereich sorgfältig zu reinigen.

Hier ist zwingend vor Aufnahme der Arbeiten die
Gaszufuhr sicher abzusperren und anschließend die
Leitungsenden fachgerecht, gemäß aktueller TRGI,
dauerhaft sicher zu verschließen.

Die Gasleitung im Bereich Unterputz muss nicht entfernt
werden.
Menge: 8,000 Stk

**19.01.0020 Transport Heizthermen ab Baujahr 2024**
Transport Gaskombithermen ab Baujahr 2024

Sicherer Transport der "neuen Gaskombithermen"  ab
Baujahr 2024. Diese werden vom Auftragnehmer zur
Essener Straße 66, 46047 Oberhausen gebracht und vom
Auftragggeber eingelagert.

2 Stk.
Menge: 1,000 psch

**19.01.0030 Kupferleitung 28 mm**
*** Bedarfsposition ohne GB
Kupferleitung 28 mm

Hierbei handelt es sich um die fachgerechte und sichere
Entfernung nach aktueller TRGI, der sichtbaren
existierenden Leitung im Kellerbereich existierenden
Leitungen inkl. aller Form- und Verbindungsstücke und
Befestigungen. Dies beihnhaltet die fachgerechte
Außerbetriebnahme der Gaszähler inkl. aller Stopfen
etc. Die nicht sichtbaren Leitungen im Strang müssen
nach aktueller TRGI verschlossen werden. Ein wichtiger
Bestandteil dieser Arbeit ist es, die Gaszufuhr zu
unterbrechen, um mögliche Gefährdungen auszuschließen.
Sobald die Leitung erfolgreich demontiert wurde, müssen
alle Komponenten des Systems sorgfältig entfernt und in
Übereinstimmung mit den entsprechenden Vorgaben
entsorgt werden.
Menge: 50,000 lfm

**19.01.0040 Kupferleitung 35 mm**
*** Bedarfsposition ohne GB
Kupferleitung 35 mm

wie vorgenannte Position
Menge: 18,000 lfm

**19.01.0050 Kupferleitung 42 mm**
Kupferleitung 42 mm

wie vorgenannte Position
Menge: 5,000 lfm

**19.01.0060 Kupferleitung 54 mm**
Kupferleitung  54 mm

wie vorgenannte Position
Menge: 5,000 lfm

**19.01.0070 Stahlleitung 1"**
Stahlleitung  1"

Hierbei handelt es sich um die fachgerechte und sichere
Entfernung nach aktueller TRGI, der sichtbaren
existierenden Leitung im Kellerbereich existierenden
Leitungen inkl. aller Form- und Verbindungsstücke und
Befestigungen. Dies beihnhaltet die fachgerechte
Außerbetriebnahme der Gaszähler inkl. aller Stopfen
etc. Die nicht sichtbaren Leitungen im Strang müssen
nach aktueller TRGI verschlossen werden. Ein wichtiger
Bestandteil dieser Arbeit ist es, die Gaszufuhr zu
unterbrechen, um mögliche Gefährdungen auszuschließen.
Sobald die Leitung erfolgreich demontiert wurde, müssen
alle Komponenten des Systems sorgfältig entfernt und in
Übereinstimmung mit den entsprechenden Vorgaben
entsorgt werden.
Menge: 60,000 lfm

**19.01.0080 Stahlleitung 1 1/4"**
Stahlleitung 1 1/4"

wie vorgenannte Position.
Menge: 25,000 lfm

**19.01.0090 Rückbau Gaszähler**
Rückbau Gaszähler

Abstimmung mit örtlichem Gasversorger zum Rückbau der
vorhandenen Gaszähler und Übergabe an Gasversorger.
Dokumentation Geschosszuordnung, Zählernummer,
Ausbaustand, Ausbaudatum
Menge: 8,000 Stk

**19.01.0100 Heizungssystem innerhalb der Wohnung entleeren**
Heizungssystem innerhalb der Wohnung entleeren

Für die Heizungsarbeiten innerhalb der Wohnung.

liefern und montieren
Menge: 8,000 Stk

#### Abschnitt 19.02 Montage Heizungsleitungen

**19.02.0010 Terminliche Abstimmung mit den Mietern**
Terminliche Abstimmung mit den Mietern

Die Arbeiten werden im bewohnten Zustand durchgeführt
und können nur Strangweise erfolgen. Das bedeutet, dass
immer 2 übereinanderliegende Wohnungen gleichzeitig
umgerüstet werden müssen. Aus diesem Grund müssen beide
Mieter an einem Strang zwingend gleichzeitig den Zugang
zur Wohnung gewähren. Die Terminabstimmung (telefonisch
und per Aushang) mit den Mietern erfolgt durch den
Auftragnehmer. Der Auftraggeber stellt die Kontaktdaten
der Mieter dem Auftragnehmer zur Verfügung.
Menge: 1,000 Stk

**19.02.0020 Anbindung der neuen Leitungen (RL,VL)**
Anbindung der neuen Leitungen (RL,VL)

Verbindung der Strangleitung vom Abgasschacht zum
vorhandenen Rohrleitunganschluss.

Ca. 2x4m Temponox Rohr  bis DN 20 inkl. aller Form- und
Verbindungsstücke und aller erforderlichen Materialien
inkl. Dämmung (Rockwool RS800)

liefern und montieren

Abrechnung erfolgt nach laufendem Meter. Preis ist für
Vor und Rücklauf zusammen.
Menge: 32,000 lfm

**19.02.0030 Einbau Wärmemengenzähler**
Einbau Wärmemengenzähler

Nur der Wärmemengenzähler wird vom Auftraggeber
gestellt. Die folgenden Materialien sind auf Grundlage
des gestellten Wärmemengenzählers zu montieren.

2x Absperrung mit Fühleraufnahme (5,2mm) im Vor- und
Rücklauf
1x Absperrung ohne Fühleraufnahme im Vorlauf

für:

Sensostar Q
Nenngröße: 0,6m3/h
Baulänge: 110mm
DN 15
Temp. Fühler: 5,2mm
funk integriert
ACDA000135

liefern und montieren
Menge: 8,000 Stk

**19.02.0040 Temponox-Rohr 1.4520, 15x1,0 Viega 591175**
*** Bedarfsposition ohne GB
Temponox-Rohr 1.4520,
Edelstahlrohr aus Werkstoff 1.4520,
Anwendung nur für geschlossene Heiz-
und Kühlkreisläufe,
nicht für die Trinkwasserinstallation
zugelassen!
6 m in Stangen,
Modell-Nr. 1703

15 X 1,0 (600)  Viega 591175

liefern und montieren
Menge: 1,000 lfm

**19.02.0050 Temponox-Rohr 1.4520, 18x1,0 Viega 591182**
*** Bedarfsposition ohne GB
Temponox-Rohr 1.4520,
Edelstahlrohr aus Werkstoff 1.4520,
Anwendung nur für geschlossene Heiz-
und Kühlkreisläufe,
nicht für die Trinkwasserinstallation
zugelassen!
6 m in Stangen,
Modell-Nr. 1703

18 X 1,0 (240)  Viega 591182

liefern und montieren
Menge: 1,000 lfm

**19.02.0060 Temponox-Rohr 1.4520, 22x1,2 Viega 591199**
Temponox-Rohr 1.4520,
Edelstahlrohr aus Werkstoff 1.4520,
Anwendung nur für geschlossene Heiz-
und Kühlkreisläufe,
nicht für die Trinkwasserinstallation
zugelassen!
6 m in Stangen,
Modell-Nr. 1703

22 X 1,2 (420)  Viega 591199

liefern und montieren
Menge: 30,000 lfm

**19.02.0070 Temponox-Rohr 1.4520, 28x1,2 Viega 591205**
Temponox-Rohr 1.4520,
Edelstahlrohr aus Werkstoff 1.4520,
Anwendung nur für geschlossene Heiz-
und Kühlkreisläufe,
nicht für die Trinkwasserinstallation
zugelassen!
6 m in Stangen,
Modell-Nr. 1703

28 X 1,2 (240)  Viega 591205

liefern und montieren
Menge: 35,000 lfm

**19.02.0080 Temponox-Rohr 1.4520, 35x1,5 Viega 591212**
Temponox-Rohr 1.4520,
Edelstahlrohr aus Werkstoff 1.4520,
Anwendung nur für geschlossene Heiz-
und Kühlkreisläufe,
nicht für die Trinkwasserinstallation
zugelassen!
6 m in Stangen,
Modell-Nr. 1703

35 X 1,5 (180)  Viega 591212

liefern und montieren
Menge: 60,000 lfm

**19.02.0090 Wärmedämmung DN 20 Strang 100% (Rockwool, RS 800)**
Wärmedämmung DN 20 Strang 100% (Rockwool, RS 800)
Rohrschalen aus Mineralfaser (Lamellenmatten, einseitig
mit Alufolie versehen, Rockwool-RS800), nicht brennbar
nach DIN 4102, Rechenwert der Dämmschicht bezogen auf
eine Wärmeleitzahl mind. 0,035 W/m K gemäß VDI 2055,
liefern und in den vorgeschriebenen Stärken
diffusionsdicht verlegen. Bögen, Versprünge, T-Stücke
und sonstige Formstücke sind mit sauberem Abschluss
auszuführen, die Kosten hierfür sind im Einheitspreis
zu berücksichtigen. Im sichtbaren Bereich mit
PVC-Oberflächenschutz.

Fabrikat:  Rockwool
Typ:  Dämmschale RS 800

DN 20

liefern und montieren
Menge: 30,000 lfm

**19.02.0100 Wärmedämmung DN 25 Strang 100% (Rockwool, RS 800)**
Wärmedämmung DN 25 Strang 100% (Rockwool, RS 800)
Rohrschalen aus Mineralfaser (Lamellenmatten, einseitig
mit Alufolie versehen, Rockwool-RS800), nicht brennbar
nach DIN 4102, Rechenwert der Dämmschicht bezogen auf
eine Wärmeleitzahl mind. 0,035 W/m K gemäß VDI 2055,
liefern und in den vorgeschriebenen Stärken
diffusionsdicht verlegen. Bögen, Versprünge, T-Stücke
und sonstige Formstücke sind mit sauberem Abschluss
auszuführen, die Kosten hierfür sind im Einheitspreis
zu berücksichtigen. Im sichtbaren Bereich mit
PVC-Oberflächenschutz.

Fabrikat:  Rockwool
Typ:  Dämmschale RS 800

DN 25

liefern und montieren
Menge: 25,000 lfm

**19.02.0110 Wärmedämmung Kellerleitung DN 25 100% (Rockwool, RS 800)**
Wärmedämmung Kellerleitung DN 25 100% (Rockwool, RS
800)

Rohrschalen aus Mineralfaser (Lamellenmatten, einseitig
mit Alufolie versehen, Rockwool-RS800), nicht brennbar
nach DIN 4102, Rechenwert der Dämmschicht bezogen auf
eine Wärmeleitzahl mind. 0,035 W/m K gemäß VDI 2055,
liefern und in den vorgeschriebenen Stärken
diffusionsdicht verlegen. Bögen, Versprünge, T-Stücke
und sonstige Formstücke sind mit sauberem Abschluss
auszuführen, die Kosten hierfür sind im Einheitspreis
zu berücksichtigen. Im sichtbaren Bereich mit
PVC-Oberflächenschutz.

Fabrikat:  Rockwool
Typ:  Dämmschale RS 800

liefern und montieren
Menge: 10,000 lfm

**19.02.0120 Wärmedämmung Kellerleitung DN 32 100% (Rockwool, RS 800)**
Wärmedämmung Kellerleitung DN 32 100% (Rockwool, RS
800)

Rohrschalen aus Mineralfaser (Lamellenmatten, einseitig
mit Alufolie versehen, Rockwool-RS800), nicht brennbar
nach DIN 4102, Rechenwert der Dämmschicht bezogen auf
eine Wärmeleitzahl mind. 0,035 W/m K gemäß VDI 2055,
liefern und in den vorgeschriebenen Stärken
diffusionsdicht verlegen. Bögen, Versprünge, T-Stücke
und sonstige Formstücke sind mit sauberem Abschluss
auszuführen, die Kosten hierfür sind im Einheitspreis
zu berücksichtigen. Im sichtbaren Bereich mit
PVC-Oberflächenschutz.

Fabrikat:  Rockwool
Typ:  Dämmschale RS 800

liefern und montieren
Menge: 60,000 lfm

**19.02.0130 Rohrkasten erstellen an Wänden, ohne Station**
Rohrkasten erstellen an Wänden, ohne Station

Rohrverkleidung dreiseitig herstellen aus Gipskarton
an Wänden (ohne Wohnungsstation)
Breite: ca. 30cm
Tiefe: ca. 10cm
Unterkonstruktion: verzinkte Stahlblechprofile,
kraftschlüssig mit
geeigneten Dübeln in ausreichenden Abständen in Wänden
jeder Bauart (Mauerwerk, Trockenbau, Beton, etc...)
befestigt.
Beplankung einlagig mit Gipskarton (12,5 mm Dicke)
Einschließlich Verspachtelung
Oberflächengüte Standardverspachtelung Q2
Enthalten ist auch das saubere Anarbeiten an vorhandene

Flächen

liefern und montieren
Menge: 1,000 lfm

**19.02.0140 Rohrkasten erstellen an Decken**
Rohrkasten erstellen an Decken

Rohrverkleidung zwei- oder dreiseitig herstellen aus
Gipskarton
an Decken
Breite: ca. 30cm
Tiefe: ca. 10cm
Unterkonstruktion: verzinkte Stahlblechprofile,
kraftschlüssig mit
geeigneten Dübeln in ausreichenden Abständen in Decken
jeder Bauart (Beton, Spalierlatte, Gipskarton, etc...)
befestigt.
Beplankung einlagig mit Gipskarton (12,5 mm Dicke)
Einschließlich Verspachtelung
Oberflächengüte Standardverspachtelung Q2
Enthalten ist auch das saubere Anarbeiten an vorhandene

Flächen

liefern und montieren
Menge: 1,000 lfm

**19.02.0150 Einbau einer Revisionsklappe 20 x 20 cm**
Einbau einer Revisionsklappe 20 x 20 cm

Revisionsklappe in vorgenannten Rohrkasten einbauen,
einschließlich Profile für den Wechsel
Klappe und Rahmen aus Stahlblech, weiß
pulverbeschichtet
mit Vierkantverschluß
Öffnungsgröße: 20cm x 20cm

liefern und montieren
Menge: 1,000 Stk

**19.02.0160 Flächen tapezieren und streichen**
Flächen tapezieren und streichen

Decken- und/oder Wandflächen mit Tiefgrund grundieren
und
mit Raufaser tapezieren und anschließend mit
waschbeständiger Dispersionsfarbe deckend beschichten
an vorhandende Flächen sauber anarbeiten
In Kleinflächen
Material:
Brillux Lacryl Tiefgrund ELF 595 oder gleichwertig
Brillux Raufaser 51, grob, oder gleichwertig
Brillux Malerweiß LF, oder gleichwertig

liefern und montieren
Menge: 1,000 m²

**19.02.0170 Bezeichnungsschilder 100 x 50 mm aus Kunststoff**
Bezeichnungsschilder 100 x 50 mm aus Kunststoff
Beschriftung mehrzeilig mit Befestigung

liefern und montieren
Menge: 10,000 Stk

**19.02.0180 Revisionsunterlagen**
Revisionsunterlagen

Spätestens zum Tag der  Abnahme, hat der Auftragnehmer
die erforderlichen Revisionsunterlagen in digitaler
Ausführung (PDF per E-Mail vorab) dem zuständigen
Bauleiter des Auftraggebers auszuhändigen.

Hierzu gehören:

- Anlagenschema
- Bedienungs- und Wartungsanweisung
- Gerätebeschreibungen inkl. Geräteliste
- Druckprotokolle
- Funktionsbeschreibung der Anlage
- Liste über Ersatz- und Verschleißteile
Menge: 1,000 Stk

#### Abschnitt 19.03 Hydraulischer Abgleich & Armaturen

**19.03.0010 Einbau Thermostatventile DN 15**
Einbau Thermostatventile DN 15

Thermostatventileinheit DN 15 Eck- oder Durchgang
austauschen für den hydraulischen Abgleich.
Fachgerechte Demontage und Entsorgung des alten
Ventils und des Fühlers.
Die Anschlüsse für den Einbau des neuen Ventils werden
komplett vorbereitet, inkl. aller Form- und
Verbindungsstücke. Neues Danfoss RA-DV Ventil montieren
und einstellen auf die vorgegebenen Werte des AG. Den
Fühler auf das Ventil montieren. Nach dem Füllen und
Entlüften der Anlage erfolgt eine Kontrolle auf
Dichtigkeit.
Bei dieser Montage ist der Arbeitsbereich gegen
Verschmutzung zu sichern.
Schriftliche Bestätigung der Ausführung des
hydraulischen Abgleichs. Ausfüllen des VdZ-Formulars.

Thermostatventil:
Danfoss RA-DV Durchgang  013G7724
Danfoss RA-DV Eck  013G7723
Danfoss RA-DV Winkel rechts  023G7719
Danfoss RA-DV Winkel links  013G7720
Danfoss RA-DV UK (axial)  023G7710
Danfoss VHS-DV

Thermostatkopf:
Danfoss Aero RA Fühler eingebaut  015G4598
Danfoss Aero RA Fernfühler  015G4592

liefern und montieren
Menge: 30,000 Stk

**19.03.0020 Einbau Thermostatventile DN 20**
Einbau Thermostatventile DN 20

Thermostatventileinheit austauschen für den
hydraulischen Abgleich, DN 20 Eck- oder Durchgang
Wie zuvor jedoch DN 20

Thermostatventil:
Danfoss RA-DV Durchgang  013G7726
Danfoss RA-DV Eck  013G7725
Danfoss VHS-DV

Thermostatkopf:
Danfoss Aero RA Fühler eingebaut  015G4598
Danfoss Aero RA Fernfühler  015G4592

liefern und montieren
Menge: 10,000 Stk

**19.03.0030 Reflex Membran.Druckausdehnungsgefäß Reflex N 140, grau, 6/1.5 bar**
Reflex Membran-Druckausdehnungsgefäß Reflex N 140,
grau, 6/1.5 bar

Volumen: 140L
Hersteller:  Reflex
Typ:  N 140

liefern und montieren, inkl. aller Formteile und
Befestigungen
Menge: 1,000 Stk

**19.03.0040 Zeigerthermometer 0-100°C, d=100 mm**
Bimetall-Zeigerthermometer für Temperaturbereich 0 -
100°C, schnellanzeigend, Klasse 1, Anschlussgewinde ½"
DN15 AG, Tauchschaftlänge 60 mm, ohne Tauchhülse,
Messgenauigkeit ±1% vom Skalenwert.

Technische Daten:

Anschluss:  ½" DN15 AG
Gehäuse:  Edelstahl
Gehäusedurchmesser:  100 mm
Temperaturbereich:  0 - 100°C Toleranz ±1%

liefern und montieren
Menge: 4,000 Stk

**19.03.0050 Manometer 100 mm / 6 bar**
Manometer 100 mm / 6 bar
als Rohrfedermanometer,
Gehäuse aus Kunststoff
- Meßgenauigkeit: Klasse 1,6
- Gehäusedurchmesser: 100 mm
- Anschluss unten: R 1/2" radial
- Anzeigebereich: 0 bis 6 bar

liefern und montieren
Menge: 2,000 Stk

**19.03.0060 Reflex Kappenventil SUR 1' x 1'**
Reflex Kappenventil SU R 1' x 1'

Betriebstemperatur:  120°C
Max. zul. Betriebsüberdruck:  10 bar
Betriebsüberdruck:  10 bar
Anschluss WBI:  R 1'
Gewicht:  0.57 KGM

Für Membran-Druckausdehnungsgefäße in geschlossenen
Heizungs- und Kühlwasseranlagen.Mit einer gegen
unbeabsichtigtes Schließen gesicherten Absperrung und
einer Entleerung gemäß DIN EN 12828.

Hersteller:  Reflex
Typ:  SUR 1' x 1'

liefern und montieren
Menge: 1,000 Stk

**19.03.0070 SpiroTrap Schlammabscheider MB3: Messing, 1 1/4" IG**
SpiroTrap Schlammabscheider MB3 mit Magnet

Messingausführung 1 1/4" IG

SpiroTrap MB3 - Schlammabscheider mit variablen
Anschluss für vertikale oder horizontale Rohrleitungen.
Leistungssteigernde magetische Unterstützung durch
abnehmbarem, externen Magnet.

Schnelle und kontinuierliche Entfernung
ferromagnetischer und nicht magnetischer Schmutz-und
Schlammpartikel aus Heiz- oder Kühlkreisläufen.

Medium Wasser und Wasser/Glykol (50/50%).

Gehäuse in Messingausführung. Schlammabscheidung bis zu
einer Partikelgröße von 5 Mikrometer -ohne
Betriebsunterbrechung abscheiden und abschlammen durch
den Spirorohreinsatz. Mit abschraubbarem
Gehäuseunterteil zu Reinigungs- und Revisionsarbeiten.

Komplett mit Abschlammhahn.

liefern und montieren
Menge: 1,000 Stk

**19.03.0080 HEIMEIER Heizungskugelhahn Globo H Innengewinde, Entleerung, DN 25, Rotguss**
*** Bedarfsposition ohne GB
HEIMEIER Heizungskugelhahn Globo H Innengewinde,
Entleerung, DN 20, Rotguss

HEIMEIER Heizungs-Kugelhahn
Gehäuse und Kugel aus korrosionsbeständigem, entzinkungsfreiem Rotguß. Gehäuse
rohrförmig für durchlaufende Wärmedämmung. Kugel mit glattem Durchgang. Wartungsfreie Spindelabdichtung durch zwei
O-Ringe. Kugelabdichtung durch PTFE-
Ringe. Knebel aus schlagfestem Kunststoff, Anschläge verdeckt. Knebel auch
bei wärmegedämmten Gehäuse von außen
bedienbar. Anschluss Innengewinde für
Gewinderohr.
Zul. Betriebstemperatur TB 120 Grd. C.
Nenndruck PN 16.
Fabrikat: IMI Heimeier
Typ: Globo H
Ausführung: DN 20
mit Entleerung

Art.-Nr. 0615-05.000

liefern und montieren
Menge: 1,000 Stk

**19.03.0090 HEIMEIER Wärmedämmschale für Globo H mit Entleerung, DN 25**
*** Bedarfsposition ohne GB
HEIMEIER Wärmedämmschale für Globo H
mit Entleerung, DN 20

Fabrikat: IMI Heimeier

Art.-Nr. 0615-05.553

liefern und montieren
Menge: 6,000 Stk

**19.03.0100 HEIMEIER Heizungskugelhahn Globo H Innengewinde, Entleerung, DN 25, Rotguss**
HEIMEIER Heizungskugelhahn Globo H Innengewinde,
Entleerung, DN 25, Rotguss

HEIMEIER Heizungs-Kugelhahn
Gehäuse und Kugel aus korrosionsbeständigem, entzinkungsfreiem Rotguß. Gehäuse
rohrförmig für durchlaufende Wärmedämmung. Kugel mit glattem Durchgang. Wartungsfreie Spindelabdichtung durch zwei
O-Ringe. Kugelabdichtung durch PTFE-
Ringe. Knebel aus schlagfestem Kunststoff, Anschläge verdeckt. Knebel auch
bei wärmegedämmten Gehäuse von außen
bedienbar. Anschluss Innengewinde für
Gewinderohr.
Zul. Betriebstemperatur TB 120 Grd. C.
Nenndruck PN 16.
Fabrikat: IMI Heimeier
Typ: Globo H
Ausführung: DN 25
mit Entleerung

Art.-Nr. 0615-05.000

liefern und montieren
Menge: 4,000 Stk

**19.03.0110 HEIMEIER Wärmedämmschale für Globo H mit Entleerung, DN 25**
HEIMEIER Wärmedämmschale für Globo H
mit Entleerung, DN 25

Fabrikat: IMI Heimeier

Art.-Nr. 0615-05.553

liefern und montieren
Menge: 4,000 Stk

**19.03.0120 HEIMEIER Heizungskugelhahn Globo H Innengewinde, Entleerung, DN 32, Rotguss**
HEIMEIER Heizungskugelhahn Globo H Innengewinde,
Entleerung, DN 32, Rotguss

HEIMEIER Heizungs-Kugelhahn
Gehäuse und Kugel aus korrosionsbeständigem, entzinkungsfreiem Rotguß. Gehäuse
rohrförmig für durchlaufende Wärmedämmung. Kugel mit glattem Durchgang. Wartungsfreie Spindelabdichtung durch zwei
O-Ringe. Kugelabdichtung durch PTFE-
Ringe. Knebel aus schlagfestem Kunststoff, Anschläge verdeckt. Knebel auch
bei wärmegedämmten Gehäuse von außen
bedienbar. Anschluss Innengewinde für
Gewinderohr.
Zul. Betriebstemperatur TB 120 Grd. C.
Nenndruck PN 16.
Fabrikat: IMI Heimeier
Typ: Globo H
Ausführung: DN 32
mit Entleerung

Art.-Nr. 0615-05.000

liefern und montieren
Menge: 4,000 Stk

**19.03.0130 HEIMEIER Wärmedämmschale für Globo H mit Entleerung, DN 32**
HEIMEIER Wärmedämmschale für Globo H
mit Entleerung, DN 32

Fabrikat: IMI Heimeier

Art.-Nr. 0615-05.553

liefern und montieren
Menge: 4,000 Stk

**19.03.0140 SIMPLEX KFE-Kugelhahn Heizung, lang DG G1/2 AG**
SIMPLEX KFE-Kugelhahn Heizung, lang DG G1/2 AG

Kugelhahn für das Füllen und Entleeren von
Heizungsanlagen, selbstdichtend mit
Gewindeeinschneiddichtung aus EPDM. Schwere Bauform aus
vernickeltem Pressmessing. Flügelgriff (rot)
entsprechend dem Einsatzzweck abnehmbar. Hartverchromte
Kugel mit vollem Durchgang in Teflon gelagert.
Blindkappe mit Edelstahl-Schwenkbügel auch zur
Betätigung verwendbar, mit Stellungsanzeige und festem
Anschlag. Fixierung der Einbaulage mittels
Kontermutter. Betätigungsspindel mit doppelter
O-Ring-Dichtung aus EPDM. Einsatzbereich:
Warmwasser-Heizungsanlagen: max. Betriebsdruck 10 bar,
max. Betriebstemperatur 110 Grad C. Dauertemperatur,
130 Grad C. kurzzeitig.

Anschluss: G1/2 AG x G3/4 AG

Ausführung: Durchgangsform, lange Ausführung

Fabrikat: SIMPLEX

Artikelnummer: F10640

liefern und montieren
Menge: 5,000 Stk

**19.03.0150 Gestra Schwerkraftbremse SBO31 Nennweite 1" (DN25)**
Schwerkraftbremse
Schwerkraftumlaufsperre, Pressmessing/Kunststoff,
federbelastet, mit Innengewinde für den Druckstutzen
der Umwälzpumpe. Austrittsseitig mit Außengewinde
passend für das Einlegeteil mit Flachdichtung und
Überwurfmutter von der Umwälzpumpe.

Nennweite: DN25 / 1"

Hersteller:  Gestra
Typ:  SBO 31

liefern und montieren
Menge: 1,000 Stk

#### Abschnitt 19.04 Rohbauarbeiten

**19.04.0010 Kernbohrung 100 mm in Wänden und Decken aus Stahlbeton**
Kernbohrung 100 mm in Wänden und Decken aus Stahlbeton

Kernbohrung in Wand/ Decke herstellen, Abdecken mit
Folie zu
schützender Bereiche.
Einschließlich Schnitte durch Bewehrungsstahl bis 16
mm, Entsorgung der Bohrkerne, Wand und Decke aus
Beton
Menge: 3,000 Stk

**19.04.0020 Wanddurchbruch 300 cm² in KS Mauerwerk 24 cm**
Wanddurchbruch 300 cm² in KS Mauerwerk 24 cm

inkl. verschließen mit Mörtel
Menge: 7,000 Stk

**19.04.0030 Wanddurchbruch 300 cm² in KS Mauerwerk 11,5 cm**
Wanddurchbruch 300 cm² in KS Mauerwerk 11,5 cm

inkl. verschließen mit Mörtel
Menge: 4,000 Stk

**19.04.0040 Stemmarbeiten am Abgasschacht (Wohnung)**
Stemmarbeiten am Abgasschacht

Stemmarbeiten im oberen Teil des Abgasschachtes
innerhalb der Wohnung durchführen und wieder
fachgerecht nach aktuellen Vorgaben des Brandschutzes
verschließen.

Größe (BxH): ca. 30 cm x 40 cm

liefern und montieren
Menge: 8,000 Stk

**19.04.0050 Stemmarbeiten am Abgasschacht (Keller)**
Stemmarbeiten am Abgasschacht (Keller)

Stemmarbeiten im Bereich des Abgasschachtes durchführen
und wieder fachgerecht  nach aktuellen Vorgaben des
Brandschutzes verschließen.

Größe BxH: ca. 30 cm x 150 cm

liefern und montieren
Menge: 4,000 Stk

#### Abschnitt 19.05 Wasseraufbereitung

**19.05.0010 Heizungssystem befüllen, spülen und entlüften**
Heizungssystem befüllen, spülen und entlüften

Gesamtes Heizungssystem nach VDI 2035 als Erstbefüllung
mit einer mobilen Anlage befüllen, inkl. aller Keller-,
Strang- und Wohnungsleitungen

Die Wasserqualität ist nach der Befüllung zu prüfen und
im vom Auftragnehmer erstellten Anlagenbuch zu
dokumentieren.
Dieses Anlagenbuch ist im Heizraum zu hinterlegen.

Eine Kontrollmesung ist nach sechs Wochen durch den AN
selbstständig durchzuführen und zu dokumentieren.
Sollten die Heizungswasserwerte nicht der VDI 2035
entsprechen, muss das Heizungswasser nochmals
aufbereitet werden.
Menge: 1,000 Stk

**19.05.0020 JUDO JHF-F PLUS, Füllleistung 800 l/h, Rohranschluss _" IG**
JUDO JHF-F PLUS Füllarmatur mit BA-Rohrtrenner und
Druckminderer mit DVGW CERT Prüfzeichen, ZVSHK
zertifizierter Hersteller

Nach DIN EN 1717 und DIN 1988-100 sind nur noch
permanente Anschlüsse für die Befüllung von
Heizkreisläufen mit Trinkwasser zulässig. Die
Heizungs-Nachspeisestation dient der Erst- und
Nachbefüllung von Warmwasserheizungsanlagen. Der
eingebaute Rohrtrenner (Systemtrenner Typ BA) nach DIN
EN 1717 und DIN 1988-100 und DIN EN 12729 verhindert
ein Zurückdrücken des Heizungswassers in die
Trinkwasserleitung. Somit ist der direkte Festanschluss
an die Heizungsanlage nach DIN EN 1717 und DIN 1988-100
zugelassen. Der integrierte Druckminderer sorgt für den
korrekten und konstanten Befülldruck der Anlage.

Lieferumfang: Die HEIFI-FÜL PLUS Füllarmatur besteht
aus zwei Absperrventilen (ein- und ausgangsseitig);
Druckminderer; Manometer und Rohrtrenner BA. Über den
eingebauten Druckminderer wird der Druck konstant
gehalten und bei abfallendem Druck wird nachgespeist.

Technische Daten
Rohranschluss:  _"
Innengewinde
Füllleistung max.:  800 l/h
Betriebsdruck max.:  10 bar
Wassertemperatur (eingangsseitig) max.:  30 °C
Wassertemperatur (ausgangsseitig) max.:  65 °C
Heizwassertemperatur max.:  90 °C

Abmessungen
Einbaulänge:  202 mm

Hersteller:  JUDO
Modell  JHF-F PLUS
Artikelnr.:  8060080

liefern und montieren
Menge: 1,000 Stk

**19.05.0030 JUDO JHFB-S, Rohranschluss _" AG**
JUDO JHFB-S Enthärtungseinheit Rohranschluss _" AG mit
ZVSHK zertifizierter Hersteller

Einheit für den Festeinbau, zur Enthärtung des Füll-
und Ergänzungswassers für Warmwasserheizungsanlagen
nach VDI 2035, Blatt 1 (Vermeidung von Steinbildung).
Mit Überwachung der Kapazitäten von JUDO
Enthärtungspatronen Typ SOFT.
Lieferumfang: Innovatives Gehäuse zum waagrechten
Anschluss an die Rohrleitung, aus hochwertigem
Kunststoff mit Isolierschalen aus EPP.
Behälteranbindung unten mit Außengewinde zum Anschluss
von JUDO SOFT Enthärtungspatronen oder JUDO Adapter für
bodenstehende JUDO SOFT Enthärtungspatronen mit hoher
Kapazität. Mit integriertem Turbinenwasserzähler zur
Erfassung der Füll- und Ergänzungswassermenge.
Folientastatur zur Eingabe von Patronentyp und
Rohwasserhärte, LCD-Display zur Anzeige der
Restkapazität und Meldung bei Kapazitätsüberschreitung,
Ausgang zur Ansteuerung eines externen Melderelais.
Spannungsversorgung über 2 Stück Microbatterien 1,5 V
(AAA), ausgangsseitiger Absperrkugelhahn und
Probenahmeventil. Alle Materialien sind geeignet für
den Einsatz im enthärteten Wasser.

Technische Daten
Rohranschluss:  _"
Außengewinde
Füllleistung max.:  300 l/h
Betriebsdruck max.:  6 bar
Wassertemperatur max.:  30 °C
Umgebungstemperatur max.:  30 °C

Abmessungen
Einbaulänge:  351 mm
Höhe (ohne Patrone):  191 mm
Tiefe bis Rohrmitte:  75 mm

Hersteller:  JUDO
Modell  JHFB-S
Artikelnr.:  8068535

liefern und montieren
Menge: 1,000 Stk

**19.05.0040 JUDO Enthärtungspatrone SOFT 12000**
JUDO Enthärtungspatrone SOFT 12000

als Enthärtungspatrone für die JUDO i-fill sowie als
Ersatz für erschöpfte JUDO HEIFI-RESOFT
Enthärtungseinheit (JHRS ab Baujahr Juni 2014).
Ausführung: Austauscherbehälter aus Kunststoff,
Filterfüllung aus hochwertigem Kationenaustauscherharz.

Technische Daten:

Kapazität:  12000 Liter x °dH
Max. Füllleistung:  300 l/h
Kapazität bei 20°dH auf 0°dH  600 Liter
Kapazität bei 20°dH auf 8°dH  1000 Liter
Betriebsdruck max.  6 bar
Betriebstemperatur max.  30 °C

Hersteller:  JUDO
Bestellnummer  8068018

liefern und montieren
Menge: 1,000 Stk

#### Abschnitt 19.06 Montage Trinkwasserleitung

**19.06.0010 Trinkwasserleitung Kupferrohr 15 x 1 mm**
Trinkwasserleitung Kupferrohr 15 x 1 mm

nach DIN EN 1057, nahtlose Rundrohre, halbhart oder
hart in Stangen oder weich in Ringen, mit Gütezeichen
RAL und für Gas - oder Trinkwasserleitungssysteme vom
DVGW zugelassen und zertifiziert, die Verlegung hat
unter
Beachtung und gem . d en aktuellen entsprechenden
Vorschriften, d en gültigen Technischen Regeln, s owie
in Abhängigkeit der vorhandenen Wasserqualität zu
erfolgen . Gleiches gilt hinsichtlich der einschlägigen
Brandschutzvorschriften . Sämtliche Rohrleitungen sind
gem .d en gültigen DIN -/ EN- Vorgaben mit Wärme - und/
oder Schwitzwasserdämmung und/ oder Schutzrohren
zu versehen, d ie separat vergütet werden.
einschl . a ller erforderlichen Form, - und
Verbindungsstücke,
Abdichtungs ,- L öt, - , Press und
Befestigungsmaterialien

liefern und montieren, inkl. aller Formteile und
Befestigungen
Menge: 10,000 lfm

**19.06.0020 Trinkwasserleitung Kupferrohr 18 x 1 mm**
Trinkwasserleitung Kupferrohr 18 x 1 mm

nach DIN EN 1 057, n ahtlose Rundrohre, halbhart oder
hart in Stangen oder weich in Ringen, mit Gütezeichen
RAL und für Gas - oder Trinkwasserleitungssysteme vom
DVGW zugelassen und zertifiziert, die Verlegung hat
unter
Beachtung und gem . d en aktuellen entsprechenden
Vorschriften, d en gültigen Technischen Regeln, s owie
in Abhängigkeit der vorhandenen Wasserqualität zu
erfolgen . Gleiches gilt hinsichtlich der einschlägigen
Brandschutzvorschriften . Sämtliche Rohrleitungen sind
gem .d en gültigen DIN -/ EN- Vorgaben mit Wärme - und/
oder Schwitzwasserdämmung und/ oder Schutzrohren
zu versehen, d ie separat vergütet werden.
einschl . a ller erforderlichen Form, - und
Verbindungsstücke,
Abdichtungs ,- L öt, - , Press und
Befestigungsmaterialien

liefern und montieren, inkl. aller Formteile und
Befestigungen
Menge: 15,000 lfm

**19.06.0030 Trinkwasserleitung Kupferrohr 22 x 1 mm**
Trinkwasserleitung Kupferrohr 22 x 1 mm

nach DIN EN 1 057, n ahtlose Rundrohre, halbhart oder
hart in Stangen oder weich in Ringen, mit Gütezeichen
RAL und für Gas - oder Trinkwasserleitungssysteme vom
DVGW zugelassen und zertifiziert, die Verlegung hat
unter
Beachtung und gem . d en aktuellen entsprechenden
Vorschriften, d en gültigen Technischen Regeln, s owie
in Abhängigkeit der vorhandenen Wasserqualität zu
erfolgen . Gleiches gilt hinsichtlich der einschlägigen
Brandschutzvorschriften . Sämtliche Rohrleitungen sind
gem .d en gültigen DIN -/ EN- Vorgaben mit Wärme - und/
oder Schwitzwasserdämmung und/ oder Schutzrohren
zu versehen, d ie separat vergütet werden.
einschl . a ller erforderlichen Form, - und
Verbindungsstücke,
Abdichtungs ,- L öt, - , Press und
Befestigungsmaterialien

liefern und montieren, inkl. aller Formteile und
Befestigungen
Menge: 20,000 lfm

**19.06.0040 Trinkwasserleitung Kupferrohr 28 x 1 mm**
Trinkwasserleitung Kupferrohr 28 x 1 mm

nach DIN EN 1 057, n ahtlose Rundrohre, halbhart oder
hart in Stangen oder weich in Ringen, mit Gütezeichen
RAL und für Gas - oder Trinkwasserleitungssysteme vom
DVGW zugelassen und zertifiziert, die Verlegung hat
unter
Beachtung und gem . d en aktuellen entsprechenden
Vorschriften, d en gültigen Technischen Regeln, s owie
in Abhängigkeit der vorhandenen Wasserqualität zu
erfolgen . Gleiches gilt hinsichtlich der einschlägigen
Brandschutzvorschriften . Sämtliche Rohrleitungen sind
gem .d en gültigen DIN -/ EN- Vorgaben mit Wärme - und/
oder Schwitzwasserdämmung und/ oder Schutzrohren
zu versehen, d ie separat vergütet werden.
einschl . a ller erforderlichen Form, - und
Verbindungsstücke,
Abdichtungs ,- L öt, - , Press und
Befestigungsmaterialien

liefern und montieren, inkl. aller Formteile und
Befestigungen
Menge: 10,000 lfm

#### Abschnitt 19.07 Elektroinstallation

*Hinweis*
Elektroinstallationen nach DIN VDE 100

Verlegung von Kabeln; hierzu gehört auch das Abziehen
von Kabelenden, das Verlegen der Kabel in Schutzrohren
einschl. Lieferung und Montage von Kabelschutzrohren
inkl. Formteilen und mit den erforderlichen
Systemschellen, so wie das beidseitige Auflegen der
Kabelenden.

Bei der Durchdringung von Bauteilen, wie Wänden und
Decken, sind die Durchtrittsstellen entsprechend zu
verschließen, je nach Bauteilanforderung auch mit
entsprechendem Brandschutz.

Die Arbeiten dürfen nur von Elektrofachkräften oder
Fachkräften mit entsprechender Bescheinung für diese
festgelegten Tätigkeiten ausgeführt werden.

**19.07.0010 Außenfühler inkl. Verkabelung**
Außenfühler inkl. ca. 10m Kabel, wie zuvor beschrieben,

liefern und montieren
Menge: 1,000 Stk

**19.07.0020 Erdungskabel 6 mm²**
Erdungskabel (6 mm²) von der Erdungsschiene bis zum
jeweiligen Hausanschlussraum der Fernwärmeleitungen
verlegen, länge ca. 10 m, wie zuvor beschrieben,

liefern und montieren
Menge: 1,000 Stk

#### Abschnitt 19.08 sonstige Leistung

**19.08.0010 Obermonteurstunden**
Obermonteurstunden

für unvorhersehbare Arbeiten
Menge: 5,000 Std

**19.08.0020 Monteurstunden**
Monteurstunden

für unvorhersehbare Arbeiten
Menge: 5,000 Std

**19.08.0030 Helferstunden**
Helferstunden

für unvorhersehbare Arbeiten
Menge: 5,000 Std

USt %: 19,00
